# Sanierung Mittel- und Realschule Oberroning
Angebotsaufforderung (GAEB DA XML 3.3, DA83)
Projekt: 347 Oberroning
Währung: EUR
Erstellt mit: CaliforniaX by G&W Software AG, CaliforniaX V25.2.05, 23.04.2026

## 1. Allgemeine Vorbemerkungen
1. Allgemeine Vorbemerkungen

1.1 Baubeschreibung

Bauvorhaben:
Generalsanierung der Mittel- und Realschule in Oberroning, 1. BA
Klosterweg 2
84056 Oberroning

Bauherr:
Schulstiftung der Diözese Regensburg
Weinweg 31
93049 Regensburg

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
Bei dem geplanten Bauvorhaben handelt es sich um eine grundlegende Sanierung des bestehenden Schulgebäudes und einer Erweiterung (Neubau).

Die Schulstiftung der Diözese Regensburg plant in Oberroning (Gemeindeteil der Stadt Rottenburg an der Laaber, Landkreis Landshut) die Sanierung eines bestehenden Klosters und eines historischen Schulgebäudes, inkl. Errichtung eines Erweiterungsbaus. Zusätzlich werden eine Zweifachsporthalle und eine Energiezentrale errichtet. Die Gesamtbaumaßnahme ist grundsätzlich in 3 Bauabschnitte untergliedert. Bauabschnitt 1 umfasst vorerst den Abbruch bestehender Gebäude, den Anbau des Erweiterungsbaus (C1), die Errichtung der Sporthalle (C2) und der Energiezentrale (E), sowie die baulichen Maßnahmen an den östlichen Freianlagen. Bauabschnitt 2 betrifft die Sanierung des bestehenden Kloster & Schultrakts (A & B) sowie die westlichen Freianlagen. In Bauabschnitt 3 wird des weiteren der Abbruch von weiteren Gebäuden & Anbauten (D) vorangetrieben und die mittleren Freianlagen ertüchtigt. Die vollständige Fertigstellung der Baumaßnahme ist für 2031 vorgesehen.

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
Lageplan - unmaßstäblich -

Das folgende Leistungsverzeichnis umfasst ausschließlich den 1.Bauabschnitt

- Neubau des Erweiterungbaus/Bauteil C1 (BA 1)
- Neubau einer Zweifachsporthalle/Bauteil C2 (BA 1)
- Neubau einer Energiezentrale/Bauteil E (BA 1)

Neubau eines Erweiterungsbaus:

Der bestehende Kloster-/Schulbau wird östlich durch einen Erweiterungsbau ergänzt. Die bestehenden Verwaltungsanbauten aus den 70er Jahren, werden in Folge komplett abgebrochen, ebenso wie die Anbauten des Musiksaals, sowie der nördliche Toilettenanbau.
Die Außenfassade soll sich in den Bestand einfügen und zeichnet sich durch eine hochwertige Fassadengestaltung aufgrund der Fenstereinteilung aus.
Der Neubau (Erweiterungsbau) wird passend zum anschließenden Bestandsbau, mit einem konventionellen Walmdach ausgeführt.

Alle tragenden Wände und Decken im Untergeschoss, werden in Stahlbeton ausgeführt. Die Bodenplatte wird als Stb.-Bodenplatte ausgeführt und mittels Frischbetonverbundfolie im erdberührten Bereich abgedichtet. Das Dachtragwerk des Walmdaches, wird als zimmermannsmäßiger Holzdachstuhl errichtet.

Die zu den Innenwänden flächenbündigen Fensterflächen, bilden ein markantes Merkmal der hier anzufindenden Architektur. Des weiteren zeichnet sich die innere Architektur
durch hochwertige Sichtbetonflächen aus.

Neubau einer Zweifachsporthalle:

Die bestehende Sporthalle wird komplett abgebrochen und schafft Platz für den Neubau der Sporthalle, welche östlich der alten Turnhalle errichtet wird. Die Außenfassade soll sich durch eine Vorhangfassade mit Holzlamellen kennzeichnen.
Der Neubau der Sporthalle wird mit einem konventionellen Flachdachaufbau, mittels einem flach geneigten Dach (3°) ausgeführt.

Der Neubau der Sporthalle teilt sich flächenmäßig in 2 Bereiche auf. Die Sporthalle selbst mit einer Fläche von ca. 895 m² und eine Nebenraumzone mit einer Fläche von ca. 385 m².

Alle tragenden Wände und Decken im Untergeschoss, werden in Stahlbeton ausgeführt. Die Außenwände, sowie die Bodenplatte zeichnen sich hier als WU-Qualität aus, da das Untergeschoss im erdberührten Bereich mit hohen Grundwasserstand errichtet wird. Das Obergeschoss wird in Holzständerbauweise errichtet.

Sichtbetonflächen bilden im Inneren des Gebäudes ein wesentliches Merkmal des architektonischen Konzeptes.

Neubau einer Energiezentrale

Die östlichen Bestandsgebäude werden abgerissen und durch eine Energiezentrale, die in Zukunft der Versorgung der Gebäude dienen soll, ersetzt.
Die Außenfassade soll im Sockel bzw. EG Bereich als Betonwand ausgeführt werden. Im OG Bereich werden die Geschosse mittels Holzvorhangfassade getrennt.
Der Neubau der Energiezentrale wird mit einem konventionellen Flachdachaufbau ausgeführt.

Alle tragenden Wände und Decken im Untergeschoss, werden in Stahlbeton ausgeführt. Die Außenwände, sowie die Bodenplatte zeichnen sich hier als WU-Qualität aus, da das Erdgeschoss im erdberührten Bereich mit hohen Grundwasserstand errichtet wird.

Im Innenbereich bestehen keine besonderen Anforderungen an die Qualitäten.

1.2 ÜBERSICHTSPLÄNE - (nichtmaßstäblich)

1.2.1 Luftbild

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
Digitales Orthophoto: © 2021 Bayerische Vermessungsverwaltung

1.2.1 Lageplan der Schulanlage - unmasstäblich

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
1.3 BESONDERE ANGABEN ZUR BAUSTELLE

Das Baugrundstück (Flur-Nr. 628 Gemarkung Niederroning) befindet sich im Gemeindeteil Oberroning der Stadt Rottenburg an der Laaber (PLZ:84056). Die Zufahrt zur Baustelle kann über den Klosterweg oder über die Kreisstraße LA35 erfolgen. Die Baustellenzufahrten
werden von anderen Gewerken mitbenutzt. Die Direktor-Wolf-Strasse ist für den Schulverkehr "reserviert". Über den Klosterweg ist beim BA 2 dauerhaft zu beachten, dass ein Busverkehr zu erwarten ist. Ebenso ist das permanente Parken über die Direktor-Wolf-Straße nicht zulässig. Dauerhafte Stellplätze sind hier nicht vorhanden da es sich um die Feuerwehranfahrtszone handelt.

Hinweis Denkmalschutz!
Die bestehende Klostermauer im Bereich der Zufahrt bleibt bestehen. Es ist zwingend darauf zu achten, dass diese nicht im Zuge der Arbeiten beschädigt wird.

Sichtbetonflächen bilden im Inneren der Gebäude ein wesentliches Merkmal des  architektonischen Konzeptes. Es ist demzufolge äußerstes Augenmerk auf die Unversehrtheit der Beton-Oberflächen zu legen. Diese dürfen auch nicht beschrieben oder anderweitig gekennzeichnet werden.

Vor Angebotsabgabe wird eine Ortsbesichtigung empfohlen.

Es befinden sich am Gelände eine Mittel- & Realschule. Demnach ist vor allem zu den Stosszeiten mit einem hohen Verkehrsaufkommen und regen Schülerverkehr zu rechnen. Dies gilt es zu beachten.

Der Schulbetrieb wird während der gesamten Bauarbeiten aufrechterhalten. Die Arbeiten sind darauf auszurichten insbesondere im Bereich der Baustellensicherung. Es ist zwingend auf eine verkehrssichere Trennung zwischen Schulbetrieb und Baustelle in Abstimmung mit dem SiGeKo zu achten.

Angrenzend ist desweiteren der Roninger Bach, der das Baugrundstück unterteilt. Dies gilt es zu beachten und dieser ist grundsätzlich sauber zu halten.

Verkehrsrechtliche Anordnungen / Sondernutzungen
Sonstige Genehmigungen, wie Aufgrabungsgenehmigungen, Maßnahmen zur Regelung und Aufrechterhaltung des Verkehrs, Sperrungen etc, welche über die vor beschriebene Nutzung hinaus gehen, z. B. für den Antransport größerer Bauteile, Sperrungen für Anwohnerzufahrten usw., sind durch den Auftragnehmer eigenverantwortlich gesondert zu beantragen und mit der Gemeinde abzustimmen. Eine Kopie des Genehmigungsbescheides / Erlaubnis ist der Objektüberwachung des AG unaufgefordert vorzulegen. Auf der gesamten Baustelle gilt grundsätzlich die STVO.

Kranstandorte / Transporteinrichtungen:
Zur Aufstellung von ortsfesten Baukränen wurden gemäß BE-Plan 3 Standorte vorgesehen. Dem Auftragnehmer bleibt es vorbehalten, die Standorte in Ihrer Anzahl vollständig oder nur teilweise in Anspruch zu nehmen. Andere Standorte sind zugelassen sofern sich diese für den AG hinsichtlich Kosten und Bauablauf Kostenneutral darstellen. Sie bedürfen der Genehmigung des AG.

Sämtliche Kräne sind vom jeweiligen Unternehmer zu organisieren. Die Kräne werden für weitere Gewerke nicht vorgehalten. Die befestigten Flächen der Baustelleneinrichtung sind in Belastungsklasse Bk 10 ausgeführt. Für eventuell größere Belastung muss der jeweilige Nutzer die notwendigen Maßnahmen treffen.

Für die Aufstellung von Mobilkränen für den werktäglichen Montageeinsatz steht die BE-Fläche im Grunde nach zur Verfügung, die Nutzung ist jedoch mit der Objektüberwachung im Vorfeld zu klären und eine Genehmigung zu beantragen.

Anschlüsse für Wasser und Strom.
Die Ver- und Entsorgung der Baustelle mit Wasser und Strom für die eigene Leistung ist Sache des Auftragnehmers. Entsprechende Anschlussmöglichkeiten (ohne Entnahmevorrichtung) hat der AG auf dem  Baugrundstück eingerichtet. Die entsprechenden Zuleitungen zu den Verbrauchsstellen auf dem Baugrundstück hat der AN auf seine Kosten zu errichten. Die Verbrauchskosten für Wasser und Strom trägt der AG.
Hierzu erfolgt ein Abzug gem. den beiliegenden Vertragsbedingungen.

Boden- und Baugrundverhältnisse
siehe geotechnische Berichte

Grundwasser, Gewässer
siehe geotechnische Berichte
Entsprechende Genehmigungen für eine Wasserhaltung wurden bereits beantragt und sind entsprechend zu beachten. Erforderliche Maßnahmen bzgl. der Wasserhaltung sind im LV beschrieben. Die Gewässer sind zu jedem Zeitpunkt vor Verunreinigung jeglicher Art zu schützen.

Werbung
Das Anbringen von Werbeplakaten und sonstigen Werbemaßnahmen ist untersagt.

Besondere Anforderungen an Aufbau, Vorhaltung und Abbau von Gerüsten
Erforderliche Arbeits- und Schutzgerüste sowie Traggerüste der Bemessungsklasse A für die eigenen Leistungen sind Nebenleistungen und entsprechend bei der Angebotskalkulation zu berücksichtigen.

Mitbenutzung fremder Gerüste und Einrichtungen
Für die Baumeisterarbeiten werden keine Gerüste gestellt.

Vorhaltung von Gerüsten und Einrichtungen für Dritte
Die Baustelleneinrichtung (z.B. Sanitäreinrichtungen, Absturzsicherungen etc.) ist bauseits gestellt.
Während der eigenen Nutzungsdauer können die Gerüste und Einrichtungen auch durch andere Unternehmer mitbenutzt werden.Gebrauchsüberlassung, Wartung und Kontrolle im Rahmen der eigenen Nutzungsdauer ist mit einzukalkulieren.Die Vorhaltezeit über die vertragliche Hauptleistung hinaus wird gesondert vergütet und ist im LV in den entsprechenden Positionen angegeben. Das Abstellen von Privatfahrzeugen auf dem gesamten Gelände ist untersagt. Die Anzahl der Firmenfahrzeuge ist auf ein notwendiges Minimum zu reduzieren.

Beschreibung Baustellensicherung

Schadenverhütung / Anliegerschutz
ANLIEGERSCHUTZ
Es ist darauf zu achten, dass die Eigentumsverhältnisse der Anlieger berücksichtigt werden. Die Stellung von Geräten und Baumaschinen hat nur innerhalb der ausgewiesenen BE-Fläche stattzufinden. Befestigungen, Verankerungen, o. ä. darf nicht auf den Grundstücken oder Einfriedungen der Anlieger erfolgen.
Gewährleistung Sicherheit und Nutzbarkeit
Durch die Leistung des AN dürfen die Sicherheit und dauernde Nutzbarkeit der umliegenden baulichen Anlagen nicht beeinträchtigt werden.

Baustellenverordnung
Der Sicherheit- und Gesundheitsschutzplan hängt vor Ort aus und kann beim AG angefordert bzw. eingesehen werden.

Sicherheit und Gesundheitsschutz
Die Arbeiten sind mit dem bestellten Sicherheitskoordinator im Vorfeld abzustimmen. Innerhalb von 14 Tagen nach Auftragserteilung ist dem Bauherrn bzw. dem bestellten Sicherheitskoordinator eine Gefährdungsdokumentation zu übergeben. Spätestens bei Arbeitsbeginn sind der Sicherheitsbeauftragte des AN und die erforderlichen Ersthelfer zu benennen.

Einweisung durch SIGEKO
Der AN ist verpflichtet, alle am Bau beteiligten Personen nach Einweisung durch den SIGEKO, über die Unfallverhütung zu instruieren und über die Gefahrenstellen etc. zu unterrichten.
- Auf der Baustelle besteht Helmpflicht und Sicherheitsschuhpflicht
- Auf dem Baugelände besteht Drogen, Rauch- und Alkoholverbot.
- Der Betrieb von Radio und Musik auf der Baustelle ist zum Schutz der Anlieger untersagt, in den Mannschaftscontainern ausschließlich in Zimmerlautstärke.

Unfallverhütung und Arbeitsschutz
Der Auftragnehmer hat bei der Ausführung der Leistungen sämtliche gültigen Unfallverhütungsvorschriften, Arbeitsschutzbestimmungen sowie gesetzlichen und behördlichen Vorgaben einzuhalten. Er hat alle erforderlichen Maßnahmen zur Sicherung der Arbeitsstellen und zur Vermeidung von Personen- und Sachschäden eigenverantwortlich zu treffen.
Alle hieraus resultierenden Leistungen einschließlich der Bereitstellung erforderlicher Schutzausrüstung und Unterweisung des Personals sind, sofern nicht gesondert ausgeschrieben, in die Einheitspreise einzukalkulieren.

Abladen, Schwenkbereich Baukran / Autokran
Ein Abladen oder Schwenken von Lasten außerhalb von abgesperrten oder anderweitig gesicherten Baustellenflächen durch Baukran, Autokräne, etc. ist untersagt.

1.4. AUSFÜHRUNGSZEITRAUM

1.4.1 Ausführungsfristen Lüftungsarbeiten

Die Arbeiten sind gemäß Bauzeitenplan durchzuführen. Dieser Plan ist mit dem Bauherrn abgestimmt und verbindlich umzusetzen. (mit Unterbrechungen aus Gründen des Bauablaufes)

ENDE DER ALLGEMEINEN VORBEMERKUNGEN

## 2. Zusätzliche Technische Vertragsbedingungen
2. Zusätzliche Technische Vertragsbedingungen

2.1 Allgemeiner Teil

2.1.1 Widersprüche zu ZTV
Bei Widersprüchen zu den ZTV gelten vorrangig die Angaben im Leistungsverzeichnis. Bei Widersprüchen zwischen dem Leistungsverzeichnis und der bei Auftragsdurchführung maßgeblichen Zeichnungen ist nach Zeichnungen bzw. Plänen zu arbeiten: daraus entstehende Rechte des Auftragnehmers werden nicht eingeschränkt.

2.1.2 Freigabevermerk
Die vom Auftragnehmer verwendeten Ausführungsunterlagen müssen den Freigabevermerk des Auftraggebers oder seines Architekten tragen, um Verwechslungen bei der Bauausführung zu vermeiden.
Nicht freigegebene Unterlagen dürfen nicht verwendet werden. Dies entbindet den Auftragnehmer jedoch nicht von seiner eigenen Prüfungs- und Hinweispflicht. Diese bleiben unberührt.

2.2 Ausführung

2.2.1 Abfallbeseitigung
Eigenes Restmaterial, Verschnitt, Bruch, Verpackungsmaterial und dergleichen ist vom Auftragnehmer kostenlos zu beseitigen und zu entsorgen. Die einschlägigen Vorschriften über die Entsorgung von Sonderabfall sind zu beachten.
Das Einfüllen in Arbeitsräume sowie das Eingraben auf der Baustelle ist untersagt. Das Entsorgen von Abfällen, Abbruchmassen und Bauschutt umfasst die Verwertung entsprechend den Vorschriften bzw. die erforderlichen Maßnahmen des Einsammelns, Befördern, Behandelns und Lagern entsprechend den Vorschriften und behördlichen Auflagen.
Der Nachweis über die ordnungsgemäße Entsorgung ist zu erbringen.

2.2.2 Vorgaben zur Ausführung
Ist im Leistungsverzeichnis vorgegeben, auf welche Art und Weise die Leistung zu erbringen ist, so ist der Auftragnehmer daran gebunden. Grundsätzlich hat der Auftragnehmer die technologische Ausführung seiner Arbeiten selbst zu wählen. Dabei ist Rücksicht auf die anderen, gleichzeitig oder anschließend tätigen Gewerke zu nehmen.

2.2.3 Toleranzen
Für Toleranzen der Vorleistung anderer Gewerke sowie für die Qualitätsbeurteilung der abzunehmenden Leistung gelten grundsätzlich DIN 18201 und DIN 18202.

2.2.4 Vermessungsarbeiten Höhenfestpunkte
Die zur Ausführung der beauftragten Leistungen erforderlichen Vermessungsarbeiten sind eigenverantwortlich durch den AN durchzuführen.

2.2.5 Unvollständige Leistungsbeschreibung
Der Auftragnehmer hat auch bei unvollständiger Leistungsbeschreibung die zur Gewährleistung eines mängelfreien Werkes erforderlichen Leistungen zu erbringen. Sein Recht auf Mehrpreisforderung wird dadurch nicht eingeschränkt.

2.2.6 Korrosionsschutz
Alle Stahlteile die nach dem Einbau nicht mehr zugänglich sind, müssen vorher einen entsprechenden Korrosionsschutz erhalten. Bei dem Zusammenbau unterschiedlicher Metalle muss sichergestellt sein, dass keine Kontaktkorrosion auftritt.
Alle notwendigen Schmiede-, Bohr- und Schweißarbeiten sind grundsätzlich vor dem verzinken auszuführen. Die Gewinde verzinkter Gewindebolzen sind bei der Montage nicht nachzuschneiden. sondern anzuschmelzen. Analog ist durch die Verzinkung unbeweglich gewordenen Bändern und anderen beweglichen Teilen zu verfahren. Späne vom Bohren und Fräsen sowie Reste von Schleifstaub sind sofort von den bearbeiteten Teilen zu entfernen.

Fehlstellen und Beschädigungen, auch ggf. durch Schweißen, sind auf der Baustelle nach Möglichkeit mit Spritzverzinkung zu beseitigen, andernfalls ist Zinkstaubbeschichtung mit 94-96% Zinkstaubanteil zulässig. Der zulässige Anteil der Nachbesserung richtet sich nach DIN 50976. Schweißschlacken und Rauchniederschläge sind vorher zu beseitigen. Zinknasen dürfen nicht abgeschlagen werden. Ein manuelles Bearbeiten oder Abschmelzen ist zulässig und ggf. notwendig. Ist Schweißen nur auf zinkfreiem Untergrund zulässig, sind die Flanken auf einer Breite von mindestens 10mm vollständig von Zink zu befreien.

Die Verbindung von Bauteilen als lösbare oder nicht lösbare Verbindung ist dem Auftragnehmer freigestellt, sofern sich nicht aus den Plänen, Beschreibungen, Werkzeichnungen oder Normen etwas anderes ergibt.

Für Anschlüsse, Montagestöße und Schweißnähte hat der Auftragnehmer selbst den Nachweis zu führen. Dehnungs.- und Montagestöße sind in ausreichender Zahl einzuplanen. Sie sind so zu gestalten, dass eine geräuschlose und ungehinderte Bewegung der Elemente untereinander und gegen den Baukörper gewährleistet ist.

Zur Verankerung der Stahlkonstruktion in dafür vorgesehene Bauelemente sind nur Dübel mit bauaufsichtlicher Zulassung zu verwenden.

Ergänzend zu Nr. 4.1 DIN 18335 gelten als Nebenleistungen das Auf- und Abbauen sowie An- und Abtransport der Gerüste, das Nachverzinken oder Nachbeschichten von Schnittstellen und Anschlüssen auf der Baustelle, die Anfertigung und Abstimmung der Planunterlagen.

Zu den Leistungen des AN gehören Stahlkonstruktionen aus Profilstahl anfertigen, liefern und montieren, einschließlich Schweißungen und Schraubverbindungen sowie Befestigungsmaterial (Schrauben und Sicherheitsdübel). Vor Ausführung von Schweißungen hat der AN die Schweißgenehmigung durch den AG einzuholen.

einschl. aller erforderlichen Nebenarbeiten wie
Hebe- und Transportgeräte, Sicherungsmaterial, etc.
Anfertigen der Werkstattzeichnungen, Stücklisten und liefern von Werksprüfzeugnissen nach DIN EN 10204.

2.3 Baustelleneinrichtung

2.3.1 Leistungen für Baustelleneinrichtung
Alle Leistungen für die gewerkeeigene Baustelleneinrichtung sind in die dafür vorgesehene Position einzukalkulieren. In die Position ist die Baustelleneinrichtung für alle angebotenen Leistungen einzukalkulieren.

2.3.2 Beleuchtung Arbeitsplätze
Die Beleuchtung der Arbeitsplätze über die allgemeine Baustellenbeleuchtung (Flure, Treppenräume) hinaus, ist einzukalkulieren.

2.3.3 Benutzung von Räumen als Lagerflächen
Durch die Benutzung von Räumen als Baustofflager dürfen die Arbeiten anderer Gewerke nicht behindert werden. Die Lagerung von feuergefährlichen Stoffen im Gebäude ist untersagt. Die Zuweisung der Räume erfolgt ausschließlich über die Bauleitung. Nach Aufforderung durch den Auftraggeber sind benutzte Räume innerhalb von 3 Tagen zu räumen. Der Bauleitung sind zwei Schlüssel für jede Firmenbautüre zu übergeben.

2.3.4 Standorte für Container, Baumaschinen und Geräte

Büro-, Magazin- und Tagesunterkunftscontainer
sind nach dem Baustelleneinrichtungsplan zu setzen. Dieser wird dem AN nach Beaftragung übergeben.

Telefon- und Telefaxanschlüsse
Seitens des Auftraggebers erfolgt keine Bereitstellung einer übergeordneten drahtgebundenen Telefon- bzw. Telefaxversorgung für die AN.
Jegliche in diesem Zusammenhang stehenden Kosten (Anschlusseinrichtung, anfallende Verbindungsgebühren etc.) gehen zu Lasten des AN und sind eigenverantwortlich zu organisieren.

Standorte für Baumaschinen und Geräte sind mit der Bauleitung abzustimmen und im Baustelleneinrichtungsplan einzuzeichnen:

- Standorte für temporäre Mobilkräne
- Kräne und Krananlagen
- Mischeinrichtungen und Silos
- Fördereinrichtungen und Aufzüge

2.3.5 Fassadenschutz
Durch Verbrennungsmotoren angetrieben Maschinen sind so aufzustellen, dass Fassaden nicht verschmutzt werden.

2.3.6 Verschmutzungen durch Arbeiten
Sind bei der Ausführung der Arbeiten Verschmutzungen zu erwarten, so gehören - unbeachtlich der jeweiligen Vergütungsregelung - (Nebenleistung-Besondere Leistung) die gewerkeüblichen Maßnahmen zur Vermeidung zu den Pflichten des Auftragnehmers, auch wenn diese nicht explizit ausgeschrieben sind.

2.3.7 Geräteeinsatz
Der Geräteeinsatz ist so zu wählen, dass eine termingemäße Durchführung gewährleistet ist. Mit Rücksicht auf die umliegende Bebauung dürfen nur geräuscharme und erschütterungsarme Geräte verwendet werden.

Eventuell auftretende Behinderungen des Baustellen-und Anlieferbetriebs durch Veranstaltungen, wie zum Beispiel die Prüfungszeit werden von der Objektüberwachung rechtzeitig (4-5 Arbeitstage vorher) angezeigt. An Veranstaltungstagen sind keine lärmintensiven Arbeiten möglich und Ersatzarbeiten mit der Objektüberwachung abzustimmen. Eventuelle Bauzeitunterbrechungen sind innerhalb der vertraglich vereinbarten Ausführungsfristen zu kompensieren.
Im Falle von kurzfristigen, stundenweisen Arbeitsunterbrechungen ohne vorherige Ankündigungen kann das disponierte Personal in Rücksprache mit der Objektüberwachung in anderen Teilbereichen als Ersatzmaßnahme eingesetzt werden. Vorgenannte Punkte sind bei allen Leistungsausführungen zu berücksichtigen.

2.3.8 Sicherheitstechnische Hinweise
Verhüten von Bränden
gemäß Verordnung über die Verhütung von Bränden (VVB) vom 29.04.1981 (Bayer. Gesetzes- und Verordnungsblatt Nr. 8/81). Der AN ist verpflichtet, bei feuergefährlichen Arbeiten (z. B. Schneid-, Schweiss-, Löt- und Klebearbeiten) für die Sicherheit zu sorgen. Bei Schweissarbeiten sind besondere Schutzmaßnahmen zu treffen, z.B. hat der AN im Bereich von Holz und sonstigen brennbaren Bauteilen ohne gesonderte Berechnung ausreichend großflächige Abdeckungen aus geeignetem Material gegen Funkenflug auszuführen. Dies gilt auch für den Schutz vorhandener Einbauten, wieder Verglasungen, Vorhänge, Bestuhlung, Anstriche, Beläge udgl. Der AN hat sein Personal entsprechend einzuweisen und zu überwachen. Dem AN obliegt die laufende Abfuhr brennbaren Abfalls (sofort nach Anfall desselben) und die laufende Kontrolle allerLagerplätze und Arbeitsstätten. Bei seinen Arbeiten hat sich der AN laufend zu versichern, dass keine Brandgefahr gegeben ist. Vom AN sind nach Schweissarbeiten Brandwachen zu stellen. Die Verantwortung für alle Brandschutzmaßnahmen und seiner Arbeiten; er kann sich nicht darauf berufen, vom AG, seiner Bauleitung und sonstigen Erfüllungsgehilfen nicht oder nicht ausreichend oder falsch eingewiesen worden zu sein. Bei Arbeiten mit Feuer, Schweiss- und Flexarbeiten ist eine schriftliche Anmeldung des AN notwendig. Die Arbeiten müssen bei der Fachbauleitung des AG an- und abgemeldet werden.

Brandmeldeanlage
Vor Beginn der Arbeiten, bei denen Dämpfe, Staub und Rauchgase entstehen, ist die Objektüberwachung zu informieren, damit die entsprechende Rauch- und Feuermeldeschleife während der Arbeiten abgeschaltet und nach deren Beendigung wieder in Betrieb genommen werden kann.
Die Rauch- und Brandmeldeanlage ist ständig in Betrieb und muss vor Beginn der auszuführenden Arbeiten (nur nach Rücksprache u. Erlaubnis durch die Bauleitung) im Arbeitsbereich (Bereich u. Rauchmeldernummer) durchden Sicherheitsdienst deaktiviert werden. Erst nach Abschaltung der entsprechenden Rauch- und Brandmelder und Freigabe durch den Sicherheitsdienst, darf mit den Arbeiten begonnen werden. Nach Abschluss der Arbeiten ist die Fertigstellung dem Sicherheitsdienst unverzüglich zu melden, damit die Rauch- u. Brandmeldeanlage wieder aktiviert werden kann.

Bei Nichtbeachtung und dadurch verursachtem Fehlalarm mit Feuerwehreinsatz gehen dessen Kosten voll zu Lasten des Auftragnehmers.

Löt- und Schweißarbeiten und Brennscheidearbeiten,.Auftauen eingefrorener Rohrleitungen, Beheizen von Baustellen mit Gas- oder Elektroheizgeräten, etc., sind dem AG über die Fachbauleitung zu melden und erstnach ausdrücklicher Genehmigung unter Aufsicht und mit entsprechenden Vorkehrungen zu beginnen.Diese Vorkehrungen für Löt- und Schweißarbeiten und Brennscheidearbeitenbeinhalten u. A.:- Weiträumiger Abstand sämtlicher brennbarer Materialien vom Schweißplatz- Bereithalten eines geeigneten Löschgeräts- Tägliches Entfernen und Sichern der Acetylenflaschen nach Beendigung der SchweißarbeitenAlle Löt- und Schweißarbeiten sind unter strikter Einhaltung der einschlägigen Sicherheitsvorschriften durchzuführen undbis spätestens 15:00 Uhr zu beenden und bis 18:00 Uhr zu beobachten.Entsprechende Schweißnachweise nach z.B. Schweißnachweis DIN EN 1090-2 (EXC 1 bis EXC 4) (eingescannt) sind dem AG vorzulegen

2.4 Nebenleistungen - Besondere Leistungen - Preisinhalte

Sofern nicht anders beschrieben, sind in den Einheitspreisen aller Positionen Lieferung, Verbringung zum Einbauort und Montage miteinzukalkulieren

2.4.1 Nicht vorhergesehene Leistungen
Der Auftragnehmer hat die Vereinbarung von Preisen für nicht im Vertrag vorgesehene Leistungen vor der Ausführung anzubieten.

2.4.2 Vertragliche Leistungen
Mit den angebotenen Preisen werden alle Leistungen abgegolten, die nach der Leistungsbeschreibung, den zusätzlichen technischen Vertragsbedingungen, den Angaben zur Ausführung, den technischen Vorbemerkungen, den statischen Vorbemerkungen und der gewerblichen Verkehrssitte zur vertraglichen Leistung gehören.

2.4.3 Mehrforderungen
Macht der Auftragnehmer Mehrforderungen gegenüber dem abgegebenen Preis geltend, sind diese substantiiert darzulegen und zu begründen. Die Kalkulationsblätter sind auf Basis der entsprechenden Formblätter zu erstellen.

2.4.4 Leistungen im Stundenlohn
Leistungen im Stundenlohn werden grundsätzlich nur dann vergütet, wenn Sie vor Ihrem Beginn vereinbart werden. Die genannten Leistungen kommen nur bei Erfordernis und nur nach Beauftragung durch den AG zu Ausführung. Nicht beauftragte Stundenlohnarbeiten werden nicht vergütet.

Bei Stundenlohnarbeiten müssen die Nachweise enthalten sein:
- Art der ausgeführten Leistung
- Ort und Datum sowie Dauer der Arbeiten
- Anzahl der eingesetzten Arbeitskräfte
- Materialverbrauch
- bei Maschinen und Kfz.-Einsatz Angaben zum Typ
- Unterschrift BL / AG

Für entsprechende Arbeiten ist das geeignete, qualifizierte Personal einzusetzen. Mehrkosten, welche sich aus dem Einsatz durch höherqualifiziertem Personal als notwendig ergeben, werden nicht erstattet.
Der Verrechnungssatz gilt für das auf der Baustelle befindliche Objekt vom Zeitpunkt des Einsatzes einschließlich technologisch bedingter Wartezeiten und notwendiger ständiger Besetzung mit Bedienungspersonal. Die Zeiten für An- und Abtransport werden zusätzlich in Ansatz gebracht, wenn sie nicht in anderen Positionen bereits enthalten sind und wenn nicht Maschinen, Geräte und Fahrzeuge überwiegend nach Stunden abzurechnen sind.

2.4.5 Leistungen der Unfallverhütung
In die Preise sind grundsätzlich alle Aufwendungen und Kosten einzubeziehen, die sich grundsätzlich aus der Einhaltung der allgemein für Bauarbeiten sowie für das jeweilige Gewerk geltenden Unfallverhütungsvorschriften ergeben, sofern sie keine Besonderen Leistungen darstellen.

2.4.6 Materialpreise
Materialpreise - sofern im Leistungsverzeichnis gefordert - gelten frei Baustelle angeliefert und abgeladen.

2.4.7 Spartenauskünfte
Einholen und Auswerten von Spartenausküften bei Versorgungsunternehmen und Behörden (Elektro, Telekommunikation, Gas, Wärme, Wasser, Kanal etc.) ist vom AN eigenverantwortlich zu veranlassen und in das Angebot einzukalkulieren.

2.5 Abrechnungshinweise

2.5.1 Position "als Zulage"
Sofern Positionen mit dem Zusatz "als Zulage" ausgeschrieben werden, ist der Grundpreis bereits in einer anderen Position enthalten. Die Zulage beinhaltet entweder eine im Aufmaß übermessene Leistung, (meist in einer anderen Einheit) oder stellt eine Preisdifferenz zu einer bereits beschriebenen anderen Leistung (mit gleicher Einheit) dar.

2.5.2 Verdeckte Leistungen
Im Zuge der Bauarbeiten verdeckte Leistungen sind vorher gemeinsam mit der Bauleitung des Auftraggebers aufzumessen. Verdeckte Leistungen sind beim Aufmaß vom Arbeitnehmer nachvollziehbar und lückenlos zu dokumentieren. Mit dieser Handlung kann eine technische Abnahme verbunden werden. Sie gilt jedoch nicht als rechtsgeschäftliche Abnahme.

2.5.3 Rückbau- und Demontagearbeiten
--

2.5.4 Materialverbrauch
--

2.5.5 Abrechnungshinweis
Bei der Abrechnung der Leistungen sind gleiche Positionsnummern und Reihenfolgen wie im Leistungsverzeichnis zu verwenden. Nachträge sind mit der Titelnummer "50" zu erstellen

2.5.6 Besondere Abrechnung
Der Auftragnehmer hat seine Abrechnungsunterlagen zur Prüfbarkeit mit Abrechnungsplänen und Aufmaßunterlagen einzureichen. Abrechnungsvereinbarungen in den einzelnen Positionen sind zu beachten. Die Abrechnungsunterlagen sind vor Rechnungsstellung mit der örtlichen Bauleitung zu besprechen. Aufmaße sind kumuliert zu erstellen und vor Rechnungsstellung von der Auftraggeberseite und Auftragnehmerseite zu unterschreiben.

ENDE DER ZTV - ZUSÄTZLICHEN TECHNISCHEN VERTRAGSBEDINGUNGEN

## 3. Allgemeine Technische Vorbemerkungen
3. Allgemeine Technische Vorbemerkungen

3.1 Technische Vorbemerkungen

3.1.1 Immissionen, klimatische oder betriebliche Bedingungen
-

3.1.2 Verkehrsverhältnisse
Der AN hat sich rechtzeitig vor Angebotsabgabe über die genauen Verkehrsverhältnisse vor Ort (z.B. evtl. Einschränkungen für schwere Baustellenfahrzeuge, etc.) zu informieren. Seine Vorarbeiten hat er so einzurichten, dass er zum vereinbarten Termin mit der Arbeitsausführung beginnen kann.

3.1.3 Verkehrssicherung
Werden öffentliche Verkehrswege durch die Baustelle berührt, ist im Vorfeld vom AN eigenverantwortlich eine verkehrsrechtliche Anordnung beim Amt für Verkehrsmanagement einzuholen. bei den Verkehrssicherungsmaßnahmen ist die ASR A5.2 zwingend zu beachten und einzuhalten.

3.2 Angaben zur Ausführung

3.2.1 Arbeitsabschnitte
Die Leistungen erfolgen grundsätzlich nach Terminplan und nach Koordination mit der Objektüberwachung. Sämtliche Mehraufwendungen bedingt durch den Bauablauf, wie z.B. mehrmalige An- und Abfahrten, sind in die Einheitspreise einzukalkulieren. Ein reibungsloser Ablauf mit nachfolgenden Gewerken ist zu gewährleisten. Hierzu sind die Allgemeinen Vorbemerkungen unter Punkt 1. zwingend zu beachten.

3.2.2 Anforderungen an nicht genormte Stoffe und Bauteile
Falls im Leistungsverzeichnis bei der Verwendung von technischen Spezifikationen auf Normen (DIN, EN etc.) Bezug genommen wird, kann auch der Norm gleichwertig angeboten werden. Die Gleichwertigkeit ist bei Angebotsabgabe gesondert nachzuweisen.

3.2.3 Abrechnung nach bestimmten Zeichnungen oder Tabellen
Die Abrechnung ist grundsätzlich auf der Grundlage zur Ausführung freigegebenen Ausführungsunterlagen des AG vom AN zu erstellen. Ggf. erforderliche zusätzliche Skizzen und Zeichnungen für die Abrechnung - auch solche für ein ausnahmsweise örtliches Aufmass- sind vom AN  prüfbar zu fertigen.

3.3 Einzelangaben in Ergänzung

3.3.1 Bauleitung des Auftragnehmers / Fachpersonal
Vor Auftragserteilung hat der Auftragnehmer schriftlich einen Firmenbauleiter (bevollmächtigter Vertreter) zu benennen und jeden Personalwechsel in dieser Funktion schriftlich anzuzeigen. Der Firmenbauleiter ist Ansprechpartner der  Objektüberwachung und verantwortlich für die Einhaltung der Unfallverhütungsvorschriften im Fachbereich des Auftragnehmers. Aussagen des Firmenbauleiters als Stellvertreter / Bevollmächtigter des AN gegenüber dem AG bzw. seinen Bevollmächtigten sind bindend. Der Firmenbauleiter muss täglich auf der Baustelle anwesend sein und hat an den Baustellenbesprechungen teilzunehmen.
Der Auftraggeber erwartet vom Auftragnehmer, dass der Vorarbeiter oder Polier, der deutschen Sprache in Wort und Schrift mächtig ist. Die diversen Bautrupps des Arbeitnehmers müssen sich jederzeit in den verschiedenen Nutzungsbereichen, die im Leistungsverzeichnis beschrieben sind, mit der Objektüberwachung, dem Sicherheitskoordinator und z.B der Feuerwehr auf Deutsch verständigen können. Gründe dafür sind z.B., Feuerwehreinsätze, die baubedingt ausgelöst werden,etc.. Hier muss sofort bei Gefährdungen oder Störungen Abhilfe geschaffen werden.

Der AG ist berechtigt, die Qualifikation und Fertigkeit der eingesetzten Arbeitskräfte zu beurteilen und erforderlichenfalls den Austausch unqualifizierter oder unerfahrener Arbeitskräfte zu verlangen. Einem solchen Verlangen ist unverzüglich nachzukommen, dem AG entstehen dadurch keine zusätzlichen Kosten.

3.3.2 Baustellentagesberichte
Der Auftragnehmer hat dem Auftraggeber in geeigneter Form über den Personal- und Geräteeinsatz, Materiallieferungen, die Arbeitsleistungen, den Arbeitsfortschritt und über besondere Vorkommnisse aktuell zu berichten. Hierzu zählen auch Begehungen mit der Berufsgenossenschaft und dem Gewerbeaufsichtsamt. Dem Auftraggeber sind alle Unfälle, Erste Hilfe - Fälle und Schadensfälle unverzüglich mitzuteilen. Das Bautagebuch  ist der Objektüberwachung wöchentlich unaufgefordert vorzulegen.

In den Bautagesberichten sind u.a. aufzunehmen:
- Name der Firma und Baustelle
- fortlaufende Nummerierung
- Datum
- Temperatur um 7.00 Uhr (morgens), windgeschützte Stelle
- Witterungsverhältnisse
- Anzahl der Arbeitnehmer nach Lohngruppen
- Maschineneinsatz
- ausgeführte Leistung mit Ortsangabe (Geschoss /Achsen) und Bezug zum betroffenen Vorgang (Vorgangsnummer / Planbezeichnung)
- besondere Maßnahmen und Vorkommnisse
- Anweisungen der Objektüberwachung und des SiGe-Koordinators
- Unterschrift des Bauleiters des AN

3.3.3 Baustellenbesprechungen
Der Auftragnehmer hat zu den Baustellenbesprechungen, die die Objektüberwachung des AG regelmäßig durchführt, einen deutschsprechenden geeigneten bevollmächtigten Vertreter zu entsenden. Für diesen besteht Anwesenheitspflicht, bei Abwesenheit ist eine geeignete Vertretung zu benennen oder es hat eine Abwesenheitsmeldung zu erfolgen.
Die Besprechungen finden jeweils 1-wöchentlich statt.

3.3.4 Termin- und Arbeitsablaufplanung
Innerhalb von 14 Tagen nach Auftragserteilung hat der Auftragnehmer der Objektüberwachung einen detaillierten Arbeitsablaufplan über die von ihm zu erbringenden Leistungen zur Genehmigung vorzulegen. Der Arbeitsablaufplan ist durch den AN über seine gesamte Bauzeit hinweg fortzuschreiben. Die Detaillierung hat sich dabei auf alle Bauelemente zu beziehen. Der aktuelle Termin- und Arbeitsablaufplan ist stets auf der Baustelle vorzuhalten. Diese Leistung wird nicht gesondert vergütet.

3.3.5 Werk- und Montagepläne
Werk-und Montagepläne sind auf Basis der Genehmigungs- und Ausführungspläne vom AN zu erstellen und innerhalb von 4 Wochen nach Auftragserteilung vorzulegen. Inhalt der vom AN zu erstellenden Montagepläne: Beschriftung in deutscher Sprache, Symbole und Farbkennzeichnungen entsprechend Norm. Art und Inhalt des Schriftfeldes nach Vorgaben des AG, mit Anlagen- und Bauteilbenennung, Hersteller und Typ, mit Leistungs- und Größenangaben, Maße und Inhalte von Behältern und Gefäßen, Lastangaben für Boden und Decke, Montageöffnungen und Maße der Transportwege, Anordnung von Transporthilfen zum Austausch von Bauelementen.

Hinweise auf Darstellung der von den Nebengewerken zu erstellenden und zur Funktion oder Betreiben der Anlagen erforderlichen Bauelemente wie: Aufstellorte der Schaltschränke, Rohr- und Kabeltrassen, Lage der Bodenabläufe, elektrische Anschlussleistungen, Anschlusspunkte für Energien und Medien. Geräte, Bauteile und Leitungen maßstäblich, vermaßt zum Baukörper, Leistungen, Volumen- /Massenströme, Druckdifferenzen, Ein- und Austrittstemperaturen, Wärmedämmung / Brandschutz von Leitungen, Behältern und Gefäßen. Aufhängungs- / Befestigungskonstruktionen. Dämmung /Schutz, Einbauorte der Messwertgeber, -anzeiger und Stellgerät.

3.3.6 Firmenschilder / Werbung auf der Baustelle
Das Anbringen von Firmenschildern oder Werbung auf der Baustelle ist nicht zulässig.

3.3.7 Besichtigung der Baustelle
Die Besichtigung der Baustelle ist durch AN vor Auftragsbearbeitung zwingend erforderlich und vorausgesetzt.

3.3.8 Sicherung von Mindestlohnpflichten
Mindestlohnpflichten bestehen in der Baubranche aufgrund der geltenden allgemeinverbindlich erklärten Tarifverträge. Danach ist der Auftragnehmer verpflichtet, den zur Erfüllung seiner Vertragsleistungen eingesetzten eigenen Arbeitskräften tarifliche Mindestlöhne zu gewähren.
Daneben haftet der AN gemäß Arbeitnehmerentsendegesetz dafür, dass auch den auf seiner Baustelle von Nachunternehmern eingesetzten Arbeitskräften der Mindestlohn gemäß der allgemeinverbindlich erklärten Tarifverträge vergütet wird.

Erhalten Arbeitskräfte, die zur Erfüllung von Vertragsleistungen des AN eingesetzt sind, für tatsächlich geleistete Arbeit den ihnen nach den vorstehenden Bestimmungen zustehenden Lohn nicht, nicht vollständig oder nicht termingerecht, so hat der AN als sofort fällige Pflicht gegenüber dem Auftraggeber an alle betroffenen Arbeitskräfte die vorenthaltenen Löhne zu zahlen. Der AN hat die erforderlichen Kosten für Dolmetscherdienste sowie für anwaltliche Betreuung der betroffenen Arbeitskräfte zu erstatten und übliche Vorschüsse zu leisten.

Bei begründetem Verdacht auf Verstöße gegen die gesetzlichen oder tariflichen Mindestlohnpflichten ist der Auftragnehmer (AN) verpflichtet, dem Auftraggeber (AG) auf Verlangen nachzuweisen, dass sämtliche eingesetzten Arbeitskräfte den ihnen tariflich zustehenden Lohn tatsächlich erhalten haben.
Der Nachweis kann insbesondere durch ein Testat eines Wirtschaftsprüfers oder eine gleichwertige geeignete Bescheinigung erfolgen.
Es wird auf das Formblatt „Verpflichtungserklärung Tariftreue“ verwiesen, das Bestandteil der Vergabeunterlagen ist.

ENDE DER ALLGEMEINEN TECHNISCHEN VORBEMERKUNGEN

## 4. Anlagenkennzeichnungsschlüssel
4. Anlagenkennzeichnungsschlüssel

Im Rahmen dieses Projekts wird ein Anlagenkennzeichnungsschlüssel (AKS) verwendet.

Dieser Schlüssel muss in allen relevanten Positionen berücksichtigt werden, insbesondere bei:
- Allen Listen und Plänen von Bauteilen
- Dokumentationen der Anlagen
- Bezeichnungen und Beschriftungen der Bauteile

Die Bezeichnungen und Beschriftungen der Bauteile erfolgen immer über den AKS sowie in Klartext. Der Anlagenkennzeichnungsschlüssel wird durch das Gewerk Gebäudeautomation vergeben. Der Auftragnehmer (AN) ist verpflichtet, diesen Schlüssel korrekt anzuwenden und in allen relevanten Unterlagen und Bezeichnungen zu integrieren.

## Technische Beschreibung der Lüftungsanlage
Technische Beschreibung der Lüftungsanlage

Die Maßnahme umfasst die Generalsanierung der Mittel- und Realschule in Oberroning, 1. BA.
Bei dem geplanten Bauvorhaben handelt es sich um eine grundlegende
Sanierung des bestehenden Schulgebäudes und einer Erweiterung (Neubau).

Die Schulstiftung der Diözese Regensburg plant in Oberroning (Gemeindeteil der Stadt Rottenburg an der Laaber, Landkreis Landshut) die Sanierung eines bestehenden Klosters und eines historischen Schulgebäudes, inkl. Errichtung eines Erweiterungsbaus. Zusätzlich werden eine Zweifachsporthalle und eine  Energiezentrale errichtet. Die Gesamtbaumaßnahme ist grundsätzlich in 3 Bauabschnitte untergliedert. Bauabschnitt 1 umfasst vorerst den Abbruch bestehender Gebäude, den Anbau des Erweiterungsbaus (C1), die Errichtung der Sporthalle (C2) und der Energiezentrale (E), sowie die baulichen Maßnahmen an den östlichen Freianlagen. Bauabschnitt 2 betrifft die Sanierung des bestehenden Kloster & Schultrakts (A & B) sowie die westlichen Freianlagen. In Bauabschnitt 3 wird des weiteren der Abbruch von weiteren Gebäuden & Anbauten (D) vorangetrieben und die mittleren Freianlagen

Es wird auf die mechanische Lüftung für die Klassen- und Fachräume verzichtet. Die Einhaltung der gültigen Werte wird durch Fensterlüftung gewährleistet.

Das Zu- und Abluftgerät Küche ist im Dachraum BT C1. Hier wird die Fortluft mittels Deflektorhaube über das Dach geführt.

Das Zu- und Abluftgerät Turnhalle Nebenräume wird im BT C2 aufgestellt. Die Außen und Fortluftführung erfolgen hier ebenfalls über Dach.

Es werden verzinkte Spiralfalzrohre (Lippendichtung) und verzinkte, rechteckige Lüftungskanäle gemäß den geltenden Normen eingesetzt. Die Außen- und Fortluftleitungen werden vom Gebäudeeintritt bis zum Lüftungsgerät mit geschlossenzelligem Weichschaum gedämmt, um Schwitzwasserbildung zu vermeiden. Die Leitungen und Kanäle der Zu- und Abluft werden gemäß EnEV in den Technik- und Schachtbereichen mit aufkaschierten Mineralwollematten gedämmt. Bis 2,0 m Höhe wird die Dämmung in den Technikzentralen und stoßgefährdeten Bereichen mit einem Blechmantel oder Kantenschutz versehen. In den Systemen werden geeignete Revisionsöffnungen gemäß VDI 6022 für Wartungszwecke ausgeführt. In den Fort-, Außen-, Zu- und Abluftkanälen sind Kanalschalldämpfer gemäß VDI 2081 „Geräuscherzeugung und Lärmminderung in RLT-Anlagen“ eingeplant.
Bei der Durchführung der Lüftungsleitungen durch F90 Bauteile, wie Wände oder Decken, werden Brandschutzklappen mit Schmelzlotauslösung und Federrücklaufmotor vorgesehen. Jede Brandschutzklappe wird mit zwei Endlagenschaltern (Auf/Zu) ausgestattet und auf die GLT aufgeschaltet

## Nachträge (VOB-konform)
Nachträge (VOB-konform)
Einreichung
Nachträge sind mit vollständigem Preis- und Kalkulationsnachweis per E-Mail beim zuständigen Fachplaner einzureichen.
Positionsnummern
Die nachstehenden Positionen sind im REB-Format zu listen.
Struktur der Positionsnummern:
- AA – Los / Bauteil
- BB – Leistungsbereich
- CCCC – Positionsnummer
Beispiel:
AA.BB.CCCC
Alle Nachträge sind prüffähig und vollständig zu übermitteln, um Verzögerungen oder Rückweisungen gemäß § 14 VOB/B zu vermeiden.

## Aufmaße, digitale Daten und Rechnungsstellung (VOB-konform)
Aufmaße, digitale Daten und Rechnungsstellung (VOB-konform)
Aufmaße und Nachweise
Die Abrechnung erfolgt auf Grundlage prüffähiger Aufmaße gemäß § 14 VOB/B.
Die Aufmaße sind im Original einzureichen und – sofern erforderlich – eindeutig den jeweiligen Kostenträgern (förderfähige / nicht förderfähige Leistungen bzw. nach Gebäudeteilen) zuzuordnen.
Den Aufmaßen sind sämtliche zur Prüfung erforderlichen Unterlagen und Nachweise beizufügen, insbesondere Protokolle, Wiege- oder Gewichtsnachweise sowie sonstige abrechnungsrelevante Anlagen.
Digitale Übergabe (GAEB)
Zusätzlich zu den Originalaufmaßen hat der Auftragnehmer die Aufmaßdaten parallel in digitaler Form als GAEB-Datei im Format X.31 zu übergeben.
Nach Prüfung der eingereichten Aufmaße erhält der Auftragnehmer einen unterzeichneten Rücklauf per E-Mail. Erforderliche Korrekturen werden dem Auftragnehmer in Form einer angepassten GAEB-Datei übermittelt. Zusätzlich erhält der Auftragnehmer eine Rechnungs- und Aufmaßkontrolle zum Abgleich der Massen sowie der zu stellenden Rechnungssumme.
Diese Änderungen sind bei der jeweils nächsten Abschlagsrechnung zu berücksichtigen.
Rechnungsstellung
Die Rechnungsstellung hat gemäß § 14 VOB/B prüfbar zu erfolgen.
Nach bestätigter Aufmaßprüfung ist eine elektronische Rechnung (E-Rechnung) einzureichen. Die Leitweg-ID wird dem Auftragnehmer gesondert mitgeteilt.
Die Einreichung der Rechnung erfolgt wahlweise als:
- ZUGFeRD-PDF oder
- XRechnung (XML-Struktur).
Nicht prüffähige Rechnungen können gemäß VOB/B zurückgewiesen werden.

## Lüftungsanlagen
Datum: 23.04.2026

### 01 Lüftungsanlagen BT C1 Erweiterung Schulgebäude

#### 01.01 Baustelleneinrichtung (KG 439)

**01.01.0001 Baustelle einrichten herstellen Lager- Arbeitsplätze**
Baustelle für sämtliche aufgeführte Leistungen, einrichten, herstellen der dazu erforderlichen Lager- und Arbeitsplätze, Flächen sind im Lageplan ausgewiesen.
Vorhalten über die gesamte vertragliche Bauzeit der Leistung.
Menge: 1,000 psch
Kostenträger: 439

**01.01.0002 Baustelle umsetzen, neu herstellen Lager- Arbeitsplätze**
Baustelle für sämtliche aufgeführte Leistungen umsetzen, hierzu auch neu einrichten, -herstellen der dazu erforderlichen Lager- und Arbeitsplätze, Flächen werden durch die Bauleitung ausgewiesen. Anzahl der Umzüge 2x.
Menge: 1,000 psch
Kostenträger: 439

**01.01.0003 Baustelleneinr. vorhalten 1Monat**
Baustelleneinrichtung für sämtliche, in der Leistungsbeschreibung aufgeführten Leistungen vorhalten, über die Zeit im Bauzeitenplan hinaus.
Vorhaltedauer ein Monat.
Hinweis: Diese Position bezieht sich nur über die Bauzeitverlängerung des im
Bauzeitenplan festgehaltenen Fertigstellungstermin der Leistung.
Menge: 1,000 Mt
Kostenträger: 439

**01.01.0004 Baustelle räumen Flächen wiederherstellen**
Baustelle für sämtliche aufgeführte Leistungen, räumen, Geländeflächen, auf denen sich Baustelleneinrichtungen befunden haben, dem früheren Zustand entsprechend herstellen, im Baugrund befindliche Teile der Baustelleneinrichtung (z. B. Fundamente, Pfähle, Leitungen, Kanäle) räumen.
Menge: 1,000 psch
Kostenträger: 439

#### 01.02 Lüftungsgeräte (KG 431)

*Hinweis: RLT Küchenlüftungsgerät*

**01.02.0001 Lüftungsgerät Küche 10.500 m³/h**
Lüftungsgerät Küche 10.500 m³/h
zur Innenaufstellung, Regelung über MSR, für Abluft, Geschwindigkeitsklasse V1 DIN EN 13053 (max 1,6 m/s), Qualitätsanforderungen an das Gehäuse DIN EN 1886, mechanische Festigkeit, Gehäuseklasse D 1 (M), Dichtheitsklasse L 1 (M), Wärmedurchgangszahl Klasse T 2, Wärmebrückenfaktor TB 2, Gehäuse für alle Bauteile doppelschalig, Wände und Decke aus verzinktem Stahl, mit Schall- und Wärmedämmung, Baustoffklasse DIN 4102-1 A (nichtbrennbar), DIN EN 13501-1 A1, A2 s1 d0 (nichtbrennbar),
Gehäuseboden aus verzinktem Stahl, Gehäuseboden als Wanne mit Gefälle und Ablaufstutzen, Gehäuserahmen aus verzinktem Stahl, beschichtet, mit Anschlüssen für Abluft- und Fortluftbauteile, mit Grundrahmen, aus beschichtetem Profilstahl,
gemäß nachfolgender Beschreibung.

RLT-Gerät
Technische Daten
Gerät: RLT Küchenlüftungsgerät C1 (Übereinander)
Variante: Innenaufstellung
Isolierung: 45 mm
Länge: max. 5100 mm
Breite: max. 1675 mm
Höhe: max. 2100 mm
Gewicht: max. 2342 kg
Grundrahmen: 110 mm

Energieeffizienz RLT01:  A
Energieeffizienz Eurovent  A
Winter:

Zuluft
Volumenstrom:  10201 m³/h
Externer Druck:  600 Pa
Interner Druck:  316 Pa
Luftgeschwindigkeit:  2 m/s
Oberfläche (innen):  pulverbeschichtet
Farbe:  RAL 9016

Abluft
Volumenstrom:  10301 m³/h
Externer Druck:  600 Pa
Interner Druck:  436 Pa
Luftgeschwindigkeit:  2 m/s
Oberfläche (innen):  pulverbeschichtet
Farbe:  RAL 9016

Zuluftgerät
Gehäusebauteil 1
Ansaug-/Ausblaskammer:  180 mm

Anschluss:  rechts (Klappe (innenliegend))
Volumenstrom:  10201 m³/h
Jalousieklappe:  Stahl verzinkt Druckverlust: 2 Pa
Dichtheitsklasse:  2 (nach EN 1751)
Gewicht:  43,8 kg
Klappenmaße (B x H):  1x 1284 x 675 mm
Position Stellantrieb:  bedienseitig
Drehmoment:  10 Nm
Stutzen:  Dämmstutzen
Material:  Stahl verzinkt, unbeschichtet
Abmessungen (B x H):  1x 1577 x 848

Wartungskammer:  1011 mm

Inkl. Zubehör: 1x Revisionstür, 1x Schauglas 1xLED-Beleuchtung 230V AC / 7 W

Filter:  352 mm
Volumenstrom:  10201 m³/h
Variante:  Kompaktfilter
Typ:  MFI-ePM1-60%-PLA
Filterklasse (ISO 16890):  ePM1-60%
Fraktionsabscheidegrad ePM1/2,5/10: 60/70/90 %

Eurovent-Energieeffizienz  A
Druckdifferenz A / E / D:  60 / 160 / 110 Pa
Luftgeschwindigkeit:  2,2 m/s
Filterfläche:  56,7 m²
Taschenlänge:  292 mm
Anzahl:  2x 592 x 592 mm
  1x 287 x 592 mm
  2x 592 x 287 mm

Filterrahmen:  pulverbeschichtet
Wartungsart:  anströmseitig

Inkl. Zubehör: 2x Druckmessstelle, 1x Zeigermanometer,

Gehäusebauteil 2
WRG - Plattenwärmeübertrager:  1943 mm
Volumenstrom:  10201 m³/h
Variante:  Kreuzstrom
Bypass:  Bypass seitlich
Bypassbreite:  179 mm
Drehmoment Bypass-Klappe:  11 Nm
Druckverlust (Zuluft):  193 Pa
Effizienzklasse:  H2 (EN 13053 / 2020)

Anschluss:  rechts (Klappe (innenliegend))
Volumenstrom:  10201 m³/h
Jalousieklappe:  Stahl verzinkt
Druckverlust (geöffnet):  2 Pa
Dichtheitsklasse:  2 (nach EN 1751)
Gewicht:  43,8 kg
Klappenmaße (B x H):  1x 1284 x 675 mm
Position Stellantrieb:  bedienseitig
Drehmoment:  10 Nm
Stutzen:  Dämmstutzen
Material:  Stahl verzinkt, unbeschichtet
Abmessungen (B x H):  1x 1577 x 848 mm

Rückwärmzahl EN308:  73,2 %
Energieeffizienz:  70,8 %
OACF / EATR:  < 0,1 %
Rückwärmzahl trocken:  73,2 %
Rückwärmzahl feucht:  80,8 %
Außenlufttemperatur:  -12 °C
Außenluftfeuchte:  90 %
Zulufttemperatur:  15,5 °C
Zuluftfeuchte:  11,2 %
Ablufttemperatur:  22 °C
Abluftfeuchte:  40 %
Fortlufttemperatur:  1,3 °C
Fortluftfeuchte:  100 %
Leistung (trocken):  93,9 kW

Inkl. Zubehör: 3x Kondensatwanne aus Edelstahl, Anschlussseite: Bedienseite, 1x Tropfenabscheider, 4x Revisionstür

Gehäusebauteil 3
Lufterhitzer (Erhitzer):  190 mm 24 kg
Volumenstrom:  10201 m³/h
Variante:  Cu / Al
Lamellenabstand:  4 mm
Luftgeschwindigkeit:  2,4 m/s
Druckverlust:  11 Pa
Leistung:  25,8 kW
Lufttemperatur (Eintritt):  12,5 °C
Luftfeuchte (Eintritt):  11,2
  1 g/kg
Lufttemperatur (Austritt):  20 °C
Luftfeuchte (Austritt):  6,9 %
  1 g/kg
Medium:  Wasser
Mediumtemperatur (Eintritt):  70 °C
Mediumtemperatur (Austritt):  50 °C
WT-Volumen:  5,7 l
Mediumvolumenstrom:  1,14 m³/h
Druckverlust Medium:  13,1 kPa
Rohrreihen:  1
Anschlussrichtung:  A - gerade
Anschluss:  DN 20 R 3/4"

Inkl. Zubehör:
 AG-3/4", Kvs-Wert: 4, ∆P: 8,1kPa)

Wartungskammer:  366 mm
Inkl. Zubehör: 1x Revisionstür

Ventilator:  603 mm

Volumenstrom:  10201 m³/h
Variante:  Freirad mit EC-Motor
Ventilatorwand:  pulverbeschichtet
stat. Druckerhöhung:  916 Pa
Betriebsdrehzahl:  1636 1/min
Leistungsreserve:  28,7 %
el. Systemleistungsaufnahme:  3,7 kW
Systemwirkungsgrad (stat.):  70,7 %
SFP-Klasse / SFPv-Wert:  SFP 3 / 1220 W/(m³/s)
Leistungsaufnahmeklasse:  P1 (Pmref = 5,3kW)
k-Faktor:  355
Wirkdruck:  826 Pa

Schallleistungspegel
1. Saugseitig LW,5  74 dB
2. Druckseitig LW 6  82 dB
  63 125 250 500 1 k 2 k 4 k 8 k
1.  67 81 74 69 68 65 60 61 dB
2.  74 86 79 80 77 74 71 67 dB

Motor
Nennleistung:  4,6 kW
Nenndrehzahl:  1780 1/min
Nennspannung:  400 V
Netz:  3~ 400V 50Hz
Nennstromaufnahme:  7,4 A
Wirkungsgrad-Klasse:  IE5
Schutzart:  IP55
Inkl. Zubehör: 2x * Kabelverschraubung 2xM20 (UV beständig),
3x Druckmessstelle, 1x Reparaturschalter lastseitig,

Wartungskammer:  247 mm

Inkl. Zubehör: 1x Revisionstür, 1x Schauglas, 1x LED-Beleuchtung 230V AC/7 W

Abluftgerät
Gehäusebauteil 3
Ansaug-/Ausblaskammer:

Anschluss:  links (ohne Klappe)
Volumenstrom  10201 m³/h
Jalousieklappe:  ohne Klappe
Stutzen:  Dämmstutzen
Material:  Stahl verzinkt, unbeschichtet
Abmessungen (B x H):  1x 1577 x 849 mm

Wartungskammer:  400 mm

Inkl. Zubehör: 1x Revisionstür, 1x LED-Beleuchtung 230V AC / 7 W

Filter:  230 mm 14,8 kg
Volumenstrom:  10301 m³/h
Variante:  Streckmetallfilter
Typ:  Aluminium
Filterklasse (ISO 16890):  -0%
Druckdifferenz A / E / D:  105 / 155 / 130 Pa
Luftgeschwindigkeit:  2,2 m/s
Filterfläche:  0 m²
Anzahl:  2x 592 x 592 mm
  1x 287 x 592 mm
  2x 592 x 287 mm
Filterrahmen:  Edelstahl
Wartungsart:  anströmseitig

Inkl. Zubehör: 2x Druckmessstelle, 1x Zeigermanometer, 1x Kondensatwanne, aus Edelstahl, Anschlussseite: Bedienseite,

Wartungskammer:  424 mm

Inkl. Zubehör: 1x Revisionstür, 1x Schauglas, 1x LED-Beleuchtung 230V AC/7 W

Filter:  352 mm 27 kg
Volumenstrom:  10301 m³/h
Variante:  Kompaktfilter
Typ:  MFI-ePM10-55%-PLA
Filterklasse (ISO 16890):  ePM10-55%
Fraktionsabscheidegrad ePM1/2,5/10:  40/45/80 %
Eurovent-Energieeffizienz  B
Druckdifferenz A / E / D:  45 / 135 / 90 Pa
Luftgeschwindigkeit:  2,2 m/s
Filterfläche:  56,7 m²
Taschenlänge:  292 mm
Anzahl:  2x 592 x 592 mm
  1x 287 x 592 mm
  2x 592 x 287 mm
Filterrahmen:  Edelstahl
Wartungsart:  anströmseitig

Inkl. Zubehör: 2x Druckmessstelle, 1x Zeigermanometer,

Gehäusebauteil 2
Wartungskammer:  258 mm

Ventilator:  805 mm 148,7 kg
Volumenstrom:  10301 m³/h
Variante:  Freirad mit Normmotor
Ventilatorwand:  Edelstahl
Geräteanschluss:  schwingungsgedämpft
stat. Druckerhöhung:  1036 Pa
Betriebsdrehzahl:  2063 1/min
Betriebsfrequenz:  71 Hz
max. Betriebsdrehzahl:  2210 1/min
Frequenz bei max. Drehzahl:  76 Hz
Wellenleistung:  4,2 kW
el. Systemleistungsaufnahme:  4,8 kW
Systemwirkungsgrad (stat.):  61,9 %
Laufradwirkungsgrad (stat.):  71,1 %
SFP-Klasse / SFPv-Wert:  SFP 4 / 1575 W/(m³/s)
Leistungsaufnahmeklasse:  P1 (Pmref = 6 kW)
k-Faktor:  252
Wirkdruck:  1671 Pa
Schallleistungspegel
1. Saugseitig LW,5  85 dB
2. Druckseitig LW 6  93 dB

  63 125 250 500 1 k 2 k 4 k 8 k
1.  70 70 86 78 79 78 75 77 dB
2.  78 77 89 88 90 84 81 80 dB

Motor
Nennleistung:  5,5 kW
Nenndrehzahl:  1455 1/min
Nennspannung:  400 V
Netz:  3~ 400V 50Hz
Nennstromaufnahme:  11,1 A
Wirkungsgrad-Klasse:  IE3
Schutzart:  IP55

Inkl. Zubehör: 2x Kabelverschraubung 2xM25 (UV beständig), 1x Kabelverschraubung 2xM16 (UV beständig), 3x 1x Frequenzumrichter, 5.5kW, 13 A, mit integriertem Reparaturschalter, FU außen, Ringmessleitung, Korrosionsschutz,
Motoreinhausung für Fremdbelüftung

Wartungskammer:  300 mm

Inkl. Zubehör: 1x Revisionstür, 1x Schauglas, 1x LED-Beleuchtung 24V DC/ 7 W

Ansaug-/Ausblaskammer:  180 mm

Inkl. Zubehör: Gerätezubehör, 2x Gabelschlüssel, lose beigelegt
Menge: 1,000 St
Kostenträger: 431

**01.02.0002 Gerät auf Stahlkonstruktionssockel**
Gerät auf Stahlkonstruktionssockel
Vor genanntes Gerät auf zusätzlichen Stahlkonstruktionssockel in
verzinkter Ausführung (Höhe: 150mm) aufstellen mit
Schwingungsdämpfer und Höhenausgleich, Körperschallentkoppelung als standsichere Einheit, auf das Betriebsgewicht und die
Frequenz des Gerätes abgestimmt.

Alle Stahlteile die nach dem Einbau nicht mehr zugänglich sind, müssen vorher einen entsprechenden Korrosionsschutz erhalten. Bei dem Zusammenbau unterschiedlicher Metalle muss sichergestellt sein, dass keine Kontaktkorrosion auftritt.
Alle notwendigen Schmiede-, Bohr- und Schweißarbeiten sind grundsätzlich vor dem verzinken auszuführen. Die Gewinde verzinkter Gewindebolzen sind bei der Montage nicht nachzuschneiden. sondern anzuschmelzen. Analog ist durch die Verzinkung unbeweglich gewordenen Bändern und anderen beweglichen Teilen zu verfahren. Späne vom Bohren und Fräsen sowie Reste von Schleifstaub sind sofort von den bearbeiteten Teilen zu entfernen.

Fehlstellen und Beschädigungen, auch ggf. durch Schweißen, sind auf der Baustelle nach Möglichkeit mit Spritzverzinkung zu beseitigen, andernfalls ist Zinkstaubbeschichtung mit 94-96% Zinkstaubanteil zulässig. Der zulässige Anteil der Nachbesserung richtet sich nach DIN 50976. Schweißschlacken und Rauchniederschläge sind vorher zu beseitigen. Zinknasen dürfen nicht abgeschlagen werden. Ein manuelles Bearbeiten oder Abschmelzen ist zulässig und ggf. notwendig. Ist Schweißen nur auf zinkfreiem Untergrund zulässig, sind die Flanken auf einer Breite von mindestens 10mm vollständig von Zink zu befreien.

Die Verbindung von Bauteilen als lösbare oder nicht lösbare Verbindung ist dem Auftragnehmer freigestellt, sofern sich nicht aus den Plänen, Beschreibungen, Werkzeichnungen oder Normen etwas anderes ergibt.

Für Anschlüsse, Montagestöße und Schweißnähte hat der Auftragnehmer selbst den Nachweis zu führen. Dehnungs.- und Montagestöße sind in ausreichender Zahl einzuplanen. Sie sind so zu gestalten, dass eine geräuschlose und ungehinderte Bewegung der Elemente untereinander und gegen den Baukörper gewährleistet ist.

Zur Verankerung der Stahlkonstruktion in dafür vorgesehene Bauelemente sind nur Dübel mit bauaufsichtlicher Zulassung zu verwenden.

Ergänzend zu Nr. 4.1 DIN 18335 gelten als Nebenleistungen das Auf- und Abbauen sowie An- und Abtransport der Gerüste, das Nachverzinken oder Nachbeschichten von Schnittstellen und Anschlüssen auf der Baustelle, die Anfertigung und Abstimmung der Planunterlagen.

Zu den Leistungen des AN gehören Stahlkonstruktionen aus Profilstahl anfertigen, liefern und montieren, einschließlich Schweißungen und Schraubverbindungen sowie Befestigungsmaterial (Schrauben und Sicherheitsdübel). Vor Ausführung von Schweißungen hat der AN die Schweißgenehmigung durch den AG einzuholen.

einschl. aller erforderlichen Nebenarbeiten wie
Hebe- und Transportgeräte, Sicherungsmaterial, etc.
Anfertigen der Werkstattzeichnungen, Stücklisten und liefern von Werksprüfzeugnissen nach DIN EN 10204.
Menge: 1,000 St
Kostenträger: 431

**01.02.0003 Stahlkonstruktionen**
Stahlkonstruktionen
zur Befestigung Unterstützung, Aufhängung usw.
hergestellt aus Profilen aller handelsüblichen und zugelassenen Formate,
einschl. der erfoderlichen Zuschnitte, Schweiß- oder Schraubverbindungen, Knotenblechen, Verstärkungen, mit den erforderlichen Bohrungen, Auschnitten und Laschen, einschl. der Schweißmaterialien, Schrauben, Nieten usw., einschl.
Befestigung an Wand, Boden oder Decke mit erforderlichen Material.
Eventuell Aufwendungen für statische Berechnungen und Gebühren sind zu
berücksichtigen. Abrechnung erfolgt nach detailiertem Aufmaß mit Stückliste.
Konstruktion aus verzinktem Stahl, Befestigung aus verzinktem Stahl
einschl. seitlicher Abdichtung zu den Mauerwänden bzw. isolierten Paneelen,
Menge: 50,000 kg
Kostenträger: 431

**01.02.0004 Zulage zum Einbringen des Lüftungsgerät Küche mit Kran**
Zulage zum Einbringen des Lüftungsgerät Küche mit Kran
Liefern, Anfahren, Aufstellen und Betreiben eines geeigneten Autokrans einschließlich Bedienpersonal zum Einheben des vor beschriebenen  Lüftungsgerätes über das offene Gebäude vor Erstellung des Dachstuhls.
Bereitstellung eines Autokrans mit ausreichender Tragfähigkeit und Ausladung (Kranreichweite mind. 35m) entsprechend den örtlichen Gegebenheiten
Transport des Lüftungsgerätes zur Baustelle
Anschlagen des Gerätes unter Verwendung geeigneter und geprüfter Anschlagmittel
Kranhub über das Gebäude in die vorgesehene Einbauposition
Feinpositionierung und Absetzen des Gerätes auf vorbereiteter Aufstellfläche
Abstimmung mit anderen Gewerken (insbesondere Rohbau/Dachstuhlbau) zur Sicherstellung eines reibungslosen Ablaufs
Einhaltung aller einschlägigen Sicherheitsvorschriften und Unfallverhütungsvorschriften (UVV)
Vorhalten sämtlicher erforderlicher Genehmigungen (z. B. für Kranaufstellung im öffentlichen Bereich, falls erforderlich)

- Durchführung der Arbeiten vor Erstellung des Dachstuhls
- Sicherstellung ausreichender Zufahrts- und Aufstellflächen für den Autokran
- Berücksichtigung von Wind- und Witterungseinflüssen
- Schutz angrenzender Bauteile vor Beschädigungen
- Koordination der Hebearbeiten mit Bauleitung
Menge: 1,000 psch
Kostenträger: 431

**01.02.0005 Schwingungsdämpfer Unterlage Profilgummi**
Schwingungsdämpfer für RLT-Zentralgerät, abgestimmt auf die niedrigste Erregerfrequenz des Aggregates und die Gesamtmasse des gefederten Systems, Mindestisoliergrad 75 %, als Unterlage aus Profilgummi, streifenweise.
Menge: 3,000 m2
Kostenträger: 431

**01.02.0006 Kugelsiphon druckseitig, Hygieneausführung transparent**
Kugelsiphon druckseitig, Hygieneausführung transparent
als füllbarer Siphon geeignet, mit eingelegter Schwimmerkugel als Rückschlagventil für einen maximalen Überdruck von 2.200 Pascal, bei einem Sicherheitsfaktor von 1,5
– Zulaufanschluss mit Gummimanschette
– Geräteanschlüsse ¾“ - 1½“ (DN15 - DN40)
– Ablaufdurchmesser DN40
– Geringe Bauhöhe durch Schrägstellung bzw. Anpassung
– Schraubdeckel für Befüllung und Reinigung
– Freier Ablauf, keine direkte Verbindung mit der Abwasserleitung
- mit transparenten Standrohren, Hygieneausführung
Menge: 1,000 St
Kostenträger: 431

**01.02.0007 Kugelsiphon saugseitig, Hygieneausführung transparent**
Kugelsiphon saugseitig, Hygieneausführung transparent
mit eingelegter Schwimmerkugel als Rückschlagventil, selbstfüllend und selbstschließend, geeignet für einen maximalen Unterdruck von 3.500 Pascal
– Zulaufanschluss mit Gummimanschette
– Geräteanschlüsse ¾“ - 1½“ (DN15 - DN40)
– Ablaufdurchmesser DN40
– Geringe Bauhöhe durch Schrägstellung bzw. Anpassung
– Schraubdeckel für Befüllung und Reinigung
– Freier Ablauf, keine direkte Verbindung mit der Abwasserleitung
-mit transparentem Standrohr, Hygieneausführung
Menge: 1,000 St
Kostenträger: 431

**01.02.0008 PVC-Rohre und Formstücke**
PVC-Rohre und Formstücke
für Kondensatabläufe von den vorher beschriebenen Lüftungsgeräten,
Rohrleitungen aus PVC-hart, grau, PN 10, nach DIN 8061/62, mit DVGW-Prüfzeichen, Verbindung durch Klebefittings aus PVC, mit DVGW-Prüfzeichen.
Einschließlich Formstücke und Rohrschellen.
DN 20
Menge: 10,000 m
Kostenträger: 431

**01.02.0009 Übergangsverschraubung**
Übergangsverschraubung
an einen Entwässerungsanschluss einschl. Herstellen des Anschlusses mit den erforderlichen Klein- und Verbindungsteilen.
PVC DN 20
Menge: 15,000 St
Kostenträger: 431

*Hinweis: RLT WC-Räume*

**01.02.0010 Lüftungsgerät WC-Räume 1.100 m³/h**
Lüftungsgerät WC-Räume 1.100 m³/h

Lüftungsgerät WC-Räume 1.100 m³7h
zur Innenaufstellung, mit eigener Regelung, für Abluft, Geschwindigkeitsklasse V1 DIN EN 13053 (max 1,6 m/s), Qualitätsanforderungen an das Gehäuse DIN EN 1886, mechanische Festigkeit, Gehäuseklasse D 1 (M), Dichtheitsklasse L 1 (M), Wärmedurchgangszahl Klasse T 2, Wärmebrückenfaktor TB 2, Gehäuse für alle Bauteile doppelschalig, Wände und Decke aus verzinktem Stahl, mit Schall- und Wärmedämmung, Baustoffklasse DIN 4102-1 A (nichtbrennbar), DIN EN 13501-1 A1, A2 s1 d0 (nichtbrennbar),
Gehäuseboden aus verzinktem Stahl, Gehäuseboden als Wanne mit Gefälle und Ablaufstutzen, Gehäuserahmen aus verzinktem Stahl, beschichtet, mit Anschlüssen für Abluft- und Fortluftbauteile, mit Grundrahmen, aus beschichtetem Profilstahl,
gemäß nachfolgender Beschreibung.

Gerät:  RLT WC-Räumen C1
Variante:  Innenaufstellung mit Standfüßen
Isolierung:  50 mm
Länge:  max. 2800 mm
Breite:  max. 800 mm
Höhe:  max. 1100 mm
Gewicht:  450 kg
Grundrahmen (AVB):  175 mm

Energieeffizienz RLT01:  A+
Energieeffizienz Eurovent Winter:  A+

Zuluft
Volumenstrom:  1080 m³/h
Externer Druck:  300 Pa
Interner Druck:  285 Pa
Luftgeschwindigkeit:  1,5 m/s
Oberfläche (innen):  pulverbeschichtet
RAL 9016

Abluft
Volumenstrom:  1080 m³/h
Externer Druck:  300 Pa
Interner Druck:  211 Pa
Luftgeschwindigkeit:  1,2 m/s
Oberfläche (innen):  pulverbeschichtet
RAL 9016

Zuluftgerät
Gehäusebauteil 1
Ansaug-/Ausblaskammer:

Anschluss:  links (Klappe (außenliegend))
Volumenstrom:  1080 m³/h
Jalousieklappe:  Aluminium
Druckverlust (geöffnet):  1 Pa
Dichtheitsklasse:  4 (nach EN 1751)
Gewicht:  5,2 kg
Klappenmaße (B x H):  1x 700 x 250 mm
Position Stellantrieb:  bedienseitig
Drehmoment:  5 Nm
Stutzen:  ohne stutzen

Inkl. Zubehör: 1x Klappenstellantrieb, Position: bedienseitig, Spannung: 24V AC/DC, Leistung: 3.5 VA, Drehmoment: 10
Nm, Funktion: Modbus

Wartungskammer:  160 mm
Inkl. Zubehör: 1x Revisionspaneel mit Griffen

Filter:  300 mm 2,4 kg
Volumenstrom:  1080 m³/h
Variante:  Taschenfilter
Typ:  PFG-ePM1-60%-PLA-25
Filterklasse (ISO 16890):  ePM1-60%
Fraktionsabscheidegrad ePM1/2,5/10: 60/70/90 %
Eurovent-Energieeffizienz  D
Druckdifferenz A / E / D:  78 / 178 / 128 Pa
Luftgeschwindigkeit:  1,7 m/s
Filterfläche:  2,1 m²
Taschenlänge:  370 mm
Anzahl:  1x 592 x 287 mm
Filterrahmen:  pulverbeschichtet
Wartungsart:  ausziehbar

Wartungskammer:  106,5 mm

WRG - Plattenwärmeübertrager:  1038 mm 87,7 kg
Volumenstrom:  1080 m³/h
Variante:  Gegenstrom
Bypass:  mit Bypass
Bypassbreite:  665 mm
Drehmoment Bypass-Klappe:  5 Nm
Druckverlust (Zuluft):  149 Pa
Effizienzklasse:  H1 (EN 13053 / 2012)
Rückwärmzahl EN308:  82,1 %
Energieeffizienz:  80 %
OACF / EATR:  < 0,1 %
Rückwärmzahl trocken:  81,9 82 %
Rückwärmzahl feucht:  81,9 86,5 %
Außenlufttemperatur:  32 -12 °C
Außenluftfeuchte:  40 90 %
Zulufttemperatur:  27,1 17,4 °C
Zuluftfeuchte:  53,1 11 %
Ablufttemperatur:  26 22 °C
Abluftfeuchte:  55 35 %
Fortlufttemperatur:  30,9 -1,2 °C
Fortluftfeuchte:  41,4 96,1 %
Leistung (trocken):  -1,8 10,6 kW

Inkl. Zubehör: 1x Kabelverschraubung 2xM16 (UV beständig), 2x Kondensatwanne aus Edelstahl, Anschlussseite: Bedienseite, 4x Revisionspaneel mit Griffen, 1x Klappenstellantrieb, Spannung: 24V AC/DC, Leistung: 3.5 VA, Drehmoment: 10 Nm, Funktion: Modbus

Wartungskammer:  17,25 mm

Ventilator:  322 mm 15,5 kg
Volumenstrom:  1080 m³/h
Variante:  Freirad mit EC-Motor
Ventilatorwand:  pulverbeschichtet
stat. Druckerhöhung:  585 Pa
Betriebsdrehzahl:  2742 1/min
Leistungsreserve:  54,6 %
el. Systemleistungsaufnahme:  0,3 kW
Systemwirkungsgrad (stat.):  55,6 %
SFP-Klasse / SFPv-Wert:  SFP 2 / 950 W/(m³/s)
Leistungsaufnahmeklasse:  P1 (Pmref = 0,5kW)
k-Faktor:  67
Wirkdruck:  260 Pa
Schallleistungspegel
1. Saugseitig LW,5  68 dB
2. Druckseitig LW 6  76 dB

  63 125 250 500 1 k 2 k 4 k 8 k
1.  65 68 73 65 62 58 54 50 dB
2.  68 72 81 70 72 67 62 57 dB

Motor
Nennleistung:  0,5 kW
Nenndrehzahl:  3170 1/min
Nennspannung:  230 V
Netz:  1~ 230V 50Hz
Nennstromaufnahme:  2,5 A
Wirkungsgrad-Klasse:  IE4
Schutzart:  IP54

Inkl. Zubehör: 1x Modbus IO-Modul für Ventilator

Wartungskammer:  156,25 mm

Inkl. Zubehör: 1x Revisionspaneel mit Griffen

Gehäusebauteil 2
Wartungskammer:  234,5 mm

Elektro-Lufterwärmer:  410 mm 16 kg
Volumenstrom:  1080 m³/h
Volumenstrom min.:  432 m³/h
Luftgeschwindigkeit:  3,8 m/s
Druckverlust:  3 Pa
Leistung:  3 kW
Lufttemperatur (Eintritt):  17,4 °C
Luftfeuchte (Eintritt):  11 %
Lufttemperatur (Austritt):  19 °C
Luftfeuchte (Austritt):  10 %

Nennstrom:  4,3 A
Phases:  3x400 V
IP-Schutzart:  IP43
Einspeisung:  Extern

Inkl. Zubehör: 1x OJ RJ12 6P6C 6m, 1x Revisionspaneel mit Griffen

Wartungskammer:  69,5 mm

Ansaug-/Ausblaskammer:
Anschluss:  rechts
Volumenstrom:  1080 m³/h
Jalousieklappe:  ohne
Stutzen:  Stutzen
Material:  Stahl verzinkt, unbeschichtet
Abmessungen: (B x H):  1x 700 x 358 mm

Inkl. Zubehör: 1x Kabelverschraubung 2xM25 (UV beständig), 1x Kabelverschraubung 2xM20 (UV beständig)

Abluftgerät
Ansaug-/Ausblaskammer:
Volumenstrom  1080 m³/h
Jalousieklappe:  ohne Klappe
Stutzen:  Stutzen
Material:  Stahl verzinkt, unbeschichtet
Abmessungen (B x H):  1x 700 x 250 mm

Wartungskammer:  160 mm

Filter:  300 mm
Volumenstrom:  1080 m³/h
Variante:  Taschenfilter
Typ:  PFG-ePM10-60%-PLA-25
Filterklasse (ISO 16890):  ePM10-60%
Fraktionsabscheidegrad ePM1/2,5/10: 15/25/60 %
Eurovent-Energieeffizienz  D
Druckdifferenz A / E / D:  31 / 92 / 61 Pa
Luftgeschwindigkeit:  1,7 m/s
Filterfläche:  1,8 m²
Taschenlänge:  370 mm
Anzahl:  1x 592 x 287 mm
Filterrahmen:  pulverbeschichtet
Wartungsart:  ausziehbar

Wartungskammer:  35,5 mm

Anschluss:  rechts (ohne Klappe)
Volumenstrom  1080 m³/h
Jalousieklappe:  ohne Klappe
Stutzen:  Stutzen
Material:  Stahl verzinkt, unbeschichtet
Abmessungen (B x H):  1x 700 x 359 mm

Integrierter Schaltschrank:
Anschlussleistung:  0,6 kVA
Nennstrom:  2,55 A
Größe (BxHxL):  377 x 162 x 770 mm
Montageplatte (BxH):  250 x 500 mm
Türanschlag:  Links

Inkl. Zubehör: 1x Hauptschalter

Wartungskammer:  89,5 mm

Ventilator:  322 mm
Volumenstrom:  1080 m³/h
Variante:  Freirad mit EC-Motor
Ventilatorwand:  pulverbeschichtet
stat. Druckerhöhung:  511 Pa
Betriebsdrehzahl:  2583 1/min
Leistungsreserve:  84,9 %
el. Systemleistungsaufnahme:  0,3 kW
Systemwirkungsgrad (stat.):  56,6 %
SFP-Klasse / SFPv-Wert:  SFP 2 / 843 W/(m³/s)
Leistungsaufnahmeklasse:  P1 (Pmref = 0,4kW)
k-Faktor:  67
Wirkdruck:  260 Pa
Schallleistungspegel
1. Saugseitig LW,5  66 dB
2. Druckseitig LW 6  74 dB

  63 125 250 500 1 k 2 k 4 k 8 k
1.  61 68 70 63 61 56 52 48 dB
2.  63 72 79 68 71 65 60 55 dB

Motor
Nennleistung:  0,5 kW
Nenndrehzahl:  3170 1/min
Nennspannung:  230 V
Netz:  1~ 230V 50Hz
Nennstromaufnahme:  2,5 A
Wirkungsgrad-Klasse:  IE4
Schutzart:  IP54

Inkl. Zubehör: 1x Modbus IO-Modul für Ventilator

Wartungskammer:  155 mm

Ansaug-/Ausblaskammer:
Anschluss:  links (Klappe (außenliegend))
Volumenstrom:  1080 m³/h
Jalousieklappe:  Aluminium
Druckverlust (geöffnet):  1 Pa
Dichtheitsklasse:  4 (nach EN 1751)
Gewicht:  5,2 kg
Klappenmaße (B x H):  1x 700 x 250 mm
Position Stellantrieb:  bedienseitig
Drehmoment:  5 Nm
Stutzen:  ohne Stutzen

Inkl. Zubehör: 1x Klappenstellantrieb, Position: bedienseitig, Spannung: 24V AC/DC, Leistung: 3.5 VA, Drehmoment: 10, Nm, Funktion: Modbus
1x Gerätefüße, Transport Kranentladung

MSR

Schaltschrank
Typ:  Integrierter Schaltschrank
Anschlussleistung:  0,6 kVA
Nennleistung:  2,55 A

Werkseitige Inbetriebnahme sowie Inbetriebnahme vor Ort:

Die Anlage ist werkseitig vollständig zu prüfen, zu parametrieren und betriebsbereit auszuliefern.

Zusätzlich ist eine Inbetriebnahme vor Ort durchzuführen, gemeinsam mit dem Gewerk Gebäudeautomation (GA).

Der Leistungsumfang umfasst:

Funktionsprüfung der Gesamtanlage im eingebauten Zustand
Überprüfung aller Luftmengen und Betriebszustände
Abgleich der Regelparameter unter Realbedingungen
Inbetriebnahme und Test der GLT-Aufschaltung (Modbus-Kommunikation)
Gemeinsamer Funktionstest aller Datenpunkte mit dem GA-Gewerk
Prüfung der Signalübertragung (Messwerte, Befehle, Störmeldungen)
Simulation von Betriebs- und Störfällen
Feinjustierung der Regelung (Temperatur, Volumenstrom, WRG)
Protokollierung der Inbetriebnahme

Koordination Gebäudeautomation:

Die Inbetriebnahme ist terminlich mit dem GA-Gewerk abzustimmen
Unterstützung des GA-Integrators bei der Einbindung in die GLT
Bereitstellung aller erforderlichen Unterlagen (Datenpunktliste, Modbus-Register, Funktionsbeschreibung)

Nachweis / Dokumentation:

Inbetriebnahmeprotokoll (Werk + Baustelle)
Bestätigte Datenpunktprüfung (Checkliste GA)
Übergabe der finalen Parametrierung

Aufschaltung Gebäudeautomation (GLT):

Die komplette Anlage ist auf die vorhandene Gebäudeleittechnik (GLT) aufzuschalten.

Kommunikationsschnittstelle: Modbus (RTU oder TCP, abhängig vom System)
Sämtliche mess-, steuer- und regeltechnischen Datenpunkte sind bereitzustellen und aufzuschalten
Datenpunktliste ist vom Auftragnehmer zu liefern und abzustimmen

Bereitzustellende Datenpunkte (Mindestumfang):

Messwerte (Analogwerte):

Zulufttemperatur
Ablufttemperatur
Außenlufttemperatur (falls vorhanden)
Fortlufttemperatur
Volumenstrom Zuluft / Abluft
Ventilatordrehzahl Zuluft / Abluft
Filterdruckdifferenz Zuluft / Abluft
WRG-Drehzahl / Leistungsgrad
Betriebsstunden Ventilatoren

Steuer- und Sollwerte:

Ein-/Ausschalten der Anlage
Freigabe Zuluft / Abluft
Sollwertvorgabe Volumenstrom
Sollwertvorgabe Zulufttemperatur
Ansteuerung Elektro-Lufterhitzer
WRG-Regelung (Drehzahlvorgabe Rotor)
Klappensteuerung (AUF/ZU)

Status- und Meldesignale:

Betriebsmeldung Gesamtgerät
Sammelstörmeldung
Einzelstörungen:
Ventilator Zuluft / Abluft
WRG-Störung
Filterverschmutzung
Frostschutz ausgelöst
Elektroheizregister Störung
Wartungsmeldung

Hardwareseitige Signale (potenzialfreie Kontakte):

Zusätzlich zur Buskommunikation sind folgende Signale hardwaremäßig bereitzustellen:

Freigabe (externe Anforderung)
Betriebsmeldung
Sammelstörmeldung

Schaltschrank / MSR:

Integrierter Schaltschrank mit vollständiger Verdrahtung
Bereitstellung aller Schnittstellen für GLT-Anbindung
Modbus-fähige Komponenten (Ventilatoren, Klappenantriebe, IO-Module)
Klemmen für externe Signale (Freigabe, Störung, Betrieb)
Menge: 1,000 St
Kostenträger: 431

**01.02.0011 Gerät auf Stahlkonstruktionssockel**
Gerät auf Stahlkonstruktionssockel
Vor genanntes Gerät auf zusätzlichen Stahlkonstruktionssockel in
verzinkter Ausführung (Höhe: 150mm) aufstellen mit
Schwingungsdämpfer und Höhenausgleich, Körperschallentkoppelung als standsichere Einheit, auf das Betriebsgewicht und die
Frequenz des Gerätes abgestimmt.

Alle Stahlteile die nach dem Einbau nicht mehr zugänglich sind, müssen vorher einen entsprechenden Korrosionsschutz erhalten. Bei dem Zusammenbau unterschiedlicher Metalle muss sichergestellt sein, dass keine Kontaktkorrosion auftritt.
Alle notwendigen Schmiede-, Bohr- und Schweißarbeiten sind grundsätzlich vor dem verzinken auszuführen. Die Gewinde verzinkter Gewindebolzen sind bei der Montage nicht nachzuschneiden. sondern anzuschmelzen. Analog ist durch die Verzinkung unbeweglich gewordenen Bändern und anderen beweglichen Teilen zu verfahren. Späne vom Bohren und Fräsen sowie Reste von Schleifstaub sind sofort von den bearbeiteten Teilen zu entfernen.

Fehlstellen und Beschädigungen, auch ggf. durch Schweißen, sind auf der Baustelle nach Möglichkeit mit Spritzverzinkung zu beseitigen, andernfalls ist Zinkstaubbeschichtung mit 94-96% Zinkstaubanteil zulässig. Der zulässige Anteil der Nachbesserung richtet sich nach DIN 50976. Schweißschlacken und Rauchniederschläge sind vorher zu beseitigen. Zinknasen dürfen nicht abgeschlagen werden. Ein manuelles Bearbeiten oder Abschmelzen ist zulässig und ggf. notwendig. Ist Schweißen nur auf zinkfreiem Untergrund zulässig, sind die Flanken auf einer Breite von mindestens 10mm vollständig von Zink zu befreien.

Die Verbindung von Bauteilen als lösbare oder nicht lösbare Verbindung ist dem Auftragnehmer freigestellt, sofern sich nicht aus den Plänen, Beschreibungen, Werkzeichnungen oder Normen etwas anderes ergibt.

Für Anschlüsse, Montagestöße und Schweißnähte hat der Auftragnehmer selbst den Nachweis zu führen. Dehnungs.- und Montagestöße sind in ausreichender Zahl einzuplanen. Sie sind so zu gestalten, dass eine geräuschlose und ungehinderte Bewegung der Elemente untereinander und gegen den Baukörper gewährleistet ist.

Zur Verankerung der Stahlkonstruktion in dafür vorgesehene Bauelemente sind nur Dübel mit bauaufsichtlicher Zulassung zu verwenden.

Ergänzend zu Nr. 4.1 DIN 18335 gelten als Nebenleistungen das Auf- und Abbauen sowie An- und Abtransport der Gerüste, das Nachverzinken oder Nachbeschichten von Schnittstellen und Anschlüssen auf der Baustelle, die Anfertigung und Abstimmung der Planunterlagen.

Zu den Leistungen des AN gehören Stahlkonstruktionen aus Profilstahl anfertigen, liefern und montieren, einschließlich Schweißungen und Schraubverbindungen sowie Befestigungsmaterial (Schrauben und Sicherheitsdübel). Vor Ausführung von Schweißungen hat der AN die Schweißgenehmigung durch den AG einzuholen.

einschl. aller erforderlichen Nebenarbeiten wie
Hebe- und Transportgeräte, Sicherungsmaterial, etc.
Anfertigen der Werkstattzeichnungen, Stücklisten und liefern von Werksprüfzeugnissen nach DIN EN 10204.
Menge: 1,000 St
Kostenträger: 431

**01.02.0012 Stahlkonstruktionen**
Stahlkonstruktionen
zur Befestigung Unterstützung, Aufhängung usw.
hergestellt aus Profilen aller handelsüblichen und zugelassenen Formate,
einschl. der erfoderlichen Zuschnitte, Schweiß- oder Schraubverbindungen, Knotenblechen, Verstärkungen, mit den erforderlichen Bohrungen, Auschnitten und Laschen, einschl. der Schweißmaterialien, Schrauben, Nieten usw., einschl.
Befestigung an Wand, Boden oder Decke mit erforderlichen Material.
Eventuell Aufwendungen für statische Berechnungen und Gebühren sind zu
berücksichtigen. Abrechnung erfolgt nach detailiertem Aufmaß mit Stückliste.
Konstruktion aus verzinktem Stahl, Befestigung aus verzinktem Stahl
einschl. seitlicher Abdichtung zu den Mauerwänden bzw. isolierten Paneelen,
Menge: 35,000 kg
Kostenträger: 431

**01.02.0013 Zulage zum Einbringen des Lüftungsgerät WC-Räume mit Kran**
Zulage zum Einbringen des Lüftungsgerät WC-Räume mit Kran
Liefern, Anfahren, Aufstellen und Betreiben eines geeigneten Autokrans einschließlich Bedienpersonal zum Einheben des vor beschriebenen  Lüftungsgerätes über das offene Gebäude vor Erstellung des Dachstuhls.
Bereitstellung eines Autokrans mit ausreichender Tragfähigkeit und Ausladung (Kranreichweite mind. 35m) entsprechend den örtlichen Gegebenheiten
Transport des Lüftungsgerätes zur Baustelle
Anschlagen des Gerätes unter Verwendung geeigneter und geprüfter Anschlagmittel
Kranhub über das Gebäude in die vorgesehene Einbauposition
Feinpositionierung und Absetzen des Gerätes auf vorbereiteter Aufstellfläche
Abstimmung mit anderen Gewerken (insbesondere Rohbau/Dachstuhlbau) zur Sicherstellung eines reibungslosen Ablaufs
Einhaltung aller einschlägigen Sicherheitsvorschriften und Unfallverhütungsvorschriften (UVV)
Vorhalten sämtlicher erforderlicher Genehmigungen (z. B. für Kranaufstellung im öffentlichen Bereich, falls erforderlich)

- Durchführung der Arbeiten vor Erstellung des Dachstuhls
- Sicherstellung ausreichender Zufahrts- und Aufstellflächen für den Autokran
- Berücksichtigung von Wind- und Witterungseinflüssen
- Schutz angrenzender Bauteile vor Beschädigungen
- Koordination der Hebearbeiten mit Bauleitung
Menge: 1,000 psch
Kostenträger: 431

**01.02.0014 Schwingungsdämpfer Unterlage Profilgummi**
Schwingungsdämpfer für RLT-Zentralgerät, abgestimmt auf die niedrigste Erregerfrequenz des Aggregates und die Gesamtmasse des gefederten Systems, Mindestisoliergrad 75 %, als Unterlage aus Profilgummi, streifenweise.
Menge: 2,000 m2
Kostenträger: 431

**01.02.0015 Kugelsiphon druckseitig, Hygieneausführung transparent**
Kugelsiphon druckseitig, Hygieneausführung transparent
als füllbarer Siphon geeignet, mit eingelegter Schwimmerkugel als Rückschlagventil für einen maximalen Überdruck von 2.200 Pascal, bei einem Sicherheitsfaktor von 1,5
– Zulaufanschluss mit Gummimanschette
– Geräteanschlüsse ¾“ - 1½“ (DN15 - DN40)
– Ablaufdurchmesser DN40
– Geringe Bauhöhe durch Schrägstellung bzw. Anpassung
– Schraubdeckel für Befüllung und Reinigung
– Freier Ablauf, keine direkte Verbindung mit der Abwasserleitung
- mit transparenten Standrohren, Hygieneausführung
Menge: 1,000 St
Kostenträger: 431

**01.02.0016 Kugelsiphon saugseitig, Hygieneausführung transparent**
Kugelsiphon saugseitig, Hygieneausführung transparent
mit eingelegter Schwimmerkugel als Rückschlagventil, selbstfüllend und selbstschließend, geeignet für einen maximalen Unterdruck von 3.500 Pascal
– Zulaufanschluss mit Gummimanschette
– Geräteanschlüsse ¾“ - 1½“ (DN15 - DN40)
– Ablaufdurchmesser DN40
– Geringe Bauhöhe durch Schrägstellung bzw. Anpassung
– Schraubdeckel für Befüllung und Reinigung
– Freier Ablauf, keine direkte Verbindung mit der Abwasserleitung
-mit transparentem Standrohr, Hygieneausführung
Menge: 1,000 St
Kostenträger: 431

**01.02.0017 PVC-Rohre und Formstücke**
PVC-Rohre und Formstücke
für Kondensatabläufe von den vorher beschriebenen Lüftungsgeräten,
Rohrleitungen aus PVC-hart, grau, PN 10, nach DIN 8061/62, mit DVGW-Prüfzeichen, Verbindung durch Klebefittings aus PVC, mit DVGW-Prüfzeichen.
Einschließlich Formstücke und Rohrschellen.
DN 20
Menge: 10,000 m
Kostenträger: 431

**01.02.0018 Übergangsverschraubung**
Übergangsverschraubung
an einen Entwässerungsanschluss einschl. Herstellen des Anschlusses mit den erforderlichen Klein- und Verbindungsteilen.
PVC DN 20
Menge: 2,000 St
Kostenträger: 431

**01.02.0019 Messwertgeber-Kontaktgeber einbauen**
STLB-Bau 2025-10 075
Messwertgeber und Messwert-Kontaktgeber vom AG gestellt, einbauen, in Kammerwände, Befestigungsmittel sind Bestandteil des Bauelements.
Menge: 8,000 St
Kostenträger: 431

*Hinweis: RLT Nebenräume*

**01.02.0020 Lüftungsgerät Nebenräume 1.400 m³/h**
Lüftungsgerät Nebenräume 1.400 m³/h

Lüftungsgerät Nebenräume 1.400 m³7h
zur Innenaufstellung, mit eigener Regelung, für Abluft, Geschwindigkeitsklasse V1 DIN EN 13053 (max 1,6 m/s), Qualitätsanforderungen an das Gehäuse DIN EN 1886, mechanische Festigkeit, Gehäuseklasse D 1 (M), Dichtheitsklasse L 1 (M), Wärmedurchgangszahl Klasse T 2, Wärmebrückenfaktor TB 2, Gehäuse für alle Bauteile doppelschalig, Wände und Decke aus verzinktem Stahl, mit Schall- und Wärmedämmung, Baustoffklasse DIN 4102-1 A (nichtbrennbar), DIN EN 13501-1 A1, A2 s1 d0 (nichtbrennbar),
Gehäuseboden aus verzinktem Stahl, Gehäuseboden als Wanne mit Gefälle und Ablaufstutzen, Gehäuserahmen aus verzinktem Stahl, beschichtet, mit Anschlüssen für Abluft- und Fortluftbauteile, mit Grundrahmen, aus beschichtetem Profilstahl,
gemäß nachfolgender Beschreibung.

Technische Daten
Variante:  Innenaufstellung mit Standfüßen
Isolierung:  50 mm
Länge:  2263 mm
Breite:  776 mm
Höhe:  946 mm
Gewicht:  355 kg
Grundrahmen:  175 mm

Energieeffizienz RLT01:  A
Energieeffizienz Eurovent Winter:  A+

Zuluft
Volumenstrom:  1310 m³/h
Externer Druck:  300 Pa
Interner Druck:  337 Pa
Luftgeschwindigkeit:  1,8 m/s
Baugröße:  1005
V-Klasse:  V2
Oberfläche (innen):  pulverbeschichtet
RAL 9016

Abluft
Volumenstrom:  1310 m³/h
Externer Druck:  300 Pa
Interner Druck:  249 Pa
Luftgeschwindigkeit:  1,6 m/s
Baugröße:  1005
Oberfläche (innen):  pulverbeschichtet
RAL 9016

Zuluftgerät
Gehäusebauteil 1
Ansaug-/Ausblaskammer:
Anschluss:  links (Klappe (außenliegend))
Volumenstrom:  1460 m³/h
Jalousieklappe:  Aluminium
Druckverlust (geöffnet):  1 Pa
Dichtheitsklasse:  4 (nach EN 1751)
Gewicht:  5,2 kg
Klappenmaße (B x H):  1x 700 x 250 mm
Position Stellantrieb:  bedienseitig
Drehmoment:  5 Nm
Stutzen:  ohne Stutzen

Inkl. Zubehör: 1x Klappenstellantrieb, Position: bedienseitig, Spannung: 24V AC/DC, Leistung: 3.5 VA, Drehmoment: 10, m, Funktion: Modbus

Wartungskammer:  172 mm
Inkl. Zubehör: 1x Revisionspaneel mit Griffen

Filter:  400 mm
Volumenstrom:  1460 m³/h
Variante:  Taschenfilter
Typ:  PFG-ePM1-60%-PLA-25
Filterklasse (ISO 16890):  ePM1-60%
Fraktionsabscheidegrad ePM1/2,5/10: 60/70/90 %
Eurovent-Energieeffizienz  D
Druckdifferenz A / E / D:  115 / 215 / 165 Pa
Luftgeschwindigkeit:  2,2 m/s
Filterfläche:  2,1 m²
Taschenlänge:  370 mm
Anzahl:  1x 592 x 287 mm
Filterrahmen:  pulverbeschichtet
Wartungsart:  ausziehbar
Inkl. Zubehör: 6x Kabelverschraubung 2xM16 (UV beständig)

Wartungskammer:  148,25 mm

WRG - Rotationswärmeübertrager:  293 mm 49 kg
Volumenstrom:  1310 m³/h
Variante:  Kondensationsrotor
Spülkammer:  5°
Druckverlust (Zuluft):  168 Pa
Effizienzklasse:  H1 (EN 13053)
Energieeffizienz:  77,6 %
Rückwärmzahl EN308:  80 %
OACF / EATR:  1,11 / 1,06%
Motorleistung:  220 W
Rückwärmzahl:  76,7 79,8 %
Rückfeuchtezahl:  0 50,3 %
Außenlufttemperatur:  32 -12 °C
Außenluftfeuchte:  40 90 %
Zulufttemperatur:  27,4 15,1 °C
Zuluftfeuchte:  52,1 32,8 %
Ablufttemperatur:  26 22 °C
Abluftfeuchte:  55 35 %
Fortlufttemperatur:  30,6 -3,3 °C
Fortluftfeuchte:  42,1 95 %
Leistung:  -2 14,5 kW

Inkl. Zubehör: 1x Rotordrehzahlregler im Gerät montiert, 1x Revisionspaneel mit Griffen

Wartungskammer:  84,75 mm

Ventilator:  322 mm 15,5 kg
Volumenstrom:  1310 m³/h
Variante:  Freirad mit EC-Motor
Ventilatorwand:  pulverbeschichtet
stat. Druckerhöhung:  646 Pa
Betriebsdrehzahl:  2933 1/min
Leistungsreserve:  26,3 %
el. Systemleistungsaufnahme:  0,4 kW
Systemwirkungsgrad (stat.):  59,8 %
SFP-Klasse / SFPv-Wert:  SFP 2 / 989 W/(m³/s)
Leistungsaufnahmeklasse:  P1 (Pmref = 0,6kW)
k-Faktor:  67
Wirkdruck:  382 Pa
Schallleistungspegel
1. Saugseitig LW,5  69 dB
2. Druckseitig LW 6  77 dB

  63 125 250 500 1 k 2 k 4 k 8 k
1.  68 61 73 65 63 59 56 52 dB
2.  72 65 80 70 73 68 63 59 dB

Motor
Nennleistung:  0,5 kW
Nenndrehzahl:  3170 1/min
Nennspannung:  230 V
Netz:  1~ 230V 50Hz
Nennstromaufnahme:  2,5 A
Wirkungsgrad-Klasse:  IE4
Schutzart:  IP54

Inkl. Zubehör: 1x Modbus IO-Modul für Ventilator

Wartungskammer:  155 mm

Gehäusebauteil 2
Wartungskammer:  234,5 mm

Elektro-Lufterwärmer:  410 mm 16 kg
Volumenstrom:  1310 m³/h
Volumenstrom min.:  432 m³/h
Luftgeschwindigkeit:  4,7 m/s
Druckverlust:  4 Pa
Leistung:  3 kW
Lufttemperatur (Eintritt):  15,1 °C
Luftfeuchte (Eintritt):  32,8 %
Lufttemperatur (Austritt):  19 °C
Luftfeuchte (Austritt):  25,7 %
Nennstrom:  4,3 A
Phases:  3x400 V
IP-Schutzart:  IP43
Einspeisung:  Extern

Inkl. Zubehör: 1x OJ RJ12 6P6C 6m, 1x Revisionspaneel mit Griffen

Wartungskammer:  69,5 mm

Ansaug-/Ausblaskammer:
Anschluss:  rechts ohne Klappe
Volumenstrom:  1310 m³/h
Jalousieklappe:  ohne Klappe
Stutzen:  Stutzen
Material:  Stahl verz., unbeschichtet
Abmessungen (B x H):  1x 700 x 250 mm

Inkl: Zubehör: 2x Kabelverschraubung 2xM25 (UV beständig), 2x Kabelverschraubung 2xM20 (UV beständig)

Abluftgerät
Gehäusebauteil 1
Ansaug-/Ausblaskammer:
Volumenstrom  1310 m³/h
Jalousieklappe:  ohne Klappe
Stutzen:  Stutzen
Material:  Stahl verzinkt, unbeschichtet
Abmessungen (B x H):  1x 700 x 250 mm

Wartungskammer:  132 mm

Filter:  400 mm 2,3 kg
Volumenstrom:  1310 m³/h
Variante:  Taschenfilter
Filterklasse (ISO 16890):  ePM10-60%
Fraktionsabscheidegrad ePM1/2,5/10: 15/25/60 %
Eurovent-Energieeffizienz  D
Druckdifferenz  A / E / D: 40 / 121 / 81 Pa
Luftgeschwindigkeit:  2 m/s
Filterfläche:  1,8 m²
Taschenlänge:  370 mm
Anzahl:  1x 592 x 287 mm
Filterrahmen:  pulverbeschichtet
Wartungsart:  ausziehbar
Wartungskammer:  29,75 mm 0 kg
Integrierter Schaltschrank:
Anschlussleistung:  0,6 kVA
Nennstrom:  2,53 A
Größe (BxHxL):  377 x 162 x 770 mm
Montageplatte (BxH):  250 x 500 mm
Türanschlag:  Links

Inkl. Zubehör: 1x Hauptschalter

Wartungskammer:  243,25 mm

Ventilator:  322 mm 15,8 kg
Volumenstrom:  1460 m³/h
Variante:  Freirad mit EC-Motor
Ventilatorwand:  pulverbeschichtet
stat. Druckerhöhung:  558 Pa
Betriebsdrehzahl:  2822 1/min
Leistungsreserve:  41,8 %
el. Systemleistungsaufnahme:  0,4 kW
Systemwirkungsgrad (stat.):  62,6 %
SFP-Klasse / SFPv-Wert:  SFP 2 / 826 W/(m³/s)
Leistungsaufnahmeklasse:  P1 (Pmref = 0,6kW)
k-Faktor:  67
Wirkdruck:  475 Pa
Schallleistungspegel
1. Saugseitig LW,5  66 dB
2. Druckseitig LW 6  75 dB
  63 125 250 500 1 k 2 k 4 k 8 k
1.  64 57 66 62 62 57 54 51 dB
2.  67 61 72 68 72 67 62 58 dB

Motor
Nennleistung:  0,5 kW
Nenndrehzahl:  3170 1/min
Nennspannung:  230 V
Netz:  1~ 230V 50Hz
Nennstromaufnahme:  2,5 A
Wirkungsgrad-Klasse:  IE4
Schutzart:  IP54

Inkl: Zubehör: 1x Modbus IO-Modul für Ventilator

Wartungskammer:  155 mm

Ansaug-/Ausblaskammer:
Anschluss:  links (Klappe aussenliegend)
Volumenstrom:  1460 m³/h
Jalousieklappe:  Aluminium
Druckverlust (geöffnet):  1 Pa
Dichtheitsklasse:  4 (nach EN 1751)
Gewicht:  5,2 kg
Klappenmaße (B x H):  1x 700 x 250 mm
Position Stellantrieb:  bedienseitig
Drehmoment:  5 Nm

Inkl. Zubehör: 1x Klappenstellantrieb, Position: bedienseitig, Spannung: 24V AC/DC, Leistung: 3.5 VA, Drehmoment: 10, Nm, Funktion: Modbus
1x Gerätefüße, Transport Kranentladung

MSR
Schaltschrank
Typ:  Integrierter Schaltschrank
Anschlussleistung:  0,6 kVA
Nennleistung:  2,53 A
Werkseitige Inbetriebnahme sowie Inbetriebnahme vor Ort:

Die Anlage ist werkseitig vollständig zu prüfen, zu parametrieren und betriebsbereit auszuliefern.

Zusätzlich ist eine Inbetriebnahme vor Ort durchzuführen, gemeinsam mit dem Gewerk Gebäudeautomation (GA).

Der Leistungsumfang umfasst:

Funktionsprüfung der Gesamtanlage im eingebauten Zustand
Überprüfung aller Luftmengen und Betriebszustände
Abgleich der Regelparameter unter Realbedingungen
Inbetriebnahme und Test der GLT-Aufschaltung (Modbus-Kommunikation)
Gemeinsamer Funktionstest aller Datenpunkte mit dem GA-Gewerk
Prüfung der Signalübertragung (Messwerte, Befehle, Störmeldungen)
Simulation von Betriebs- und Störfällen
Feinjustierung der Regelung (Temperatur, Volumenstrom, WRG)
Protokollierung der Inbetriebnahme

Koordination Gebäudeautomation:

Die Inbetriebnahme ist terminlich mit dem GA-Gewerk abzustimmen
Unterstützung des GA-Integrators bei der Einbindung in die GLT
Bereitstellung aller erforderlichen Unterlagen (Datenpunktliste, Modbus-Register, Funktionsbeschreibung)

Nachweis / Dokumentation:

Inbetriebnahmeprotokoll (Werk + Baustelle)
Bestätigte Datenpunktprüfung (Checkliste GA)
Übergabe der finalen Parametrierung

Aufschaltung Gebäudeautomation (GLT):

Die komplette Anlage ist auf die vorhandene Gebäudeleittechnik (GLT) aufzuschalten.

Kommunikationsschnittstelle: Modbus (RTU oder TCP, abhängig vom System)
Sämtliche mess-, steuer- und regeltechnischen Datenpunkte sind bereitzustellen und aufzuschalten
Datenpunktliste ist vom Auftragnehmer zu liefern und abzustimmen

Bereitzustellende Datenpunkte (Mindestumfang):

Messwerte (Analogwerte):

Zulufttemperatur
Ablufttemperatur
Außenlufttemperatur (falls vorhanden)
Fortlufttemperatur
Volumenstrom Zuluft / Abluft
Ventilatordrehzahl Zuluft / Abluft
Filterdruckdifferenz Zuluft / Abluft
WRG-Drehzahl / Leistungsgrad
Betriebsstunden Ventilatoren

Steuer- und Sollwerte:

Ein-/Ausschalten der Anlage
Freigabe Zuluft / Abluft
Sollwertvorgabe Volumenstrom
Sollwertvorgabe Zulufttemperatur
Ansteuerung Elektro-Lufterhitzer
WRG-Regelung (Drehzahlvorgabe Rotor)
Klappensteuerung (AUF/ZU)

Status- und Meldesignale:

Betriebsmeldung Gesamtgerät
Sammelstörmeldung
Einzelstörungen:
Ventilator Zuluft / Abluft
WRG-Störung
Filterverschmutzung
Frostschutz ausgelöst
Elektroheizregister Störung
Wartungsmeldung

Hardwareseitige Signale (potenzialfreie Kontakte):

Zusätzlich zur Buskommunikation sind folgende Signale hardwaremäßig bereitzustellen:

Freigabe (externe Anforderung)
Betriebsmeldung
Sammelstörmeldung

Schaltschrank / MSR:

Integrierter Schaltschrank mit vollständiger Verdrahtung
Bereitstellung aller Schnittstellen für GLT-Anbindung
Modbus-fähige Komponenten (Ventilatoren, Klappenantriebe, IO-Module)
Klemmen für externe Signale (Freigabe, Störung, Betrieb)
Menge: 1,000 St
Kostenträger: 431

**01.02.0021 Gerät auf Stahlkonstruktionssockel**
Gerät auf Stahlkonstruktionssockel
Vor genanntes Gerät auf zusätzlichen Stahlkonstruktionssockel in
verzinkter Ausführung (Höhe: 150mm) aufstellen mit
Schwingungsdämpfer und Höhenausgleich, Körperschallentkoppelung als standsichere Einheit, auf das Betriebsgewicht und die
Frequenz des Gerätes abgestimmt.

Alle Stahlteile die nach dem Einbau nicht mehr zugänglich sind, müssen vorher einen entsprechenden Korrosionsschutz erhalten. Bei dem Zusammenbau unterschiedlicher Metalle muss sichergestellt sein, dass keine Kontaktkorrosion auftritt.
Alle notwendigen Schmiede-, Bohr- und Schweißarbeiten sind grundsätzlich vor dem verzinken auszuführen. Die Gewinde verzinkter Gewindebolzen sind bei der Montage nicht nachzuschneiden. sondern anzuschmelzen. Analog ist durch die Verzinkung unbeweglich gewordenen Bändern und anderen beweglichen Teilen zu verfahren. Späne vom Bohren und Fräsen sowie Reste von Schleifstaub sind sofort von den bearbeiteten Teilen zu entfernen.

Fehlstellen und Beschädigungen, auch ggf. durch Schweißen, sind auf der Baustelle nach Möglichkeit mit Spritzverzinkung zu beseitigen, andernfalls ist Zinkstaubbeschichtung mit 94-96% Zinkstaubanteil zulässig. Der zulässige Anteil der Nachbesserung richtet sich nach DIN 50976. Schweißschlacken und Rauchniederschläge sind vorher zu beseitigen. Zinknasen dürfen nicht abgeschlagen werden. Ein manuelles Bearbeiten oder Abschmelzen ist zulässig und ggf. notwendig. Ist Schweißen nur auf zinkfreiem Untergrund zulässig, sind die Flanken auf einer Breite von mindestens 10mm vollständig von Zink zu befreien.

Die Verbindung von Bauteilen als lösbare oder nicht lösbare Verbindung ist dem Auftragnehmer freigestellt, sofern sich nicht aus den Plänen, Beschreibungen, Werkzeichnungen oder Normen etwas anderes ergibt.

Für Anschlüsse, Montagestöße und Schweißnähte hat der Auftragnehmer selbst den Nachweis zu führen. Dehnungs.- und Montagestöße sind in ausreichender Zahl einzuplanen. Sie sind so zu gestalten, dass eine geräuschlose und ungehinderte Bewegung der Elemente untereinander und gegen den Baukörper gewährleistet ist.

Zur Verankerung der Stahlkonstruktion in dafür vorgesehene Bauelemente sind nur Dübel mit bauaufsichtlicher Zulassung zu verwenden.

Ergänzend zu Nr. 4.1 DIN 18335 gelten als Nebenleistungen das Auf- und Abbauen sowie An- und Abtransport der Gerüste, das Nachverzinken oder Nachbeschichten von Schnittstellen und Anschlüssen auf der Baustelle, die Anfertigung und Abstimmung der Planunterlagen.

Zu den Leistungen des AN gehören Stahlkonstruktionen aus Profilstahl anfertigen, liefern und montieren, einschließlich Schweißungen und Schraubverbindungen sowie Befestigungsmaterial (Schrauben und Sicherheitsdübel). Vor Ausführung von Schweißungen hat der AN die Schweißgenehmigung durch den AG einzuholen.

einschl. aller erforderlichen Nebenarbeiten wie
Hebe- und Transportgeräte, Sicherungsmaterial, etc.
Anfertigen der Werkstattzeichnungen, Stücklisten und liefern von Werksprüfzeugnissen nach DIN EN 10204.
Menge: 1,000 St
Kostenträger: 431

**01.02.0022 Stahlkonstruktionen**
Stahlkonstruktionen
zur Befestigung Unterstützung, Aufhängung usw.
hergestellt aus Profilen aller handelsüblichen und zugelassenen Formate,
einschl. der erfoderlichen Zuschnitte, Schweiß- oder Schraubverbindungen, Knotenblechen, Verstärkungen, mit den erforderlichen Bohrungen, Auschnitten und Laschen, einschl. der Schweißmaterialien, Schrauben, Nieten usw., einschl.
Befestigung an Wand, Boden oder Decke mit erforderlichen Material.
Eventuell Aufwendungen für statische Berechnungen und Gebühren sind zu
berücksichtigen. Abrechnung erfolgt nach detailiertem Aufmaß mit Stückliste.
Konstruktion aus verzinktem Stahl, Befestigung aus verzinktem Stahl
einschl. seitlicher Abdichtung zu den Mauerwänden bzw. isolierten Paneelen,
Menge: 35,000 kg
Kostenträger: 431

**01.02.0023 Zulage zum Einbringen des Lüftungsgerät Nebenräume**
Zulage zum Einbringen des Lüftungsgerät Nebenräume
Aufstellung des vorstehenden Lüftungsgerätes mit Stahlkonstruktionssockel in der Technikzentrale 1 UG.
Einbringung wie folgt.
- Eingangstüre B 3,0 m x H 2,9 m
- Verbringung in Pausenhalle
- Zugangstüre Treppenhaus B 1,3 m x H 2,9 m
- Treppe in UG, Länge ca. 8m, Breite ca. 2m
- Flur UG, Länge ca. 17m, Breite ca. 2m
- Türe Schulküche B 2,0 m x H 2,5 m
- Türe Zentrale B 1,95 m x H 2,5 m
- Gesamtlänge Einbringweg ca. 65 m
Menge: 1,000 psch
Kostenträger: 431

**01.02.0024 Schwingungsdämpfer Unterlage Profilgummi**
Schwingungsdämpfer für RLT-Zentralgerät, abgestimmt auf die niedrigste Erregerfrequenz des Aggregates und die Gesamtmasse des gefederten Systems, Mindestisoliergrad 75 %, als Unterlage aus Profilgummi, streifenweise.
Menge: 2,000 m2
Kostenträger: 431

**01.02.0025 Kugelsiphon druckseitig, Hygieneausführung transparent**
Kugelsiphon druckseitig, Hygieneausführung transparent
als füllbarer Siphon geeignet, mit eingelegter Schwimmerkugel als Rückschlagventil für einen maximalen Überdruck von 2.200 Pascal, bei einem Sicherheitsfaktor von 1,5
– Zulaufanschluss mit Gummimanschette
– Geräteanschlüsse ¾“ - 1½“ (DN15 - DN40)
– Ablaufdurchmesser DN40
– Geringe Bauhöhe durch Schrägstellung bzw. Anpassung
– Schraubdeckel für Befüllung und Reinigung
– Freier Ablauf, keine direkte Verbindung mit der Abwasserleitung
- mit transparenten Standrohren, Hygieneausführung
Menge: 1,000 St
Kostenträger: 431

**01.02.0026 Kugelsiphon saugseitig, Hygieneausführung transparent**
Kugelsiphon saugseitig, Hygieneausführung transparent
mit eingelegter Schwimmerkugel als Rückschlagventil, selbstfüllend und selbstschließend, geeignet für einen maximalen Unterdruck von 3.500 Pascal
– Zulaufanschluss mit Gummimanschette
– Geräteanschlüsse ¾“ - 1½“ (DN15 - DN40)
– Ablaufdurchmesser DN40
– Geringe Bauhöhe durch Schrägstellung bzw. Anpassung
– Schraubdeckel für Befüllung und Reinigung
– Freier Ablauf, keine direkte Verbindung mit der Abwasserleitung
-mit transparentem Standrohr, Hygieneausführung
Menge: 1,000 St
Kostenträger: 431

**01.02.0027 PVC-Rohre und Formstücke**
PVC-Rohre und Formstücke
für Kondensatabläufe von den vorher beschriebenen Lüftungsgeräten,
Rohrleitungen aus PVC-hart, grau, PN 10, nach DIN 8061/62, mit DVGW-Prüfzeichen, Verbindung durch Klebefittings aus PVC, mit DVGW-Prüfzeichen.
Einschließlich Formstücke und Rohrschellen.
DN 20
Menge: 10,000 m
Kostenträger: 431

**01.02.0028 Übergangsverschraubung**
Übergangsverschraubung
an einen Entwässerungsanschluss einschl. Herstellen des Anschlusses mit den erforderlichen Klein- und Verbindungsteilen.
PVC DN 20
Menge: 2,000 St
Kostenträger: 431

**01.02.0029 Messwertgeber-Kontaktgeber einbauen**
STLB-Bau 2025-10 075
Messwertgeber und Messwert-Kontaktgeber vom AG gestellt, einbauen, in Kammerwände, Befestigungsmittel sind Bestandteil des Bauelements.
Menge: 8,000 St
Kostenträger: 431

*Hinweis: Chemikalienabluft*

**01.02.0030 Kunststoff-RadialventilatorDigestorium**
Kunststoff-RadialventilatorDigestorium
Korrosionsbeständiger Kunststoff-Radialventilator mit UV-geschütztem
Gehäuse aus PE-el, elektrisch ableitfähig, Oberflächenwiderstand
< 10^9 Ohm, in gesinterter Ausführung, einseitig saugend,
Einlaufdüse mit Dichtung als Inspektionsöffnung, leicht demontierbar,
Kondensatstutzen an tiefster Stelle des Gehäuses, Splitterschutz
gemäß UVV als kunststoffbeschichtetes Drahtgeflecht. Laufrad mit rückwärts gekrümmten Schaufeln, elektrisch ableitfähig,
Oberflächenwiderstand < 10^9 Ohm, statisch und dynamisch
ausgewuchtet, Auswuchtgüte mindestens G 6.3 (DIN ISO 21940-11),
mit Taperlock- Buchse auf der Motorwelle befestigt. Ventilatorgestell
in kräftiger Stahlschweißkonstruktion in verzinkter Ausführung, mit
Motortragplatte. Ventilatorgestell geeignet zur Aufnahme des
Ventilatorgehäuses mit Laufrad sowie des Motors.

Gehäuse-Werkstoff :  PE-el
Laufrad-Werkstoff :  PP-el
Gehäusestellung :  GR 360**
Ansaugdurchmesser :  125 mm
Fördermedium :  Luft
Umgebungsdruck :  101,325 kPa
Medientemperatur :  20 °C
Saugseitige Mediendichte :  1,201 kg/m³
Volumenstrom :  350 m³/h
Gesamtdruckdifferenz :  569 Pa
Statische Druckdifferenz :  524 Pa
Betriebsdrehzahl :  2780 1/min
max. zul. Drehzahl des Laufrades :  5256 1/min
zul. Medientemperaturbereich :  0 / 60 °C
Regelungsart (bauseits) :
Betriebsfrequenz :  50 Hz
Einströmgeschwindigkeit :  8,7 m/s
Umfangsgeschwindigkeit :  31,7 m/s
Schalldruckpegel Lp2A (1 m) :  67 dB(A)
Schalldruckpegel Lp2A (1 m)* :  - dB(A)
Schallleistungspegel Lw6A :  77 dB(A)
Laufrad-Wirkungsgrad :  76,2 %
SFP :  1151 [3] W/(m³/s)
Leistungsbedarf a.d. Welle :  0,072 kW

Motorleistung :  0,25 kW
Drehzahl - Motor :  2780 1/min
Spannung :  3~ 230/400 V
Frequenz :  50 Hz
Nennstrom :  0,7 A
Bauform/Baugröße :  IM B5/63B
Schutzart/Motorschutz :  IP 55/-
Ex-Klassifizierung :  e II 2G Ex eb IIC T3 Gb
Motor für FU geeignet :  Nein
Effizienzklasse :  IE2

Ventilator Ex-Bezeichnung :  ex II 2G Ex h IIB T3 Gb
Anforderung INNEN :  Kategorie 2 (Zone 1)
Temperaturklasse :  T3 (200 °C)
Anforderung AUSSEN :  Kategorie 2 (Zone 1)
Temperaturklasse :  T3 (200 °C)

Inkl. Zubehör: Manschette für Saugseite (Ø gemäß Ventilatortyp) aus PVC-el-weich mit Spannbändern, Manschette für Druckseite (Ø gemäß Ventilatortyp) aus PVC-el-weich mit Spannbändern, 1,00 Satz Gummischwingungsdämpfer (lose)
Menge: 1,000 St
Kostenträger: 431

**01.02.0031 Kunststoff-Radialventilator Säure- Laugenschrank und Gefahrenstoffschrank**
Kunststoff-Radialventilator Säure- Laugenschrank und Gefahrenstoffschrank
Korrosionsbeständiger Kunststoff-Radialventilator, einseitig saugend,
mit Gehäuse aus schwerentflammbarem und elektrisch ableitfähigem
PPs-el, in gespritzter und dicht verschweißter Ausführung, mit Dichtring
am Wellendurchgang und Fettsperre zum A-seitigen Motorlager.
Laufrad aus elektrisch ableitfähigem PPs-el mit Rückenschaufeln zur
Entlastung am Wellendurchgang. Alle dem Abluftmedium ausgesetzten Teile
bestehen aus Kunststoff bzw. sind kunststoffummantelt. Motor vom Luftstrom
getrennt und im gesamten Leistungsbereich überlastungssicher ausgelegt.
Ventilatorgestell aus pulverbeschichtetem Stahlblech zur Montage
auf waagerechtem Grund.

Gehäuse-Werkstoff :  PPs-el
Laufrad-Werkstoff :  PPs-el
Gehäusestellung :  GL 360
Ansaugdurchmesser :  110 mm
Fördermedium :  Luft
Umgebungsdruck :  101,325 kPa
Medientemperatur :  20 °C
Saugseitige Mediendichte :  1,202 kg/m³
Volumenstrom :  130 m³/h
Gesamtdruckdifferenz :  425 Pa
Statische Druckdifferenz :  414 Pa
Betriebsdrehzahl :  2870 1/min
max. zul. Drehzahl des Laufrades :  3529 1/min
zul. Medientemperaturbereich :  0 / 60 °C
Regelungsart (bauseits) :  -
Betriebsfrequenz :  50 Hz
Einströmgeschwindigkeit :  4,3 m/s
Umfangsgeschwindigkeit :  27,7 m/s
Schalldruckpegel Lp2A (1 m) :  63 dB(A)
Schalldruckpegel Lp2A (1 m)* :  69 dB(A)
Schallleistungspegel Lw6A :  75 dB(A)
Laufrad-Wirkungsgrad :  37,7 %
SFP :  1861 [4] W/(m³/s)
Leistungsbedarf a.d. Welle :  0,041 kW
Ventilator Ex-Bezeichnung :  e II 2G Ex h IIB T3 Gb
Anforderung INNEN :  Kategorie 2 (Zone 1)
Temperaturklasse :  T3 (200 °C)
Anforderung AUSSEN :  Kategorie 2 (Zone 1)
Temperaturklasse :  T3 (200 °C)
Inkl. Zubehör:
Manschette für Saugseite (Ø gemäß Ventilatortyp) aus PVC-el-weich mit
Spannbändern
Manschette für Druckseite (Ø gemäß Ventilatortyp) aus PVC-el-weich mit
Spannbändern
Satz Gummischwingungsdämpfer (lose)
Menge: 1,000 St
Kostenträger: 431

**01.02.0032 Kunststoff-Radialventilator Gasflaschenschrank**
Kunststoff-Radialventilator Gasflaschenschrank
Korrosionsbeständiger Kunststoff-Radialventilator, einseitig saugend,
mit Gehäuse aus schwerentflammbarem PPs-el, in gespritzter und
dicht verschweißter Ausführung, mit Dichtring am Wellendurchgang und
Fettsperre zum A-seitigen Motorlager. Laufrad aus elektrisch
ableitfähigem  PPs-el mit Rückenschaufeln zur Entlastung am Wellendurchgang. Alle dem Abluftmedium ausgesetzten Teile bestehen aus Kunststoff bzw. sind kunststoffummantelt. Motor vom Luftstrom getrennt und im
gesamten Leistungsbereich überlastungssicher ausgelegt.
Ventilatorgestell aus pulverbeschichtetem Stahlblech zur Montage
auf waagerechtem Grund.

Gehäuse-Werkstoff :  PPs-el
Laufrad-Werkstoff :  PPs-el
Gehäusestellung :  GL 360
Ansaugdurchmesser :  75 mm
Fördermedium :  Luft
Umgebungsdruck :  101,325 kPa
Medientemperatur :  20 °C
Saugseitige Mediendichte :  1,203 kg/m³
Volumenstrom :  60 m³/h
Gesamtdruckdifferenz :  272 Pa
Statische Druckdifferenz :  261 Pa
Betriebsdrehzahl :  2870 1/min
max. zul. Drehzahl des Laufrades :  3591 1/min
zul. Medientemperaturbereich :  0 / 40 °C
Regelungsart (bauseits) :  -
Betriebsfrequenz :  50 Hz
Einströmgeschwindigkeit :  4,3 m/s
Umfangsgeschwindigkeit :  18,8 m/s
Schalldruckpegel Lp2A (1 m) :  56 dB(A)
Schalldruckpegel Lp2A (1 m) :  68 dB(A)
Schallleistungspegel Lw6A :  65 dB(A)
Laufrad-Wirkungsgrad :  33,9 %
SFP :  1326 [4] W/(m³/s)
Leistungsbedarf a.d. Welle :  0,013 kW

Motorleistung :  0,18 kW
Drehzahl - Motor :  2870 1/min
Spannung :  3~ 230/400 V
Frequenz :  50 Hz
Nennstrom :  0,6 A
Bauform/Baugröße :  IM B34 C80/63A
Schutzart/Motorschutz :  IP 55/-
Ex-Klassifizierung :  e II 2G Ex eb IIC T4 Gb
Motor für FU geeignet :  Nein
Zusatz :  -
Effizienzklasse :  IE2

Ventilator Ex-Bezeichnung :  e II 2G Ex h IIB T3 Gb
Anforderung INNEN :  Kategorie 2 (Zone 1)
Temperaturklasse :  T3 (200 °C)
Anforderung AUSSEN :  Kategorie 2 (Zone 1)
Temperaturklasse :  T3 (200 °C)

Inkl. Zubehör:
Manschette für Saugseite (Ø gemäß Ventilatortyp) aus PVC-el-weich mit
Spannbändern

1,00 Stk

441-064-100012
Manschette für Druckseite (Ø gemäß Ventilatortyp) aus PVC-weich mit
Spannbändern
1,00 Satz Gummischwingungsdämpfer (lose)
Menge: 1,000 St
Kostenträger: 431

**01.02.0033 Kunststoff-Radialventilator Gasflaschenschrank**
Kunststoff-Radialventilator Chemikalienschrank mit Giftfach u. Giftstoffschrank
Korrosionsbeständiger Kunststoff-Radialventilator, einseitig saugend,
mit Gehäuse aus schwerentflammbarem und elektrisch ableitfähigem
PPs-el, in gespritzter und dicht verschweißter Ausführung, mit Dichtring
am Wellendurchgang und Fettsperre zum A-seitigen Motorlager.
Laufrad aus elektrisch ableitfähigem PPs-el mit Rückenschaufeln zur
Entlastung am Wellendurchgang. Alle dem Abluftmedium ausgesetzten Teile
bestehen aus Kunststoff bzw. sind kunststoffummantelt. Motor vom Luftstrom
getrennt und im gesamten Leistungsbereich überlastungssicher
ausgelegt. Ventilatorgestell aus pulverbeschichtetem Stahlblech zur Montage
auf waagerechtem Grund.

Gehäuse-Werkstoff :  PPs-el
Laufrad-Werkstoff :  PPs-el
Gehäusestellung :  GL 360
Ansaugdurchmesser :  110 mm
Fördermedium :  Luft
Umgebungsdruck :  101,325 kPa
Medientemperatur :  20 °C
Saugseitige Mediendichte :  1,202 kg/m³
Volumenstrom :  130 m³/h
Gesamtdruckdifferenz :  425 Pa
Statische Druckdifferenz :  414 Pa
Betriebsdrehzahl :  2870 1/min
max. zul. Drehzahl des Laufrades :  3529 1/min
zul. Medientemperaturbereich :  0 / 60 °C
Regelungsart (bauseits) :  -
Betriebsfrequenz :  50 Hz
Einströmgeschwindigkeit :  4,3 m/s
Umfangsgeschwindigkeit :  27,7 m/s
Schalldruckpegel Lp2A (1 m) :  63 dB(A)
Schalldruckpegel Lp2A (1 m) :  69 dB(A)
Schallleistungspegel Lw6A :  75 dB(A)
Laufrad-Wirkungsgrad :  37,7 %
SFP :  1860 [4] W/(m³/s)
Leistungsbedarf a.d. Welle :  0,041 kW

Motorleistung :  0,18 kW
Drehzahl - Motor :  2870 1/min
Spannung :  3~ 230/400 V
Frequenz :  50 Hz
Nennstrom :  0,6 A
Bauform/Baugröße :  IM B34 C80/63A
Schutzart/Motorschutz :  IP 55/-
Ex-Klassifizierung :  e II 2G Ex eb IIC T4 Gb
Motor für FU geeignet :  Nein
Zusatz :  -
Effizienzklasse :  IE2

Ventilator Ex-Bezeichnung :  e II 2G Ex h IIB T3 Gb
Anforderung INNEN :  Kategorie 2 (Zone 1)
Temperaturklasse :  T3 (200 °C)
Anforderung AUSSEN :  Kategorie 2 (Zone 1)
Temperaturklasse :  T3 (200 °C)
Inkl. Zubehör:
Manschette für Saugseite (Ø gemäß Ventilatortyp) aus PVC-el-weich mit
Spannbändern
Manschette für Druckseite (Ø gemäß Ventilatortyp) aus PVC-el-weich mit
Spannbändern
1,00 Satz Gummischwingungsdämpfer (lose)
Menge: 1,000 St
Kostenträger: 431

*Hinweis: Chemikalienzuluft*

**01.02.0034 Elektrisches Heizregister 6 kW, DN 315**
Elektrisches Heizregister 6 kW, DN 315

Elektroheizregister für Rohreinbau. Gehäuse aus verz. beschichtetem Stahlblech.Rohranschlüsse DN 315 mit Gummilippendichtung.
Heizspirale aus Edelstahl. Ausgerüstet mit je einem selbstständig rückstellenden und manuell rückstellbaren Temperaturbegrenzer (Auslösetemperatur 60°C bzw. 120°C ).
Regelungsmöglichkeit mit Raumthermostat, Pulser oder TTC.
Die Austrittstemperatur des Heizregisters darf 40°C nicht übersteigen.
Vertikaler oder horizontaler Einbau möglich.
Horizontaler Einbau nur mit Anschlusskasten nach oben oder in einem 90 Grad-Winkel zur Seite möglich.

Mindestluftgeschwindigkeit 1,5m/s.
Technische Daten:
Nenndaten
Nennspannung: 400V
Phase(n): 3~
Leistungsaufnahme: 6.000W
Strom: 13A
Volumenstrom: min. 280m³/h
Regler und Sensoren
Zulässige Umgebungstemperatur: max. 30°C
Abmessungen und Gewichte
Kanalabmessungen, rund, Einlass: 315mm
Kanalabmessungen, rund, Auslass: 315mm
Gewicht: 6,1kg
Sonstiges
Kanalkühler/-heizer: Elektroheizung
Kanalanschlussart: Rund
Menge: 1,000 St
Kostenträger: 431

**01.02.0035 Radial-Rohrventilator 350 m³/h**
Radial-Rohrventilator EC-Motor 350 m³/h
mit geräuschgedämpftem Gehäuse. Schalldämmendes Gehäuse aus verzinktem Stahlblech mit runden Anschlussstutzen auf Normrohre abgestimmt. Schallabsorbierende Lochblech-Innenauskleidung, mit 50mm starker Mineralfaserplatte hinterlegt. Deckel abnehmbar. Ventilatorraum frei zugänglich. Motor und Laufrad ausschwenkbar. Hochleistungs-Radial-Laufrad mit rückwärtsgekrümmmten Schaufeln aus Kunststoff. Vibrationsfreier Lauf durch dynamische Wuchtung nach Gütestufe G 6.3 VDI 2060 und DIN ISO 1940. Einphasen-EC-Ventilator Außenläufer-Motor geschlossene Bauweise, wartungsfrei, Drehzahl durch 0-10V Ansteuerung, eingebaute Thermokontakte, gedichtete, geräuscharme Kugellager mit Langzeitschmierung.

Luftleistung Betriebspunkt  350 m³/h
Luftleistung freiblasend  810 m³/h
Druckerhöhung Betriebspunkt  200 Pa
Max. Luftgeräusch (LWA)  69 dB(A)
Nenndrehzahl  2520 min-1
Regelbarkeit  Trafo / Elektrisch
Spannung  230 V, 1 ph, 50 Hz
Strom ungeregelt  0.46 A
Anlaufstrom ungeregelt  0.9108 A
Nennleistung  105 W
Schutzart  IP 44
Isolationsklasse  F
Nenn-Ø  200 mm
Gewicht  19 kg
Menge: 1,000 St
Kostenträger: 431

#### 01.03 Luftverteilung (KG 431)

**01.03.0001 Luftltg rechteckig Stahl verz gefalzt Kanten-L bis 500mm WD 0,6mm H bis 3,5m Aufhänge-Auflagekonstruktion schallg.**
*** Bezugsbeschreibung
STLB-Bau 2025-10 075
Luftleitung, rechteckig, Luftdichtheitsklasse ATC3 DIN EN 16798-3, aus verzinktem Stahl, gefalzt, Maße DIN EN 1505, Kantenlänge bis 500 mm, Wanddicke 0,6 mm, Verbindung mit Winkelflansch, aus verzinktem Stahl, mit Schrauben aus nichtrostendem Stahl und Dichtung, Form- und Verbindungsstücke werden gesondert vergütet, min./max. Temperatur der geförderten Luft -15 bis 40 Grad C, Montagehöhe über Gelände/Fußboden bis 3,5 m, mit Aufhänge-/Auflagekonstruktion DIN EN 12236, schallgedämmt, befestigen mit Befestigungsmitteln mit bauaufsichtlichem Nachweis einschl. Bohrungen, Befestigungsuntergrund Stahlbeton.
Menge: 43,000 m2
Kostenträger: 431

**01.03.0002 Luftltg rechteckig Stahl verz gefalzt Kanten-L 500-1000mm WD 0,8mm H bis 3,5m Aufhänge-Auflagekonstruktion schallg.**
*** wie Position 01.03.0001
STLB-Bau 2025-10 075
Kantenlänge über 500 bis 1000 mm, Wanddicke 0,8 mm,
Menge: 28,000 m2
Kostenträger: 431

**01.03.0003 Luftltg rechteckig Stahl verz gefalzt Kanten-L 1000-1500mm WD 0,8mm H bis 3,5m Aufhänge-Auflagekonstruktion schallg.**
*** wie Position 01.03.0001
STLB-Bau 2025-10 075
Kantenlänge über 1000 bis 1500 mm, Wanddicke 0,8 mm,
Menge: 30,000 m2
Kostenträger: 431

**01.03.0004 Formstück Luftltg rechteckig Stahl verz gefalzt Kanten-L bis 500mm H bis 3,5m**
*** Bezugsbeschreibung
STLB-Bau 2025-10 075
Formstück für Luftleitung, rechteckig, Luftdichtheitsklasse ATC3 DIN EN 16798-3, aus verzinktem Stahl, gefalzt, Maße DIN EN 1505, Kantenlänge bis 500 mm, Wanddicke 0,6 mm, Verbindung mit Winkelflansch, aus verzinktem Stahl, mit Schrauben aus nichtrostendem Stahl und Dichtung, min./max. Temperatur der geförderten Luft -15 bis 40 Grad C, Montagehöhe über Gelände/Fußboden bis 3,5 m, mit Aufhänge-/Auflagekonstruktion DIN EN 12236, schallgedämmt, befestigen mit Befestigungsmitteln mit bauaufsichtlichem Nachweis einschl. Bohrungen, Befestigungsuntergrund Stahlbeton.
Menge: 135,000 m2
Kostenträger: 431

**01.03.0005 Formstück Luftltg rechteckig Stahl verz gefalzt Kanten-L 500-1000mm H bis 3,5m**
*** wie Position 01.03.0004
STLB-Bau 2025-10 075
Kantenlänge über 500 bis 1000 mm, Wanddicke 0,8 mm,
Menge: 45,000 m2
Kostenträger: 431

**01.03.0006 Formstück Luftltg rechteckig Stahl verz gefalzt Kanten-L 1000-1500mm H bis 3,5m**
*** wie Position 01.03.0004
STLB-Bau 2025-10 075
Kantenlänge über 1000 bis 1500 mm, Wanddicke 0,8 mm,
Menge: 20,000 m2
Kostenträger: 431

**01.03.0007 Inspektionsöffnung oval Stahl verz 200/100mm**
*** Bezugsbeschreibung
STLB-Bau 2025-10 075
Inspektions- und Wartungsöffnung als Deckel mit Einbaurahmen und Dichtung, oval, aus verzinktem Stahl, Maße 200/100 mm, für Einbau in rechteckige Luftleitung, mit Kantenschutz, mit Schraubverschluss und Rändelmutter, Luftdichtheitsklasse ATC3 DIN EN 16798-3.
Menge: 10,000 St
Kostenträger: 431

**01.03.0008 Inspektionsöffnung oval Stahl verz 300/200mm**
*** wie Position 01.03.0007
STLB-Bau 2025-10 075
Maße 300/200 mm,
Menge: 20,000 St
Kostenträger: 431

**01.03.0009 Inspektionsöffnung oval Stahl verz 400/300mm**
*** wie Position 01.03.0007
STLB-Bau 2025-10 075
Maße 400/300 mm,
Menge: 20,000 St
Kostenträger: 431

**01.03.0010 Inspektionsöffnung oval Stahl verz 500/400mm**
*** wie Position 01.03.0007
STLB-Bau 2025-10 075
Maße 500/400 mm,
Menge: 15,000 St
Kostenträger: 431

**01.03.0011 Luftltg rechteckig Stahl niro gefalzt Kanten-L bis 500mm WD 0,6mm H bis 3,5m Aufhänge-Auflagekonstruktion schallg.**
*** Bezugsbeschreibung
STLB-Bau 2025-10 075
Luftleitung, rechteckig, Luftdichtheitsklasse ATC3 DIN EN 16798-3, aus nichtrostendem Stahl, Werkstoff-Nr 1.4404, gefalzt, Maße DIN EN 1505, Kantenlänge bis 500 mm, Wanddicke 0,6 mm, Verbindung mit Winkelflansch, aus nichtrostendem Stahl, Werkstoff-Nr 1.4404, mit Schrauben aus nichtrostendem Stahl und Dichtung, Form- und Verbindungsstücke werden gesondert vergütet, min./max. Temperatur der geförderten Luft -15 bis 40 Grad C, Montagehöhe über Gelände/Fußboden bis 3,5 m, mit Aufhänge-/Auflagekonstruktion DIN EN 12236, schallgedämmt, befestigen mit Befestigungsmitteln mit bauaufsichtlichem Nachweis einschl. Bohrungen, Befestigungsuntergrund Stahlbeton.
Menge: 65,000 m2
Kostenträger: 431

**01.03.0012 Luftltg rechteckig Stahl niro gefalzt Kanten-L 500-1000mm WD 0,8mm H bis 3,5m Aufhänge-Auflagekonstruktion schallg.**
*** wie Position 01.03.0011
STLB-Bau 2025-10 075
Kantenlänge über 500 bis 1000 mm, Wanddicke 0,8 mm,
Menge: 50,000 m2
Kostenträger: 431

**01.03.0013 Luftltg rechteckig Stahl niro gefalzt Kanten-L 1000-1500mm WD 0,6mm H bis 3,5m Aufhänge-Auflagekonstruktion schallg.**
*** wie Position 01.03.0011
STLB-Bau 2025-10 075
Kantenlänge über 1000 bis 1500 mm,
Menge: 25,000 m2
Kostenträger: 431

**01.03.0014 Formstück Luftltg rechteckig Stahl niro gefalzt Kanten-L bis 500mm H bis 3,5m**
*** Bezugsbeschreibung
STLB-Bau 2025-10 075
Formstück für Luftleitung, rechteckig, Luftdichtheitsklasse ATC3 DIN EN 16798-3, aus nichtrostendem Stahl, Werkstoff-Nr 1.4404, gefalzt, Maße DIN EN 1505, Kantenlänge bis 500 mm, Wanddicke 0,6 mm, Verbindung mit Winkelflansch, aus nichtrostendem Stahl, Werkstoff-Nr 1.4404, mit Schrauben aus nichtrostendem Stahl und Dichtung, min./max. Temperatur der geförderten Luft -15 bis 40 Grad C, Montagehöhe über Gelände/Fußboden bis 3,5 m, mit Aufhänge-/Auflagekonstruktion DIN EN 12236, schallgedämmt, befestigen mit Befestigungsmitteln mit bauaufsichtlichem Nachweis einschl. Bohrungen, Befestigungsuntergrund Stahlbeton.
Menge: 90,000 m2
Kostenträger: 431

**01.03.0015 Formstück Luftltg rechteckig Stahl niro gefalzt Kanten-L 500-1000mm H bis 3,5m**
*** wie Position 01.03.0014
STLB-Bau 2025-10 075
Kantenlänge über 500 bis 1000 mm, Wanddicke 0,8 mm,
Menge: 30,000 m2
Kostenträger: 431

**01.03.0016 Formstück Luftltg rechteckig Stahl niro gefalzt Kanten-L 1500-2000mm H bis 3,5m**
*** wie Position 01.03.0014
STLB-Bau 2025-10 075
Kantenlänge über 1500 bis 2000 mm, Wanddicke 1 mm,
Menge: 60,000 m2
Kostenträger: 431

**01.03.0017 Formstück Luftltg rechteckig Stahl niro gefalzt Kanten-L 1500-2000mm H bis 3,5m**
*** wie Position 01.03.0014
STLB-Bau 2025-10 075
Kantenlänge über 1500 bis 2000 mm, Wanddicke 1 mm,
Menge: 15,000 m2
Kostenträger: 431

**01.03.0018 Inspektionsöffnung oval Stahl niro 200/100mm**
*** Bezugsbeschreibung
STLB-Bau 2025-10 075
Inspektions- und Wartungsöffnung als Deckel mit Einbaurahmen und Dichtung, oval, aus nichtrostendem Stahl, Werkstoff-Nr 1.4404, Maße 200/100 mm, für Einbau in rechteckige Luftleitung, mit Kantenschutz, mit Schraubverschluss und Rändelmutter, Luftdichtheitsklasse ATC3 DIN EN 16798-3.
Menge: 4,000 St
Kostenträger: 431

**01.03.0019 Inspektionsöffnung oval Stahl niro 300/200mm**
*** wie Position 01.03.0018
STLB-Bau 2025-10 075
Maße 300/200 mm,
Menge: 4,000 St
Kostenträger: 431

**01.03.0020 Inspektionsöffnung oval Stahl niro 400/300mm**
*** wie Position 01.03.0018
STLB-Bau 2025-10 075
Maße 400/300 mm,
Menge: 4,000 St
Kostenträger: 431

**01.03.0021 Luftltg rund ATC3 Stahl verz geschweißt DN80 -750-1000Pa Aufhänge-Auflagekonstruktion schallg.**
*** Bezugsbeschreibung
STLB-Bau 2025-10 075
Luftleitung, rund, Luftdichtheitsklasse ATC3 DIN EN 16798-3, aus verzinktem Stahl, geschweißt, Maße DIN EN 1506, DN 80, mit Einsteckende, mit Lippendichtung, geschraubt/genietet, Form- und Verbindungsstücke werden gesondert vergütet, min./max. Temperatur der geförderten Luft -15 bis 40 Grad C, Druckbereich von -750 bis 1000 Pa, mit Aufhänge-/Auflagekonstruktion DIN EN 12236, schallgedämmt, befestigen mit Befestigungsmitteln mit bauaufsichtlichem Nachweis einschl. Bohrungen, Befestigungsuntergrund Stahlbeton.
Menge: 4,000 m
Kostenträger: 431

**01.03.0022 Luftltg rund ATC3 Stahl verz geschweißt DN100 -750-1000Pa Aufhänge-Auflagekonstruktion schallg.**
*** wie Position 01.03.0021
STLB-Bau 2025-10 075
DN 100,
Menge: 97,000 m
Kostenträger: 431

**01.03.0023 Luftltg rund ATC3 Stahl verz geschweißt DN125 -750-1000Pa Aufhänge-Auflagekonstruktion schallg.**
*** wie Position 01.03.0021
STLB-Bau 2025-10 075
DN 125,
Menge: 42,000 m
Kostenträger: 431

**01.03.0024 Luftltg rund ATC3 Stahl verz geschweißt DN140 -750-1000Pa Aufhänge-Auflagekonstruktion schallg.**
*** wie Position 01.03.0021
STLB-Bau 2025-10 075
DN 140,
Menge: 4,000 m
Kostenträger: 431

**01.03.0025 Luftltg rund ATC3 Stahl verz geschweißt DN160 -750-1000Pa Aufhänge-Auflagekonstruktion schallg.**
*** wie Position 01.03.0021
STLB-Bau 2025-10 075
DN 160,
Menge: 109,000 m
Kostenträger: 431

**01.03.0026 Luftltg rund ATC3 Stahl verz geschweißt DN180 -750-1000Pa Aufhänge-Auflagekonstruktion schallg.**
*** wie Position 01.03.0021
STLB-Bau 2025-10 075
DN 180,
Menge: 6,000 m
Kostenträger: 431

**01.03.0027 Luftltg rund ATC3 Stahl verz geschweißt DN200 -750-1000Pa Aufhänge-Auflagekonstruktion schallg.**
*** wie Position 01.03.0021
STLB-Bau 2025-10 075
DN 200,
Menge: 21,000 m
Kostenträger: 431

**01.03.0028 Luftltg rund ATC3 Stahl verz geschweißt DN224 -750-1000Pa Aufhänge-Auflagekonstruktion schallg.**
*** wie Position 01.03.0021
STLB-Bau 2025-10 075
DN 224,
Menge: 3,000 m
Kostenträger: 431

**01.03.0029 Luftltg rund ATC3 Stahl verz geschweißt DN250 -750-1000Pa Aufhänge-Auflagekonstruktion schallg.**
*** wie Position 01.03.0021
STLB-Bau 2025-10 075
DN 250,
Menge: 7,000 m
Kostenträger: 431

**01.03.0030 Luftltg rund ATC3 Stahl verz geschweißt DN315 -750-1000Pa Aufhänge-Auflagekonstruktion schallg.**
*** wie Position 01.03.0021
STLB-Bau 2025-10 075
DN 315,
Menge: 21,000 m
Kostenträger: 431

**01.03.0031 Bogen Luftleitg rund 90Grad Stahl verz DN80 Segmente**
*** Bezugsbeschreibung
STLB-Bau 2025-10 075
Bogen, für Luftleitung, rund, Luftdichtheitsklasse ATC3 DIN EN 16798-3, Biegeradius größer gleich 1 DN, 90 Grad, Maße DIN EN 1506, aus verzinktem Stahl, DN 80, aus Segmenten, mit Einsteckenden, mit Lippendichtung, geschraubt/genietet, mit Dichtungsband, min./max. Temperatur der geförderten Luft -15 bis 40 Grad C, Druckbereich von -750 bis 1000 Pa, mit Aufhänge-/Auflagekonstruktion DIN EN 12236, schallgedämmt, befestigen mit Befestigungsmitteln mit bauaufsichtlichem Nachweis einschl. Bohrungen, Befestigungsuntergrund Stahlbeton.
Menge: 2,000 St
Kostenträger: 431

**01.03.0032 Bogen Luftleitg rund 90Grad Stahl verz DN100 Segmente**
*** wie Position 01.03.0031
STLB-Bau 2025-10 075
DN 100,
Menge: 45,000 St
Kostenträger: 431

**01.03.0033 Bogen Luftleitg rund 90Grad Stahl verz DN125 Segmente**
*** wie Position 01.03.0031
STLB-Bau 2025-10 075
DN 125,
Menge: 18,000 St
Kostenträger: 431

**01.03.0034 Bogen Luftleitg rund 90Grad Stahl verz DN140 Segmente**
*** wie Position 01.03.0031
STLB-Bau 2025-10 075
DN 140,
Menge: 3,000 St
Kostenträger: 431

**01.03.0035 Bogen Luftleitg rund 90Grad Stahl verz DN160 Segmente**
*** wie Position 01.03.0031
STLB-Bau 2025-10 075
DN 160,
Menge: 24,000 St
Kostenträger: 431

**01.03.0036 Bogen Luftleitg rund 90Grad Stahl verz DN180 Segmente**
*** wie Position 01.03.0031
STLB-Bau 2025-10 075
DN 180,
Menge: 3,000 St
Kostenträger: 431

**01.03.0037 Bogen Luftleitg rund 90Grad Stahl verz DN200 Segmente**
*** wie Position 01.03.0031
STLB-Bau 2025-10 075
DN 200,
Menge: 12,000 St
Kostenträger: 431

**01.03.0038 Bogen Luftleitg rund 90Grad Stahl verz DN224 Segmente**
*** wie Position 01.03.0031
STLB-Bau 2025-10 075
DN 224,
Menge: 2,000 St
Kostenträger: 431

**01.03.0039 Bogen Luftleitg rund 90Grad Stahl verz DN250 Segmente**
*** wie Position 01.03.0031
STLB-Bau 2025-10 075
DN 250,
Menge: 2,000 St
Kostenträger: 431

**01.03.0040 Bogen Luftleitg rund 90Grad Stahl verz DN315 Segmente**
*** wie Position 01.03.0031
STLB-Bau 2025-10 075
DN 315,
Menge: 4,000 St
Kostenträger: 431

**01.03.0041 Bogen Luftleitg rund 45Grad Stahl verz DN80 Segmente**
*** Bezugsbeschreibung
STLB-Bau 2025-10 075
Bogen, für Luftleitung, rund, Luftdichtheitsklasse ATC3 DIN EN 16798-3, Biegeradius größer gleich 1 DN, 45 Grad, Maße DIN EN 1506, aus verzinktem Stahl, DN 80, aus Segmenten, mit Einsteckenden, mit Lippendichtung, geschraubt/genietet, mit Dichtungsband, min./max. Temperatur der geförderten Luft -15 bis 40 Grad C, Druckbereich von -750 bis 1000 Pa, mit Aufhänge-/Auflagekonstruktion DIN EN 12236, schallgedämmt, befestigen mit Befestigungsmitteln mit bauaufsichtlichem Nachweis einschl. Bohrungen, Befestigungsuntergrund Stahlbeton.
Menge: 2,000 St
Kostenträger: 431

**01.03.0042 Bogen Luftleitg rund 45Grad Stahl verz DN100 Segmente**
*** wie Position 01.03.0041
STLB-Bau 2025-10 075
DN 100,
Menge: 14,000 St
Kostenträger: 431

**01.03.0043 Bogen Luftleitg rund 45Grad Stahl verz DN125 Segmente**
*** wie Position 01.03.0041
STLB-Bau 2025-10 075
DN 125,
Menge: 27,000 St
Kostenträger: 431

**01.03.0044 Bogen Luftleitg rund 45Grad Stahl verz DN140 Segmente**
*** wie Position 01.03.0041
STLB-Bau 2025-10 075
DN 140,
Menge: 2,000 St
Kostenträger: 431

**01.03.0045 Bogen Luftleitg rund 45Grad Stahl verz DN160 Segmente**
*** wie Position 01.03.0041
STLB-Bau 2025-10 075
DN 160,
Menge: 21,000 St
Kostenträger: 431

**01.03.0046 Bogen Luftleitg rund 45Grad Stahl verz DN180 Segmente**
*** wie Position 01.03.0041
STLB-Bau 2025-10 075
DN 180,
Menge: 2,000 St
Kostenträger: 431

**01.03.0047 Bogen Luftleitg rund 45Grad Stahl verz DN200 Segmente**
*** wie Position 01.03.0041
STLB-Bau 2025-10 075
DN 200,
Menge: 4,000 St
Kostenträger: 431

**01.03.0048 Bogen Luftleitg rund 45Grad Stahl verz DN224 Segmente**
*** wie Position 01.03.0041
STLB-Bau 2025-10 075
DN 224,
Menge: 1,000 St
Kostenträger: 431

**01.03.0049 Bogen Luftleitg rund 45Grad Stahl verz DN250 Segmente**
*** wie Position 01.03.0041
STLB-Bau 2025-10 075
DN 250,
Menge: 1,000 St
Kostenträger: 431

**01.03.0050 Bogen Luftleitg rund 45Grad Stahl verz DN315 Segmente**
*** wie Position 01.03.0041
STLB-Bau 2025-10 075
DN 315,
Menge: 3,000 St
Kostenträger: 431

**01.03.0051 Abzweigstück Luftleitg rund 90Grad Stahl verz DN80 symmetrisch**
*** Bezugsbeschreibung
STLB-Bau 2025-10 075
Abzweigstück, für Luftleitung, rund, Luftdichtheitsklasse ATC3 DIN EN 16798-3, 90 Grad, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**01.03.0052 Abzweigstück Luftleitg rund 90Grad Stahl verz DN100 symmetrisch**
*** wie Position 01.03.0051
STLB-Bau 2025-10 075
größter DN 100,
Menge: 5,000 St
Kostenträger: 431

**01.03.0053 Abzweigstück Luftleitg rund 90Grad Stahl verz DN125 symmetrisch**
*** wie Position 01.03.0051
STLB-Bau 2025-10 075
größter DN 125,
Menge: 14,000 St
Kostenträger: 431

**01.03.0054 Abzweigstück Luftleitg rund 90Grad Stahl verz DN140 symmetrisch**
*** wie Position 01.03.0051
STLB-Bau 2025-10 075
größter DN 140,
Menge: 1,000 St
Kostenträger: 431

**01.03.0055 Abzweigstück Luftleitg rund 90Grad Stahl verz DN160 symmetrisch**
*** wie Position 01.03.0051
STLB-Bau 2025-10 075
größter DN 160,
Menge: 6,000 St
Kostenträger: 431

**01.03.0056 Abzweigstück Luftleitg rund 90Grad Stahl verz DN180 symmetrisch**
*** wie Position 01.03.0051
STLB-Bau 2025-10 075
größter DN 180,
Menge: 1,000 St
Kostenträger: 431

**01.03.0057 Abzweigstück Luftleitg rund 90Grad Stahl verz DN200 symmetrisch**
*** wie Position 01.03.0051
STLB-Bau 2025-10 075
größter DN 200,
Menge: 5,000 St
Kostenträger: 431

**01.03.0058 Abzweigstück Luftleitg rund 90Grad Stahl verz DN224 symmetrisch**
*** wie Position 01.03.0051
STLB-Bau 2025-10 075
größter DN 224,
Menge: 1,000 St
Kostenträger: 431

**01.03.0059 Abzweigstück Luftleitg rund 90Grad Stahl verz DN250 symmetrisch**
*** wie Position 01.03.0051
STLB-Bau 2025-10 075
größter DN 250,
Menge: 2,000 St
Kostenträger: 431

**01.03.0060 Abzweigstück Luftleitg rund 90Grad Stahl verz DN315 symmetrisch**
*** wie Position 01.03.0051
STLB-Bau 2025-10 075
größter DN 315,
Menge: 3,000 St
Kostenträger: 431

**01.03.0061 Abzweigstück Luftleitg rund 45Grad Stahl verz DN80 symmetrisch**
*** Bezugsbeschreibung
STLB-Bau 2025-10 075
Abzweigstück, für Luftleitung, rund, Luftdichtheitsklasse ATC3 DIN EN 16798-3, 45 Grad, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**01.03.0062 Abzweigstück Luftleitg rund 45Grad Stahl verz DN100 symmetrisch**
*** wie Position 01.03.0061
STLB-Bau 2025-10 075
größter DN 100,
Menge: 7,000 St
Kostenträger: 431

**01.03.0063 Abzweigstück Luftleitg rund 45Grad Stahl verz DN125 symmetrisch**
*** wie Position 01.03.0061
STLB-Bau 2025-10 075
größter DN 125,
Menge: 14,000 St
Kostenträger: 431

**01.03.0064 Abzweigstück Luftleitg rund 45Grad Stahl verz DN140 symmetrisch**
*** wie Position 01.03.0061
STLB-Bau 2025-10 075
größter DN 140,
Menge: 1,000 St
Kostenträger: 431

**01.03.0065 Abzweigstück Luftleitg rund 45Grad Stahl verz DN160 symmetrisch**
*** wie Position 01.03.0061
STLB-Bau 2025-10 075
größter DN 160,
Menge: 6,000 St
Kostenträger: 431

**01.03.0066 Abzweigstück Luftleitg rund 45Grad Stahl verz DN180 symmetrisch**
*** wie Position 01.03.0061
STLB-Bau 2025-10 075
größter DN 180,
Menge: 1,000 St
Kostenträger: 431

**01.03.0067 Abzweigstück Luftleitg rund 45Grad Stahl verz DN200 symmetrisch**
*** wie Position 01.03.0061
STLB-Bau 2025-10 075
größter DN 200,
Menge: 5,000 St
Kostenträger: 431

**01.03.0068 Abzweigstück Luftleitg rund 45Grad Stahl verz DN224 symmetrisch**
*** wie Position 01.03.0061
STLB-Bau 2025-10 075
größter DN 224,
Menge: 1,000 St
Kostenträger: 431

**01.03.0069 Abzweigstück Luftleitg rund 45Grad Stahl verz DN250 symmetrisch**
*** wie Position 01.03.0061
STLB-Bau 2025-10 075
größter DN 250,
Menge: 2,000 St
Kostenträger: 431

**01.03.0070 Abzweigstück Luftleitg rund 45Grad Stahl verz DN315 symmetrisch**
*** wie Position 01.03.0061
STLB-Bau 2025-10 075
größter DN 315,
Menge: 1,000 St
Kostenträger: 431

**01.03.0071 Übergangsstück Luftleitg rund konisch Stahl verz DN80 symmetrisch**
*** Bezugsbeschreibung
STLB-Bau 2025-10 075
Übergangsstück, für Luftleitung, rund, Luftdichtheitsklasse ATC3 DIN EN 16798-3, konisch, Maße DIN EN 1506, aus verzinktem Stahl, größter DN 80, symmetrisch, mit Einsteckenden, mit Lippendichtung, geschraubt/genietet, mit Dichtungsband, min./max. Temperatur der geförderten Luft -15 bis 40 Grad C, Druckbereich von -750 bis 1000 Pa, mit Aufhänge-/Auflagekonstruktion DIN EN 12236, schallgedämmt, befestigen mit Befestigungsmitteln mit bauaufsichtlichem Nachweis einschl. Bohrungen, Befestigungsuntergrund Stahlbeton.
Menge: 2,000 St
Kostenträger: 431

**01.03.0072 Übergangsstück Luftleitg rund konisch Stahl verz DN100 symmetrisch**
*** wie Position 01.03.0071
STLB-Bau 2025-10 075
größter DN 100,
Menge: 2,000 St
Kostenträger: 431

**01.03.0073 Übergangsstück Luftleitg rund konisch Stahl verz DN125 symmetrisch**
*** wie Position 01.03.0071
STLB-Bau 2025-10 075
größter DN 125,
Menge: 25,000 St
Kostenträger: 431

**01.03.0074 Übergangsstück Luftleitg rund konisch Stahl verz DN140 symmetrisch**
*** wie Position 01.03.0071
STLB-Bau 2025-10 075
größter DN 140,
Menge: 2,000 St
Kostenträger: 431

**01.03.0075 Übergangsstück Luftleitg rund konisch Stahl verz DN160 symmetrisch**
*** wie Position 01.03.0071
STLB-Bau 2025-10 075
größter DN 160,
Menge: 8,000 St
Kostenträger: 431

**01.03.0076 Übergangsstück Luftleitg rund konisch Stahl verz DN180 symmetrisch**
*** wie Position 01.03.0071
STLB-Bau 2025-10 075
größter DN 180,
Menge: 2,000 St
Kostenträger: 431

**01.03.0077 Übergangsstück Luftleitg rund konisch Stahl verz DN200 symmetrisch**
*** wie Position 01.03.0071
STLB-Bau 2025-10 075
größter DN 200,
Menge: 13,000 St
Kostenträger: 431

**01.03.0078 Übergangsstück Luftleitg rund konisch Stahl verz DN224 symmetrisch**
*** wie Position 01.03.0071
STLB-Bau 2025-10 075
größter DN 224,
Menge: 1,000 St
Kostenträger: 431

**01.03.0079 Übergangsstück Luftleitg rund konisch Stahl verz DN250 symmetrisch**
*** wie Position 01.03.0071
STLB-Bau 2025-10 075
größter DN 250,
Menge: 2,000 St
Kostenträger: 431

**01.03.0080 Übergangsstück Luftleitg rund konisch Stahl verz DN315 symmetrisch**
*** wie Position 01.03.0071
STLB-Bau 2025-10 075
größter DN 315,
Menge: 2,000 St
Kostenträger: 431

**01.03.0081 Sattelstutzen Luftleitg rund 90Grad Stahl verz DN80**
*** Bezugsbeschreibung
STLB-Bau 2025-10 075
Sattelstutzen, für Luftleitung, rund, Luftdichtheitsklasse ATC3 DIN EN 16798-3, 90 Grad, aus verzinktem Stahl, DN 80, geschraubt/genietet, mit Dichtungsband, min./max. Temperatur der geförderten Luft -15 bis 40 Grad C, Druckbereich von -750 bis 1000 Pa, mit Aufhänge-/Auflagekonstruktion DIN EN 12236, schallgedämmt, befestigen mit Befestigungsmitteln mit bauaufsichtlichem Nachweis einschl. Bohrungen, Befestigungsuntergrund Stahlbeton.
Menge: 1,000 St
Kostenträger: 431

**01.03.0082 Sattelstutzen Luftleitg rund 90Grad Stahl verz DN100**
*** wie Position 01.03.0081
STLB-Bau 2025-10 075
DN 100,
Menge: 10,000 St
Kostenträger: 431

**01.03.0083 Sattelstutzen Luftleitg rund 90Grad Stahl verz DN125**
*** wie Position 01.03.0081
STLB-Bau 2025-10 075
DN 125,
Menge: 15,000 St
Kostenträger: 431

**01.03.0084 Sattelstutzen Luftleitg rund 90Grad Stahl verz DN140**
*** wie Position 01.03.0081
STLB-Bau 2025-10 075
DN 140,
Menge: 2,000 St
Kostenträger: 431

**01.03.0085 Sattelstutzen Luftleitg rund 90Grad Stahl verz DN160**
*** wie Position 01.03.0081
STLB-Bau 2025-10 075
DN 160,
Menge: 9,000 St
Kostenträger: 431

**01.03.0086 Sattelstutzen Luftleitg rund 90Grad Stahl verz DN180**
*** wie Position 01.03.0081
STLB-Bau 2025-10 075
DN 180,
Menge: 1,000 St
Kostenträger: 431

**01.03.0087 Sattelstutzen Luftleitg rund 90Grad Stahl verz DN200**
*** wie Position 01.03.0081
STLB-Bau 2025-10 075
DN 200,
Menge: 4,000 St
Kostenträger: 431

**01.03.0088 Sattelstutzen Luftleitg rund 90Grad Stahl verz DN224**
*** wie Position 01.03.0081
STLB-Bau 2025-10 075
DN 224,
Menge: 2,000 St
Kostenträger: 431

**01.03.0089 Sattelstutzen Luftleitg rund 90Grad Stahl verz DN250**
*** wie Position 01.03.0081
STLB-Bau 2025-10 075
DN 250,
Menge: 6,000 St
Kostenträger: 431

**01.03.0090 Sattelstutzen Luftleitg rund 90Grad Stahl verz DN315**
*** wie Position 01.03.0081
STLB-Bau 2025-10 075
DN 315,
Menge: 2,000 St
Kostenträger: 431

**01.03.0091 Enddeckel Luftleitg rund Stahl verz DN80**
*** Bezugsbeschreibung
STLB-Bau 2025-10 075
Enddeckel, für Luftleitung, rund Luftdichtheitsklasse ATC3 DIN EN 16798-3, Maße DIN EN 1506, aus verzinktem Stahl, DN 80, zum Einstecken, mit Lippendichtung, min./max. Temperatur der geförderten Luft -15 bis 40 Grad C, Druckbereich von -750 bis 1000 Pa, mit Aufhänge-/Auflagekonstruktion DIN EN 12236, schallgedämmt, befestigen mit Befestigungsmitteln mit bauaufsichtlichem Nachweis einschl. Bohrungen, Befestigungsuntergrund Stahlbeton.
Menge: 1,000 St
Kostenträger: 431

**01.03.0092 Enddeckel Luftleitg rund Stahl verz DN100**
*** wie Position 01.03.0091
STLB-Bau 2025-10 075
DN 100,
Menge: 8,000 St
Kostenträger: 431

**01.03.0093 Enddeckel Luftleitg rund Stahl verz DN125**
*** wie Position 01.03.0091
STLB-Bau 2025-10 075
DN 125,
Menge: 11,000 St
Kostenträger: 431

**01.03.0094 Enddeckel Luftleitg rund Stahl verz DN140**
*** wie Position 01.03.0091
STLB-Bau 2025-10 075
DN 140,
Menge: 2,000 St
Kostenträger: 431

**01.03.0095 Enddeckel Luftleitg rund Stahl verz DN160**
*** wie Position 01.03.0091
STLB-Bau 2025-10 075
DN 160,
Menge: 9,000 St
Kostenträger: 431

**01.03.0096 Enddeckel Luftleitg rund Stahl verz DN180**
*** wie Position 01.03.0091
STLB-Bau 2025-10 075
DN 180,
Menge: 2,000 St
Kostenträger: 431

**01.03.0097 Enddeckel Luftleitg rund Stahl verz DN200**
*** wie Position 01.03.0091
STLB-Bau 2025-10 075
DN 200,
Menge: 4,000 St
Kostenträger: 431

**01.03.0098 Enddeckel Luftleitg rund Stahl verz DN224**
*** wie Position 01.03.0091
STLB-Bau 2025-10 075
DN 224,
Menge: 1,000 St
Kostenträger: 431

**01.03.0099 Enddeckel Luftleitg rund Stahl verz DN250**
*** wie Position 01.03.0091
STLB-Bau 2025-10 075
DN 250,
Menge: 3,000 St
Kostenträger: 431

**01.03.0100 Enddeckel Luftleitg rund Stahl verz DN315**
*** wie Position 01.03.0091
STLB-Bau 2025-10 075
DN 315,
Menge: 2,000 St
Kostenträger: 431

**01.03.0101 Reinigungsdeckel Luftleitg rund Stahl verz DN80**
*** Bezugsbeschreibung
STLB-Bau 2025-10 075
Reinigungsdeckel, für Luftleitung, rund, Luftdichtheitsklasse ATC3 DIN EN 16798-3, aus verzinktem Stahl, DN 80, zum Einstecken, mit Lippendichtung, min./max. Temperatur der geförderten Luft -15 bis 40 Grad C, Druckbereich von -750 bis 1000 Pa, mit Aufhänge-/Auflagekonstruktion DIN EN 12236, schallgedämmt, befestigen mit Befestigungsmitteln mit bauaufsichtlichem Nachweis einschl. Bohrungen, Befestigungsuntergrund Stahlbeton.
Menge: 2,000 St
Kostenträger: 431

**01.03.0102 Reinigungsdeckel Luftleitg rund Stahl verz DN100**
*** wie Position 01.03.0101
STLB-Bau 2025-10 075
DN 100,
Menge: 25,000 St
Kostenträger: 431

**01.03.0103 Reinigungsdeckel Luftleitg rund Stahl verz DN125**
*** wie Position 01.03.0101
STLB-Bau 2025-10 075
DN 125,
Menge: 25,000 St
Kostenträger: 431

**01.03.0104 Reinigungsdeckel Luftleitg rund Stahl verz DN140**
*** wie Position 01.03.0101
STLB-Bau 2025-10 075
DN 140,
Menge: 3,000 St
Kostenträger: 431

**01.03.0105 Reinigungsdeckel Luftleitg rund Stahl verz DN160**
*** wie Position 01.03.0101
STLB-Bau 2025-10 075
DN 160,
Menge: 18,000 St
Kostenträger: 431

**01.03.0106 Reinigungsdeckel Luftleitg rund Stahl verz DN180**
*** wie Position 01.03.0101
STLB-Bau 2025-10 075
DN 180,
Menge: 2,000 St
Kostenträger: 431

**01.03.0107 Reinigungsdeckel Luftleitg rund Stahl verz DN200**
*** wie Position 01.03.0101
STLB-Bau 2025-10 075
DN 200,
Menge: 15,000 St
Kostenträger: 431

**01.03.0108 Reinigungsdeckel Luftleitg rund Stahl verz DN224**
*** wie Position 01.03.0101
STLB-Bau 2025-10 075
DN 224,
Menge: 2,000 St
Kostenträger: 431

**01.03.0109 Reinigungsdeckel Luftleitg rund Stahl verz DN250**
*** wie Position 01.03.0101
STLB-Bau 2025-10 075
DN 250,
Menge: 10,000 St
Kostenträger: 431

**01.03.0110 Reinigungsdeckel Luftleitg rund Stahl verz DN315**
*** wie Position 01.03.0101
STLB-Bau 2025-10 075
DN 315,
Menge: 6,000 St
Kostenträger: 431

**01.03.0111 Muffe Luftleitg rund Stahl verz DN80**
*** Bezugsbeschreibung
STLB-Bau 2025-10 075
Muffe, für Luftleitung, rund Luftdichtheitsklasse ATC3 DIN EN 16798-3, Maße DIN EN 1506, aus verzinktem Stahl, DN 80, mit Flansch, geschraubt/genietet, mit Dichtungsband, min./max. Temperatur der geförderten Luft -15 bis 40 Grad C, Druckbereich von -750 bis 1000 Pa, mit Aufhänge-/Auflagekonstruktion DIN EN 12236, schallgedämmt, befestigen mit Befestigungsmitteln mit bauaufsichtlichem Nachweis einschl. Bohrungen, Befestigungsuntergrund Stahlbeton.
Menge: 4,000 St
Kostenträger: 431

**01.03.0112 Muffe Luftleitg rund Stahl verz DN100**
*** wie Position 01.03.0111
STLB-Bau 2025-10 075
DN 100,
Menge: 9,000 St
Kostenträger: 431

**01.03.0113 Muffe Luftleitg rund Stahl verz DN125**
*** wie Position 01.03.0111
STLB-Bau 2025-10 075
DN 125,
Menge: 30,000 St
Kostenträger: 431

**01.03.0114 Muffe Luftleitg rund Stahl verz DN140**
*** wie Position 01.03.0111
STLB-Bau 2025-10 075
DN 140,
Menge: 2,000 St
Kostenträger: 431

**01.03.0115 Muffe Luftleitg rund Stahl verz DN160**
*** wie Position 01.03.0111
STLB-Bau 2025-10 075
DN 160,
Menge: 19,000 St
Kostenträger: 431

**01.03.0116 Muffe Luftleitg rund Stahl verz DN180**
*** wie Position 01.03.0111
STLB-Bau 2025-10 075
DN 180,
Menge: 2,000 St
Kostenträger: 431

**01.03.0117 Muffe Luftleitg rund Stahl verz DN200**
*** wie Position 01.03.0111
STLB-Bau 2025-10 075
DN 200,
Menge: 9,000 St
Kostenträger: 431

**01.03.0118 Muffe Luftleitg rund Stahl verz DN224**
*** wie Position 01.03.0111
STLB-Bau 2025-10 075
DN 224,
Menge: 2,000 St
Kostenträger: 431

**01.03.0119 Muffe Luftleitg rund Stahl verz DN250**
*** wie Position 01.03.0111
STLB-Bau 2025-10 075
DN 250,
Menge: 1,000 St
Kostenträger: 431

**01.03.0120 Muffe Luftleitg rund Stahl verz DN315**
*** wie Position 01.03.0111
STLB-Bau 2025-10 075
DN 315,
Menge: 3,000 St
Kostenträger: 431

**01.03.0121 Bundkragen Luftleitg rund Stahl verz DN80**
*** Bezugsbeschreibung
STLB-Bau 2025-10 075
Bundkragen, für Luftleitung, rund, Luftdichtheitsklasse ATC3 DIN EN 16798-3, aus verzinktem Stahl, DN 80, zum Einstecken, mit Lippendichtung, min./max. Temperatur der geförderten Luft -15 bis 40 Grad C, Druckbereich von -750 bis 1000 Pa, mit Aufhänge-/Auflagekonstruktion DIN EN 12236, schallgedämmt, befestigen mit Befestigungsmitteln mit bauaufsichtlichem Nachweis einschl. Bohrungen, Befestigungsuntergrund Stahlbeton.
Menge: 1,000 St
Kostenträger: 431

**01.03.0122 Bundkragen Luftleitg rund Stahl verz DN100**
*** wie Position 01.03.0121
STLB-Bau 2025-10 075
DN 100,
Menge: 8,000 St
Kostenträger: 431

**01.03.0123 Bundkragen Luftleitg rund Stahl verz DN125**
*** wie Position 01.03.0121
STLB-Bau 2025-10 075
DN 125,
Menge: 9,000 St
Kostenträger: 431

**01.03.0124 Bundkragen Luftleitg rund Stahl verz DN140**
*** wie Position 01.03.0121
STLB-Bau 2025-10 075
DN 140,
Menge: 2,000 St
Kostenträger: 431

**01.03.0125 Bundkragen Luftleitg rund Stahl verz DN160**
*** wie Position 01.03.0121
STLB-Bau 2025-10 075
DN 160,
Menge: 6,000 St
Kostenträger: 431

**01.03.0126 Bundkragen Luftleitg rund Stahl verz DN180**
*** wie Position 01.03.0121
STLB-Bau 2025-10 075
DN 180,
Menge: 1,000 St
Kostenträger: 431

**01.03.0127 Bundkragen Luftleitg rund Stahl verz DN200**
*** wie Position 01.03.0121
STLB-Bau 2025-10 075
DN 200,
Menge: 7,000 St
Kostenträger: 431

**01.03.0128 Bundkragen Luftleitg rund Stahl verz DN224**
*** wie Position 01.03.0121
STLB-Bau 2025-10 075
DN 224,
Menge: 1,000 St
Kostenträger: 431

**01.03.0129 Bundkragen Luftleitg rund Stahl verz DN250**
*** wie Position 01.03.0121
STLB-Bau 2025-10 075
DN 250,
Menge: 3,000 St
Kostenträger: 431

**01.03.0130 Bundkragen Luftleitg rund Stahl verz DN315**
*** wie Position 01.03.0121
STLB-Bau 2025-10 075
DN 315,
Menge: 3,000 St
Kostenträger: 431

**01.03.0131 Steckverbinder Luftleitg rund Stahl verz DN80**
*** Bezugsbeschreibung
STLB-Bau 2025-10 075
Steckverbinder, für Luftleitung, rund, Luftdichtheitsklasse ATC3 DIN EN 16798-3, Maße DIN EN 1506, aus verzinktem Stahl, DN 80, mit Flansch, geschraubt/genietet, mit Dichtungsband, min./max. Temperatur der geförderten Luft -15 bis 40 Grad C, Druckbereich von -750 bis 1000 Pa, mit Aufhänge-/Auflagekonstruktion DIN EN 12236, schallgedämmt, befestigen mit Befestigungsmitteln mit bauaufsichtlichem Nachweis einschl. Bohrungen, Befestigungsuntergrund Stahlbeton.
Menge: 2,000 St
Kostenträger: 431

**01.03.0132 Steckverbinder Luftleitg rund Stahl verz DN100**
*** wie Position 01.03.0131
STLB-Bau 2025-10 075
DN 100,
Menge: 53,000 St
Kostenträger: 431

**01.03.0133 Steckverbinder Luftleitg rund Stahl verz DN125**
*** wie Position 01.03.0131
STLB-Bau 2025-10 075
DN 125,
Menge: 26,000 St
Kostenträger: 431

**01.03.0134 Steckverbinder Luftleitg rund Stahl verz DN140**
*** wie Position 01.03.0131
STLB-Bau 2025-10 075
DN 140,
Menge: 2,000 St
Kostenträger: 431

**01.03.0135 Steckverbinder Luftleitg rund Stahl verz DN160**
*** wie Position 01.03.0131
STLB-Bau 2025-10 075
DN 160,
Menge: 16,000 St
Kostenträger: 431

**01.03.0136 Steckverbinder Luftleitg rund Stahl verz DN180**
*** wie Position 01.03.0131
STLB-Bau 2025-10 075
DN 180,
Menge: 2,000 St
Kostenträger: 431

**01.03.0137 Steckverbinder Luftleitg rund Stahl verz DN200**
*** wie Position 01.03.0131
STLB-Bau 2025-10 075
DN 200,
Menge: 7,000 St
Kostenträger: 431

**01.03.0138 Steckverbinder Luftleitg rund Stahl verz DN224**
*** wie Position 01.03.0131
STLB-Bau 2025-10 075
DN 224,
Menge: 1,000 St
Kostenträger: 431

**01.03.0139 Steckverbinder Luftleitg rund Stahl verz DN250**
*** wie Position 01.03.0131
STLB-Bau 2025-10 075
DN 250,
Menge: 4,000 St
Kostenträger: 431

**01.03.0140 Steckverbinder Luftleitg rund Stahl verz DN315**
*** wie Position 01.03.0131
STLB-Bau 2025-10 075
DN 315,
Menge: 5,000 St
Kostenträger: 431

**01.03.0141 Luftltg rund flexibel Alu DN80 ATC3 Aufhänge-Auflagekonstruktion schallg.**
*** Bezugsbeschreibung
STLB-Bau 2025-10 075
Luftleitung, rund, flexibel, aus Aluminium, Ausführung A DIN EN 13180, DN 80, Form- und Verbindungsstücke werden gesondert vergütet, min./max. Temperatur der geförderten Luft -15 bis 40 Grad C, Luftdichtheitsklasse ATC3 DIN EN 16798-3, mit Aufhänge-/Auflagekonstruktion DIN EN 12236, schallgedämmt, befestigen mit Befestigungsmitteln mit bauaufsichtlichem Nachweis einschl. Bohrungen, Befestigungsuntergrund Stahlbeton.
Menge: 4,000 m
Kostenträger: 431

**01.03.0142 Luftltg rund flexibel Alu DN100 ATC3 Aufhänge-Auflagekonstruktion schallg.**
*** wie Position 01.03.0141
STLB-Bau 2025-10 075
DN 100,
Menge: 16,000 m
Kostenträger: 431

**01.03.0143 Luftltg rund flexibel Alu DN125 ATC3 Aufhänge-Auflagekonstruktion schallg.**
*** wie Position 01.03.0141
STLB-Bau 2025-10 075
DN 125,
Menge: 8,000 m
Kostenträger: 431

**01.03.0144 Luftltg rund flexibel Alu DN140 ATC3 Aufhänge-Auflagekonstruktion schallg.**
*** wie Position 01.03.0141
STLB-Bau 2025-10 075
DN 140,
Menge: 2,000 m
Kostenträger: 431

**01.03.0145 Luftltg rund flexibel Alu DN160 ATC3 Aufhänge-Auflagekonstruktion schallg.**
*** wie Position 01.03.0141
STLB-Bau 2025-10 075
DN 160,
Menge: 9,000 m
Kostenträger: 431

**01.03.0146 Luftltg rund flexibel Alu DN180 ATC3 Aufhänge-Auflagekonstruktion schallg.**
*** wie Position 01.03.0141
STLB-Bau 2025-10 075
DN 180,
Menge: 2,000 m
Kostenträger: 431

**01.03.0147 Luftltg rund flexibel Alu DN200 ATC3 Aufhänge-Auflagekonstruktion schallg.**
*** wie Position 01.03.0141
STLB-Bau 2025-10 075
DN 200,
Menge: 4,000 m
Kostenträger: 431

**01.03.0148 Luftltg rund flexibel Alu DN224 ATC3 Aufhänge-Auflagekonstruktion schallg.**
*** wie Position 01.03.0141
STLB-Bau 2025-10 075
DN 224,
Menge: 2,000 m
Kostenträger: 431

**01.03.0149 Luftltg rund flexibel Alu DN250 ATC3 Aufhänge-Auflagekonstruktion schallg.**
*** wie Position 01.03.0141
STLB-Bau 2025-10 075
DN 250,
Menge: 7,000 m
Kostenträger: 431

**01.03.0150 Luftltg rund flexibel Alu DN315 ATC3 Aufhänge-Auflagekonstruktion schallg.**
*** wie Position 01.03.0141
STLB-Bau 2025-10 075
DN 315,
Menge: 9,000 m
Kostenträger: 431

*Hinweis: Abluft Gefahrstoffe*

**01.03.0151 Luftltg rund PPs-el AD 63mm H bis 3,5m Aufhänge-Auflagekonstruktion schallg.**
*** Bezugsbeschreibung
STLB-Bau 2025-10 075
Luftleitung, rund, Luftdichtheitsklasse ATC3 DIN EN 16798-3, aus Polypropylen (PPs-el) elektrisch leitfähig, Baustoffklasse DIN 4102-1 B1 (schwerentflammbar), Nenn-Ringsteifigkeit SN 8 DIN EN ISO 9969, Mindest-Wanddicke gemäß max. Betriebsdruck und Temperatur, Außendurchmesser 63 mm, Verbindung geschweißt, Form- und Verbindungsstücke werden gesondert vergütet, max. Betriebsüber-/-unterdruck über 1000 bis 3000 Pa, min./max. Temperatur der geförderten Luft -15 bis 40 Grad C, Montagehöhe über Gelände/Fußboden bis 3,5 m, mit Aufhänge-/Auflagekonstruktion DIN EN 12236, schallgedämmt, befestigen mit Befestigungsmitteln mit bauaufsichtlichem Nachweis einschl. Bohrungen, Befestigungsuntergrund Stahlbeton.
Menge: 2,000 m
Kostenträger: 431

**01.03.0152 Luftltg rund PPs-el AD 75mm H bis 3,5m Aufhänge-Auflagekonstruktion schallg.**
*** wie Position 01.03.0151
STLB-Bau 2025-10 075
Außendurchmesser 75 mm,
Menge: 3,000 m
Kostenträger: 431

**01.03.0153 Luftltg rund PPs-el AD 90mm H bis 3,5m Aufhänge-Auflagekonstruktion schallg.**
*** wie Position 01.03.0151
STLB-Bau 2025-10 075
Außendurchmesser 90 mm,
Menge: 3,000 m
Kostenträger: 431

**01.03.0154 Luftltg rund PPs-el AD 110mm H bis 3,5m Aufhänge-Auflagekonstruktion schallg.**
*** wie Position 01.03.0151
STLB-Bau 2025-10 075
Außendurchmesser 110 mm,
Menge: 38,000 m
Kostenträger: 431

**01.03.0155 Luftltg rund PPs-el AD 160mm H bis 3,5m Aufhänge-Auflagekonstruktion schallg.**
*** wie Position 01.03.0151
STLB-Bau 2025-10 075
Außendurchmesser 160 mm,
Menge: 32,000 m
Kostenträger: 431

**01.03.0156 Bogen Luftleitg rund 45Grad PPs-el DN63 H bis 3,5m**
*** Bezugsbeschreibung
STLB-Bau 2025-10 075
Bogen, für Luftleitung, rund, 45 Grad, aus Polypropylen (PPs-el) elektrisch leitfähig, Baustoffklasse DIN 4102-1 B1 (schwerentflammbar), Mindest-Wanddicke gemäß max. Betriebsdruck und Temperatur, Außendurchmesser 63 mm, Verbindung geschweißt, max. Betriebsüber-/-unterdruck über 1000 bis 3000 Pa, min./max. Temperatur der geförderten Luft -15 bis 40 Grad C, Montagehöhe über Gelände/Fußboden bis 3,5 m, mit Aufhänge-/Auflagekonstruktion DIN EN 12236, schallgedämmt, befestigen mit Befestigungsmitteln mit bauaufsichtlichem Nachweis einschl. Bohrungen, Befestigungsuntergrund Stahlbeton.
Menge: 3,000 St
Kostenträger: 431

**01.03.0157 Bogen Luftleitg rund 45Grad PPs-el DN75 H bis 3,5m**
*** wie Position 01.03.0156
STLB-Bau 2025-10 075
Außendurchmesser 75 mm,
Menge: 3,000 St
Kostenträger: 431

**01.03.0158 Bogen Luftleitg rund 45Grad PPs-el DN90 H bis 3,5m**
*** wie Position 01.03.0156
STLB-Bau 2025-10 075
Außendurchmesser 90 mm,
Menge: 2,000 St
Kostenträger: 431

**01.03.0159 Bogen Luftleitg rund 45Grad PPs-el DN110 H bis 3,5m**
*** wie Position 01.03.0156
STLB-Bau 2025-10 075
Außendurchmesser 110 mm,
Menge: 9,000 St
Kostenträger: 431

**01.03.0160 Bogen Luftleitg rund 45Grad PPs-el DN160 H bis 3,5m**
*** wie Position 01.03.0156
STLB-Bau 2025-10 075
Außendurchmesser 160 mm,
Menge: 6,000 St
Kostenträger: 431

**01.03.0161 Bogen Luftleitg rund 90Grad PPs-el DN63 H bis 3,5m**
*** Bezugsbeschreibung
STLB-Bau 2025-10 075
Bogen, für Luftleitung, rund, 90 Grad, aus Polypropylen (PPs-el) elektrisch leitfähig, Baustoffklasse DIN 4102-1 B1 (schwerentflammbar), Mindest-Wanddicke gemäß max. Betriebsdruck und Temperatur, Außendurchmesser 63 mm, Verbindung geschweißt, max. Betriebsüber-/-unterdruck über 1000 bis 3000 Pa, min./max. Temperatur der geförderten Luft -15 bis 40 Grad C, Montagehöhe über Gelände/Fußboden bis 3,5 m, mit Aufhänge-/Auflagekonstruktion DIN EN 12236, schallgedämmt, befestigen mit Befestigungsmitteln mit bauaufsichtlichem Nachweis einschl. Bohrungen, Befestigungsuntergrund Stahlbeton.
Menge: 2,000 St
Kostenträger: 431

**01.03.0162 Bogen Luftleitg rund 90Grad PPs-el DN75 H bis 3,5m**
*** wie Position 01.03.0161
STLB-Bau 2025-10 075
Außendurchmesser 75 mm,
Menge: 2,000 St
Kostenträger: 431

**01.03.0163 Bogen Luftleitg rund 90Grad PPs-el DN90 H bis 3,5m**
*** wie Position 01.03.0161
STLB-Bau 2025-10 075
Außendurchmesser 90 mm,
Menge: 2,000 St
Kostenträger: 431

**01.03.0164 Bogen Luftleitg rund 90Grad PPs-el DN110 H bis 3,5m**
*** wie Position 01.03.0161
STLB-Bau 2025-10 075
Außendurchmesser 110 mm,
Menge: 15,000 St
Kostenträger: 431

**01.03.0165 Bogen Luftleitg rund 90Grad PPs-el DN160 H bis 3,5m**
*** wie Position 01.03.0161
STLB-Bau 2025-10 075
Außendurchmesser 160 mm,
Menge: 16,000 St
Kostenträger: 431

**01.03.0166 Abzweigstück Luftleitg rund 90Grad symmetrisch PPs-el DN63 H bis 3,5m**
*** Bezugsbeschreibung
STLB-Bau 2025-10 075
Abzweigstück, für Luftleitung, rund, 90 Grad, symmetrisch, aus Polypropylen (PPs-el) elektrisch leitfähig, Baustoffklasse DIN 4102-1 B1 (schwerentflammbar), Mindest-Wanddicke gemäß max. Betriebsdruck und Temperatur, Außendurchmesser 63 mm, Verbindung geschweißt, max. Betriebsüber-/-unterdruck über 1000 bis 3000 Pa, min./max. Temperatur der geförderten Luft -15 bis 40 Grad C, Montagehöhe über Gelände/Fußboden bis 3,5 m, mit Aufhänge-/Auflagekonstruktion DIN EN 12236, schallgedämmt, befestigen mit Befestigungsmitteln mit bauaufsichtlichem Nachweis einschl. Bohrungen, Befestigungsuntergrund Stahlbeton.
Menge: 1,000 St
Kostenträger: 431

**01.03.0167 Abzweigstück Luftleitg rund 90Grad symmetrisch PPs-el DN75 H bis 3,5m**
*** wie Position 01.03.0166
STLB-Bau 2025-10 075
Außendurchmesser 75 mm,
Menge: 1,000 St
Kostenträger: 431

**01.03.0168 Abzweigstück Luftleitg rund 90Grad symmetrisch PPs-el DN90 H bis 3,5m**
*** wie Position 01.03.0166
STLB-Bau 2025-10 075
Außendurchmesser 90 mm,
Menge: 1,000 St
Kostenträger: 431

**01.03.0169 Abzweigstück Luftleitg rund 90Grad symmetrisch PPs-el DN110 H bis 3,5m**
*** wie Position 01.03.0166
STLB-Bau 2025-10 075
Außendurchmesser 110 mm,
Menge: 2,000 St
Kostenträger: 431

**01.03.0170 Abzweigstück Luftleitg rund 90Grad symmetrisch PPs-el DN160 H bis 3,5m**
*** wie Position 01.03.0166
STLB-Bau 2025-10 075
Außendurchmesser 160 mm,
Menge: 2,000 St
Kostenträger: 431

**01.03.0171 Übergangsstück Luftleitg rund konisch symmetrisch PPs-el DN75 H bis 3,5m**
*** Bezugsbeschreibung
STLB-Bau 2025-10 075
Übergangsstück, für Luftleitung, rund, konisch, symmetrisch, aus Polypropylen (PPs-el) elektrisch leitfähig, Baustoffklasse DIN 4102-1 B1 (schwerentflammbar), Mindest-Wanddicke gemäß max. Betriebsdruck und Temperatur, Außendurchmesser 75 mm, Verbindung geschweißt, max. Betriebsüber-/-unterdruck über 1000 bis 3000 Pa, min./max. Temperatur der geförderten Luft -15 bis 40 Grad C, Montagehöhe über Gelände/Fußboden bis 3,5 m, mit Aufhänge-/Auflagekonstruktion DIN EN 12236, schallgedämmt, befestigen mit Befestigungsmitteln mit bauaufsichtlichem Nachweis einschl. Bohrungen, Befestigungsuntergrund Stahlbeton.
Menge: 2,000 St
Kostenträger: 431

**01.03.0172 Übergangsstück Luftleitg rund konisch symmetrisch PPs-el DN90 H bis 3,5m**
*** wie Position 01.03.0171
STLB-Bau 2025-10 075
Außendurchmesser 90 mm,
Menge: 4,000 St
Kostenträger: 431

**01.03.0173 Übergangsstück Luftleitg rund konisch symmetrisch PPs-el DN110 H bis 3,5m**
*** wie Position 01.03.0171
STLB-Bau 2025-10 075
Außendurchmesser 110 mm,
Menge: 4,000 St
Kostenträger: 431

**01.03.0174 Übergangsstück Luftleitg rund konisch symmetrisch PPs-el DN160 H bis 3,5m**
*** wie Position 01.03.0171
STLB-Bau 2025-10 075
Außendurchmesser 160 mm,
Menge: 5,000 St
Kostenträger: 431

**01.03.0175 Muffe Luftleitg rund PPs-el DN63 H bis 3,5m**
*** Bezugsbeschreibung
STLB-Bau 2025-10 075
Muffe, für Luftleitung, rund, aus Polypropylen (PPs-el) elektrisch leitfähig, Baustoffklasse DIN 4102-1 B1 (schwerentflammbar), Mindest-Wanddicke gemäß max. Betriebsdruck und Temperatur, Außendurchmesser 63 mm, max. Betriebsüber-/-unterdruck über 1000 bis 3000 Pa, min./max. Temperatur der geförderten Luft -15 bis 40 Grad C, Montagehöhe über Gelände/Fußboden bis 3,5 m, mit Aufhänge-/Auflagekonstruktion DIN EN 12236, schallgedämmt, befestigen mit Befestigungsmitteln mit bauaufsichtlichem Nachweis einschl. Bohrungen, Befestigungsuntergrund Stahlbeton.
Menge: 3,000 St
Kostenträger: 431

**01.03.0176 Muffe Luftleitg rund PPs-el DN75 H bis 3,5m**
*** wie Position 01.03.0175
STLB-Bau 2025-10 075
Außendurchmesser 75 mm,
Menge: 1,000 St
Kostenträger: 431

**01.03.0177 Muffe Luftleitg rund PPs-el DN90 H bis 3,5m**
*** wie Position 01.03.0175
STLB-Bau 2025-10 075
Außendurchmesser 90 mm,
Menge: 2,000 St
Kostenträger: 431

**01.03.0178 Muffe Luftleitg rund PPs-el DN110 H bis 3,5m**
*** wie Position 01.03.0175
STLB-Bau 2025-10 075
Außendurchmesser 110 mm,
Menge: 5,000 St
Kostenträger: 431

**01.03.0179 Muffe Luftleitg rund PPs-el DN160 H bis 3,5m**
*** wie Position 01.03.0175
STLB-Bau 2025-10 075
Außendurchmesser 160 mm,
Menge: 3,000 St
Kostenträger: 431

**01.03.0180 Enddeckel Luftleitg rund PPs-el DN63 H bis 3,5m**
*** Bezugsbeschreibung
STLB-Bau 2025-10 075
Enddeckel, für Luftleitung, rund, aus Polypropylen (PPs-el) elektrisch leitfähig, Baustoffklasse DIN 4102-1 B1 (schwerentflammbar), Mindest-Wanddicke gemäß max. Betriebsdruck und Temperatur, Außendurchmesser 63 mm, Verbindung geschweißt, max. Betriebsüber-/-unterdruck über 1000 bis 3000 Pa, min./max. Temperatur der geförderten Luft -15 bis 40 Grad C, Montagehöhe über Gelände/Fußboden bis 3,5 m, mit Aufhänge-/Auflagekonstruktion DIN EN 12236, schallgedämmt, befestigen mit Befestigungsmitteln mit bauaufsichtlichem Nachweis einschl. Bohrungen, Befestigungsuntergrund Stahlbeton.
Menge: 1,000 St
Kostenträger: 431

**01.03.0181 Enddeckel Luftleitg rund PPs-el DN75 H bis 3,5m**
*** wie Position 01.03.0180
STLB-Bau 2025-10 075
Außendurchmesser 75 mm,
Menge: 2,000 St
Kostenträger: 431

**01.03.0182 Enddeckel Luftleitg rund PPs-el DN90 H bis 3,5m**
*** wie Position 01.03.0180
STLB-Bau 2025-10 075
Außendurchmesser 90 mm,
Menge: 2,000 St
Kostenträger: 431

**01.03.0183 Enddeckel Luftleitg rund PPs-el DN110 H bis 3,5m**
*** wie Position 01.03.0180
STLB-Bau 2025-10 075
Außendurchmesser 110 mm,
Menge: 2,000 St
Kostenträger: 431

**01.03.0184 Enddeckel Luftleitg rund PPs-el DN160 H bis 3,5m**
*** wie Position 01.03.0180
STLB-Bau 2025-10 075
Außendurchmesser 160 mm,
Menge: 2,000 St
Kostenträger: 431

**01.03.0185 Drosselklappe DN63 Alu Gehäuse PP**
*** Bezugsbeschreibung
STLB-Bau 2025-10 075
Drosselklappe für Luftleitungseinbau, DN 63, Klappenwellen wartungsfrei gelagert, mit Hebel, Feststellvorrichtung, Stellungsanzeige, Klappenblatt aus Aluminium, als Lochblech, Gehäuse aus Polypropylen (PP), Verbindung mit Steckverbinder.
Menge: 2,000 St
Kostenträger: 431

**01.03.0186 Drosselklappe DN80 Alu Gehäuse PP**
*** wie Position 01.03.0185
STLB-Bau 2025-10 075
DN 80,
Menge: 2,000 St
Kostenträger: 431

**01.03.0187 Drosselklappe DN100 Alu Gehäuse PP**
*** wie Position 01.03.0185
STLB-Bau 2025-10 075
DN 100,
Menge: 2,000 St
Kostenträger: 431

**01.03.0188 Drosselklappe DN160 Alu Gehäuse PP**
*** wie Position 01.03.0185
STLB-Bau 2025-10 075
DN 160,
Menge: 1,000 St
Kostenträger: 431

**01.03.0189 Aufhänge-Stützkonstruktion Luftltg Stahl verz**
STLB-Bau 2025-10 075
Aufhänge- und Stützkonstruktion für Luftleitungen, aus verzinktem Stahl, mit schalldämmender Zwischenlage aus Profilgummi, einschl. Decken-/Mauerwerksbefestigung, befestigen mit Befestigungsmitteln mit bauaufsichtlichem Nachweis einschl. Bohrungen, einschl. statischem Nachweis.
Menge: 50,000 kg
Kostenträger: 431

**01.03.0190 Konstruktion Winkelkonsolen Knotenbleche Stahl verz Stütz-Hänge-Trag-Sonderbefestigung Ausladung 250-300mm**
*** Bezugsbeschreibung
STLB-Bau 2025-10 042
Konstruktion aus Winkelkonsolen, Knotenblechen und Abschlussverbindungsprofilen, aus verzinktem Stahl, für Stütz-, Hänge-, Trag- und Sonderbefestigung, Ausladung über 250 bis 300 mm, der rechnerische Nachweis der Tragfähigkeit ist auf Verlangen vorzulegen.
Menge: 5,000 St
Kostenträger: 431

**01.03.0191 Konstruktion Winkelkonsolen Knotenbleche Stahl verz Stütz-Hänge-Trag-Sonderbefestigung Ausladung 300-350mm**
*** wie Position 01.03.0190
STLB-Bau 2025-10 042
Ausladung über 300 bis 350 mm,
Menge: 5,000 St
Kostenträger: 431

**01.03.0192 Konstruktion Winkelkonsolen Knotenbleche Stahl verz Stütz-Hänge-Trag-Sonderbefestigung Ausladung 500-600mm**
*** wie Position 01.03.0190
STLB-Bau 2025-10 042
Ausladung über 500 bis 600 mm,
Menge: 5,000 St
Kostenträger: 431

**01.03.0193 C-Profilschiene Stahl verz Stütz-Hänge-Trag-Sonderbefestigung B 30mm D 2mm**
*** Bezugsbeschreibung
STLB-Bau 2025-10 042
C-Profilschiene (Ankerschiene), aus verzinktem Stahl, für Stütz-, Hänge-, Trag- und Sonderbefestigung, Profilbreite 30 mm, Profildicke mind. 2 mm, der rechnerische Nachweis der Tragfähigkeit ist auf Verlangen vorzulegen.
Menge: 50,000 m
Kostenträger: 431

**01.03.0194 C-Profilschiene Stahl verz Stütz-Hänge-Trag-Sonderbefestigung B 40mm D 2mm**
*** wie Position 01.03.0193
STLB-Bau 2025-10 042
Profilbreite 40 mm,
Menge: 50,000 m
Kostenträger: 431

**01.03.0195 Form-Hohlprofilstahlkonstruktion Stahl verz Stütz-Hänge-Trag-Sonderbefestigung**
STLB-Bau 2025-10 042
Form-/Hohlprofilstahlkonstruktion, aus verzinktem Stahl, für Stütz-, Hänge-, Trag- und Sonderbefestigung, schallentkoppelt gelagert, der rechnerische Nachweis der Tragfähigkeit ist auf Verlangen vorzulegen.
Menge: 50,000 kg
Kostenträger: 431

**01.03.0196 Welldrahtgitter 0,2 bis 0,5 m²**
*** Bezugsbeschreibung
Welldrahtgitter
verschiedenen freien Querschnitten als Kanalabschluss, nach Bedarf in
die Lüftungskanäle eingebaut, in Einzelgrössen von 0,2 bis 0,5 m2
bestehend aus verzinkten Stahlblech mit Rahmen, einschl. Befestigung
Menge: 5,000 m2
Kostenträger: 431

**01.03.0197 Welldrahtgitter 0,5 bis 1,0 m²**
*** wie Position 01.03.0196
Welldrahtgitter 0,5 bis 1,0 m2
Menge: 5,000 m2
Kostenträger: 431

**01.03.0198 Dichtungsprofil**
Abdeck- und Dichtungsprofil in Einzellängen für Wanddurchführungen von
Luftkanälen aus verzinktem Stahlblech, einmal 90Grad gekantet, Länge der Schenkel 100mm/100 mm, eine Seite mittels Nieten am Kanal befestigt, zweite Seite mittels 10 mm starken unverrottbarem Gummistreifen an Wand bzw. bauseits vorgegeben Wandelement gedrückt, kompl.
Menge: 10,000 m
Kostenträger: 431

**01.03.0199 Lochblech**
Lochblech mit Langlöchern  und verschiedenen freien Querschnitten zur
Luftmengendrosselung, nach Bedarf in die Lüftkanäle eingebaut,
Kantenlänge des Kanals über 500 bis 1000 mm,
bestehend aus zugeschnittenen verzinkten gelochten Stahlblech, 1,0 mm Stärke, entgratet, mit 30% freiem Querschnitt, einschl. Befestigung
Menge: 5,000 m2
Kostenträger: 431

**01.03.0200 Thermometer 0 bis 50Grad C**
*** Bezugsbeschreibung
Zeigerthermometer
mit Eintauchhülse bzw. Einbauflansch justierbar, Gehäuse aus rostfreiem
Material, zum Einbau in Luftkanäle

Anzeigebereich:  0-50 Grad C
Gehäusedurchmesser: 100 mm
Menge: 10,000 St
Kostenträger: 431

**01.03.0201 Thermometer -30 bis 50Grad C**
*** wie Position 01.03.0200
Anzeigebereich -30 bis 50 Grad C.
Menge: 10,000 St
Kostenträger: 431

**01.03.0202 Entwässerungsanschluss**
Entwässerungsanschlüsse an Blechkanälen
herstellen, einschl. Bohrung im Kanal erstellen und
Einschweißen einer 100 mm langen Muffe 1",  einschl. Stopfen
Menge: 2,000 St
Kostenträger: 431

**01.03.0203 Prüftstutzen**
Einbau von Prüfstutzen am Lüftungskanal für die erforderlichen Messungen nach DIN und Funktionsmessung, normgerecht
eingebaut mit Verschlusskappe
Menge: 50,000 St
Kostenträger: 431

**01.03.0204 Messstellen**
Einbau von Messstellen in Lüftungskanäle und Rohre für Fühler, Thermostate usw. einschl. Form- und Verbindungsstücke,
Befestigungs- und Dichtungsmaterial, Einbau nach Vorgabe Regelung
Menge: 50,000 St
Kostenträger: 431

#### 01.04 Dämmung Lüftungsanlagen (KG 431)

**01.04.0001 Wärmedämmung Luftltg Kanten-L bis 500mm Gebäude Mineralwolle AS-Qualität Drahtnetzmatte D 30mm**
*** Bezugsbeschreibung
STLB-Bau 2025-10 047
Wärmedämmung ohne Ummantelung DIN 4140 an haus- und betriebstechnischen Anlagen, an Luftleitung, rechteckig, Maße DIN EN 1505, Kantenlänge bis 500 mm, Mindestabstände DIN 4140 sind nicht eingehalten, im Gebäude, Dämmung aus Mineralwolle DIN EN 14303, AS-Qualität, als Drahtnetzmatte, einlagig, Dämmschichtdicke 30 mm, Brandverhaltensklasse DIN EN 13501-1 A1 (nichtbrennbar), Wärmeleitfähigkeit 0,040 W/(mK) bei 40 Grad C Mitteltemperatur DIN EN 12667, kaschiert mit Alufolie, Arbeitshöhe des Montageortes bis 5,5 m über der Standfläche des hierfür erforderlichen Gerüstes, Gerüst wird gesondert vergütet.
Menge: 15,000 m2
Kostenträger: 431

**01.04.0002 Wärmedämmung Luftltg Kanten-L 500-1000mm Gebäude Mineralwolle AS-Qualität Drahtnetzmatte D 30mm**
*** wie Position 01.04.0001
STLB-Bau 2025-10 047
Kantenlänge über 500 bis 1000 mm,
Menge: 20,000 m2
Kostenträger: 431

**01.04.0003 Wärmedämmung Luftltg Kanten-L 1000-1500mm Gebäude Mineralwolle AS-Qualität Drahtnetzmatte D 30mm**
*** wie Position 01.04.0001
STLB-Bau 2025-10 047
Kantenlänge über 1000 bis 1500 mm,
Menge: 20,000 m2
Kostenträger: 431

**01.04.0004 Wärmedämmung Luftltg Kanten-L bis 500mm Gebäude Mineralwolle AS-Qualität Drahtnetzmatte D 40mm**
*** Bezugsbeschreibung
STLB-Bau 2025-10 047
Wärmedämmung ohne Ummantelung DIN 4140 an haus- und betriebstechnischen Anlagen, an Luftleitung, rechteckig, Maße DIN EN 1505, Kantenlänge bis 500 mm, Mindestabstände DIN 4140 sind nicht eingehalten, im Gebäude, Dämmung aus Mineralwolle DIN EN 14303, AS-Qualität, als Drahtnetzmatte, 2-lagig, Gesamtdicke der Dämmlagen 40 mm, Brandverhaltensklasse DIN EN 13501-1 A1 (nichtbrennbar), Wärmeleitfähigkeit 0,040 W/(mK) bei 40 Grad C Mitteltemperatur DIN EN 12667, kaschiert mit Alufolie, Arbeitshöhe des Montageortes bis 5,5 m über der Standfläche des hierfür erforderlichen Gerüstes, Gerüst wird gesondert vergütet.
Menge: 5,000 m2
Kostenträger: 431

**01.04.0005 Wärmedämmung Luftltg Kanten-L 500-1000mm Gebäude Mineralwolle AS-Qualität Drahtnetzmatte D 40mm**
*** wie Position 01.04.0004
STLB-Bau 2025-10 047
Kantenlänge über 500 bis 1000 mm,
Menge: 10,000 m2
Kostenträger: 431

**01.04.0006 Wärmedämmung Luftltg Kanten-L 1000-1500mm Gebäude Mineralwolle AS-Qualität Drahtnetzmatte D 40mm**
*** wie Position 01.04.0004
STLB-Bau 2025-10 047
Kantenlänge über 1000 bis 1500 mm,
Menge: 10,000 m2
Kostenträger: 431

**01.04.0007 Kältedämmung Luftltg Kanten-L bis 500mm Gebäude flexibler Elastomerschaum D 40mm**
*** Bezugsbeschreibung
STLB-Bau 2025-10 047
Kältedämmung DIN 4140, an Luftleitung, rechteckig, Maße DIN EN 1505, Kantenlänge bis 500 mm, Mindestabstände DIN 4140 sind nicht eingehalten, im Gebäude, Dämmung aus flexiblem Elastomerschaum DIN EN 14304, 2-lagig, Gesamtdicke der Dämmlagen 40 mm, Baustoffklasse DIN 4102-1 B1 (schwerentflammbar), Wärmeleitfähigkeit 0,033 W/(mK) bei 0 Grad C Mitteltemperatur DIN EN 12667, Wasserdampfdiffusionswiderstandszahl 10000 DIN EN ISO 12629, DIN EN 12086, Arbeitshöhe des Montageortes bis 5,5 m über der Standfläche des hierfür erforderlichen Gerüstes, Gerüst wird gesondert vergütet.
Menge: 5,000 m2
Kostenträger: 431

**01.04.0008 Kältedämmung Luftltg Kanten-L 500-1000mm Gebäude flexibler Elastomerschaum D 40mm**
*** wie Position 01.04.0007
STLB-Bau 2025-10 047
Kantenlänge über 500 bis 1000 mm,
Menge: 10,000 m2
Kostenträger: 431

**01.04.0009 Kältedämmung Luftltg Kanten-L 1000-1500mm Gebäude flexibler Elastomerschaum D 40mm**
*** wie Position 01.04.0007
STLB-Bau 2025-10 047
Kantenlänge über 1000 bis 1500 mm,
Menge: 10,000 m2
Kostenträger: 431

**01.04.0010 Kältedämmung Ummantelung Luftltg Kanten-L bis 500mm im Freien flexibler Elastomerschaum D 40mm Mantel prof.Blech Stahl verz**
*** Bezugsbeschreibung
STLB-Bau 2025-10 047
Kältedämmung einschl. Ummantelung DIN 4140, an Luftleitung, rechteckig, Maße DIN EN 1505, Kantenlänge bis 500 mm, Mindestabstände DIN 4140 sind nicht eingehalten, im Freien, Dämmung aus flexiblem Elastomerschaum DIN EN 14304, 2-lagig, Gesamtdicke der Dämmlagen 40 mm, Baustoffklasse DIN 4102-1 B1 (schwerentflammbar), Wärmeleitfähigkeit 0,033 W/(mK) bei 0 Grad C Mitteltemperatur DIN EN 12667, Wasserdampfdiffusionswiderstandszahl 10000 DIN EN ISO 12629, DIN EN 12086, Ummantelung aus profiliertem Blech, Stahl, feuerverzinkt, Blechdicke 0,6 mm, mit Luftspalt, Überlappungen verschrauben und mit plastischem Dichtstoff abdichten.
Menge: 5,000 m2
Kostenträger: 431

**01.04.0011 Kältedämmung Ummantelung Luftltg Kanten-L 500-1000mm im Freien flexibler Elastomerschaum D 40mm Mantel prof.Blech Stahl verz**
*** wie Position 01.04.0010
STLB-Bau 2025-10 047
Kantenlänge über 500 bis 1000 mm,
Menge: 5,000 m2
Kostenträger: 431

**01.04.0012 Kältedämmung Ummantelung Luftltg Kanten-L 1000-1500mm im Freien flexibler Elastomerschaum D 40mm Mantel prof.Blech Stahl verz**
*** wie Position 01.04.0010
STLB-Bau 2025-10 047
Kantenlänge über 1000 bis 1500 mm,
Menge: 5,000 m2
Kostenträger: 431

**01.04.0013 Kältedämmung Ummantelung Luftltg Kanten-L bis 500mm Zentrale flexibler Elastomerschaum D 19mm Mantel prof.Blech Stahl verz**
*** Bezugsbeschreibung
STLB-Bau 2025-10 047
Kältedämmung einschl. Ummantelung DIN 4140, an Luftleitung, rechteckig, Maße DIN EN 1505, Kantenlänge bis 500 mm, Mindestabstände DIN 4140 sind nicht eingehalten, in Zentrale, Dämmung aus flexiblem Elastomerschaum DIN EN 14304, einlagig, Dämmschichtdicke 19 mm, Baustoffklasse DIN 4102-1 B1 (schwerentflammbar), Wärmeleitfähigkeit 0,033 W/(mK) bei 0 Grad C Mitteltemperatur DIN EN 12667, Wasserdampfdiffusionswiderstandszahl 10000 DIN EN ISO 12629, DIN EN 12086, Ummantelung aus profiliertem Blech, Stahl, feuerverzinkt, Blechdicke 0,6 mm, mit Luftspalt, Überlappungen verschrauben und mit plastischem Dichtstoff abdichten, Arbeitshöhe des Montageortes bis 5,5 m über der Standfläche des hierfür erforderlichen Gerüstes, Gerüst wird gesondert vergütet.
Menge: 10,000 m2
Kostenträger: 431

**01.04.0014 Kältedämmung Ummantelung Luftltg Kanten-L 500-1000mm Zentrale flexibler Elastomerschaum D 19mm Mantel prof.Blech Stahl verz**
*** wie Position 01.04.0013
STLB-Bau 2025-10 047
Kantenlänge über 500 bis 1000 mm,
Menge: 15,000 m2
Kostenträger: 431

**01.04.0015 Kältedämmung Ummantelung Luftltg Kanten-L 1000-1500mm Zentrale flexibler Elastomerschaum D 19mm Mantel prof.Blech Stahl verz**
*** wie Position 01.04.0013
STLB-Bau 2025-10 047
Kantenlänge über 1000 bis 1500 mm,
Menge: 15,000 m2
Kostenträger: 431

**01.04.0016 Wärmedämmung Ummantelung Luftltg Kanten-L 500-1000mm im Freien Mineralwolle AS-Qualität Drahtnetzmatte D 60mm Mantel prof.Blech Stahl verz**
STLB-Bau 2025-10 047
Wärmedämmung einschl. Ummantelung DIN 4140 an haus- und betriebstechnischen Anlagen, an Luftleitung, rechteckig, Maße DIN EN 1505, Kantenlänge über 500 bis 1000 mm, Mindestabstände DIN 4140 sind nicht eingehalten, im Freien, Dämmung aus Mineralwolle DIN EN 14303, AS-Qualität, als Drahtnetzmatte, 2-lagig, Gesamtdicke der Dämmlagen 60 mm, Brandverhaltensklasse DIN EN 13501-1 A1 (nichtbrennbar), Wärmeleitfähigkeit 0,040 W/(mK) bei 40 Grad C Mitteltemperatur DIN EN 12667, kaschiert mit Alufolie, Ummantelung aus profiliertem Blech, Stahl, feuerverzinkt, Blechdicke 0,6 mm, Überlappungen verschrauben und mit plastischem Dichtstoff abdichten.
Menge: 15,000 m2
Kostenträger: 431

**01.04.0017 Zulage für Ausschnitt von Befestigungspunkten**
Zulage für Ausschnitt von Befestigungspunkten
Zulage für Ausschnitt an Kanal ohne Ummantelung
von Befestigungspunkten.
Menge: 30,000 St
Kostenträger: 431

**01.04.0018 Zulage für Ausschnitt von Befestigungspunkten**
Zulage für Ausschnitt von Befestigungspunkten
Zulage für Ausschnitt an Kanal mit Blechummantelung
von Befestigungspunkten.
Menge: 30,000 St
Kostenträger: 431

**01.04.0019 Brandschutzwolle**
Brandschutzwolle
Feuerwiderstandsfähige F90 zu Nachbelegung mit nichtbrennbarer Stopfwolle Herstellen einer Leerabschottung zur Nachbelegung der Feuerwiderstandsklasse F90. Die Ausführung muss gemäß dem bauaufsichtlichen Prüfzeugnis erfolgen. Die ordnungsgemäße Ausführung ist vom Ersteller der Abschottung nach Abschluss der Arbeiten durch eine Übereinstimmungserklärung zu bescheinigen.

Euroklasse:  A1 nach EN 13501-1.
Schmelzpunkt:  > 1.000°C nach DIN 4102-17.
Wärmeleitfähigkeit bei einer Mitteltemperatur von 50°C: 0,042 W/(m·K) (bei einer Stopfdichte von 100 kg/m³).
Temperaturbelastbar rein thermisch bis 700 °C
AS-Qualität (Chloridgehalt < 10 ppm).
Menge: 50,000 kg
Kostenträger: 431

#### 01.05 Lufttechnische Einbauteile (KG 431)

**01.05.0001 Brandschutzklappe EI90S Gehäuse Stahl verz B 200mm H 250mm L 500mm elektr Antrieb Federrücklauf 230V IP54**
*** Bezugsbeschreibung
STLB-Bau 2025-10 075
Brandschutzklappe DIN EN 15650, Funktion prüfbar im eingebauten Zustand, Klassifizierung EI 90 S DIN EN 13501-3, beidseitig geprüft DIN EN 1366-2, für vertikalen und horizontalen Einbau, Achslage waagerecht oder senkrecht, rauchdicht, Gehäuse aus verzinktem Stahl, eckig, Nennbreite 200 mm, Nennhöhe 250 mm, Länge 500 mm, Luftdichtheitsklasse B DIN EN 1751, Einbau in massive Wand, Nasseinbau, mit Absperrklappenblatt aus mineralischem Baustoff, ummantelt, mit thermoelektrischer Auslösung, Nennauslösetemperatur max. 72 Grad C, mit elektrischem Antrieb mit Federrücklauf und integrierten Endlageschaltern, Bemessungsbetriebsspannung 230 V AC, Schutzart IP 54 DIN EN 60529 (VDE 0470-1), einschl. Rauchauslöseeinrichtung mit Steuereinheit und Signalanzeige mit bauaufsichtlichen Verwendbarkeitsnachweis.
Menge: 2,000 St
Kostenträger: 431

**01.05.0002 Brandschutzklappe EI90S Gehäuse Stahl verz B 200mm H 350mm L 500mm elektr Antrieb Federrücklauf 230V IP54**
*** wie Position 01.05.0001
STLB-Bau 2025-10 075
Nennhöhe 350 mm,
Menge: 2,000 St
Kostenträger: 431

**01.05.0003 Brandschutzklappe EI90S Gehäuse Stahl verz B 275mm H 275mm L 500mm elektr Antrieb Federrücklauf 230V IP54**
*** wie Position 01.05.0001
STLB-Bau 2025-10 075
Nennbreite 275 mm, Nennhöhe 275 mm, mit einer Revisionsöffnung mit Deckel,
Menge: 1,000 St
Kostenträger: 431

**01.05.0004 Brandschutzklappe EI90S Gehäuse Stahl verz B 250mm H 300mm L 500mm elektr Antrieb Federrücklauf 230V IP54**
*** wie Position 01.05.0001
STLB-Bau 2025-10 075
Nennbreite 250 mm, Nennhöhe 300 mm, mit einer Revisionsöffnung mit Deckel,
Menge: 2,000 St
Kostenträger: 431

**01.05.0005 Brandschutzklappe EI90S Gehäuse Stahl verz B 400mm H 300mm L 500mm elektr Antrieb Federrücklauf 230V IP54**
*** wie Position 01.05.0001
STLB-Bau 2025-10 075
Nennbreite 400 mm, Nennhöhe 300 mm, mit einer Revisionsöffnung mit Deckel,
Menge: 1,000 St
Kostenträger: 431

**01.05.0006 Brandschutzklappe EI90S Gehäuse Stahl verz B 900mm H 400mm L 500mm elektr Antrieb Federrücklauf 230V IP54**
*** wie Position 01.05.0001
STLB-Bau 2025-10 075
Nennbreite 900 mm, Nennhöhe 400 mm, mit einer Revisionsöffnung mit Deckel,
Menge: 1,000 St
Kostenträger: 431

**01.05.0007 Brandschutzklappe Küchenabluft K90 Gehäuse Stahl verz B 275mm H 275mm L 500mm elektr Antrieb Federrücklauf 230V IP54**
*** Bezugsbeschreibung
STLB-Bau 2025-10 075
Brandschutzklappe für Küchenabluft, aerosolhaltig, Feuerwiderstandsklasse K 90 DIN 4102-6, mit allgemeiner bauaufsichtlicher Zulassung, Gehäuse aus verzinktem Stahl, eckig, Nennbreite 275 mm, Nennhöhe 275 mm, Länge 500 mm, Luftdichtheitsklasse B DIN EN 1751, Einbau in massive Wand, Nasseinbau, mit Absperrklappenblatt aus mineralischem Baustoff, ummantelt, mit thermoelektrischer Auslösung, Nennauslösetemperatur max. 72 Grad C, mit elektrischem Antrieb mit Federrücklauf und integrierten Endlageschaltern, Bemessungsbetriebsspannung 230 V AC, Schutzart IP 54 DIN EN 60529 (VDE 0470-1).
Menge: 1,000 St
Kostenträger: 431

**01.05.0008 Brandschutzklappe Küchenabluft K90 Gehäuse Stahl verz B 500mm H 275mm L 500mm elektr Antrieb Federrücklauf 230V IP54**
*** wie Position 01.05.0007
STLB-Bau 2025-10 075
Nennbreite 500 mm,
Menge: 1,000 St
Kostenträger: 431

**01.05.0009 Brandschutzklappe Küchenabluft K90 Gehäuse Stahl verz B 400mm H 300mm L 500mm elektr Antrieb Federrücklauf 230V IP54**
*** wie Position 01.05.0007
STLB-Bau 2025-10 075
Nennbreite 400 mm, Nennhöhe 300 mm,
Menge: 1,000 St
Kostenträger: 431

**01.05.0010 Brandschutzklappe Küchenabluft K90 Gehäuse Stahl verz B 800mm H 300mm L 500mm elektr Antrieb Federrücklauf 230V IP54**
*** wie Position 01.05.0007
STLB-Bau 2025-10 075
Nennbreite 800 mm, Nennhöhe 300 mm,
Menge: 1,000 St
Kostenträger: 431

**01.05.0011 Elastische Verbindung rechteckige Luftleitg Kanten-L 250-500mm**
*** Bezugsbeschreibung
STLB-Bau 2025-10 075
Elastisches Verbindungsstück, Baustoffklasse DIN 4102-1 B1 (schwerentflammbar), aerosolatdicht, Luftdichtheitsklasse ATC3 DIN EN 16798-3, mit Potentialausgleich, für rechteckige Luftleitung, größte Kantenlänge über 250 bis 500 mm, mit Anschlussrahmen aus verzinktem Stahl, einschl. Gegenrahmen, mit Schrauben aus nichtrostendem Stahl, aerosolatdicht DIN EN 16282-5.
Menge: 22,000 St
Kostenträger: 431

**01.05.0012 Elastische Verbindung rechteckige Luftleitg Kanten-L 500-1000mm**
*** wie Position 01.05.0011
STLB-Bau 2025-10 075
größte Kantenlänge über 500 bis 1000 mm,
Menge: 4,000 St
Kostenträger: 431

**01.05.0013 Brandschutzklappe EI90S Gehäuse Stahl verz DN100 L 500mm elektr Antrieb Federrücklauf 230V IP54**
*** Bezugsbeschreibung
STLB-Bau 2025-10 075
Brandschutzklappe DIN EN 15650, Funktion prüfbar im eingebauten Zustand, Klassifizierung EI 90 S DIN EN 13501-3, beidseitig geprüft DIN EN 1366-2, für vertikalen und horizontalen Einbau, Achslage waagerecht oder senkrecht, rauchdicht, Gehäuse aus verzinktem Stahl, rund, DN 100, Länge 500 mm, Luftdichtheitsklasse B DIN EN 1751, Einbau in massive Wand, Nasseinbau, mit Absperrklappenblatt aus mineralischem Baustoff, ummantelt, mit thermoelektrischer Auslösung, Nennauslösetemperatur max. 72 Grad C, mit elektrischem Antrieb mit Federrücklauf und integrierten Endlageschaltern, Bemessungsbetriebsspannung 230 V AC, Schutzart IP 54 DIN EN 60529 (VDE 0470-1), einschl. Rauchauslöseeinrichtung mit Steuereinheit und Signalanzeige mit bauaufsichtlichen Verwendbarkeitsnachweis.
Menge: 6,000 St
Kostenträger: 431

**01.05.0014 Brandschutzklappe EI90S Gehäuse Stahl verz DN125 L 500mm elektr Antrieb Federrücklauf 230V IP54**
*** wie Position 01.05.0013
STLB-Bau 2025-10 075
DN 125,
Menge: 2,000 St
Kostenträger: 431

**01.05.0015 Brandschutzklappe EI90S Gehäuse Stahl verz DN160 L 500mm elektr Antrieb Federrücklauf 230V IP54**
*** wie Position 01.05.0013
STLB-Bau 2025-10 075
DN 160,
Menge: 1,000 St
Kostenträger: 431

**01.05.0016 Brandschutzklappe EI90S Gehäuse Stahl verz DN200 L 500mm elektr Antrieb Federrücklauf 230V IP54**
*** wie Position 01.05.0013
STLB-Bau 2025-10 075
DN 200,
Menge: 2,000 St
Kostenträger: 431

**01.05.0017 Brandschutzklappe EI90S Gehäuse Stahl verz DN250 L 500mm elektr Antrieb Federrücklauf 230V IP54**
*** wie Position 01.05.0013
STLB-Bau 2025-10 075
DN 250,
Menge: 2,000 St
Kostenträger: 431

**01.05.0018 Brandschutzklappe EI90S Gehäuse Stahl verz DN315 L 500mm elektr Antrieb Federrücklauf 230V IP54**
*** wie Position 01.05.0013
STLB-Bau 2025-10 075
DN 315,
Menge: 1,000 St
Kostenträger: 431

**01.05.0019 Elastische Verbindung runde Luftleitg Durchm. bis 100mm**
*** Bezugsbeschreibung
STLB-Bau 2025-10 075
Elastisches Verbindungsstück, Baustoffklasse DIN 4102-1 B1 (schwerentflammbar), aerosolatdicht, Luftdichtheitsklasse ATC3 DIN EN 16798-3, mit Potentialausgleich, für runde Luftleitung, Durchmesser bis 100 mm, mit Anschlussrahmen aus verzinktem Stahl, einschl. Gegenrahmen, mit Schrauben aus nichtrostendem Stahl, aerosolatdicht DIN EN 16282-5.
Menge: 20,000 St
Kostenträger: 431

**01.05.0020 Elastische Verbindung runde Luftleitg Durchm. 100-250mm**
*** wie Position 01.05.0019
STLB-Bau 2025-10 075
Durchmesser über 100 bis 250 mm,
Menge: 4,000 St
Kostenträger: 431

**01.05.0021 Elastische Verbindung runde Luftleitg Durchm. 250-500mm**
*** wie Position 01.05.0019
STLB-Bau 2025-10 075
Durchmesser über 250 bis 500 mm,
Menge: 2,000 St
Kostenträger: 431

*Hinweis: Brandschutzklappe Chemieabluft*
Brandschutzklappe Chemieabluft
Folgende Brandschutzklappen werden für Chemieabluft und aggressive Medien eingesetzt und müssen für diese Anwendung eingesetzt werden können, die ATEX-Richtlinien müssen erfüllt werden.

**01.05.0022 Brandschutzklappe EI90S Gehäuse Stahl verz DN100 L 500mm elektr Antrieb Federrücklauf 230V IP54**
*** Bezugsbeschreibung
STLB-Bau 2025-10 075
Brandschutzklappe DIN EN 15650, Funktion prüfbar im eingebauten Zustand, Klassifizierung EI 90 S DIN EN 13501-3, beidseitig geprüft DIN EN 1366-2, für vertikalen und horizontalen Einbau, Achslage waagerecht oder senkrecht, rauchdicht, Gehäuse aus verzinktem Stahl, rund, DN 100, Länge 500 mm, Luftdichtheitsklasse B DIN EN 1751, Einbau in massive Wand, Nasseinbau, mit Absperrklappenblatt aus mineralischem Baustoff, ummantelt, mit thermoelektrischer Auslösung, Nennauslösetemperatur max. 72 Grad C, mit elektrischem Antrieb mit Federrücklauf und integrierten Endlageschaltern, Bemessungsbetriebsspannung 230 V AC, Schutzart IP 54 DIN EN 60529 (VDE 0470-1), einschl. Rauchauslöseeinrichtung mit Steuereinheit und Signalanzeige mit bauaufsichtlichen Verwendbarkeitsnachweis.
Menge: 3,000 St
Kostenträger: 431

**01.05.0023 Brandschutzklappe EI90S Gehäuse Stahl verz DN160 L 500mm elektr Antrieb Federrücklauf 230V IP54**
*** wie Position 01.05.0022
STLB-Bau 2025-10 075
DN 160,
Menge: 1,000 St
Kostenträger: 431

**01.05.0024 Schließen Fuge BSK EI90 Gebäude Wand D 300mm B 40-60mm U bis 1000mm Mörtel M10**
STLB-Bau 2025-10 047
Schließen der Fuge um Brandschutzklappe, gemäß allgemeiner bauaufsichtlicher Zulassung der Brandschutzklappe, Klassifizierung EI 90 DIN EN 13501-3, beidseitig geprüft DIN EN 1366-2, für vertikalen und horizontalen Einbau, rauchdicht S, im Gebäude, Arbeitshöhe des Montageortes bis 3,5 m über der Standfläche des hierfür erforderlichen Gerüstes, Wand als Massivwand, Dicke 300 mm, Fugenbreite über 40 bis 60 mm, äußerer Umfang der Fuge bis 1000 mm, mit Mörtel DIN 18580, Mörtelklasse 10, Abrechnung nach äußerem Umfang der Fuge.
Menge: 42,000 m
Kostenträger: 431

**01.05.0025 Volumenstromregler Schallgedämmt 400x200x350 mm**
Volumenstromregler Schallgedämmt 400x200x350 mm
Schallgedämpfter Volumenstromregler zum Einsatz in Zu- oder Abluftluftsystemen. Anschluss an rechteckige Kanäle nach DIN EN 1505 ohne Reduzier- oder Übergangsstück; Anschluss an Rohrleitungen nach DIN EN 1506 möglich mit Übergangsstück US-R. Symmetrisches Gerät mit der Möglichkeit des Einbaus in beliebiger Position zur Regelung rechts oder links. Volumenstromregler zur Regelung von konstanten oder variablen Volumenströmen sowie Raum bzw. Kanaldruckregelung. Mit Zwangssteuerung Vmin, Vmax oder "ZU". Nachträgliche Verstellung der werkseitig eingestellten Betriebsvolumenströme
jederzeit möglich. Dabei kann der tatsächlich durchgesetzte Volumenstrom über das U5-Signal gemessen werden. Das Ausgangssignal kann verwendet werden für Master-Slave- oder Parallelbetrieb mehrerer Regler oder zur Istwertanzeige 2-10 V DC (0-10 V DC) entsprechend 0-100 % vom eingestellten Vnenn in DDC/ZLT Systemen. Das Gehäuse besteht aus verzinktem Stahl mit thermoakustischer Isolierung und hygienischer Mineralwolle gemäß VDI 6022 sowie einer Klappe aus Aluminium-Strangpressprofil
mit einer EPDM-Dichtung.
Anforderungen an die Dichtigkeit nach EN 1751. Gehäuseleckage, Klasse C und Klappenblattleckage, Klasse 4.
Das Wirkdrucksignal wird mittels eines Aluminiumprofils aus Aluminium gemessen und im elektronischen Regler ausgewertet.
Zum Einsatz in Zuluftsystemen, mit elektrischem Regler, Steuerspannung 24 V AC, 50/60 Hz, Temperaturkompensation 10-40°C, werkseitig verdrahtet und justiert.

Vmin=1000 m³/h Vmax=2150 m³/h
Abmessungen: (Höhe x Breite x Länge) 400x200x350 mm
Menge: 2,000 St
Kostenträger: 431

**01.05.0026 Volumenstromregler Schallgedämmt 400x400x525 mm**
Volumenstromregler Schallgedämmt 400x400x525 mm
Schallgedämpfter Volumenstromregler zum Einsatz in Zu- oder Abluftluftsystemen. Anschluss an rechteckige Kanäle nach DIN EN 1505 ohne Reduzier- oder Übergangsstück; Anschluss an Rohrleitungen nach DIN EN 1506 möglich mit Übergangsstück US-R. Symmetrisches Gerät mit der Möglichkeit des Einbaus in beliebiger Position zur Regelung rechts oder links. Volumenstromregler zur Regelung von konstanten oder variablen Volumenströmen sowie Raum bzw. Kanaldruckregelung. Mit Zwangssteuerung Vmin, Vmax oder "ZU". Nachträgliche Verstellung der werkseitig eingestellten Betriebsvolumenströme
jederzeit möglich. Dabei kann der tatsächlich durchgesetzte Volumenstrom über das U5-Signal gemessen werden. Das Ausgangssignal kann verwendet werden für Master-Slave- oder Parallelbetrieb mehrerer Regler oder zur Istwertanzeige 2-10 V DC (0-10 V DC) entsprechend 0-100 % vom eingestellten Vnenn in DDC/ZLT Systemen. Das Gehäuse besteht aus verzinktem Stahl mit thermoakustischer Isolierung und hygienischer Mineralwolle gemäß VDI 6022 sowie einer Klappe aus Aluminium-Strangpressprofil
mit einer EPDM-Dichtung.
Anforderungen an die Dichtigkeit nach EN 1751. Gehäuseleckage, Klasse C und Klappenblattleckage, Klasse 4.
Das Wirkdrucksignal wird mittels eines Aluminiumprofils aus Aluminium gemessen und im elektronischen Regler ausgewertet.
Zum Einsatz in Abluftsystemen, mit elektrischem Regler, Steuerspannung 24 V AC, 50/60 Hz, Temperaturkompensation 10-40°C, werkseitig verdrahtet und justiert.

Vmin=1700 m³/h Vmax=3460 m³/h
Abmessungen: (Höhe x Breite x Länge) 400x400x525 mm
Menge: 2,000 St
Kostenträger: 431

**01.05.0027 Volumenstromregler rechteckig, 400 mm x 300 mm**
Volumenstromregler rechteckig, 400 mm x 300 mm
Volumenstromregler in rechteckiger Bauform für konstante Volumenstromsysteme, mechanisch selbsttätig, ohne Hilfsenergie, für Zu- oder Abluft. Inbetriebnahmebereiter Regler, bestehend aus dem Gehäuse mit leichtgängig gelagerter Regelklappe, Regelbalg und außenliegender Kurvenscheibe mit Blattfeder. Volumenstromregler Einstellung des gewünschten Volumenstromes vor Ort. Ventilator- und raumseitig geeignet zum Anbau von Luftleitungsprofilen. Gehäuse-Leckluftstrom nach EN 1751, Klasse C (B + H ≤ 400, Klasse B).

Besondere Merkmale
- Einstellen des Volumenstrom-Sollwertes ohne Werkzeuge von außen an einer Skala
- Hohe Regelgenauigkeit des eingestellten Volumenstromes
- Lageunabhängig
- Einwandfreie Funktion auch bei ungünstigen Anströmbedingungen (gerade Anströmlänge von 1,5B vorausgesetzt)

Materialien und Oberflächen
Ausführung verzinktes Stahlblech
- Gehäuse und Regelklappe aus verzinktem Stahlblech
- Blattfeder aus rostfreiem Stahl
- Regelbalg aus Polyurethan
- Gleitlager mit PTFE Gleitschicht

Ausführung Pulverbeschichtung
- Gehäuse und Regelklappe aus verzinktem Stahlblech mit Pulverbeschichtung

Dämmschale
- Dämmschale aus verzinktem Stahlblech
- Gummiprofil zur Körperschallisolierung
- Auskleidung aus Mineralwolle

Mineralwolle
- Nach EN 13501, Baustoffklasse A1, nicht brennbar
- RAL-Gütezeichen RAL-GZ 388
- Gesundheitlich unbedenklich durch hohe Biolöslichkeit, nach TRGS 905 sowie EU-Richtlinie 97/69/EG

Technische Daten
- Nenngrößen: 400 × 300 mm
- Volumenstrombereich: 1100 - 1400 m³/h
- Volumenstromregelbereich: Ca. 25 – 100 % vom Nennvolumenstrom
- Mindestdruckdifferenz: 50 Pa
- Maximal zulässige Druckdifferenz: 1000 Pa
Menge: 2,000 St
Kostenträger: 431

**01.05.0028 Volumenstromregler DN100 Gehäuse Stahl verz**
*** Bezugsbeschreibung
STLB-Bau 2025-10 075
Volumenstromregler,
Volumenstrom '30' m3/h, Druckdifferenz 30 bis 300 Pa bei Sollvolumenstrom, mechanisch selbsttätig für konstante Volumenströme, rund, für horizontalen Einbau, mit Absperrfunktion, Dichtheitsklasse 3 DIN EN 1751, DN 100, Gehäuse aus verzinktem Stahl, mit Steckverbinder, geschraubt/genietet, mit Kaltschrumpfband, Klappenwellen wartungsfrei gelagert, Klappen/-blatt aus verzinktem Stahl, mit mechanischem Stellungsanzeiger.
Menge: 1,000 St
Kostenträger: 431

**01.05.0029 Volumenstromregler DN100 Gehäuse Stahl verz**
*** wie Position 01.05.0028
STLB-Bau 2025-10 075
Volumenstrom '60' m3/h,
Menge: 1,000 St
Kostenträger: 431

**01.05.0030 Volumenstromregler DN100 Gehäuse Stahl verz**
*** wie Position 01.05.0028
STLB-Bau 2025-10 075
Volumenstrom '75' m3/h,
Menge: 1,000 St
Kostenträger: 431

**01.05.0031 Volumenstromregler DN100 Gehäuse Stahl verz**
*** wie Position 01.05.0028
STLB-Bau 2025-10 075
Volumenstrom '115' m3/h,
Menge: 1,000 St
Kostenträger: 431

**01.05.0032 Volumenstromregler DN125 Gehäuse Stahl verz**
*** wie Position 01.05.0028
STLB-Bau 2025-10 075
Volumenstrom '150' m3/h, DN 125,
Menge: 1,000 St
Kostenträger: 431

**01.05.0033 Volumenstromregler DN125 Gehäuse Stahl verz**
*** wie Position 01.05.0028
STLB-Bau 2025-10 075
Volumenstrom '155' m3/h, DN 125,
Menge: 1,000 St
Kostenträger: 431

**01.05.0034 Volumenstromregler DN125 Gehäuse Stahl verz**
*** wie Position 01.05.0028
STLB-Bau 2025-10 075
Volumenstrom '170' m3/h, DN 125,
Menge: 1,000 St
Kostenträger: 431

**01.05.0035 Volumenstromregler DN125 Gehäuse Stahl verz**
*** wie Position 01.05.0028
STLB-Bau 2025-10 075
Volumenstrom '200' m3/h, DN 125,
Menge: 1,000 St
Kostenträger: 431

**01.05.0036 Volumenstromregler DN160 Gehäuse Stahl verz**
*** wie Position 01.05.0028
STLB-Bau 2025-10 075
Volumenstrom '245' m3/h, DN 160,
Menge: 1,000 St
Kostenträger: 431

**01.05.0037 Volumenstromregler DN160 Gehäuse Stahl verz**
*** wie Position 01.05.0028
STLB-Bau 2025-10 075
Volumenstrom '350' m3/h, DN 160,
Menge: 1,000 St
Kostenträger: 431

**01.05.0038 Volumenstromregler DN200 Gehäuse Stahl verz**
*** wie Position 01.05.0028
STLB-Bau 2025-10 075
Volumenstrom '210' m3/h, DN 200,
Menge: 1,000 St
Kostenträger: 431

**01.05.0039 Volumenstromregler DN200 Gehäuse Stahl verz**
*** wie Position 01.05.0028
STLB-Bau 2025-10 075
Volumenstrom '310' m3/h, DN 200,
Menge: 1,000 St
Kostenträger: 431

**01.05.0040 Volumenstromregler DN200 Gehäuse Stahl verz**
*** wie Position 01.05.0028
STLB-Bau 2025-10 075
Volumenstrom '340' m3/h, DN 200,
Menge: 1,000 St
Kostenträger: 431

**01.05.0041 Volumenstromregler DN200 Gehäuse Stahl verz**
*** wie Position 01.05.0028
STLB-Bau 2025-10 075
Volumenstrom '420' m3/h, DN 200,
Menge: 1,000 St
Kostenträger: 431

**01.05.0042 Volumenstromregler DN250 Gehäuse Stahl verz**
*** wie Position 01.05.0028
STLB-Bau 2025-10 075
Volumenstrom '700' m3/h, DN 250,
Menge: 1,000 St
Kostenträger: 431

**01.05.0043 Volumenstromregler DN250 Gehäuse Stahl verz**
*** wie Position 01.05.0028
STLB-Bau 2025-10 075
Volumenstrom '800' m3/h, DN 250,
Menge: 1,000 St
Kostenträger: 431

**01.05.0044 Volumenstromregler DN315 Gehäuse Stahl verz**
*** wie Position 01.05.0028
STLB-Bau 2025-10 075
Volumenstrom '1244' m3/h, DN 315,
Menge: 1,000 St
Kostenträger: 431

**01.05.0045 Volumenstrombegrenzer rund, DN 100**
Volumenstrombegrenzer rund, DN 100
Volumenstrom-Begrenzer aus hochwertigem Kunststoff, in runder Bauform, zur Begrenzung und Konstanthaltung von Volumenströmen in RLT-Anlagen, in sieben verschiedenen Nenngrößen. Inbetriebnahmebereiter Begrenzer, bestehend aus der Regeleinheit mit Sollwerteinstellung, der Regelmechanik mit Reglerfeder und reibungsarmen, silikonfreiem Dämpfungselement. Zum einfachen Einschieben in runde Luftleitungen nach EN 1506 oder EN 13180. Fester Sitz durch eine Lippendichtung. Werkseitig lufttechnisch geprüft und auf einen Referenz-Volumenstrom eingestellt. Innerhalb eines Volumenstrombereiches von mindestens 5 : 1 nachträglich feinstufig verstellbar.

Gemäß der vom AG erstellten Montageplanung sind die verschiedenen Einschubvolumenstromregerl auszuwählen und einzubauen.

Nennweite: DN 100
Material: Kunststoff
Max. Umgebungstemperatur: 50°C
Max. Volumenstrom: 122 m³/h
Max. Fördermitteltemperatur 50°C
Menge: 15,000 St
Kostenträger: 431

**01.05.0046 Volumenstrombegrenzer rund, DN 125**
Volumenstrombegrenzer rund, DN 125

Nennweite: DN 125
Material: Kunststoff
Max. Umgebungstemperatur: 50°C
Max. Volumenstrom: 195 m³/h
Max. Fördermitteltemperatur 50°C
Menge: 15,000 St
Kostenträger: 431

**01.05.0047 Volumenstrombegrenzer rund, DN 160**
Volumenstrombegrenzer rund, DN 160

Nennweite: DN 160
Material: Kunststoff
Max. Umgebungstemperatur: 50°C
Max. Volumenstrom: 323 m³/h
Max. Fördermitteltemperatur 50°C
Menge: 15,000 St
Kostenträger: 431

**01.05.0048 Drosselklappe DN80 Stahl verz Gehäuse Stahl verz**
*** Bezugsbeschreibung
STLB-Bau 2025-10 075
Drosselklappe für Luftleitungseinbau, DN 80, Klappenwellen wartungsfrei gelagert, mit Hebel, Feststellvorrichtung, Stellungsanzeige, Klappenblatt aus verzinktem Stahl, mit ca. 30 % freiem Querschnitt, Gehäuse aus verzinktem Stahl, Verbindung mit Einsteckenden, mit Lippendichtung, geschraubt/genietet, mit Kaltschrumpfband.
Menge: 2,000 St
Kostenträger: 431

**01.05.0049 Drosselklappe DN100 Stahl verz Gehäuse Stahl verz**
*** wie Position 01.05.0048
STLB-Bau 2025-10 075
DN 100,
Menge: 5,000 St
Kostenträger: 431

**01.05.0050 Drosselklappe DN125 Stahl verz Gehäuse Stahl verz**
*** wie Position 01.05.0048
STLB-Bau 2025-10 075
DN 125,
Menge: 3,000 St
Kostenträger: 431

**01.05.0051 Drosselklappe DN140 Stahl verz Gehäuse Stahl verz**
*** wie Position 01.05.0048
STLB-Bau 2025-10 075
DN 140,
Menge: 1,000 St
Kostenträger: 431

**01.05.0052 Drosselklappe DN160 Stahl verz Gehäuse Stahl verz**
*** wie Position 01.05.0048
STLB-Bau 2025-10 075
DN 160,
Menge: 4,000 St
Kostenträger: 431

**01.05.0053 Drosselklappe DN200 Stahl verz Gehäuse Stahl verz**
*** wie Position 01.05.0048
STLB-Bau 2025-10 075
DN 200,
Menge: 6,000 St
Kostenträger: 431

**01.05.0054 Stellklappe B 200 mm H 250 mm T 180mm Gehäuse Stahl verz Stahl verz handbetätigt Hebelgriff**
*** Bezugsbeschreibung
STLB-Bau 2025-10 075
Stellklappe, mit Absperrfunktion, Dichtheitsklasse 2 DIN EN 1751, eckige Ausführung,
Breite '200' mm,

Höhe '250' mm, Tiefe 180 mm, max. Betriebsüber-/-unterdruck bis 1000 Pa, min./max. Temperatur der geförderten Luft -15 bis 40 Grad C, Gehäuse aus verzinktem Stahl, mit Flanschverbindung, Werkstoff wie Gehäuse, mit Mauereinbaurahmen aus verzinktem Stahl, Klappenwellen wartungsfrei gelagert, Klappenrahmen aus verzinktem Stahl, Klappen/-blatt aus verzinktem Stahl,
als gegenläufige Profilklappen, Kupplungszahnräder aus Kunststoff, außen, handbetätigt, mit Hebelgriff und Feststellvorrichtung, mit mechanischem Stellungsanzeiger.
Menge: 2,000 St
Kostenträger: 431

**01.05.0055 Stellklappe B 400 mm H 200 mm T 180mm Gehäuse Stahl verz Stahl verz handbetätigt Hebelgriff**
*** wie Position 01.05.0054
STLB-Bau 2025-10 075
Breite '400' mm,

Höhe '200' mm,
Menge: 2,000 St
Kostenträger: 431

**01.05.0056 Jalousieklappe 500 x 180 mm**
Jalousieklappe 500 x 180 mm
Jalousieklappen aus nichtrostendem Stahlblech, zur Verwendung als Regel- und Absperrklappe in lufttechnischen Anlagen. Mit strömungsgünstig profilierten Hohlkörperlamellen und nichtrostenden Antriebsachsen in Lagerbuchsen. In einem umlaufenden, gekanteten Rahmen mit Anschlussflanschen
zum Einbau zwischen Leitungen, an Wänden oder an Decken.

Breite: 500 mm
Höhe: 180 mm
Baulänge: 180 mm
Gestängekupplung: äußere gleichlaufende Gestängekupplungen
Lagerbuchsen: aus Messing
Einbauart: zweiseitiger Kanalanschluss
Volumenstrom: 2243 m3/h
Druckverlust: 6,2 Pa
Schallleistungspegel: 29,8 dB(A)
Menge: 1,000 St
Kostenträger: 431

**01.05.0057 Jalousieklappe 800 x 400 mm**
Jalousieklappe 800 x 400 mm
Jalousieklappen aus nichtrostendem Stahlblech, zur Verwendung als Regel- und Absperrklappe in lufttechnischen Anlagen. Mit strömungsgünstig profilierten Hohlkörperlamellen und nichtrostenden Antriebsachsen in Lagerbuchsen. In einem umlaufenden, gekanteten Rahmen mit Anschlussflanschen
zum Einbau zwischen Leitungen, an Wänden oder an Decken.

Breite: 800 mm
Höhe: 400 mm
Baulänge: 180 mm
Gestängekupplung: äußere gleichlaufende Gestängekupplungen
Lagerbuchsen: aus Messing
Einbauart: zweiseitiger Kanalanschluss
Volumenstrom: 4664 m3/h
Druckverlust: 2,9 Pa
Schallleistungspegel: 24,6 dB(A)
Menge: 1,000 St
Kostenträger: 431

*Hinweis: Hinweis zu Ausführung des nachfolgenden Kulissen-Schalldämpfer in Hygieneausführung:*
Hinweis zu Ausführung des nachfolgenden Kulissen-Schalldämpfer in Hygieneausführung:
mit stehend angeordneten Energiesparkulissen,
Kulissen aus schallabsorbierenden Mineralfaserplatten, abriebfest bis 20m/s, optimale Spaltbreiten gegen Strömungsrauschen,
Einfügungsdämpfung, Schallleistungspegel des Strömungsgeräusches sowie Druckverluste gemessen nach DIN EN ISO 7235. Mineralwolle mit RAL-Gütezeichen RAL-GZ 388, biolöslich im Sinne der TRGS 905 sowie EU-Richtlinie 97/69/EG. Raumgewicht < 30 kg/m3. Sowohl die Mineralwolle als auch das aufkaschierte Glasseidengewebe verhalten sich inert gegenüber Pilz- bzw. Bakterienwachstum.
Die Kulisse erfüllt die Hygieneanforderungen der VDI 6022-1, VDI 2067-1, VDI 3803, DIN 1946-4 und DIN EN 13779.

Nachweis der Verwendbarkeit gemäß Landesbauordnung durch Allgemeines bauaufsichtliches Prüfzeugnis.

Dämpfung bei 250 Hz:  30 dB

**01.05.0058 Schalldämpfer B/H/L 300/400/2000 mm**
*** Bezugsbeschreibung
Schalldämpfer B/H/L 300/400/2000 mm
mit eingebauten SB Kulissen aus Mineralwolle und mit Oberfläche aus Glasseide und Segeltuchstutzen. Nichtbrennbar nach DIN 4102. Zweikammerbau- art aus verzinktem Stahlblech, mit Resonanz- und Absorptionselementen umlaufendem Profilrahmen, sowie durchgehendem Stabilisierungs- und Kammertrennprofil. Kanalgehäuse aus verzinktem Stahlblech, mit Anschlussrahmen und Aussteifungsprofilen. Nachweis der Verwendbarkeit gemäß Landesbauordnung
durch Allgemeines bauaufsichtliches Prüfzeugnis. Hygiene-Nachweis entsprechend VDI 6022-1, VDI 2067-1, VDI 3803, DIN 1946-4 und DIN EN 13779.
Menge: 1,000 St
Kostenträger: 431

**01.05.0059 Schalldämpfer B/H/L 300/400/1500 mm**
*** wie Position 01.05.0058
Menge: 1,000 St
Kostenträger: 431

**01.05.0060 Schalldämpfer B/H/L 400/300/2000 mm**
*** wie Position 01.05.0058
Menge: 1,000 St
Kostenträger: 431

**01.05.0061 Schalldämpfer B/H/L 400/300/1500 mm**
*** wie Position 01.05.0058
Menge: 1,000 St
Kostenträger: 431

**01.05.0062 Schalldämpfer B/H/L 500/500/1500 mm**
*** wie Position 01.05.0058
Menge: 3,000 St
Kostenträger: 431

**01.05.0063 Schalldämpfer B/H/L 500/500/2000 mm**
*** wie Position 01.05.0058
Menge: 1,000 St
Kostenträger: 431

**01.05.0064 Schalldämpfer B/H/L 850/1000/2000 mm**
*** wie Position 01.05.0058
Menge: 1,000 St
Kostenträger: 431

**01.05.0065 Schalldämpfer B/H/L 850/1500/2000 mm**
*** wie Position 01.05.0058
Menge: 2,000 St
Kostenträger: 431

**01.05.0066 Schalldämpfer B/H/L 850/1500/2500 mm**
*** wie Position 01.05.0058
Menge: 1,000 St
Kostenträger: 431

**01.05.0067 Schalldämpfer rund Druckdifferenz bis 30Pa DN200**
*** Bezugsbeschreibung
STLB-Bau 2025-10 075
Schalldämpfer, rund, für Luftleitungseinbau einschl. Gehäuse, Druckdifferenz bis 30 Pa,
Luftvolumenstrom in m3/h '40'

Mind.-Dämpfung bei den Oktavmittenfrequenzen 63/125/250/500/1000/2000/4000/8000 Hz in dB '30'

wirksame Schalldämpferlänge in mm '1500'
DN 200, Hygieneanforderungen VDI 6022 Blatt 1, aerosolatdicht, Luftdichtheitsklasse ATC3 DIN EN 16798-3, Außenrohr als Wickelfalzrohr aus verzinktem Stahl, Innenrohr perforiert, aus verzinktem Stahl, Verbindung mit Einsteckenden, mit Lippendichtung, geschraubt/genietet, mit Dichtungsband.
Menge: 2,000 St
Kostenträger: 431

**01.05.0068 Schalldämpfer rund Druckdifferenz bis 30Pa DN100**
*** wie Position 01.05.0067
STLB-Bau 2025-10 075
Luftvolumenstrom in m3/h '50'

wirksame Schalldämpferlänge in mm '1000'
DN 100,
Menge: 1,000 St
Kostenträger: 431

**01.05.0069 Schalldämpfer rund Druckdifferenz bis 30Pa DN100**
*** wie Position 01.05.0067
STLB-Bau 2025-10 075
Luftvolumenstrom in m3/h '70'

wirksame Schalldämpferlänge in mm '1000'
DN 100,
Menge: 1,000 St
Kostenträger: 431

**01.05.0070 Schalldämpfer rund Druckdifferenz bis 30Pa DN125**
*** wie Position 01.05.0067
STLB-Bau 2025-10 075
Luftvolumenstrom in m3/h '100'

wirksame Schalldämpferlänge in mm '1000'
DN 125,
Menge: 1,000 St
Kostenträger: 431

**01.05.0071 Schalldämpfer rund Druckdifferenz bis 30Pa DN160**
*** wie Position 01.05.0067
STLB-Bau 2025-10 075
Luftvolumenstrom in m3/h '350'

wirksame Schalldämpferlänge in mm '1000'
DN 160,
Menge: 1,000 St
Kostenträger: 431

**01.05.0072 Schalldämpfer rund Druckdifferenz bis 30Pa DN200**
*** wie Position 01.05.0067
STLB-Bau 2025-10 075
Luftvolumenstrom in m3/h '400'

wirksame Schalldämpferlänge in mm '1000'
Menge: 1,000 St
Kostenträger: 431

**01.05.0073 Schalldämpfer rund flexibel Druckdifferenz bis 30Pa DN100**
*** Bezugsbeschreibung
STLB-Bau 2025-10 075
Schalldämpfer, rund, flexibel, Druckdifferenz bis 30 Pa,
Luftvolumenstrom in m3/h '30'

Mind.-Dämpfung bei den Oktavmittenfrequenzen 63/125/250/500/1000/2000/4000/8000 Hz in dB '30'

wirksame Schalldämpferlänge in mm '1000'
DN 100, Biegeradius größer gleich 1 DN, Luftdichtheitsklasse ATC2 DIN EN 16798-3, Außenrohr aus Aluminium, Innenrohr perforiert, aus Aluminium, Verbindung mit Einsteckenden, mit Lippendichtung, geschraubt/genietet, mit Dichtungsband.
Menge: 7,000 St
Kostenträger: 431

**01.05.0074 Schalldämpfer rund flexibel Druckdifferenz bis 30Pa DN100**
*** wie Position 01.05.0073
STLB-Bau 2025-10 075
Luftvolumenstrom in m3/h '40'
Menge: 2,000 St
Kostenträger: 431

**01.05.0075 Schalldämpfer rund flexibel Druckdifferenz bis 30Pa DN100**
*** wie Position 01.05.0073
STLB-Bau 2025-10 075
Luftvolumenstrom in m3/h '50'
Menge: 2,000 St
Kostenträger: 431

**01.05.0076 Schalldämpfer rund flexibel Druckdifferenz bis 30Pa DN100**
*** wie Position 01.05.0073
STLB-Bau 2025-10 075
Luftvolumenstrom in m3/h '60'
Menge: 2,000 St
Kostenträger: 431

**01.05.0077 Schalldämpfer rund flexibel Druckdifferenz bis 30Pa DN100**
*** wie Position 01.05.0073
STLB-Bau 2025-10 075
Luftvolumenstrom in m3/h '70'
Menge: 4,000 St
Kostenträger: 431

**01.05.0078 Schalldämpfer rund flexibel Druckdifferenz bis 30Pa DN100**
*** wie Position 01.05.0073
STLB-Bau 2025-10 075
Luftvolumenstrom in m3/h '100'
Menge: 10,000 St
Kostenträger: 431

**01.05.0079 Schalldämpfer rund flexibel Druckdifferenz bis 30Pa DN125**
*** wie Position 01.05.0073
STLB-Bau 2025-10 075
Luftvolumenstrom in m3/h '100'

wirksame Schalldämpferlänge in mm '1000'
DN 125,
Menge: 10,000 St
Kostenträger: 431

**01.05.0080 Schalldämpfer rund flexibel Druckdifferenz bis 30Pa DN160**
*** wie Position 01.05.0073
STLB-Bau 2025-10 075
Luftvolumenstrom in m3/h '350'

wirksame Schalldämpferlänge in mm '1000'
DN 160,
Menge: 2,000 St
Kostenträger: 431

**01.05.0081 Schalldämpfer rund flexibel Druckdifferenz bis 30Pa DN200**
*** wie Position 01.05.0073
STLB-Bau 2025-10 075
Luftvolumenstrom in m3/h '400'
DN 200,
Menge: 2,000 St
Kostenträger: 431

*Hinweis: Hinweis Luftauslässe:*
Hinweis Luftauslässe:
Bevor der Auftragnehmer mit der Bestellung der Luftauslässe beginnt, sind alle Bauteile mit dem Auftraggeber zu bemustern, erst nach dessen Freigabe darf die Bestellung ausgelöst werden. Der Auftraggeber kann zu den angebotenen Bauteilen eine alternative Ausführung wünschen. Der Aufwand für den Auftragnehmer ist in die Einheitspreise der nachfolgenden Positionen einzukalkulieren.

**01.05.0082 Luftventil Abluft 100mm beschStahl**
*** Bezugsbeschreibung
STLB-Bau 2025-10 075
Luftventil, für Abluft, für Wand-/Deckeneinbau, Nenngröße 100 mm, mit Ventilsitz und manuell einstellbarem Ventilteller, aus beschichtetem Stahl, mit Einbaurahmen aus beschichtetem Stahl.
Menge: 32,000 St
Kostenträger: 431

**01.05.0083 Luftventil Abluft 125mm beschStahl**
*** wie Position 01.05.0082
STLB-Bau 2025-10 075
Nenngröße 125 mm, mit Frontplatte aus beschichtetem Stahl, L/B 185/185 mm.
Menge: 8,000 St
Kostenträger: 431

**01.05.0084 Luftventil Abluft 160mm beschStahl**
*** wie Position 01.05.0082
STLB-Bau 2025-10 075
Nenngröße 160 mm, mit Frontplatte aus beschichtetem Stahl, L/B 185/185 mm.
Menge: 1,000 St
Kostenträger: 431

**01.05.0085 Luftventil Abluft 200mm beschStahl**
*** wie Position 01.05.0082
STLB-Bau 2025-10 075
Nenngröße 200 mm, mit Frontplatte aus beschichtetem Stahl, L/B 185/185 mm.
Menge: 1,000 St
Kostenträger: 431

**01.05.0086 Luftventil Zuluft 100mm beschStahl**
*** Bezugsbeschreibung
STLB-Bau 2025-10 075
Luftventil, für Zuluft, für Wand-/Deckeneinbau, Nenngröße 100 mm, mit Ventilsitz und manuell einstellbarem Ventilteller, aus beschichtetem Stahl, mit Einbaurahmen aus beschichtetem Stahl.
Menge: 13,000 St
Kostenträger: 431

**01.05.0087 Luftventil Zuluft 125mm beschStahl**
*** wie Position 01.05.0086
STLB-Bau 2025-10 075
Nenngröße 125 mm, mit Frontplatte aus beschichtetem Stahl, L/B 185/185 mm.
Menge: 11,000 St
Kostenträger: 431

**01.05.0088 Luftventil Zuluft 160mm beschStahl**
*** wie Position 01.05.0086
STLB-Bau 2025-10 075
Nenngröße 160 mm, mit Frontplatte aus beschichtetem Stahl, L/B 185/185 mm.
Menge: 1,000 St
Kostenträger: 431

**01.05.0089 Luftventil Zuluft 200mm beschStahl**
*** wie Position 01.05.0086
STLB-Bau 2025-10 075
Nenngröße 200 mm, mit Frontplatte aus beschichtetem Stahl, L/B 185/185 mm.
Menge: 1,000 St
Kostenträger: 431

**01.05.0090 Brandschutz-Tellerventil Nennweite DN 80**
*** Bezugsbeschreibung
Brandschutz-Tellerventil in runder Ausführung, bestehend aus dem Ventilring mit Randabdichtung, dem Ventilteller mit Gewindespindel, Mutter und dem Einbaurahmen; mit integrierter Brandschutzeinrichtung, Feuerwiderstandsklasse F90 (gem. Prüfzeugnis). Die Ausführung besteht aus dem Frontdurchlass mit hinterliegendem Schmelzlot (Auslösetemperatur 72 GradC); zur Verwendung für Abluft,
Nennweite DN 80
Frontteile aus Stahlblech, Oberfläche des Frontdurchlasses in reinweiß (RAL 9010) pulverbeschichtet.
Menge: 1,000 St
Kostenträger: 431

**01.05.0091 Nennweite DN 100**
*** wie Position 01.05.0090
Menge: 1,000 St
Kostenträger: 431

**01.05.0092 Nennweite DN 125**
*** wie Position 01.05.0090
Menge: 1,000 St
Kostenträger: 431

**01.05.0093 Brandschutz-Tellerventil Nennweite DN 80**
*** Bezugsbeschreibung
Brandschutz-Tellerventil in runder Ausführung, bestehend aus dem Ventilring mit Randabdichtung, dem Ventilteller mit Gewindespindel, Mutter und dem Einbaurahmen; mit integrierter Brandschutzeinrichtung, Feuerwiderstandsklasse F90 (gem. Prüfzeugnis). Die Ausführung besteht aus dem Frontdurchlass mit hinterliegendem Schmelzlot (Auslösetemperatur 72 GradC); zur Verwendung für Zuluft,
Nennweite DN 80
Frontteile aus Stahlblech, Oberfläche des Frontdurchlasses in reinweiß (RAL 9010) pulverbeschichtet.
Menge: 1,000 St
Kostenträger: 431

**01.05.0094 Nennweite DN 100**
*** wie Position 01.05.0093
Menge: 1,000 St
Kostenträger: 431

**01.05.0095 Nennweite DN 125**
*** wie Position 01.05.0093
Menge: 1,000 St
Kostenträger: 431

*Hinweis: Hinweis Luftauslässe:*
Hinweis Luftauslässe:
Bevor der Auftragnehmer mit der Bestellung der Luftauslässe beginnt, sind alle Bauteile mit dem Auftraggeber zu bemustern, erst nach dessen Freigabe darf die Bestellung ausgelöst werden. Der Auftraggeber kann zu den angebotenen Bauteilen eine alternative Ausführung wünschen. Der Aufwand für den Auftragnehmer ist in die Einheitspreise der nachfolgenden Positionen einzukalkulieren.

**01.05.0096 Deckendrallauslass mit quadratischer Frontplatte Zuluft**
Deckendrallauslass mit quadratischer Frontplatte Zuluft
Lamellenbild kreisförmig. Geeignet für Komforträume mit hohen Luftwechselzahlen und für VVS-Anlagen mit variablen Volumenströmen (zwischen 40-100%). Kühl- und Heizfall sind realisierbar. Mit Frontplatte bestehend aus Stahlblech, mit Pulverbeschichtung, lackiertem Stahlblech RAL 9010 (weiß). Mit mittig drehbar gelagerten, aerodynamischen radial angeordneten Luftlenklamellen in Tragflügelform aus Kunststoff Farbton ähnlich RAL 9010 (weiß). Lamellen einzeln, ohne Hilfsmittel von der Auslassfrontplatte, ohne Demontage des Auslasses einstellbar. Die Lamellen sind in Längsrichtung unterteilt, dadurch kann eine Luftstrahlführung mit noch höherer Induktion eingestellt werden (Luftstrahlführung "B"). Freier Querschnitt, Widerstand und Schallleistungspegel in allen Lamellenstellungen gleichbleibend. Mit verdeckter Montage. TÜV geprüft nach VDI 6022 Blatt 1+2, sowie DIN 1946 Blatt 2,
für Zuluft, V=1008m³/h, mit Anschlusskasten aus verzinktem Stahlblech, mit Aufhängeösen, Zuluftausführung mit integriertem Gleichrichterlochblech, mit Drosselklappe im Anschlusskasten, von unten verstellbar, zur einfachen Luftmengenregulierung ohne Demontage der Frontplatte. Mit Gummilippendichtung, am Anschlussstutzen aus Spezialgummi.

Nennweite 600mm
Anschluss 250mm
Menge: 10,000 St
Kostenträger: 431

**01.05.0097 Deckendrallauslass mit quadratischer Frontplatte Abluft**
Deckendrallauslass mit quadratischer Frontplatte Abluft
Lamellenbild kreisförmig. Geeignet für Komforträume mit hohen Luftwechselzahlen und für VVS-Anlagen mit variablen Volumenströmen (zwischen 40-100%). Kühl- und Heizfall sind realisierbar. Mit Frontplatte bestehend aus Stahlblech, mit Pulverbeschichtung, lackiertem Stahlblech RAL 9010 (weiß). Mit mittig drehbar gelagerten, aerodynamischen radial angeordneten Luftlenklamellen in Tragflügelform aus Kunststoff Farbton ähnlich RAL 9010 (weiß). Mit verdeckter Montage. TÜV geprüft nach VDI 6022 Blatt 1+2, sowie DIN 1946 Blatt 2, ohne Luftlenklamellen, mit quadratischer Frontplatte, Ausstanzung kreisförmig, für Abluft, V=1008m³/h, mit Anschlusskasten aus verzinktem Stahlblech, mit Aufhängeösen, Abluftausführung, mit Drosselklappe im Anschlusskasten, von unten verstellbar, zur einfachen Luftmengenregulierung ohne Demontage der Frontplatte. Mit Gummilippendichtung, am Anschlussstutzen aus Spezialgummi.

Nennweite 800mm
Anschluss 355mm
Menge: 1,000 St
Kostenträger: 431

**01.05.0098 Mehrpreis Deckenluftdurchlass in Standard RAL-Farbe nach Wahl des AG**
Menge: 11,000 St
Kostenträger: 431

**01.05.0099 Luftgitter Alu besch verstellbar B 425mm H 225mm**
STLB-Bau 2025-10 075
Luftgitter für Einbau in rechteckige Luftleitungen, aus Aluminium-Profilen, beschichtet, Frontrahmen flach, mit sichtbarer Schraubbefestigung, mit Dichtung, mit senkrechten, einzeln verstellbaren Frontlamellen, mit waagerechten gekoppelten Lamellen, selbsttätig verstellbar, Volumenstromeinstellsatz aus profilierten Blechen aus Stahl, korrosionsgeschützt, mit einstellbarem Schlitzschieber und Gleichrichter, Breite 425 mm, Höhe 225 mm,
max. Zuluftvolumenstrom in m3/h '350'.
Menge: 3,000 St
Kostenträger: 431

**01.05.0100 Dachdurchführung Stahl verz rechteckige Luftleitg Kanten-L 250-500mm**
*** Bezugsbeschreibung
STLB-Bau 2025-10 075
Dachdurchführung aus verzinktem Stahl, Blechdicke mind. 1 mm, wärmegedämmt mit flexiblem Elastomerschaum DIN EN 14304, Baustoffklasse DIN 4102-1 A2 (nichtbrennbar), mit Lastaufnahmerahmen für Schrägdach, Neigung bis 15 Grad, mit Flachflansch, aus verzinktem Stahl, für rechteckige Luftleitungen, größte Kantenlänge über 250 bis 500 mm, Wand-/Deckendicke über 150 bis 350 mm.
Menge: 3,000 St
Kostenträger: 431

**01.05.0101 Dachdurchführung Stahl verz rechteckige Luftleitg Kanten-L 1000-1500mm**
*** wie Position 01.05.0100
STLB-Bau 2025-10 075
größte Kantenlänge über 1000 bis 1500 mm,
Menge: 3,000 St
Kostenträger: 431

**01.05.0102 Dachdurchführung Stahl verz runde Luftleitg Durchm. 100-250mm**
STLB-Bau 2025-10 075
Dachdurchführung aus verzinktem Stahl, Blechdicke mind. 1 mm, wärmegedämmt mit flexiblem Elastomerschaum DIN EN 14304, Baustoffklasse DIN 4102-1 A2 (nichtbrennbar), mit Lastaufnahmerahmen für Schrägdach, Neigung bis 15 Grad, mit Flachflansch, aus verzinktem Stahl, für runde Luftleitungen, Durchmesser über 100 bis 250 mm, Wand-/Deckendicke über 150 bis 350 mm.
Menge: 4,000 St
Kostenträger: 431

**01.05.0103 Wetterschutzgitter rechteckig B 1200mm H 1300mm Stahl verz**
STLB-Bau 2025-10 075
Wetterschutzgitter, für Außenluft, rechteckig, Nennbreite 1200 mm, Nennhöhe 1300 mm, mit Profillamellen, Rahmen und Lamellen aus verzinktem Stahl, beschichtet, Anordnung Lamellen waagerecht, mit Vogelschutzgitter aus verzinktem Stahl, Mauereinbaurahmen und Lamellenbefestigungsleisten aus verzinktem Stahl.
Menge: 1,000 St
Kostenträger: 431

**01.05.0104 Wetterschutzgitter für Schrägdach**
Wetterschutzgitter für Schrägdach
Wetterschutzgitter bestehend aus einem umlaufenden Auflagerahmen mit waagrecht angeordneten Lamellen und hinterlegtem Schutzgitter sowie einem integrierten Wasserauffangkasten zur Erfassung und Ableitung von Regenwasser. Auflagerahmen gestaltet, dass damit eine Befestigung der gesamten Baugruppe am Dachsparren möglich ist. Beidseitig vertikal ist ein Wasserfalz angebracht und am unteren Ende des Auflagerahmens ist die Befestigung einer Weichbleischürze vorgesehen. Mit Vogleschutzgitter.
Dachneigung  40°
Nenngröße  B 1200 mm, H 1600 mm
Material  Aluminium
Frontseite lackiert  in RAL-Farbe
Regenschürze umlaufend (plissiertes Aluminium)  in RAL-Farbe
Wasserkasten  isoliert, mit Revisionsdeckel
Ablauf  nach außen
Volumenstrom  11.420 m³/h
Flanschanschluss Lüftungskanal  1200 mm x 500 mm
Menge: 2,000 St
Kostenträger: 431

**01.05.0105 Deflektorhaube Stahl verz 500x500mm Vogelschutzgitter**
Deflektorhaube, für Fortluft, Deflektor mit Trichter und Entwässerungsrohr, aus nichtrostendem Stahl mind 1mm, mit Winkelflansch, L x B 500 x 1200mm, Höhe 470mm, mit Dachsockel als Dachdurchführung für Schrägdach, mit Dachbefestigung, aus nichtrostendem Stahl, wärmegedämmt, mit Vogelschutzgitter.
Menge: 1,000 St
Kostenträger: 431

**01.05.0106 Deflektorhaube Stahl verz Gr.125 Vogelschutzgitter**
STLB-Bau 2025-10 075
Deflektorhaube, für Fortluft, Deflektor mit Trichter und Entwässerungsrohr, aus verzinktem Stahl, mit Steckverbinder, Nenndurchmesser 125, zur Montage auf vorgerichtetem Dachsockel, aus verzinktem Stahl, wärmegedämmt, mit Vogelschutzgitter.
Menge: 1,000 St
Kostenträger: 431

**01.05.0107 Deflektorhaube Stahl verz Gr.315 Vogelschutzgitter**
STLB-Bau 2025-10 075
Deflektorhaube, für Außenluft, Deflektor mit Trichter und Entwässerungsrohr, aus verzinktem Stahl, mit Steckverbinder, Nenndurchmesser 315, zur Montage auf vorgerichtetem Dachsockel, aus verzinktem Stahl, wärmegedämmt, mit Vogelschutzgitter.
Menge: 2,000 St
Kostenträger: 431

**01.05.0108 Deflektorhaube DN 100 für Chemieabluft**
Deflektorhaube DN 100 für Chemieabluft,
einseitig zum anschweißen an Rohrleitung, aus Polypropylen (PP) DIN 4741, Baustoffklasse DIN 4102-1 B1 (schwerentflammbar), Mindestwanddicke gemäß max. Betriebsdruck und Temperatur, Außendurchmesser 110 mm, Verbindung geschweißt, max. Betriebsüber-/-unterdruck über 1000 bis 3000 Pa, min./max. Temperatur der geförderten Luft -15 bis 40 Grad C, Montagehöhe über Gelände/Fußboden über 3,5 bis 5 m, mit Aufhänge-/Auflagekonstruktion DIN EN 12236, schallgedämmt, befestigen mit bauaufsichtlich zugelassenen Befestigungsmitteln einschl. Bohrungen, Befestigungsuntergrund Stahlbeton.
Menge: 3,000 St
Kostenträger: 431

**01.05.0109 Deflektorhaube DN 160 für Chemieabluft**
Deflektorhaube DN 160 für Chemieabluft,
einseitig zum anschweißen an Rohrleitung, aus Polypropylen (PP) DIN 4741, Baustoffklasse DIN 4102-1 B1 (schwerentflammbar), Mindestwanddicke gemäß max. Betriebsdruck und Temperatur, Außendurchmesser 320 mm, Verbindung geschweißt, max. Betriebsüber-/-unterdruck über 1000 bis 3000 Pa, min./max. Temperatur der geförderten Luft -15 bis 40 Grad C, Montagehöhe über Gelände/Fußboden über 3,5 bis 5 m, mit Aufhänge-/Auflagekonstruktion DIN EN 12236, schallgedämmt, befestigen mit bauaufsichtlich zugelassenen Befestigungsmitteln einschl. Bohrungen, Befestigungsuntergrund Stahlbeton.
Menge: 1,000 St
Kostenträger: 431

#### 01.06 Küchenlüftungsdecke (KG 431)

**01.06.0001 Dunstabzugshaube Kochen / Braten**
Dunstabzugshaube Kochen / Braten
in Kastenform als freihängende Inselhaube vollständig aus V2A-CrNi-Stahl
Werkstoff-Nr. 1.4301, in selbsttragender, zweireihiger Konstruktion, einseitig
gebürstet, Oberfläche K320, zum Schutz bei Transport und Montage mit UV-
beständiger Kunststofffolie beschichtet. Materialstärke Seitenteile mind. 1,25
mm, Haubenmantel  mind.1,00 mm. Schnittkanten lasergeschnitten,
maschinell entgratet und mit Umschlag versehen. Haubenkörper kondensat-
und fettdicht verschweißt, Stoß- und Verbindungsstellen mit Schattenschliff
versehen und von außen nicht erkennbar.  Haubendach luft- und
kondensatdicht. Haubenkörper ohne Nietverbindung und Silkonfugen
hergestellt.
Übergangslose umlaufende Fettsammelrinne zum Schutz vor Verletzungen mit
Umschlag, doppelt gekantet und an tiefgezogenen Auslaufstellen mit einem
Fettablassstopfen Ø12 mm versehen. Für verwindungsfreie Montage an
statisch optimalen Punkten verstärkte L-Profile mit gekantetem Umschlag zur
Befestigung der Haube integriert.

AEROSOLABSCHEIDER:
Anordnung: 2-Filterreihen in V-Form
Aerosolabscheider nach Bauart F-1, DIN EN 16282-6. Abscheider vollkommen
aus Edelstahl Werkstoff-Nr. 1.4301 (Oberfläche 3D hochglanzpoliert),
flammendurchschlagsgeprüften, versetzt gegeneinander angeordneten
Edelstahlhalbprofilen, mit Handgriffen. Zur Reinigung in Geschirrspülmaschinen geeignet. Fettabscheider schräggestellt und in durchlaufende U-förmige Filteraufnahme eingesetzt. Freiräume zwischen den Filtern werden mit Ausgleichsblechen aus V2A geschlossen.

LED BELEUCHTUNG (1 Beleuchtungsreihe)
Beleuchtungskörper aus Chromnickelstahl 1.4301 (Schutzart IP 65) mit einem
abklappbaren Einbaurahmen aus eloxiertem Aluminium und einer bis 100°C
temperaturbeständigen Sekuritglasscheibe (ESG listral 504) versehen. Staub-
und spritzwassergeschütztes Beleuchtungsmodul mit zweiflammigen
LED-Röhren (160 lm/Watt) Lichtfarbe 4000 K, sowie der internen Verdrahtung bis zur Klemmdose. Ausführung in 2 x 14 Watt; 2 x 16 Watt; 2 x 20 Watt; 2 x 25 Watt. Beleuchtungsstärke nach DIN 12464-1 mind. 500 lx - 750 lx gewährleistet.Nennspannung: 230V / 50/60 Hz

ABLUFTSTUTZEN
Abluftstutzen in eckiger/runder Ausführung 30 bzw. 70 mm Höhe, fettdicht mit
P20-Rahmenverbindung mit Luftmengenschieber aus V2A zur Feinregulierung
der Abluftmenge

AUFHÄNGEMATERIAL
Gewindestangen M10, L 1000 mm und geprüften Metallspreizdübeln zur
zusätzlichen Deckenabhängung

inkl. Querteilung bestehend aus verschr. Innenrahmen
Länge: 5500 mm (= 2 x 2750 mm)
Breite: 1200 mm
Höhe: 400 mm
Abluftmenge: 7774 m³/h bei GZF 1,0
Druckverlust: 120 Pa
Aerosolabscheider: 18 Stück Bauart F-1 B/H/T 500 x 400 x 40 mm
Abluftstutzen: 4 Stück L/B/H 500 x 300 x 30 mm mit Luftmengenschieber
LED-Beleuchtung: 2 x 2 x 25 Watt - 230V/IP 65
Menge: 1,000 St
Kostenträger: 431

**01.06.0002 Dunstabzugshaube Kalte Küche**
Dunstabzugshaube Kalte Küche
in Kastenform als freihängende Inselhaube vollständig aus V2A-CrNi-Stahl
Werkstoff-Nr. 1.4301, in selbsttragender, zweireihiger Konstruktion, einseitig
gebürstet, Oberfläche K320, zum Schutz bei Transport und Montage mit UV-
beständiger Kunststofffolie beschichtet. Materialstärke Seitenteile mind. 1,25
mm, Haubenmantel  mind.1,00 mm. Schnittkanten lasergeschnitten,
maschinell entgratet und mit Umschlag versehen. Haubenkörper kondensat-
und fettdicht verschweißt, Stoß- und Verbindungsstellen mit Schattenschliff
versehen und von außen nicht erkennbar.  Haubendach luft- und
kondensatdicht. Haubenkörper ohne Nietverbindung und Silkonfugen
hergestellt.
Übergangslose umlaufende Fettsammelrinne zum Schutz vor Verletzungen mit
Umschlag, doppelt gekantet und an tiefgezogenen Auslaufstellen mit einem
Fettablassstopfen Ø12 mm versehen. Für verwindungsfreie Montage an
statisch optimalen Punkten verstärkte L-Profile mit gekantetem Umschlag zur
Befestigung der Haube integriert.

AEROSOLABSCHEIDER:
Anordnung: 2-Filterreihen in V-Form
Aerosolabscheider nach Bauart F-1, DIN EN 16282-6. Abscheider vollkommen
aus Edelstahl Werkstoff-Nr. 1.4301 (Oberfläche 3D hochglanzpoliert),
flammendurchschlagsgeprüften, versetzt gegeneinander angeordneten
Edelstahlhalbprofilen, mit Handgriffen. Zur Reinigung in Geschirrspülmaschinen geeignet. Fettabscheider schräggestellt und in durchlaufende U-förmige Filteraufnahme eingesetzt. Freiräume zwischen den Filtern werden mit Ausgleichsblechen aus V2A geschlossen.

LED BELEUCHTUNG (1 Beleuchtungsreihe)
Beleuchtungskörper aus Chromnickelstahl 1.4301 (Schutzart IP 65) mit einem
abklappbaren Einbaurahmen aus eloxiertem Aluminium und einer bis 100°C
temperaturbeständigen Sekuritglasscheibe (ESG listral 504) versehen. Staub-
und spritzwassergeschütztes Beleuchtungsmodul mit zweiflammigen
LED-Röhren (160 lm/Watt) Lichtfarbe 4000 K, sowie der internen Verdrahtung bis zur Klemmdose. Ausführung in 2 x 14 Watt; 2 x 16 Watt; 2 x 20 Watt; 2 x 25 Watt. Beleuchtungsstärke nach DIN 12464-1 mind. 500 lx - 750 lx gewährleistet.Nennspannung: 230V / 50/60 Hz

ABLUFTSTUTZEN
Abluftstutzen in eckiger/runder Ausführung 30 bzw. 70 mm Höhe, fettdicht mit
P20-Rahmenverbindung mit Luftmengenschieber aus V2A zur Feinregulierung
der Abluftmenge

AUFHÄNGEMATERIAL
Gewindestangen M10, L 1000 mm und geprüften Metallspreizdübeln zur
zusätzlichen Deckenabhängung

Länge: 3000 mm
Breite: 1500 mm
Höhe: 400 mm
Abluftmenge: 3739 m³/h bei GZF 1,0
Druckverlust: 120 Pa
Aerosolabscheider: 9 Stück Bauart F-1 B/H/T 500 x 400 x 40 mm
Abluftstutzen: 4 Stück L/B/H 300 x 300 x 30 mm mit Luftmengenschieber
LED-Beleuchtung: 1 x 2 x 25 Watt - 230V/IP 65
Menge: 1,000 St
Kostenträger: 431

**01.06.0003 Filterabzugskasten V2A Ausgabebereich**
Filterabzugskasten V2A Ausgabebereich
bestehend aus Anschlusskasten inkl. Abluftstutzen und an der Unterseite
umlaufenden Einbaurahmen, komplett aus V2A-Chromnickelstahl Werkstoff-
Nr. 1.4301 (rost- und säurebeständig), Oberfläche einseitig gebürstet K320,
gefertigt. Mit waagrecht eingelegtem Aerosolabscheider  500 x 400 x 40 mm nach Bauart F-1, DIN EN16282-6. Abscheider vollkommen aus Edelstahl Werkstoff-Nr. 1.4301 (Oberfläche 3D hochglanzpoliert), flammendurchschlagsgeprüften, versetzt gegeneinander angeordneten Edelstahlhalbprofilen. Abscheider sind zur Reinigung in Geschirrspülmaschinen geeignet.

Abmessungen: 1500/500/250 mm
Aerosolabscheider: 3 Stück Bauart F-1 B/H/T 500 x 500 x 40 mm
Luftmenge: 390 - 615 m³/h
Menge: 2,000 St
Kostenträger: 431

**01.06.0004 Kondensathaube Einlauf Spülmaschine**
Kondensathaube Einlauf Spülmaschine
in Kastenform vollständig aus V2A-CrNi-Stahl Werkstoff-Nr. 1.4301, in selbsttragender Konstruktion, einseitig gebürstet, Oberfläche K320, zum Schutz bei Transport und Montage mit UV beständiger Kunststofffolie beschichtet. Materialstärke Seitenteile mind. 1,25 mm,  Haubenmantel mind.1,00 mm. Schnittkanten lasergeschnitten, maschinell entgratet und mit Umschlag versehen. Haubenkörper kondensat- und fettdicht verschweißt, Stoß- und Verbindungsstellen mit Schattenschliff versehen und von außen nicht erkennbar. Haubendach luft und kondensatdicht. Haubenkörper ohne Nietverbindung und Silkonfugen hergestellt. Übergangslose umlaufende Kondensatsammelrinne zum Schutz vor Verletzungen mit Umschlag, doppelt gekantet und an tiefgezogenen Auslaufstellen mit einem Fettablassstopfen Ø12 mm versehen. Schräg angeordnete V2A-Prallbleche mit labyrinthartigen Erfassungsschlitzen ermöglichen es den Wasserdampf der Spülmaschine einzufangen, kondensieren und ableiten zu können. Für verwindungsfreie Montage an statisch optimalen Punkten verstärkte L-Profile mit gekantetem Umschlag zur Befestigung der Haube integriert.

LED BELEUCHTUNG (1 Beleuchtungsreihe)
Beleuchtungskörper aus Chromnickelstahl 1.4301 (Schutzart IP 65) mit einem
abklappbaren Einbaurahmen aus eloxiertem Aluminium und einer bis 100°C
temperaturbeständigen Sekuritglasscheibe (ESG listral 504) versehen. Staub-
und spritzwassergeschütztes Beleuchtungsmodul mit zweiflammigen
energiesparenden hocheffizienten LED-Röhren (160 lm/Watt) Lichtfarbe 4000 K, sowie der internen Verdrahtung bis zur Klemmdose. Ausführung in 2 x 14 Watt; 2 x 16 Watt; 2 x 20 Watt; 2 x 25 Watt. Beleuchtungsstärke nach DIN 12464-1 mind. 500 lx - 750 lx gewährleistet. Nennspannung: 230V / 50/60 Hz

ABLUFTSTUTZEN
Abluftstutzen in eckiger/runder Ausführung 30 bzw. 70 mm Höhe, fettdicht mit
P20-Rahmenverbindung mit Luftmengenschieber aus V2A zur Feinregulierung
der Abluftmenge

AUFHÄNGEMATERIAL
Dübeln, Stockschrauben und Muttern zu Wandbefestigung
Gewindestangen M10, L 1000 mm und geprüften Metallspreizdübeln zur
zusätzlichen Deckenabhängung

Länge: 1200 mm
Breite: 1300 mm
Höhe: 400 mm
Abluftmenge: 1170 m³/h
Druckverlust: 80 Pa
Abluftstutzen: 2 Stück L/B/H nach Absprache

LED-Beleuchtung: 1 x 2 x 14 Watt - 230V/IP 65
Menge: 1,000 St
Kostenträger: 431

**01.06.0005 Kondensathaube Auslauf Spülmaschine**
Kondensathaube Auslauf Spülmaschine
in Kastenform vollständig aus V2A-CrNi-Stahl Werkstoff-Nr. 1.4301, in selbsttragender Konstruktion, einseitig gebürstet, Oberfläche K320, zum Schutz bei Transport und Montage mit UV beständiger Kunststofffolie beschichtet. Materialstärke Seitenteile mind. 1,25 mm,  Haubenmantel mind.1,00 mm. Schnittkanten lasergeschnitten, maschinell entgratet und mit Umschlag versehen. Haubenkörper kondensat- und fettdicht verschweißt, Stoß- und Verbindungsstellen mit Schattenschliff versehen und von außen nicht erkennbar. Haubendach luft und kondensatdicht. Haubenkörper ohne Nietverbindung und Silkonfugen hergestellt. Übergangslose umlaufende Kondensatsammelrinne zum Schutz vor Verletzungen mit Umschlag, doppelt gekantet und an tiefgezogenen Auslaufstellen mit einem Fettablassstopfen Ø12 mm versehen. Schräg angeordnete V2A-Prallbleche mit labyrinthartigen Erfassungsschlitzen ermöglichen es den Wasserdampf der Spülmaschine einzufangen, kondensieren und ableiten zu können. Für verwindungsfreie Montage an statisch optimalen Punkten verstärkte L-Profile mit gekantetem Umschlag zur Befestigung der Haube integriert.

LED BELEUCHTUNG (1 Beleuchtungsreihe)
Beleuchtungskörper aus Chromnickelstahl 1.4301 (Schutzart IP 65) mit einem
abklappbaren Einbaurahmen aus eloxiertem Aluminium und einer bis 100°C
temperaturbeständigen Sekuritglasscheibe (ESG listral 504) versehen. Staub-
und spritzwassergeschütztes Beleuchtungsmodul mit zweiflammigen
energiesparenden hocheffizienten LED-Röhren (160 lm/Watt) Lichtfarbe 4000 K, sowie der internen Verdrahtung bis zur Klemmdose. Ausführung in 2 x 14 Watt; 2 x 16 Watt; 2 x 20 Watt; 2 x 25 Watt. Beleuchtungsstärke nach DIN 12464-1 mind. 500 lx - 750 lx gewährleistet. Nennspannung: 230V / 50/60 Hz

ABLUFTSTUTZEN
Abluftstutzen in eckiger/runder Ausführung 30 bzw. 70 mm Höhe, fettdicht mit
P20-Rahmenverbindung mit Luftmengenschieber aus V2A zur Feinregulierung
der Abluftmenge

AUFHÄNGEMATERIAL
Dübeln, Stockschrauben und Muttern zu Wandbefestigung
Gewindestangen M10, L 1000 mm und geprüften Metallspreizdübeln zur
zusätzlichen Deckenabhängung

Länge: 1200 mm
Breite: 1300 mm
Höhe: 400 mm
Abluftmenge: 2340 m³/h
Druckverlust: 80 Pa
Abluftstutzen: 2 Stück L/B/H nach Absprache

LED-Beleuchtung: 1 x 2 x 16 Watt - 230V/IP 65
Menge: 1,000 St
Kostenträger: 431

#### 01.07 Elektroarbeiten (KG 429)

*Hinweis: Allgemeine Anforderungen*
Allgemeine Anforderungen
Es sind Kabel und Leitungen und
Installationsmaterialien in
halogenfreier Ausführung zu verwenden.

Auf die Einhaltung der Schutzmaßnahmen
im TN-S Netz wird besonders
hingewiesen (Abschaltung durch
Überstromschutzorgane).
Die Abschaltbedingungen nach DIN VDE
0100, Teil 410, 430 sind einzuhalten.

Die folgenden Positionen beinhalten:

Fachgerechte Lieferung und Verlegung
aller Kabel und Leitungen in
Abstimmung mit den Ausbau-Gewerken;
Die Installation erfolgt auf Wannen,
Trassen, Steigtrassen, in Schutzrohren
sowie mit Bügelschellen auf Putz/
Sichtbeton.

Lieferung und Montage der Trassen,
Schutzrohre sowie sonstige
Installationsmaßnahmen innerhalb der
Technikzentralen, sowie auch Vorort,
wenn Nebenbereiche trassenmäßig nicht
durch das Gewerk Elektro erschlossen
sind. Generell dürfen die Trassen des
Gewerkes Elektro außerhalb von
Technikzentralen in den zugewiesenen
Trassenbereichen vereinbarungsgemäß
genutzt werden.

Es ist bei der Preiskalkulation von
einer Mischverlegung, ca. im
Verhältnis 60:40 zwischen Trassen- und
Einzelverlegung auszugehen.

*Hinweis: Allgemeine Hinweise*
Allgemeine Hinweise
Feldgeräte sind komplett einschl. des
erforderlichen Befestigungsmateriales
und Zubehörs (z.B. Tauchhülsen,
Klappengestänge, Kabelverschraubung) anzubieten.

In die Einheitspreise ist die
komplette Montage der Feldgeräte
einschl. Befestigungsmaterial,
Herstellen von Bohrungen (z.B. in
Lüftungskanälen), Abdichtungen
(Würgenippel usw.), Korrosionsschutz
usw. einzukalkulieren.
Der Einbau von wasserseitigen Feldgeräten erfolgt durch den Auftragnehmer der entsprechenden Gewerke. In
Abstimmung mit diesem sind die
Feldgeräte rechtzeitig zu liefern und
deren Einbauort abzuklären.

In die Einheitspreise sind darüberhinaus alle Aufwendungen für die
Inbetriebnahme der Feldgeräte
einschl. Einzelfunktionsprüfung
(Polarität, Kontinuität des
Stellvorganges, Dreh-/Wirksinn,
Auf-/Zu-Funktion usw.) einzurechnen.

Alle gelieferten bzw. an die
Automationsstation bzw. den
Schaltschrank angeschlossenen
Feldgeräte sind mit dauerhaft zu
befestigenden Bezeichnungsschildern zu versehen.

Alle Sensoren sind so zu plazieren,
daß die ausgegebenen Signalgrößen ein
realistisches Abbild der zu messenden
Prozeßgrößen sind und nicht durch
Beeinflussungen verfälscht werden.
Unerwünschte Beeinflussungen entstehen
z.B. durch Wärmestrahlungen oder
-übertragungen benachbarter
Wärmequellen, Wärmestaus infolge zu
dicht herangeführter Isolationen,
ungenügende oder fehlerhafte bzw. für
den Meßzweck nicht repräsentative
Anströmungen, falsche Geberstutzenanordnung, Fremdfeldbeeinflussung
usw..

Es sind vom Auftragnehmer Feldgeräte
anzubieten, die Signale ausgeben bzw.
benötigen, welche standardmäßig vom
angebotenen GA-System ohne zusätzliche
Baugruppen, Umsetzer, Koppelrelais,
Stromversorgungseinheiten usw.
verarbeitet bzw. angesteuert werden
können.
Sofern in Ausnahmefällen andere
Feldgeräte angeboten werden, muß der
Bieter alle zusätzlich notwendigen
Aufwendungen für den Anschluß an die
GA in den Einheitspreis des
Feldgerätes einrechnen.

Geforderte Meßgenauigkeit von
Sensoren, mind.:
Temperatur:  +/- 0,5 K
Feuchte:  +/- 3 % r.F.
Druck
in Luftkanälen:  +/- 20 Pa
in Rohrleitungen: +/- 1% vom
Meßbereich

Für Antriebe, deren Betriebsspannung
nicht der vorhandenen Netzspannung
oder Ausgangsspannung der
Automationsstation entspricht, ist die
anteilige Betriebsspannungsversorgung
einschl. notwendiger Koppelelemente
einzurechnen.
Alle eingesetzten Antriebe müssen die
gleiche Versorgungsspannung benötigen
(AC 24 V oder 230 V). Nur in Ausnahmefällen (z.B. Größe des Antriebes)
können Antriebe eingesetzt werden, die
über eine andere Versorgungsspannung
verfügen.
Alle Antriebe müssen über eine
Möglichkeit der Handverstellung
verfügen, sofern dies nicht aufgrund
einer Sicherheitsschaltung unzulässig
ist.
Regelventile sind vom Auftragnehmer,
Gebäudeautomation aufgrund der vom
Auftragnehmer der wasserseitigen
Gewerke anzufordernden Angaben bzgl.
Druckverlusten, Pumpenförderhöhen und
Volumenströmen eigenverantwortlich zu
dimensionieren und bei gewerkeseitigen
Änderungen ggf. zu korrigieren.

Ventile:
Druckstufen zu den Betriebstemperaturbereichen nach DIN 2401
Stellverhältnis mind. 50:1 (kvs: kv0).

**01.07.0001 Beidseitiger Anschluss bis 2x2x0,8 mm²**
*** Bezugsbeschreibung
Beidseitiger Anschluss bis 2x2x0,8 mm²
der verlegten elektrischen Kabel an den Feldgeräten und Schaltschränken gemäß Klemmenplan, bestehend aus:
- Absetzen, Einführen und Anklemmen der bauseits verlegten, befestigten und gekennzeichneten Leitungen am Schaltschrank und den Feldgeräten
- einschließlich Verschraubungen, Schutzschlauch, Kerbkabelschuhen und
sonstigem Zubehör und Bezeichnungsschilder
Menge: 10,000 St
Kostenträger: 429

**01.07.0002 Beidseitiger Anschluss bis 4x2x0,8 mm²**
*** wie Position 01.07.0001
Menge: 10,000 St
Kostenträger: 429

**01.07.0003 Beidseitiger Anschluss bis 3x0,75 mm²**
*** wie Position 01.07.0001
Menge: 10,000 St
Kostenträger: 429

**01.07.0004 Beidseitiger Anschluss bis 5x1,5 mm²**
*** wie Position 01.07.0001
Menge: 10,000 St
Kostenträger: 429

**01.07.0005 Beidseitiger Anschluss bis 5x2,5 mm²**
*** wie Position 01.07.0001
Menge: 10,000 St
Kostenträger: 429

**01.07.0006 Kabelbeschriftung Innenbereich**
Beschriftung von Kabeln und Leitungen im Innnenbereich.
Das Kabel wird am Anfang und Ende je einmal beschriftet, keine Handbeschriftung, UV-beständig bedruckt.
Im Innenbereich mit Kabelmarker je nach Kabeldicke.
2-Zeilige Beschriftung:
1. Zeile: Betriebsmittelkennzeichen aus dem Schaltplan
(Anlage, Ort, Betriebsmittel)
2. Zeile: Standort Schaltschrank (Gebäude, Achse, Geschoss)
Lieferung und Montage.
Menge: 55,000 St
Kostenträger: 429

**01.07.0007 Kabelbeschriftung Außenbereich**
Menge: 5,000 St
Kostenträger: 429

#### 01.08 Sonstige Leistungen (KG 439)

*Hinweis: Hinweis Lüftung*
Hinweis Lüftung
Alle Kanäle und Geräte sind sorgfältig von Erde,
Schutt, Fett, Schmieröl, Schmutz, Staub und
Farbspritzern zu reinigen. Die RLT-Anlage muss bis zur
Endabnahme in diesem sauberen Zustand gehalten werden.
Luftauslässe sind feucht zu reinigen.

**01.08.0001 Aufhänge-Stützkonstruktion Ltg TGA Stahl verz**
STLB-Bau 2025-10 075
Aufhänge- und Stützkonstruktion für Leitungen der Technischen Gebäudeausrüstung (TGA), aus verzinktem Stahl, einschl. Decken-/Mauerwerksbefestigung, befestigen mit Befestigungsmitteln mit bauaufsichtlichem Nachweis einschl. Bohrungen, Befestigungsuntergrund Stahlbeton, einschl. statischem Nachweis.
Menge: 50,000 kg
Kostenträger: 439

**01.08.0002 Kernbohrung senkrecht Stahlbeton Durchm. 25-50mm T 25-30cm nicht schadstoffbelastet**
Kernbohrung, Untergrundfläche senkrecht, aus Stahlbeton, Normalbeton, Bohrdurchmesser über 300 bis 400 mm, Bohrtiefe über 25 bis 30 cm, einschl. Lösen des Bohrkerns aus dem Gefüge, Wichte des Abbruchstoffes DIN EN 1991-1-1 24 kN/m3, Arbeitshöhe bis 4,5 m,
Geräteeinsatz ist möglich, max. Gesamtgewicht der Geräte ohne Beschränkung, Ausführung innerhalb des Bauwerks,
aufgenommene Stoffe sammeln, ohne Zerkleinerung, im Behälter des AN lagern, Behältergröße nach Wahl des AN, auf LKW des AN laden, transportieren, entsorgen, zur Beseitigungsanlage, Transportweg bis 50 km,
die Entsorgungsgebühren werden vom AN übernommen,
Stoffe sind nicht gefährlich, nicht schadstoffbelastet, Zuordnung Z 0 (uneingeschränkter Einbau), Abfallschlüssel nach AVV (Abfallverzeichnis-Verordnung) 170101 Beton.
Menge: 8,000 St
Kostenträger: 439

**01.08.0003 Zuschlag KB Sichtbeton**
Zuschlag KB Sichtbeton
für das Herstellen einer Kernbohrung in Bauteilen aus Sichtbeton.
Umfasst alle zusätzlichen Maßnahmen zur Sicherstellung einer hochwertigen Sichtbetonoberfläche, einschließlich Schutz der Ein und Austrittsseite, Maßnahmen zur Vermeidung von Ausbrüchen und optisch ordentliche Übergabe.
Menge: 3,000 St
Kostenträger: 439

**01.08.0004 Fehlende Kernbohrungen / Wand- oder Deckenöffnungen anzeichnen.**
Fehlende Kernbohrungen / Wand- oder Deckenöffnungen anzeichnen.

Nach Durchsicht der Baustelle und Prüfung der baulichen Vorleistungen sind fehlende Durchbrüche in einem separaten Planausschnitt des aktuellen Schalplans (.pdf-Format) durch den AN einzuzeichnen, zu vermaßen, von der Statik genehmigen zu lassen und später anzuzeichnen.

Das Ausführen der Kernbohrungen ist nicht Bestandteil dieser Position und wird separat vergütet.
Menge: 5,000 St
Kostenträger: 439

**01.08.0005 Schließen bauseitiger Durchbrüche, mit Durchdringungen, bis 400 cm²**
Schließen bauseitiger Durchbrüche, mit Durchdringungen, bis 400 cm²
Durchbruch schließen, Ausführung in Wandfläche, mit Durchdringungen, aus Beton, mit Mörtel MG III,
Querschnitt bis 250 cm²,
Gesamtquerschnittsbereich Durchdringungen über 1000 bis 1400 cm²,
Tiefe über 25 bis 30 cm,
Arbeitshöhe über 3,5 bis 5,5 m.
Menge: 5,000 St
Kostenträger: 439

**01.08.0006 Abfall nicht gefährlich AVV170107 Z0 LKW AN transp. entsorgen Verwertungsanlage bis 20km Vergüt.Entsorg. AN**
Menge: 100,000 kg
Kostenträger: 439

**01.08.0007 Einmessen Kennzeichnen Durchbrüche**
STLB-Bau 2025-10 041
Einmessen und Kennzeichnen von Durchbrüchen.
Menge: 47,000 St
Kostenträger: 439

**01.08.0008 Fehlende Kernbohrungen / Wand- oder Deckenöffnungen anzeichnen**
Fehlende Kernbohrungen / Wand- oder Deckenöffnungen anzeichnen

Nach Durchsicht der Baustelle und Prüfung der baulichen Vorleistungen sind fehlende Durchbrüche in einem separaten Planausschnitt des aktuellen Schalplans (.pdf-Format) durch den AN einzuzeichnen, zu vermaßen, von der Statik genehmigen zu lassen und später anzuzeichnen.

Das Ausführen der Kernbohrungen ist nicht Bestandteil dieser Position und wird separat vergütet.
Menge: 10,000 St
Kostenträger: 439

**01.08.0009 MSR-Verkabelg auf Beschriftung/Bezeichnung Gerät**
Prüfung der von anderen AN installierten MSR-Verkabelung

auf Beschriftung/Bezeichnung von Gerät, Kabel, Klemme, gemäß Verbindungsplänen/-tabellen, der mechanischen Befestigung, für die von anderen AN installierten Verbindungen, zwischen Bedien- und Managementeinrichtungen und den Aktoren, und den Sensoren, mit Prüfprotokoll. Abrechnung pro Stück.
Menge: 25,000 St
Kostenträger: 439

**01.08.0010 Fahrbares Gerüst, Lastklasse 3 (2 kN/m2)**
Fahrbares Gerüst, Lastklasse 3 (2 kN/m2)

Höhe der obersten Gerüstlage 5,5 m,
im Gebäude, für Montagearbeiten in den Gebäuden, nach DIN 4422 "Fahrbare Arbeitsbühnen, Gerüstgruppe 3 nach DIN 4420, Belagsbreite min. 0,6 m, auf-, abbauen und umsetzen (Umsetzung ca. 10x während der Bauphase), Tragfähigkeit min. 200 kg, Vorhalten während der gesamten Bauzeit (Dauer ca. 12 Monate), einschl. Beseitigung und Abtransport nach den Montagearbeiten. Ausführung gemäß den gültigen UVV-Bestimmmungen und Vorgaben des SIGE-Koordinator.
Menge: 2,000 St
Kostenträger: 439

**01.08.0011 Erstellen eines Schaltschemas**
Erstellen eines Schaltschemas

beidseitig mit transparentem Kunststoff laminiert, einschl. Wandbefestigung nach Vorgabe des AG.
Abmessung DIN A0
Menge: 1,000 St
Kostenträger: 439

**01.08.0012 Funktionsmessung für RLT-Anlagen DIN 18379**
Funktionsmessung für RLT-Anlagen DIN 18379

alle Messwerte werden dokumentiert und in einem Soll-Ist-Vergleich zusammengestellt, gemessen wird die Stromaufnahme des Motors bei allen Bauelementen, die Druckdifferenz luftseitig bei allen Bauelementen, die Lufttemperatur bei allen Bauelementen, der Luftvolumenstrom bei allen Bauelementen, die Luftvolumenstromverteilung in den Luftleitungen aller Anlagen, die Luftvolumenstromverteilung an den Luftdurchlässen, die Lufttemperatur in allen Räumen, der Schalldruckpegel in allen Räumen, die Messgeräte sind vom AN zur Verfügung zu stellen.
Menge: 3,000 St
Kostenträger: 439

**01.08.0013 Hygieneerstinspektion nach VDI 6022 Blatt 1**
Hygieneerstinspektion nach VDI 6022 Blatt 1

fachliche Mindestqualifikation: Sachverständiger Kat. A VDI 6022 Blatt 1,
für Raumlufttechnische Anlagen mit
Ansaugbauteilen, Filterkammern, Erhitzern, Wärmerückgewinnern,
das Personals zum Bedienen der Anlage und zum Öffnen und Schließen der Revisionsöffnungen und -zugänge sowie erforderlicher Steighilfen stellt der AN, einschl. Dokumentation mit Formblatt nach VDI 6022 Blatt 1, einschl. Prüfberichte mit Checkliste für weitere Hygienekontrollen, die Probenahme und deren Auswertung werden gesondert vergütet.
Menge: 3,000 St
Kostenträger: 439

**01.08.0014 Probenahme für Hygieneinspektion als Abklatschprobe**
Probenahme für Hygieneinspektion als Abklatschprobe

einschl. Messgeräte, Nährböden einschl. Laborauswertung mit KBE, einschl. Prüfbericht mit Auswertung der Ergebnisse und Aufnahme in Dokumentation nach VDI 6022.
Menge: 15,000 St
Kostenträger: 439

**01.08.0015 Abnahme der Brandschutzklappen**
Abnahme der Brandschutzklappen

nach fertiggestellter Brandschutzausmörtelung durch TÜV, LGA oder Gutachter auf sachgemäßen Einbau und Übereinstimmung mit dem Prüfbescheid einschl. Erstellung eines Prüfprotokoll.
Bei mangelhafter Ausführung ist nach der Nachbesserung eine erneute Abnahme durchzuführen, bis ein mängelfreies Prüfprotokoll durch die Prüfstelle ausgestellt wird.
Die Prüfprotokolle sind dem Bauherrn oder dessen Vertreter vor der Bauherrenabnahme zu übergeben.
Nachabnahmekosten gehen zu Lasten des AN.

Prüfung der im LV enthaltenen Brandschutzklappen in unterschiedlichen Größen. Abrechnung je Stück.
Menge: 26,000 St
Kostenträger: 439

**01.08.0016 Endkontrolle der Brandschutzklappen vor Inbetriebnahme**
Endkontrolle der Brandschutzklappen vor Inbetriebnahme

Erstellung eines Prüfprotokoll.
Prüfung der im LV enthaltenen Brandschutzklappen in unterschiedlichen Größen. Abrechnung je Stück nach Erstellung im Rohbau.
Menge: 26,000 St
Kostenträger: 439

**01.08.0017 Prüfbuch BSK mit Sachkundigenprüfung**
Menge: 26,000 St
Kostenträger: 439

**01.08.0018 Schulung AnzTeilnehmer 10 St**
STLB-Bau 2025-10 070
Schulung des Bedienungs- und Wartungspersonals
Anzahl der Teilnehmer '10' St,

Dauer Schulung/Einweisung '4' h, vor Ort, die durchgeführte Schulung wird protokolliert, die Teilnehmer erhalten eine Schulungsbestätigung.
Menge: 1,000 St
Kostenträger: 439

**01.08.0019 wiederh. Einweisg AnzTeilnehmer 10 St**
STLB-Bau 2025-10 070
Wiederholte Einweisung des Bedienungs- und Wartungspersonals
Anzahl der Teilnehmer '10' St,

Dauer Schulung/Einweisung '4' h, vor Ort, die durchgeführte Einweisung wird protokolliert.
Menge: 1,000 St
Kostenträger: 439

**01.08.0020 Bezeichnungsschild mehrschichtig Kunststoff H 40mm B 100mm schrauben**
STLB-Bau 2025-10 042
Bezeichnungsschild, Farbe und Beschriftung nach Angaben des AG, aus mehrschichtigem Kunststoff, Beschriftung 3-zeilig, gefräst, rechteckig, Höhe 40 mm, Breite 100 mm, Befestigung mit Schrauben.
Menge: 20,000 St
Kostenträger: 439

**01.08.0021 Bezeichnungsschild Schicht-Pressstoff Kunststoffabdeck. H 40mm B 100mm schrauben**
STLB-Bau 2025-10 042
Bezeichnungsschild, Farbe und Beschriftung nach Angaben des AG, aus Schicht-Pressstoff mit Kunststoffabdeckung, Beschriftung 3-zeilig, mit eingesteckten Schriftleisten, rechteckig, Höhe 40 mm, Breite 100 mm, Befestigung mit Schrauben.
Menge: 20,000 St
Kostenträger: 439

**01.08.0022 Bezeichnungsschild Schicht-Pressstoff Kunststoffabdeck. H 40mm B 100mm Schildträger Spannband**
STLB-Bau 2025-10 042
Bezeichnungsschild, Farbe und Beschriftung nach Angaben des AG, aus Schicht-Pressstoff mit Kunststoffabdeckung, Beschriftung 3-zeilig, mit eingesteckten Schriftleisten, rechteckig, Höhe 40 mm, Breite 100 mm, Befestigung mit Schildträger aus verzinktem Stahl, Halter und Spannband, Befestigungsuntergrund Stahl.
Menge: 20,000 St
Kostenträger: 439

**01.08.0023 Farbkennzeichnung Beschilderung Richtungspfeile**
STLB-Bau 2025-10 041
Farbkennzeichnung DIN 2403 der Luftleitung, Kennzeichnung durch Beschilderung und Angabe der Fließrichtung durch Richtungspfeile, Schild-Maße mind. H/B 40/100 mm, Befestigung mit Spannband.
Menge: 75,000 St
Kostenträger: 439

**01.08.0024 Werkstatt- und Montageplanung des Auftragnehmers**
Werkstatt- und Montageplanung des Auftragnehmers

Zu den Leistungen des Auftragnehmers (AN) gehört die Werkstatt- und Montageplanung für das Gewerk des AN. Die Erstellung der Werkstatt- und Montageplanung ist auf der Grundlage der vom AG übergebenen Ausführungsplanung, der Leistungsbeschreibung, und der sonstigen Unterlagen, sowie der gültigen Normen, Verordnungen und Vorschriften durchzuführen. Mit allen notwendigen Maßen, Details, Schalt- und Strangschemen auf CAD-Format *dwg einschl. der Kosten für Farbplots:
- 1  Satz für die Bauleitung
- 1  mal auf Datenträger
- 1  Satz für den Bauherrn
- alle für Eigengebrauch benötigten Plots
Menge: 1,000 psch
Kostenträger: 439

**01.08.0025 Bestandsdokumentation mind. 10 Tage vor Abnahme vorzulegen**
Bestandsdokumentation mind. 10 Tage vor Abnahme vorzulegen

Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation (Gewerkeabhängig):

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte
- Kopien der vorgeschriebenen Werksatteste und Prüfbescheinigungen
- Auflistung sämtlicher Komponenten in Fabr./Typ/Druckstufe/Größe
- Angabe der Einstellwerte
- Alle für einen sicheren und wirtschaftlichen Betrieb erforderlichen Betriebs-
  und Wartungsanleitungen nach DIN V 8418 "Benutzerinformation; Hinweise für  die Erstellung",
- VDMA-Leistungsprogramm für die Wartung von lüftungstechnischen Geräten  und Anlagen

Protokolle (grundsätzlich mit rechtsverbindlicher Unterschrift):
- Ausrüstungs- und Funktionserklärung
- Abnahmeprotokolle
- Netzberechnungen mit fabrikatsbezogenen Einstellwerten
- Einweisungsprotokoll  mit Betreiberunterschrift und Funktionsbestätigung
- Übereinstimmungserklärung zum Brandschutz entspr. MLAR für
  Heizung/Sanitär/Lüftung mit rechtsverbindlicher Unterschrift
- Anlagenschema als Bestandszeichnung
- Zusammenstellung der wichtigsten technischen Daten
- alle für einen sicheren und wirtschaftlichen Betrieb erforderlichen Betriebs- und  Wartungsanleitungen
- Kopien vorgeschriebener allgemeiner bauaufsichtlicher Zulassungen, allgemei
  ner bauaufsichtlicher Prüfzeugnisse
- Übereinstimmungserklärungen des Herstellers sowie Übereinstimmungszertifi
  kate
- Protokolle über die Einweisung des Wartungs- und  Bedienpersonals

Bestandsunterlagen in 1-facher Ausführung (1fach Papier-, 1fach Dateiform) anfertigen, Bestandsunterlagen bestehend aus:

- Bedienungs- und Wartungsanleitung nach VDMA-Richtlinien
- Gerätebeschreibungen
- Netzberechnung
- Inbetriebnahmeprotokoll der Lüftungsgeräte
- Unternehmererklärung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 439

**01.08.0026 Koordination MSR/ Elektro**
Koordination MSR/ Elektro

Angaben der elektr. Leistungen aller Geräte und Anlagen, Liefern von Montageplänen und technischen Unterlagen für die Erstellung der Verkabelungs- / MSR und Zielpunktplänen, Koordinatkionsbesprechungen mit den Fachplanern Elektro und / oder MSR, MSR-Firma und Elektrofirma
Menge: 1,000 psch
Kostenträger: 439

**01.08.0027 Probebetrieb**
Probebetrieb

Der Probebetrieb ist in Zusammenarbeit mit allen relevanten Fremdgewerken durchzuführen, z. B. Sanitär, MSR, Elektro, usw. durchzuführen.
Erstellen eines Prüfprotokolls
(inkl. Ausdrucke aller Trendkurven,
Störmeldeprotokolle, etc.)
zur Abnahme in Absprache
mit dem AG; für die Dauer von 20 Arbeitstagen Anwesenheit des jeweiligen
Fremdgewerkes bis zu 8 Stunden pro Tag. Die gemeinsam ausgeführten Arbeiten sind täglich zu protokollieren, inkl. Gegenzeichnung und dem Bauherrn zu übergeben. Tritt während des Probebetriebs eine systembedingte Störung auf, so ist der Probebetrieb für den betroffenen
Bereich zu wiederholen. Hierdurch entstehen für die AG
keine Mehrkosten. Der Beginn des Probebetriebs ist bei
der Bauleitung mind. 5 Arbeitstage vorher anzumelden.
Weiterhin 2-monatige Betriebsunterstützung für den
Betreiber.
Menge: 20,000 d
Kostenträger: 439

**01.08.0028 Probebetrieb Nutzer**
Probebetrieb Nutzer

Der Probebetrieb ist in Zusammenarbeit mit dem Nutzer
und dem Betreiberpersonal durchzuführen.
Erstellen eines Prüfprotokolls
(inkl. Ausdrucke aller Trendkurven,
Störmeldeprotokolle, etc.)
zur Abnahme in Absprache
mit dem AG; für die Dauer von 20 Arbeitstagen Anwesenheit des
Haustechnik- Personals des AN bis zu 8 Stunden pro Tag. Die gemeinsam ausgeführten Arbeiten sind täglich zu protokollieren, inkl. Gegenzeichnung und dem Bauherrn zu übergeben. Tritt während des Probebetriebs eine systembedingte Störung auf, so ist der Probebetrieb für den betroffenen
Bereich zu wiederholen. Hierdurch entstehen für die AG
keine Mehrkosten. Der Beginn des Probebetriebs ist bei
der Bauleitung mind. 5 Arbeitstage vorher anzumelden.
Weiterhin 2-monatige Betriebsunterstützung für den
Betreiber.
Menge: 20,000 d
Kostenträger: 439

#### 01.09 Stundenlohnarbeiten (KG 439)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**01.09.0001 Objektleiter/-in sämtliche Kosten/Zuschläge**
STLB-Bau 2025-10 091
Stundenlohnarbeiten durch Objektleiter/-in
der Verrechnungssatz für die jeweilige Arbeitskraft umfasst sämtliche Aufwendungen wie Lohn- und Gehaltskosten, Lohn- und Gehaltsnebenkosten, Zuschläge, lohngebundene und lohnabhängige Kosten, sonstige Sozialkosten, Gemeinkosten, Wagnis und Gewinn.
Menge: 15,000 h
Kostenträger: 439

**01.09.0002 Obermonteur/-in sämtliche Kosten/Zuschläge**
STLB-Bau 2025-10 091
Stundenlohnarbeiten durch Obermonteur/-in
der Verrechnungssatz für die jeweilige Arbeitskraft umfasst sämtliche Aufwendungen wie Lohn- und Gehaltskosten, Lohn- und Gehaltsnebenkosten, Zuschläge, lohngebundene und lohnabhängige Kosten, sonstige Sozialkosten, Gemeinkosten, Wagnis und Gewinn.
Menge: 15,000 h
Kostenträger: 439

**01.09.0003 Monteur/-in sämtliche Kosten/Zuschläge**
STLB-Bau 2025-10 091
Stundenlohnarbeiten durch Monteur/-in
der Verrechnungssatz für die jeweilige Arbeitskraft umfasst sämtliche Aufwendungen wie Lohn- und Gehaltskosten, Lohn- und Gehaltsnebenkosten, Zuschläge, lohngebundene und lohnabhängige Kosten, sonstige Sozialkosten, Gemeinkosten, Wagnis und Gewinn.
Menge: 15,000 h
Kostenträger: 439

**01.09.0004 Helfer/-in sämtliche Kosten/Zuschläge**
STLB-Bau 2025-10 091
Stundenlohnarbeiten durch Helfer/-in
der Verrechnungssatz für die jeweilige Arbeitskraft umfasst sämtliche Aufwendungen wie Lohn- und Gehaltskosten, Lohn- und Gehaltsnebenkosten, Zuschläge, lohngebundene und lohnabhängige Kosten, sonstige Sozialkosten, Gemeinkosten, Wagnis und Gewinn.
Menge: 15,000 h
Kostenträger: 439

**01.09.0005 Elektriker/-in sämtliche Kosten/Zuschläge**
STLB-Bau 2025-10 091
Stundenlohnarbeiten durch Elektriker/in
der Verrechnungssatz für die jeweilige Arbeitskraft umfasst sämtliche Aufwendungen wie Lohn- und Gehaltskosten, Lohn- und Gehaltsnebenkosten, Zuschläge, lohngebundene und lohnabhängige Kosten, sonstige Sozialkosten, Gemeinkosten, Wagnis und Gewinn.
Menge: 15,000 h
Kostenträger: 439

**01.09.0006 Anfahrtpauschale für gesonderte Arbeitseinsatz auf der Baustelle**
Menge: 5,000 St
Kostenträger: 439

#### 01.10 Wartung (KG 439)

**01.10.0001 Arbeitskarte und Bestandsliste**
Arbeitskarte und Bestandsliste

Spätestens zur Abnahme hat der Auftragnehmer dem Auftraggeber eine vollständige und aktuelle Bestandsliste sowie die für die Wartung erforderliche Arbeitskarte unaufgefordert zu übergeben.

Die Bestandsliste und die Arbeitskarte sind als Anlagen Bestandteil des abzuschließenden Wartungsvertrages.

Die Arbeitskarte ist vom Auftragnehmer in Abstimmung mit dem Fachplaner nach den dem Musterwartungsvertrag beigefügten Anlagen zu erstellen. Die Erstellung und Übergabe der Unterlagen ist mit der vertraglich geschuldeten Leistung abgegolten und gesondert nicht vergütungsfähig.
Menge: 1,000 psch
Kostenträger: 439

*Hinweis: Hinweis Wartungsangebot*
Hinweis Wartungsangebot

Das Angebot für Wartung, Inspektion und damit verbundene kleine Instandsetzungsleistungen wird zusammen mit dem Angebot für die Anlagenerrichtung gewertet.

Die Auftragsvergabe für die Erstellung der Anlage erfolgt durch die bauverwaltende Stelle unabhängig von den vorstehenden Leistungen.

Es besteht kein Anspruch auf die Beauftragung der Leistungen zur Verlängerung der Gewährleistung. Sollte der Wartungsvertrag nicht abgeschlossen werden, so entsteht kein Anspruch auf die Geltendmachung von entgangenem Gewinn o.Ä..

**01.10.0002 Wartungspauschale – 1. Wartungsjahr**
Wartungspauschale – 1. Wartungsjahr
Wartungspauschale für das erste Wartungsjahr für sämtliche im Leistungsverzeichnis aufgeführten Anlagen und Anlagenteile.
Die Leistung umfasst die fachgerechte Wartung einschließlich aller erforderlichen Inspektionen gemäß den einschlägigen und allgemein anerkannten Regeln der Technik, den Wartungsrichtlinien der AMEV, den jeweils gültigen normativen Vorgaben sowie den Wartungs- und Instandhaltungsvorschriften der Hersteller.
Menge: 1,000 psch
Kostenträger: 439

**01.10.0003 für 2. Jahr.**
Menge: 1,000 psch
Kostenträger: 439

**01.10.0004 für 3. Jahr.**
Menge: 1,000 psch
Kostenträger: 439

**01.10.0005 für 4.Jahr.**
Menge: 1,000 psch
Kostenträger: 439

### 02 Lüftungsanlagen BT C2 Turnhalle

#### 02.01 Baustelleneinrichtung (KG 439)

**02.01.0001 Baustelle einrichten herstellen Lager- Arbeitsplätze**
Baustelle für sämtliche aufgeführte Leistungen, einrichten, herstellen der dazu erforderlichen Lager- und Arbeitsplätze, Flächen sind im Lageplan ausgewiesen.
Vorhalten über die gesamte vertragliche Bauzeit der Leistung.
Menge: 1,000 psch
Kostenträger: 439

**02.01.0002 Baustelle umsetzen, neu herstellen Lager- Arbeitsplätze**
Baustelle für sämtliche aufgeführte Leistungen umsetzen, hierzu auch neu einrichten, -herstellen der dazu erforderlichen Lager- und Arbeitsplätze, Flächen werden durch die Bauleitung ausgewiesen. Anzahl der Umzüge 2x.
Menge: 1,000 psch
Kostenträger: 439

**02.01.0003 Baustelleneinr. vorhalten 1Monat**
Baustelleneinrichtung für sämtliche, in der Leistungsbeschreibung aufgeführten Leistungen vorhalten, über die Zeit im Bauzeitenplan hinaus.
Vorhaltedauer ein Monat.
Hinweis: Diese Position bezieht sich nur über die Bauzeitverlängerung des im
Bauzeitenplan festgehaltenen Fertigstellungstermin der Leistung.
Menge: 1,000 Mt
Kostenträger: 439

**02.01.0004 Baustelle räumen Flächen wiederherstellen**
Baustelle für sämtliche aufgeführte Leistungen, räumen, Geländeflächen, auf denen sich Baustelleneinrichtungen befunden haben, dem früheren Zustand entsprechend herstellen, im Baugrund befindliche Teile der Baustelleneinrichtung (z. B. Fundamente, Pfähle, Leitungen, Kanäle) räumen.
Menge: 1,000 psch
Kostenträger: 439

#### 02.02 Lüftungsgeräte (KG 431)

*Hinweis: RLT Turnhalle*

**02.02.0001 Lüftungsgerät Turnhalle 3510 m³/h**
Lüftungsgerät Turnhalle 3510 m³/h
mit Gerätefüße zur Aufstellung auf dem Boden. Rahmenlose Konstruktion aus verzinkten Stahlblech, innen glatt. Außen zusätzlich beschichtet gemäß C3 in RAL 7040. Große Revisionstüren für Zugänglichkeit aller Bauteile. Gegenstromwärmetauscher mit einer Wärmerückgewinnungsrate bis zu 84.1 % nach EN 308. Korrosionsfeste Kondensatwanne mit nach unten ausgeführten Ablauf. Wärmetauscher zur Reinigung leicht ausziehbar. Bypass Klappe mit Stellmotor zur Leistungs- und Frostschutzregelung. Taschenfilter Zuluft Filter ePM1 55%.
Gehäuseeigenschaften (Getestet nach EN1886):
Externe Oberflächenkorrosionsklasse (ISO 12944-2):  C3
Beschichtung Pulverbeschichtet:  RAL 7040 (Grau)
Interne Oberflächenkorrosionsklasse (ISO 12944-2):  C2
Dicke der Isolierung:  50 mm, Isolierung Brandschutzklasse (EN 13501-1):  A1
Gehäuseklasse mech. Stabilität:  D2(M)
Gehäuseklasse Luftleckage bei -400Pa:  L1(M)
Gehäuseklasse Luftleckage bei +700Pa:  L1(M)
Filterbypass Leckage Klasse:  F9(M)
Gehäuseklasse Thermische Isolierung:  T2
Gehäuseklasse Wärmebrückenfaktor:  TB2.

Material Kondensat Wanne Nichtrostender Stahl
Integrierte, MCB Regelung: Standardmäßige Konstant Luftstrom,
Frostschutz durch Verwendung einer Bypass Klappe.
Stellmotor Steuersignal:  0-10V

ErP Konformität 2018

MCB Regelungssystem.
Schaltkasten im Gerätegehäuse integriert. Sämtliche Steuerungen und Absicherungen werkseitig fertig verkabelt inkl. Hauptschalter. Ventilansteuerung 0-10 Volt für heizen und kühlen sowie Pumpensteuerung für Heiz- und Kühlkreislaufpumpen, Ansteuerung für Außen und Fortluftklappen, Anschluss von sechs BSK möglich.
Luftstrom Regelungstyp: Prozentregelung, Konstanter Luftstrom, konstant Druck Inkl. Zubehör Integrierte Zuluft-, Abluft-, Außenlufttemperatursensoren,
BMS-Protokolle: ModBus RTU, ModBus TCP/IP via MB-Gateway, BACNET IP, Luftqualitätssteuerung mit CO2 Sensor

Anforderungen des Lüftungsgeräts:
-12°C – 90% / 22°C -45%
32°C – 40 / 26°C -50%
AUS 19°C

Technische Daten:
Max. Länge: max. 2,700 mm
Max. Breite: max. 1,350 mm
Max. Höhe: max. 1,400 mm

Konstruktionsbedingungen:
Zuluftstrom: 3510 m³/h
Abluftstrom: 3510 m³/h
Differenzdruck (Zuluft): 350 Pa
Differenzdruck (Abluft): 350 Pa
Effizienz Wärmerückgewinnung (EN308): 83.3 %
Interner Druckabfall 258/208 Pa
SFP: 1.81 kW/m³/s
Abgegebener Schallleistungspegel Gehäuse: 52.8 dB(A)

Inkl.:
Integrierte Steuerung
Klappenstell antriebe
Bedienteil ST SA
MG – Gateway
Jalousieklappen
Elektroheizregister
Elektrische Daten
Nennleistung  23.1 kW
Nennstrom  34.5 A
Phasen  3N~ ~
Spannung  400 V
Frequenz  50 Hz

Zuluftventilator
Max. Leistungsaufnahme  2.5 kW
Max. Strom  4 A
Phasen  3~ ~
Spannung  400 V
Frequenz  50 Hz
RPM  3,100 RPM
Motortyp  EC
Motor Effizienzklasse  IE5
IP Schutzklasse  IP55
Laufradtyp  Rückwärts gekrümmt

Abluftventilator
Max. Leistungsaufnahme  2.5 kW
Max. Strom  4 A
Phasen  3~ ~
Spannung  400 V
Frequenz  50 Hz
RPM  3,100 RPM
Motortyp  EC
Motor Effizienzklasse  IE5
IP Schutzklasse  IP55
Laufradtyp  Rückwärts gekrümmt

Heizregister
Typ  Elektroheizregister
Phasen  3~ ~
Spannung  400 V
Frequenz  50 Hz
Max. Strom  26 A
Manueller Schutz  100 °C
Automatischer Schutz  50 °C
Max. Leistungsaufnahme  18 kW

Wärmetauscher
Wärmetauschertyp  Gegenstrom
Subtyp  Kondensation
Material  Aluminium
Lamellenabstand  2.6 mm
Bypassklappe Typ  Voll
Steuersignal  0-10V
Material Kondensatwanne  Nichtrostender Stahl
Anschluss Kondensatwanne  Boden

Steuerung
Außenlufttemperatursensor  Integriert
Zulufttemperatursensor  Extern
Ablufttemperatursensor  Integriert
Fortlufttemperatursensor  Integriert
Überwachung der Filterverschmutzung  Druckschalter, Timer
Luftstromregelung  Prozentregelung,  Konstanter Luftstrom,
  Konstantdruck
Feuchtigkeitsfühler (RH)  Extern
CO2 Sensor  Extern
Regelung des Geräts  Integriert
Externe Luftqualitätssensoren  2
GLT Protokolle  Modbus RTU, Modbus  TCP/IP via MB-Gateway,
  BACNET IP via  MB-Gateway
TCP/IP  Verbindung Extern
Gehäuse  Material Verzinkter Stahl
Beschichtung  Pulverbeschichtet
Korrosionsbeständigkeit  außen C3
Korrosionsbeständigkeit  innen C2
Dicke der Isolierung  50 mm
Typ der Isolierung  Mineralwolle
Typ  Kompakt
Anzahl Sektionen  1
Farbe  RAL 7040 (Grau)
IP Schutzklasse  IP-34
Betriebsumgebung  Innen
Festigkeitsklasse  D1(M)
Luftleckageklasse bei -400Pa  L1(M)
Luftleckageklasse bei +700Pa  L1(M)
Filter Bypass Leckageklasse  F9(M)
Wärmedurchgangsklasse  T2
Wärmebrückenfaktor Klasse  TB2
Installationslage  Horizontal
Zuluftseite  Links

Zuluftfilter
Typ  Taschen
Abmessungen LxWxH/P  620x706x300/9
Anzahl  2
Klasse  ePM1 55%

Abluftfilter
Typ  Taschen
Abmessungen LxWxH/P  623x680x300/8
Anzahl  2
Klasse  ePM10 65%

Sicherheitsdaten
Lufteintritts Temperatur  -23 .. 40 °C
Temperatur der Umgebungsluft  -23 .. 40 °C
Min. Ablufttemperatur  15 °C
Max. Feuchtigkeit der Abluft  60 %
Max. Feuchtigkeit der Umgebungsluft  80 %
Menge: 1,000 St
Kostenträger: 431

**02.02.0002 Gerät auf Stahlkonstruktionssockel**
Gerät auf Stahlkonstruktionssockel
Vor genanntes Gerät auf zusätzlichen Stahlkonstruktionssockel in
verzinkter Ausführung (Höhe: 150mm) aufstellen mit
Schwingungsdämpfer und Höhenausgleich, Körperschallentkoppelung als standsichere Einheit, auf das Betriebsgewicht und die
Frequenz des Gerätes abgestimmt.

Alle Stahlteile die nach dem Einbau nicht mehr zugänglich sind, müssen vorher einen entsprechenden Korrosionsschutz erhalten. Bei dem Zusammenbau unterschiedlicher Metalle muss sichergestellt sein, dass keine Kontaktkorrosion auftritt.
Alle notwendigen Schmiede-, Bohr- und Schweißarbeiten sind grundsätzlich vor dem verzinken auszuführen. Die Gewinde verzinkter Gewindebolzen sind bei der Montage nicht nachzuschneiden. sondern anzuschmelzen. Analog ist durch die Verzinkung unbeweglich gewordenen Bändern und anderen beweglichen Teilen zu verfahren. Späne vom Bohren und Fräsen sowie Reste von Schleifstaub sind sofort von den bearbeiteten Teilen zu entfernen.

Fehlstellen und Beschädigungen, auch ggf. durch Schweißen, sind auf der Baustelle nach Möglichkeit mit Spritzverzinkung zu beseitigen, andernfalls ist Zinkstaubbeschichtung mit 94-96% Zinkstaubanteil zulässig. Der zulässige Anteil der Nachbesserung richtet sich nach DIN 50976. Schweißschlacken und Rauchniederschläge sind vorher zu beseitigen. Zinknasen dürfen nicht abgeschlagen werden. Ein manuelles Bearbeiten oder Abschmelzen ist zulässig und ggf. notwendig. Ist Schweißen nur auf zinkfreiem Untergrund zulässig, sind die Flanken auf einer Breite von mindestens 10mm vollständig von Zink zu befreien.

Die Verbindung von Bauteilen als lösbare oder nicht lösbare Verbindung ist dem Auftragnehmer freigestellt, sofern sich nicht aus den Plänen, Beschreibungen, Werkzeichnungen oder Normen etwas anderes ergibt.

Für Anschlüsse, Montagestöße und Schweißnähte hat der Auftragnehmer selbst den Nachweis zu führen. Dehnungs.- und Montagestöße sind in ausreichender Zahl einzuplanen. Sie sind so zu gestalten, dass eine geräuschlose und ungehinderte Bewegung der Elemente untereinander und gegen den Baukörper gewährleistet ist.

Zur Verankerung der Stahlkonstruktion in dafür vorgesehene Bauelemente sind nur Dübel mit bauaufsichtlicher Zulassung zu verwenden.

Ergänzend zu Nr. 4.1 DIN 18335 gelten als Nebenleistungen das Auf- und Abbauen sowie An- und Abtransport der Gerüste, das Nachverzinken oder Nachbeschichten von Schnittstellen und Anschlüssen auf der Baustelle, die Anfertigung und Abstimmung der Planunterlagen.

Zu den Leistungen des AN gehören Stahlkonstruktionen aus Profilstahl anfertigen, liefern und montieren, einschließlich Schweißungen und Schraubverbindungen sowie Befestigungsmaterial (Schrauben und Sicherheitsdübel). Vor Ausführung von Schweißungen hat der AN die Schweißgenehmigung durch den AG einzuholen.

einschl. aller erforderlichen Nebenarbeiten wie
Hebe- und Transportgeräte, Sicherungsmaterial, etc.
Anfertigen der Werkstattzeichnungen, Stücklisten und liefern von Werksprüfzeugnissen nach DIN EN 10204.
Menge: 1,000 St
Kostenträger: 431

**02.02.0003 Stahlkonstruktionen**
Stahlkonstruktionen
zur Befestigung Unterstützung, Aufhängung usw.
hergestellt aus Profilen aller handelsüblichen und zugelassenen Formate,
einschl. der erfoderlichen Zuschnitte, Schweiß- oder Schraubverbindungen, Knotenblechen, Verstärkungen, mit den erforderlichen Bohrungen, Auschnitten und Laschen, einschl. der Schweißmaterialien, Schrauben, Nieten usw., einschl.
Befestigung an Wand, Boden oder Decke mit erforderlichen Material.
Eventuell Aufwendungen für statische Berechnungen und Gebühren sind zu
berücksichtigen. Abrechnung erfolgt nach detailiertem Aufmaß mit Stückliste.
Konstruktion aus verzinktem Stahl, Befestigung aus verzinktem Stahl
einschl. seitlicher Abdichtung zu den Mauerwänden bzw. isolierten Paneelen,
Menge: 40,000 kg
Kostenträger: 431

**02.02.0004 Zulage zum Einbringen des Lüftungsgerät Turnhalle**
Zulage zum Einbringen des Lüftungsgerät Turnhalle
Aufstellung des vorstehenden Lüftungsgerätes mit Stahlkonstruktionssockel in der Technikzentrale 1 UG.
Einbringung wie folgt.
- Eingangstüre B 2,1 m x H 2,5 m
- Verbringung in Foyer
- Treppe in UG, Länge ca. 6m, Breite ca. 1,4m
- Zugangstüre Turnhalle B 1,2 m x H 2,3 m
- Verbringung in Turnhalle
- Tor Geräteraum B 3,0m x 2,3 m
- Türe Zentrale B 1,95 m x H 2,0 m
- Gesamtlänge Einbringweg ca. 50 m
Menge: 1,000 psch
Kostenträger: 431

**02.02.0005 Schwingungsdämpfer Unterlage Profilgummi**
Schwingungsdämpfer für RLT-Zentralgerät, abgestimmt auf die niedrigste Erregerfrequenz des Aggregates und die Gesamtmasse des gefederten Systems, Mindestisoliergrad 75 %, als Unterlage aus Profilgummi, streifenweise.
Menge: 3,000 m2
Kostenträger: 431

**02.02.0006 Kugelsiphon druckseitig, Hygieneausführung transparent**
Kugelsiphon druckseitig, Hygieneausführung transparent
als füllbarer Siphon geeignet, mit eingelegter Schwimmerkugel als Rückschlagventil für einen maximalen Überdruck von 2.200 Pascal, bei einem Sicherheitsfaktor von 1,5
– Zulaufanschluss mit Gummimanschette
– Geräteanschlüsse ¾“ - 1½“ (DN15 - DN40)
– Ablaufdurchmesser DN40
– Geringe Bauhöhe durch Schrägstellung bzw. Anpassung
– Schraubdeckel für Befüllung und Reinigung
– Freier Ablauf, keine direkte Verbindung mit der Abwasserleitung
- mit transparenten Standrohren, Hygieneausführung
Menge: 1,000 St
Kostenträger: 431

**02.02.0007 Kugelsiphon saugseitig, Hygieneausführung transparent**
Kugelsiphon saugseitig, Hygieneausführung transparent
mit eingelegter Schwimmerkugel als Rückschlagventil, selbstfüllend und selbstschließend, geeignet für einen maximalen Unterdruck von 3.500 Pascal
– Zulaufanschluss mit Gummimanschette
– Geräteanschlüsse ¾“ - 1½“ (DN15 - DN40)
– Ablaufdurchmesser DN40
– Geringe Bauhöhe durch Schrägstellung bzw. Anpassung
– Schraubdeckel für Befüllung und Reinigung
– Freier Ablauf, keine direkte Verbindung mit der Abwasserleitung
-mit transparentem Standrohr, Hygieneausführung
Menge: 1,000 St
Kostenträger: 431

**02.02.0008 PVC-Rohre und Formstücke**
PVC-Rohre und Formstücke
für Kondensatabläufe von den vorher beschriebenen Lüftungsgeräten,
Rohrleitungen aus PVC-hart, grau, PN 10, nach DIN 8061/62, mit DVGW-Prüfzeichen, Verbindung durch Klebefittings aus PVC, mit DVGW-Prüfzeichen.
Einschließlich Formstücke und Rohrschellen.
DN 20
Menge: 10,000 m
Kostenträger: 431

**02.02.0009 Übergangsverschraubung**
Übergangsverschraubung
an einen Entwässerungsanschluss einschl. Herstellen des Anschlusses mit den erforderlichen Klein- und Verbindungsteilen.
PVC DN 20
Menge: 2,000 St
Kostenträger: 431

**02.02.0010 Messwertgeber-Kontaktgeber einbauen**
STLB-Bau 2025-10 075
Messwertgeber und Messwert-Kontaktgeber vom AG gestellt, einbauen, in Kammerwände, Befestigungsmittel sind Bestandteil des Bauelements.
Menge: 8,000 St
Kostenträger: 431

#### 02.03 Luftverteilung (KG 431)

**02.03.0001 Luftltg rechteckig Stahl verz gefalzt Kanten-L bis 500mm WD 0,6mm H bis 3,5m Aufhänge-Auflagekonstruktion schallg.**
STLB-Bau 2025-10 075
Luftleitung, rechteckig, Luftdichtheitsklasse ATC3 DIN EN 16798-3, aus verzinktem Stahl, gefalzt, Maße DIN EN 1505, Kantenlänge bis 500 mm, Wanddicke 0,6 mm, Verbindung mit Winkelflansch, aus verzinktem Stahl, mit Schrauben aus nichtrostendem Stahl und Dichtung, Form- und Verbindungsstücke werden gesondert vergütet, min./max. Temperatur der geförderten Luft -15 bis 40 Grad C, Montagehöhe über Gelände/Fußboden bis 3,5 m, mit Aufhänge-/Auflagekonstruktion DIN EN 12236, schallgedämmt, befestigen mit Befestigungsmitteln mit bauaufsichtlichem Nachweis einschl. Bohrungen, Befestigungsuntergrund Stahlbeton.
Menge: 26,000 m2
Kostenträger: 431

**02.03.0002 Luftltg rechteckig Stahl verz gefalzt Kanten-L 500-1000mm WD 0,8mm H bis 3,5m Aufhänge-Auflagekonstruktion schallg.**
STLB-Bau 2025-10 075
Kantenlänge über 500 bis 1000 mm, Wanddicke 0,8 mm,
Menge: 132,000 m2
Kostenträger: 431

**02.03.0003 Formstück Luftltg rechteckig Stahl verz gefalzt Kanten-L bis 500mm H bis 3,5m**
STLB-Bau 2025-10 075
Formstück für Luftleitung, rechteckig, Luftdichtheitsklasse ATC3 DIN EN 16798-3, aus verzinktem Stahl, gefalzt, Maße DIN EN 1505, Kantenlänge bis 500 mm, Wanddicke 0,6 mm, Verbindung mit Winkelflansch, aus verzinktem Stahl, mit Schrauben aus nichtrostendem Stahl und Dichtung, min./max. Temperatur der geförderten Luft -15 bis 40 Grad C, Montagehöhe über Gelände/Fußboden bis 3,5 m, mit Aufhänge-/Auflagekonstruktion DIN EN 12236, schallgedämmt, befestigen mit Befestigungsmitteln mit bauaufsichtlichem Nachweis einschl. Bohrungen, Befestigungsuntergrund Stahlbeton.
Menge: 29,000 m2
Kostenträger: 431

**02.03.0004 Formstück Luftltg rechteckig Stahl verz gefalzt Kanten-L 500-1000mm H bis 3,5m**
STLB-Bau 2025-10 075
Kantenlänge über 500 bis 1000 mm, Wanddicke 0,8 mm,
Menge: 150,000 m2
Kostenträger: 431

**02.03.0005 Inspektionsöffnung oval Stahl verz 200/100mm**
STLB-Bau 2025-10 075
Inspektions- und Wartungsöffnung als Deckel mit Einbaurahmen und Dichtung, oval, aus verzinktem Stahl, Maße 200/100 mm, für Einbau in rechteckige Luftleitung, mit Kantenschutz, mit Schraubverschluss und Rändelmutter, Luftdichtheitsklasse ATC3 DIN EN 16798-3.
Menge: 15,000 St
Kostenträger: 431

**02.03.0006 Inspektionsöffnung oval Stahl verz 300/200mm**
STLB-Bau 2025-10 075
Maße 300/200 mm,
Menge: 20,000 St
Kostenträger: 431

**02.03.0007 Inspektionsöffnung oval Stahl verz 400/300mm**
STLB-Bau 2025-10 075
Maße 400/300 mm,
Menge: 20,000 St
Kostenträger: 431

**02.03.0008 Inspektionsöffnung oval Stahl verz 500/400mm**
STLB-Bau 2025-10 075
Maße 500/400 mm,
Menge: 10,000 St
Kostenträger: 431

**02.03.0009 Luftltg rund ATC3 Stahl verz geschweißt DN80 -750-1000Pa Aufhänge-Auflagekonstruktion schallg.**
STLB-Bau 2025-10 075
Luftleitung, rund, Luftdichtheitsklasse ATC3 DIN EN 16798-3, aus verzinktem Stahl, geschweißt, Maße DIN EN 1506, DN 80, mit Einsteckende, mit Lippendichtung, geschraubt/genietet, Form- und Verbindungsstücke werden gesondert vergütet, min./max. Temperatur der geförderten Luft -15 bis 40 Grad C, Druckbereich von -750 bis 1000 Pa, mit Aufhänge-/Auflagekonstruktion DIN EN 12236, schallgedämmt, befestigen mit Befestigungsmitteln mit bauaufsichtlichem Nachweis einschl. Bohrungen, Befestigungsuntergrund Stahlbeton.
Menge: 4,000 m
Kostenträger: 431

**02.03.0010 Luftltg rund ATC3 Stahl verz geschweißt DN100 -750-1000Pa Aufhänge-Auflagekonstruktion schallg.**
STLB-Bau 2025-10 075
DN 100,
Menge: 52,000 m
Kostenträger: 431

**02.03.0011 Luftltg rund ATC3 Stahl verz geschweißt DN125 -750-1000Pa Aufhänge-Auflagekonstruktion schallg.**
STLB-Bau 2025-10 075
DN 125,
Menge: 45,000 m
Kostenträger: 431

**02.03.0012 Luftltg rund ATC3 Stahl verz geschweißt DN140 -750-1000Pa Aufhänge-Auflagekonstruktion schallg.**
STLB-Bau 2025-10 075
DN 140,
Menge: 3,000 m
Kostenträger: 431

**02.03.0013 Luftltg rund ATC3 Stahl verz geschweißt DN160 -750-1000Pa Aufhänge-Auflagekonstruktion schallg.**
STLB-Bau 2025-10 075
DN 160,
Menge: 7,000 m
Kostenträger: 431

**02.03.0014 Luftltg rund ATC3 Stahl verz geschweißt DN180 -750-1000Pa Aufhänge-Auflagekonstruktion schallg.**
STLB-Bau 2025-10 075
DN 180,
Menge: 2,000 m
Kostenträger: 431

**02.03.0015 Luftltg rund ATC3 Stahl verz geschweißt DN200 -750-1000Pa Aufhänge-Auflagekonstruktion schallg.**
STLB-Bau 2025-10 075
DN 200,
Menge: 59,000 m
Kostenträger: 431

**02.03.0016 Luftltg rund ATC3 Stahl verz geschweißt DN224 -750-1000Pa Aufhänge-Auflagekonstruktion schallg.**
STLB-Bau 2025-10 075
DN 224,
Menge: 2,000 m
Kostenträger: 431

**02.03.0017 Luftltg rund ATC3 Stahl verz geschweißt DN250 -750-1000Pa Aufhänge-Auflagekonstruktion schallg.**
STLB-Bau 2025-10 075
DN 250,
Menge: 42,000 m
Kostenträger: 431

**02.03.0018 Luftltg rund ATC3 Stahl verz geschweißt DN315 -750-1000Pa Aufhänge-Auflagekonstruktion schallg.**
STLB-Bau 2025-10 075
DN 315,
Menge: 38,000 m
Kostenträger: 431

**02.03.0019 Bogen Luftleitg rund 90Grad Stahl verz DN80 Segmente**
STLB-Bau 2025-10 075
Bogen, für Luftleitung, rund, Luftdichtheitsklasse ATC3 DIN EN 16798-3, Biegeradius größer gleich 1 DN, 90 Grad, Maße DIN EN 1506, aus verzinktem Stahl, DN 80, aus Segmenten, mit Einsteckenden, mit Lippendichtung, geschraubt/genietet, mit Dichtungsband, min./max. Temperatur der geförderten Luft -15 bis 40 Grad C, Druckbereich von -750 bis 1000 Pa, mit Aufhänge-/Auflagekonstruktion DIN EN 12236, schallgedämmt, befestigen mit Befestigungsmitteln mit bauaufsichtlichem Nachweis einschl. Bohrungen, Befestigungsuntergrund Stahlbeton.
Menge: 2,000 St
Kostenträger: 431

**02.03.0020 Bogen Luftleitg rund 90Grad Stahl verz DN100 Segmente**
STLB-Bau 2025-10 075
DN 100,
Menge: 59,000 St
Kostenträger: 431

**02.03.0021 Bogen Luftleitg rund 90Grad Stahl verz DN125 Segmente**
STLB-Bau 2025-10 075
DN 125,
Menge: 25,000 St
Kostenträger: 431

**02.03.0022 Bogen Luftleitg rund 90Grad Stahl verz DN140 Segmente**
STLB-Bau 2025-10 075
DN 140,
Menge: 2,000 St
Kostenträger: 431

**02.03.0023 Bogen Luftleitg rund 90Grad Stahl verz DN160 Segmente**
STLB-Bau 2025-10 075
DN 160,
Menge: 5,000 St
Kostenträger: 431

**02.03.0024 Bogen Luftleitg rund 90Grad Stahl verz DN180 Segmente**
STLB-Bau 2025-10 075
DN 180,
Menge: 3,000 St
Kostenträger: 431

**02.03.0025 Bogen Luftleitg rund 90Grad Stahl verz DN200 Segmente**
STLB-Bau 2025-10 075
DN 200,
Menge: 10,000 St
Kostenträger: 431

**02.03.0026 Bogen Luftleitg rund 90Grad Stahl verz DN224 Segmente**
STLB-Bau 2025-10 075
DN 224,
Menge: 1,000 St
Kostenträger: 431

**02.03.0027 Bogen Luftleitg rund 90Grad Stahl verz DN250 Segmente**
STLB-Bau 2025-10 075
DN 250,
Menge: 10,000 St
Kostenträger: 431

**02.03.0028 Bogen Luftleitg rund 90Grad Stahl verz DN315 Segmente**
STLB-Bau 2025-10 075
DN 315,
Menge: 4,000 St
Kostenträger: 431

**02.03.0029 Bogen Luftleitg rund 45Grad Stahl verz DN80 Segmente**
STLB-Bau 2025-10 075
Bogen, für Luftleitung, rund, Luftdichtheitsklasse ATC3 DIN EN 16798-3, Biegeradius größer gleich 1 DN, 45 Grad, Maße DIN EN 1506, aus verzinktem Stahl, DN 80, aus Segmenten, mit Einsteckenden, mit Lippendichtung, geschraubt/genietet, mit Dichtungsband, min./max. Temperatur der geförderten Luft -15 bis 40 Grad C, Druckbereich von -750 bis 1000 Pa, mit Aufhänge-/Auflagekonstruktion DIN EN 12236, schallgedämmt, befestigen mit Befestigungsmitteln mit bauaufsichtlichem Nachweis einschl. Bohrungen, Befestigungsuntergrund Stahlbeton.
Menge: 2,000 St
Kostenträger: 431

**02.03.0030 Bogen Luftleitg rund 45Grad Stahl verz DN100 Segmente**
STLB-Bau 2025-10 075
DN 100,
Menge: 5,000 St
Kostenträger: 431

**02.03.0031 Bogen Luftleitg rund 45Grad Stahl verz DN125 Segmente**
STLB-Bau 2025-10 075
DN 125,
Menge: 5,000 St
Kostenträger: 431

**02.03.0032 Bogen Luftleitg rund 45Grad Stahl verz DN140 Segmente**
STLB-Bau 2025-10 075
DN 140,
Menge: 3,000 St
Kostenträger: 431

**02.03.0033 Bogen Luftleitg rund 45Grad Stahl verz DN160 Segmente**
STLB-Bau 2025-10 075
DN 160,
Menge: 3,000 St
Kostenträger: 431

**02.03.0034 Bogen Luftleitg rund 45Grad Stahl verz DN180 Segmente**
STLB-Bau 2025-10 075
DN 180,
Menge: 2,000 St
Kostenträger: 431

**02.03.0035 Bogen Luftleitg rund 45Grad Stahl verz DN200 Segmente**
STLB-Bau 2025-10 075
DN 200,
Menge: 5,000 St
Kostenträger: 431

**02.03.0036 Bogen Luftleitg rund 45Grad Stahl verz DN224 Segmente**
STLB-Bau 2025-10 075
DN 224,
Menge: 2,000 St
Kostenträger: 431

**02.03.0037 Bogen Luftleitg rund 45Grad Stahl verz DN250 Segmente**
STLB-Bau 2025-10 075
DN 250,
Menge: 2,000 St
Kostenträger: 431

**02.03.0038 Bogen Luftleitg rund 45Grad Stahl verz DN315 Segmente**
STLB-Bau 2025-10 075
DN 315,
Menge: 2,000 St
Kostenträger: 431

**02.03.0039 Abzweigstück Luftleitg rund 90Grad Stahl verz DN80 symmetrisch**
STLB-Bau 2025-10 075
Abzweigstück, für Luftleitung, rund, Luftdichtheitsklasse ATC3 DIN EN 16798-3, 90 Grad, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**02.03.0040 Abzweigstück Luftleitg rund 90Grad Stahl verz DN100 symmetrisch**
STLB-Bau 2025-10 075
größter DN 100,
Menge: 5,000 St
Kostenträger: 431

**02.03.0041 Abzweigstück Luftleitg rund 90Grad Stahl verz DN125 symmetrisch**
STLB-Bau 2025-10 075
größter DN 125,
Menge: 5,000 St
Kostenträger: 431

**02.03.0042 Abzweigstück Luftleitg rund 90Grad Stahl verz DN140 symmetrisch**
STLB-Bau 2025-10 075
größter DN 140,
Menge: 1,000 St
Kostenträger: 431

**02.03.0043 Abzweigstück Luftleitg rund 90Grad Stahl verz DN160 symmetrisch**
STLB-Bau 2025-10 075
größter DN 160,
Menge: 2,000 St
Kostenträger: 431

**02.03.0044 Abzweigstück Luftleitg rund 90Grad Stahl verz DN180 symmetrisch**
STLB-Bau 2025-10 075
größter DN 180,
Menge: 2,000 St
Kostenträger: 431

**02.03.0045 Abzweigstück Luftleitg rund 90Grad Stahl verz DN200 symmetrisch**
STLB-Bau 2025-10 075
größter DN 200,
Menge: 3,000 St
Kostenträger: 431

**02.03.0046 Abzweigstück Luftleitg rund 90Grad Stahl verz DN224 symmetrisch**
STLB-Bau 2025-10 075
größter DN 224,
Menge: 1,000 St
Kostenträger: 431

**02.03.0047 Abzweigstück Luftleitg rund 90Grad Stahl verz DN250 symmetrisch**
STLB-Bau 2025-10 075
größter DN 250,
Menge: 3,000 St
Kostenträger: 431

**02.03.0048 Abzweigstück Luftleitg rund 90Grad Stahl verz DN315 symmetrisch**
STLB-Bau 2025-10 075
größter DN 315,
Menge: 2,000 St
Kostenträger: 431

**02.03.0049 Abzweigstück Luftleitg rund 45Grad Stahl verz DN80 symmetrisch**
*** Bezugsbeschreibung
STLB-Bau 2025-10 075
Abzweigstück, für Luftleitung, rund, Luftdichtheitsklasse ATC3 DIN EN 16798-3, 45 Grad, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**02.03.0050 Abzweigstück Luftleitg rund 45Grad Stahl verz DN100 symmetrisch**
STLB-Bau 2025-10 075
größter DN 100,
Menge: 5,000 St
Kostenträger: 431

**02.03.0051 Abzweigstück Luftleitg rund 45Grad Stahl verz DN125 symmetrisch**
STLB-Bau 2025-10 075
größter DN 125,
Menge: 5,000 St
Kostenträger: 431

**02.03.0052 Abzweigstück Luftleitg rund 45Grad Stahl verz DN140 symmetrisch**
STLB-Bau 2025-10 075
größter DN 140,
Menge: 2,000 St
Kostenträger: 431

**02.03.0053 Abzweigstück Luftleitg rund 45Grad Stahl verz DN160 symmetrisch**
STLB-Bau 2025-10 075
größter DN 160,
Menge: 2,000 St
Kostenträger: 431

**02.03.0054 Abzweigstück Luftleitg rund 45Grad Stahl verz DN180 symmetrisch**
STLB-Bau 2025-10 075
größter DN 180,
Menge: 1,000 St
Kostenträger: 431

**02.03.0055 Abzweigstück Luftleitg rund 45Grad Stahl verz DN200 symmetrisch**
STLB-Bau 2025-10 075
größter DN 200,
Menge: 3,000 St
Kostenträger: 431

**02.03.0056 Abzweigstück Luftleitg rund 45Grad Stahl verz DN224 symmetrisch**
STLB-Bau 2025-10 075
größter DN 224,
Menge: 1,000 St
Kostenträger: 431

**02.03.0057 Abzweigstück Luftleitg rund 45Grad Stahl verz DN250 symmetrisch**
STLB-Bau 2025-10 075
größter DN 250,
Menge: 3,000 St
Kostenträger: 431

**02.03.0058 Abzweigstück Luftleitg rund 45Grad Stahl verz DN315 symmetrisch**
*** wie Position 02.03.0049
STLB-Bau 2025-10 075
größter DN 315,
Menge: 2,000 St
Kostenträger: 431

**02.03.0059 Übergangsstück Luftleitg rund konisch Stahl verz DN80 symmetrisch**
STLB-Bau 2025-10 075
Übergangsstück, für Luftleitung, rund, Luftdichtheitsklasse ATC3 DIN EN 16798-3, konisch, Maße DIN EN 1506, aus verzinktem Stahl, größter DN 80, symmetrisch, mit Einsteckenden, mit Lippendichtung, geschraubt/genietet, mit Dichtungsband, min./max. Temperatur der geförderten Luft -15 bis 40 Grad C, Druckbereich von -750 bis 1000 Pa, mit Aufhänge-/Auflagekonstruktion DIN EN 12236, schallgedämmt, befestigen mit Befestigungsmitteln mit bauaufsichtlichem Nachweis einschl. Bohrungen, Befestigungsuntergrund Stahlbeton.
Menge: 1,000 St
Kostenträger: 431

**02.03.0060 Übergangsstück Luftleitg rund konisch Stahl verz DN100 symmetrisch**
STLB-Bau 2025-10 075
größter DN 100,
Menge: 2,000 St
Kostenträger: 431

**02.03.0061 Übergangsstück Luftleitg rund konisch Stahl verz DN125 symmetrisch**
STLB-Bau 2025-10 075
größter DN 125,
Menge: 14,000 St
Kostenträger: 431

**02.03.0062 Übergangsstück Luftleitg rund konisch Stahl verz DN140 symmetrisch**
STLB-Bau 2025-10 075
größter DN 140,
Menge: 2,000 St
Kostenträger: 431

**02.03.0063 Übergangsstück Luftleitg rund konisch Stahl verz DN160 symmetrisch**
STLB-Bau 2025-10 075
größter DN 160,
Menge: 8,000 St
Kostenträger: 431

**02.03.0064 Übergangsstück Luftleitg rund konisch Stahl verz DN180 symmetrisch**
STLB-Bau 2025-10 075
größter DN 180,
Menge: 1,000 St
Kostenträger: 431

**02.03.0065 Übergangsstück Luftleitg rund konisch Stahl verz DN200 symmetrisch**
STLB-Bau 2025-10 075
größter DN 200,
Menge: 8,000 St
Kostenträger: 431

**02.03.0066 Übergangsstück Luftleitg rund konisch Stahl verz DN224 symmetrisch**
STLB-Bau 2025-10 075
größter DN 224,
Menge: 1,000 St
Kostenträger: 431

**02.03.0067 Übergangsstück Luftleitg rund konisch Stahl verz DN250 symmetrisch**
STLB-Bau 2025-10 075
größter DN 250,
Menge: 2,000 St
Kostenträger: 431

**02.03.0068 Übergangsstück Luftleitg rund konisch Stahl verz DN315 symmetrisch**
STLB-Bau 2025-10 075
größter DN 315,
Menge: 7,000 St
Kostenträger: 431

**02.03.0069 Sattelstutzen Luftleitg rund 90Grad Stahl verz DN80**
*** Bezugsbeschreibung
STLB-Bau 2025-10 075
Sattelstutzen, für Luftleitung, rund, Luftdichtheitsklasse ATC3 DIN EN 16798-3, 90 Grad, aus verzinktem Stahl, DN 80, geschraubt/genietet, mit Dichtungsband, min./max. Temperatur der geförderten Luft -15 bis 40 Grad C, Druckbereich von -750 bis 1000 Pa, mit Aufhänge-/Auflagekonstruktion DIN EN 12236, schallgedämmt, befestigen mit Befestigungsmitteln mit bauaufsichtlichem Nachweis einschl. Bohrungen, Befestigungsuntergrund Stahlbeton.
Menge: 1,000 St
Kostenträger: 431

**02.03.0070 Sattelstutzen Luftleitg rund 90Grad Stahl verz DN100**
STLB-Bau 2025-10 075
DN 100,
Menge: 3,000 St
Kostenträger: 431

**02.03.0071 Sattelstutzen Luftleitg rund 90Grad Stahl verz DN125**
STLB-Bau 2025-10 075
DN 125,
Menge: 3,000 St
Kostenträger: 431

**02.03.0072 Sattelstutzen Luftleitg rund 90Grad Stahl verz DN140**
STLB-Bau 2025-10 075
DN 140,
Menge: 1,000 St
Kostenträger: 431

**02.03.0073 Sattelstutzen Luftleitg rund 90Grad Stahl verz DN160**
STLB-Bau 2025-10 075
DN 160,
Menge: 2,000 St
Kostenträger: 431

**02.03.0074 Sattelstutzen Luftleitg rund 90Grad Stahl verz DN180**
STLB-Bau 2025-10 075
DN 180,
Menge: 2,000 St
Kostenträger: 431

**02.03.0075 Sattelstutzen Luftleitg rund 90Grad Stahl verz DN200**
STLB-Bau 2025-10 075
DN 200,
Menge: 3,000 St
Kostenträger: 431

**02.03.0076 Sattelstutzen Luftleitg rund 90Grad Stahl verz DN224**
STLB-Bau 2025-10 075
DN 224,
Menge: 1,000 St
Kostenträger: 431

**02.03.0077 Sattelstutzen Luftleitg rund 90Grad Stahl verz DN250**
STLB-Bau 2025-10 075
DN 250,
Menge: 2,000 St
Kostenträger: 431

**02.03.0078 Sattelstutzen Luftleitg rund 90Grad Stahl verz DN315**
*** wie Position 02.03.0069
STLB-Bau 2025-10 075
DN 315,
Menge: 2,000 St
Kostenträger: 431

**02.03.0079 Enddeckel Luftleitg rund Stahl verz DN80**
*** Bezugsbeschreibung
STLB-Bau 2025-10 075
Enddeckel, für Luftleitung, rund Luftdichtheitsklasse ATC3 DIN EN 16798-3, Maße DIN EN 1506, aus verzinktem Stahl, DN 80, zum Einstecken, mit Lippendichtung, min./max. Temperatur der geförderten Luft -15 bis 40 Grad C, Druckbereich von -750 bis 1000 Pa, mit Aufhänge-/Auflagekonstruktion DIN EN 12236, schallgedämmt, befestigen mit Befestigungsmitteln mit bauaufsichtlichem Nachweis einschl. Bohrungen, Befestigungsuntergrund Stahlbeton.
Menge: 1,000 St
Kostenträger: 431

**02.03.0080 Enddeckel Luftleitg rund Stahl verz DN100**
STLB-Bau 2025-10 075
DN 100,
Menge: 5,000 St
Kostenträger: 431

**02.03.0081 Enddeckel Luftleitg rund Stahl verz DN125**
STLB-Bau 2025-10 075
DN 125,
Menge: 4,000 St
Kostenträger: 431

**02.03.0082 Enddeckel Luftleitg rund Stahl verz DN140**
STLB-Bau 2025-10 075
DN 140,
Menge: 1,000 St
Kostenträger: 431

**02.03.0083 Enddeckel Luftleitg rund Stahl verz DN160**
STLB-Bau 2025-10 075
DN 160,
Menge: 3,000 St
Kostenträger: 431

**02.03.0084 Enddeckel Luftleitg rund Stahl verz DN180**
STLB-Bau 2025-10 075
DN 180,
Menge: 2,000 St
Kostenträger: 431

**02.03.0085 Enddeckel Luftleitg rund Stahl verz DN200**
STLB-Bau 2025-10 075
DN 200,
Menge: 2,000 St
Kostenträger: 431

**02.03.0086 Enddeckel Luftleitg rund Stahl verz DN224**
STLB-Bau 2025-10 075
DN 224,
Menge: 1,000 St
Kostenträger: 431

**02.03.0087 Enddeckel Luftleitg rund Stahl verz DN250**
STLB-Bau 2025-10 075
DN 250,
Menge: 2,000 St
Kostenträger: 431

**02.03.0088 Enddeckel Luftleitg rund Stahl verz DN315**
*** wie Position 02.03.0079
STLB-Bau 2025-10 075
DN 315,
Menge: 1,000 St
Kostenträger: 431

**02.03.0089 Reinigungsdeckel Luftleitg rund Stahl verz DN80**
*** Bezugsbeschreibung
STLB-Bau 2025-10 075
Reinigungsdeckel, für Luftleitung, rund, Luftdichtheitsklasse ATC3 DIN EN 16798-3, aus verzinktem Stahl, DN 80, zum Einstecken, mit Lippendichtung, min./max. Temperatur der geförderten Luft -15 bis 40 Grad C, Druckbereich von -750 bis 1000 Pa, mit Aufhänge-/Auflagekonstruktion DIN EN 12236, schallgedämmt, befestigen mit Befestigungsmitteln mit bauaufsichtlichem Nachweis einschl. Bohrungen, Befestigungsuntergrund Stahlbeton.
Menge: 2,000 St
Kostenträger: 431

**02.03.0090 Reinigungsdeckel Luftleitg rund Stahl verz DN100**
STLB-Bau 2025-10 075
DN 100,
Menge: 12,000 St
Kostenträger: 431

**02.03.0091 Reinigungsdeckel Luftleitg rund Stahl verz DN125**
STLB-Bau 2025-10 075
DN 125,
Menge: 12,000 St
Kostenträger: 431

**02.03.0092 Reinigungsdeckel Luftleitg rund Stahl verz DN140**
STLB-Bau 2025-10 075
DN 140,
Menge: 2,000 St
Kostenträger: 431

**02.03.0093 Reinigungsdeckel Luftleitg rund Stahl verz DN160**
STLB-Bau 2025-10 075
DN 160,
Menge: 10,000 St
Kostenträger: 431

**02.03.0094 Reinigungsdeckel Luftleitg rund Stahl verz DN180**
STLB-Bau 2025-10 075
DN 180,
Menge: 2,000 St
Kostenträger: 431

**02.03.0095 Reinigungsdeckel Luftleitg rund Stahl verz DN200**
STLB-Bau 2025-10 075
DN 200,
Menge: 10,000 St
Kostenträger: 431

**02.03.0096 Reinigungsdeckel Luftleitg rund Stahl verz DN224**
STLB-Bau 2025-10 075
DN 224,
Menge: 3,000 St
Kostenträger: 431

**02.03.0097 Reinigungsdeckel Luftleitg rund Stahl verz DN250**
STLB-Bau 2025-10 075
DN 250,
Menge: 2,000 St
Kostenträger: 431

**02.03.0098 Reinigungsdeckel Luftleitg rund Stahl verz DN315**
*** wie Position 02.03.0089
STLB-Bau 2025-10 075
DN 315,
Menge: 2,000 St
Kostenträger: 431

**02.03.0099 Muffe Luftleitg rund Stahl verz DN80**
STLB-Bau 2025-10 075
Muffe, für Luftleitung, rund Luftdichtheitsklasse ATC3 DIN EN 16798-3, Maße DIN EN 1506, aus verzinktem Stahl, DN 80, mit Flansch, geschraubt/genietet, mit Dichtungsband, min./max. Temperatur der geförderten Luft -15 bis 40 Grad C, Druckbereich von -750 bis 1000 Pa, mit Aufhänge-/Auflagekonstruktion DIN EN 12236, schallgedämmt, befestigen mit Befestigungsmitteln mit bauaufsichtlichem Nachweis einschl. Bohrungen, Befestigungsuntergrund Stahlbeton.
Menge: 2,000 St
Kostenträger: 431

**02.03.0100 Muffe Luftleitg rund Stahl verz DN100**
STLB-Bau 2025-10 075
DN 100,
Menge: 5,000 St
Kostenträger: 431

**02.03.0101 Muffe Luftleitg rund Stahl verz DN125**
STLB-Bau 2025-10 075
DN 125,
Menge: 17,000 St
Kostenträger: 431

**02.03.0102 Muffe Luftleitg rund Stahl verz DN140**
STLB-Bau 2025-10 075
DN 140,
Menge: 2,000 St
Kostenträger: 431

**02.03.0103 Muffe Luftleitg rund Stahl verz DN160**
STLB-Bau 2025-10 075
DN 160,
Menge: 8,000 St
Kostenträger: 431

**02.03.0104 Muffe Luftleitg rund Stahl verz DN180**
STLB-Bau 2025-10 075
DN 180,
Menge: 1,000 St
Kostenträger: 431

**02.03.0105 Muffe Luftleitg rund Stahl verz DN200**
STLB-Bau 2025-10 075
DN 200,
Menge: 10,000 St
Kostenträger: 431

**02.03.0106 Muffe Luftleitg rund Stahl verz DN224**
STLB-Bau 2025-10 075
DN 224,
Menge: 2,000 St
Kostenträger: 431

**02.03.0107 Muffe Luftleitg rund Stahl verz DN250**
STLB-Bau 2025-10 075
DN 250,
Menge: 6,000 St
Kostenträger: 431

**02.03.0108 Muffe Luftleitg rund Stahl verz DN315**
STLB-Bau 2025-10 075
DN 315,
Menge: 3,000 St
Kostenträger: 431

**02.03.0109 Bundkragen Luftleitg rund Stahl verz DN80**
*** Bezugsbeschreibung
STLB-Bau 2025-10 075
Bundkragen, für Luftleitung, rund, Luftdichtheitsklasse ATC3 DIN EN 16798-3, aus verzinktem Stahl, DN 80, zum Einstecken, mit Lippendichtung, min./max. Temperatur der geförderten Luft -15 bis 40 Grad C, Druckbereich von -750 bis 1000 Pa, mit Aufhänge-/Auflagekonstruktion DIN EN 12236, schallgedämmt, befestigen mit Befestigungsmitteln mit bauaufsichtlichem Nachweis einschl. Bohrungen, Befestigungsuntergrund Stahlbeton.
Menge: 2,000 St
Kostenträger: 431

**02.03.0110 Bundkragen Luftleitg rund Stahl verz DN100**
STLB-Bau 2025-10 075
DN 100,
Menge: 25,000 St
Kostenträger: 431

**02.03.0111 Bundkragen Luftleitg rund Stahl verz DN125**
STLB-Bau 2025-10 075
DN 125,
Menge: 21,000 St
Kostenträger: 431

**02.03.0112 Bundkragen Luftleitg rund Stahl verz DN140**
STLB-Bau 2025-10 075
DN 140,
Menge: 2,000 St
Kostenträger: 431

**02.03.0113 Bundkragen Luftleitg rund Stahl verz DN160**
STLB-Bau 2025-10 075
DN 160,
Menge: 5,000 St
Kostenträger: 431

**02.03.0114 Bundkragen Luftleitg rund Stahl verz DN180**
STLB-Bau 2025-10 075
DN 180,
Menge: 1,000 St
Kostenträger: 431

**02.03.0115 Bundkragen Luftleitg rund Stahl verz DN200**
STLB-Bau 2025-10 075
DN 200,
Menge: 11,000 St
Kostenträger: 431

**02.03.0116 Bundkragen Luftleitg rund Stahl verz DN224**
STLB-Bau 2025-10 075
DN 224,
Menge: 1,000 St
Kostenträger: 431

**02.03.0117 Bundkragen Luftleitg rund Stahl verz DN250**
STLB-Bau 2025-10 075
DN 250,
Menge: 11,000 St
Kostenträger: 431

**02.03.0118 Bundkragen Luftleitg rund Stahl verz DN315**
*** wie Position 02.03.0109
STLB-Bau 2025-10 075
DN 315,
Menge: 2,000 St
Kostenträger: 431

**02.03.0119 Steckverbinder Luftleitg rund Stahl verz DN80**
*** Bezugsbeschreibung
STLB-Bau 2025-10 075
Steckverbinder, für Luftleitung, rund, Luftdichtheitsklasse ATC3 DIN EN 16798-3, Maße DIN EN 1506, aus verzinktem Stahl, DN 80, mit Flansch, geschraubt/genietet, mit Dichtungsband, min./max. Temperatur der geförderten Luft -15 bis 40 Grad C, Druckbereich von -750 bis 1000 Pa, mit Aufhänge-/Auflagekonstruktion DIN EN 12236, schallgedämmt, befestigen mit Befestigungsmitteln mit bauaufsichtlichem Nachweis einschl. Bohrungen, Befestigungsuntergrund Stahlbeton.
Menge: 2,000 St
Kostenträger: 431

**02.03.0120 Steckverbinder Luftleitg rund Stahl verz DN100**
STLB-Bau 2025-10 075
DN 100,
Menge: 25,000 St
Kostenträger: 431

**02.03.0121 Steckverbinder Luftleitg rund Stahl verz DN125**
STLB-Bau 2025-10 075
DN 125,
Menge: 21,000 St
Kostenträger: 431

**02.03.0122 Steckverbinder Luftleitg rund Stahl verz DN140**
STLB-Bau 2025-10 075
DN 140,
Menge: 2,000 St
Kostenträger: 431

**02.03.0123 Steckverbinder Luftleitg rund Stahl verz DN160**
STLB-Bau 2025-10 075
DN 160,
Menge: 5,000 St
Kostenträger: 431

**02.03.0124 Steckverbinder Luftleitg rund Stahl verz DN180**
STLB-Bau 2025-10 075
DN 180,
Menge: 2,000 St
Kostenträger: 431

**02.03.0125 Steckverbinder Luftleitg rund Stahl verz DN200**
STLB-Bau 2025-10 075
DN 200,
Menge: 11,000 St
Kostenträger: 431

**02.03.0126 Steckverbinder Luftleitg rund Stahl verz DN224**
STLB-Bau 2025-10 075
DN 224,
Menge: 1,000 St
Kostenträger: 431

**02.03.0127 Steckverbinder Luftleitg rund Stahl verz DN250**
STLB-Bau 2025-10 075
DN 250,
Menge: 11,000 St
Kostenträger: 431

**02.03.0128 Steckverbinder Luftleitg rund Stahl verz DN315**
*** wie Position 02.03.0119
STLB-Bau 2025-10 075
DN 315,
Menge: 2,000 St
Kostenträger: 431

**02.03.0129 Luftltg rund flexibel Alu DN80 ATC3 Aufhänge-Auflagekonstruktion schallg.**
STLB-Bau 2025-10 075
Luftleitung, rund, flexibel, aus Aluminium, Ausführung A DIN EN 13180, DN 80, Form- und Verbindungsstücke werden gesondert vergütet, min./max. Temperatur der geförderten Luft -15 bis 40 Grad C, Luftdichtheitsklasse ATC3 DIN EN 16798-3, mit Aufhänge-/Auflagekonstruktion DIN EN 12236, schallgedämmt, befestigen mit Befestigungsmitteln mit bauaufsichtlichem Nachweis einschl. Bohrungen, Befestigungsuntergrund Stahlbeton.
Menge: 3,000 m
Kostenträger: 431

**02.03.0130 Luftltg rund flexibel Alu DN100 ATC3 Aufhänge-Auflagekonstruktion schallg.**
STLB-Bau 2025-10 075
DN 100,
Menge: 14,000 m
Kostenträger: 431

**02.03.0131 Luftltg rund flexibel Alu DN125 ATC3 Aufhänge-Auflagekonstruktion schallg.**
STLB-Bau 2025-10 075
DN 125,
Menge: 3,000 m
Kostenträger: 431

**02.03.0132 Luftltg rund flexibel Alu DN140 ATC3 Aufhänge-Auflagekonstruktion schallg.**
STLB-Bau 2025-10 075
DN 140,
Menge: 2,000 m
Kostenträger: 431

**02.03.0133 Luftltg rund flexibel Alu DN160 ATC3 Aufhänge-Auflagekonstruktion schallg.**
STLB-Bau 2025-10 075
DN 160,
Menge: 3,000 m
Kostenträger: 431

**02.03.0134 Luftltg rund flexibel Alu DN180 ATC3 Aufhänge-Auflagekonstruktion schallg.**
STLB-Bau 2025-10 075
DN 180,
Menge: 2,000 m
Kostenträger: 431

**02.03.0135 Luftltg rund flexibel Alu DN200 ATC3 Aufhänge-Auflagekonstruktion schallg.**
STLB-Bau 2025-10 075
DN 200,
Menge: 2,000 m
Kostenträger: 431

**02.03.0136 Luftltg rund flexibel Alu DN224 ATC3 Aufhänge-Auflagekonstruktion schallg.**
STLB-Bau 2025-10 075
DN 224,
Menge: 1,000 m
Kostenträger: 431

**02.03.0137 Luftltg rund flexibel Alu DN250 ATC3 Aufhänge-Auflagekonstruktion schallg.**
STLB-Bau 2025-10 075
DN 250,
Menge: 2,000 m
Kostenträger: 431

**02.03.0138 Luftltg rund flexibel Alu DN315 ATC3 Aufhänge-Auflagekonstruktion schallg.**
STLB-Bau 2025-10 075
DN 315,
Menge: 3,000 m
Kostenträger: 431

**02.03.0139 Aufhänge-Stützkonstruktion Luftltg Stahl verz**
STLB-Bau 2025-10 075
Aufhänge- und Stützkonstruktion für Luftleitungen, aus verzinktem Stahl, mit schalldämmender Zwischenlage aus Profilgummi, einschl. Decken-/Mauerwerksbefestigung, befestigen mit Befestigungsmitteln mit bauaufsichtlichem Nachweis einschl. Bohrungen, einschl. statischem Nachweis.
Menge: 35,000 kg
Kostenträger: 431

**02.03.0140 Konstruktion Winkelkonsolen Knotenbleche Stahl verz Stütz-Hänge-Trag-Sonderbefestigung Ausladung 250-300mm**
STLB-Bau 2025-10 042
Konstruktion aus Winkelkonsolen, Knotenblechen und Abschlussverbindungsprofilen, aus verzinktem Stahl, für Stütz-, Hänge-, Trag- und Sonderbefestigung, Ausladung über 250 bis 300 mm, der rechnerische Nachweis der Tragfähigkeit ist auf Verlangen vorzulegen.
Menge: 3,000 St
Kostenträger: 431

**02.03.0141 Konstruktion Winkelkonsolen Knotenbleche Stahl verz Stütz-Hänge-Trag-Sonderbefestigung Ausladung 300-350mm**
STLB-Bau 2025-10 042
Ausladung über 300 bis 350 mm,
Menge: 3,000 St
Kostenträger: 431

**02.03.0142 Konstruktion Winkelkonsolen Knotenbleche Stahl verz Stütz-Hänge-Trag-Sonderbefestigung Ausladung 500-600mm**
STLB-Bau 2025-10 042
Ausladung über 500 bis 600 mm,
Menge: 3,000 St
Kostenträger: 431

**02.03.0143 C-Profilschiene Stahl verz Stütz-Hänge-Trag-Sonderbefestigung B 30mm D 2mm**
STLB-Bau 2025-10 042
C-Profilschiene (Ankerschiene), aus verzinktem Stahl, für Stütz-, Hänge-, Trag- und Sonderbefestigung, Profilbreite 30 mm, Profildicke mind. 2 mm, der rechnerische Nachweis der Tragfähigkeit ist auf Verlangen vorzulegen.
Menge: 25,000 m
Kostenträger: 431

**02.03.0144 C-Profilschiene Stahl verz Stütz-Hänge-Trag-Sonderbefestigung B 40mm D 2mm**
STLB-Bau 2025-10 042
Profilbreite 40 mm,
Menge: 25,000 m
Kostenträger: 431

**02.03.0145 Form-Hohlprofilstahlkonstruktion Stahl verz Stütz-Hänge-Trag-Sonderbefestigung**
STLB-Bau 2025-10 042
Form-/Hohlprofilstahlkonstruktion, aus verzinktem Stahl, für Stütz-, Hänge-, Trag- und Sonderbefestigung, schallentkoppelt gelagert, der rechnerische Nachweis der Tragfähigkeit ist auf Verlangen vorzulegen.
Menge: 30,000 kg
Kostenträger: 431

**02.03.0146 Welldrahtgitter 0,2 bis 0,5 m²**
Welldrahtgitter
verschiedenen freien Querschnitten als Kanalabschluss, nach Bedarf in
die Lüftungskanäle eingebaut, in Einzelgrössen von 0,2 bis 0,5 m2
bestehend aus verzinkten Stahlblech mit Rahmen, einschl. Befestigung
Menge: 3,000 m2
Kostenträger: 431

**02.03.0147 Welldrahtgitter 0,5 bis 1,0 m²**
Welldrahtgitter 0,5 bis 1,0 m2
Menge: 3,000 m2
Kostenträger: 431

**02.03.0148 Dichtungsprofil**
Abdeck- und Dichtungsprofil in Einzellängen für Wanddurchführungen von
Luftkanälen aus verzinktem Stahlblech, einmal 90Grad gekantet, Länge der Schenkel 100mm/100 mm, eine Seite mittels Nieten am Kanal befestigt, zweite Seite mittels 10 mm starken unverrottbarem Gummistreifen an Wand bzw. bauseits vorgegeben Wandelement gedrückt, kompl.
Menge: 10,000 m
Kostenträger: 431

**02.03.0149 Lochblech**
Lochblech mit Langlöchern  und verschiedenen freien Querschnitten zur
Luftmengendrosselung, nach Bedarf in die Lüftkanäle eingebaut,
Kantenlänge des Kanals über 500 bis 1000 mm,
bestehend aus zugeschnittenen verzinkten gelochten Stahlblech, 1,0 mm Stärke, entgratet, mit 30% freiem Querschnitt, einschl. Befestigung
Menge: 3,000 m2
Kostenträger: 431

**02.03.0150 Thermometer 0 bis 50Grad C**
Zeigerthermometer
mit Eintauchhülse bzw. Einbauflansch justierbar, Gehäuse aus rostfreiem
Material, zum Einbau in Luftkanäle

Anzeigebereich:  0-50 Grad C
Gehäusedurchmesser: 100 mm
Menge: 5,000 St
Kostenträger: 431

**02.03.0151 Thermometer -30 bis 50Grad C**
Anzeigebereich -30 bis 50 Grad C.
Menge: 5,000 St
Kostenträger: 431

**02.03.0152 Entwässerungsanschluss**
Entwässerungsanschlüsse an Blechkanälen
herstellen, einschl. Bohrung im Kanal erstellen und
Einschweißen einer 100 mm langen Muffe 1",  einschl. Stopfen
Menge: 2,000 St
Kostenträger: 431

**02.03.0153 Prüftstutzen**
Einbau von Prüfstutzen am Lüftungskanal für die erforderlichen Messungen nach DIN und Funktionsmessung, normgerecht
eingebaut mit Verschlusskappe
Menge: 30,000 St
Kostenträger: 431

**02.03.0154 Messstellen**
Einbau von Messstellen in Lüftungskanäle und Rohre für Fühler, Thermostate usw. einschl. Form- und Verbindungsstücke,
Befestigungs- und Dichtungsmaterial, Einbau nach Vorgabe Regelung
Menge: 30,000 St
Kostenträger: 431

#### 02.04 Dämmung Lüftungsanlagen (KG 431)

**02.04.0001 Wärmedämmung Luftltg Kanten-L bis 500mm Gebäude Mineralwolle AS-Qualität Drahtnetzmatte D 30mm**
STLB-Bau 2025-10 047
Wärmedämmung ohne Ummantelung DIN 4140 an haus- und betriebstechnischen Anlagen, an Luftleitung, rechteckig, Maße DIN EN 1505, Kantenlänge bis 500 mm, Mindestabstände DIN 4140 sind nicht eingehalten, im Gebäude, Dämmung aus Mineralwolle DIN EN 14303, AS-Qualität, als Drahtnetzmatte, einlagig, Dämmschichtdicke 30 mm, Brandverhaltensklasse DIN EN 13501-1 A1 (nichtbrennbar), Wärmeleitfähigkeit 0,040 W/(mK) bei 40 Grad C Mitteltemperatur DIN EN 12667, kaschiert mit Alufolie, Arbeitshöhe des Montageortes bis 5,5 m über der Standfläche des hierfür erforderlichen Gerüstes, Gerüst wird gesondert vergütet.
Menge: 3,000 m2
Kostenträger: 431

**02.04.0002 Wärmedämmung Luftltg Kanten-L 500-1000mm Gebäude Mineralwolle AS-Qualität Drahtnetzmatte D 30mm**
STLB-Bau 2025-10 047
Kantenlänge über 500 bis 1000 mm,
Menge: 10,000 m2
Kostenträger: 431

**02.04.0003 Wärmedämmung Luftltg Kanten-L bis 500mm Gebäude Mineralwolle AS-Qualität Drahtnetzmatte D 40mm**
STLB-Bau 2025-10 047
Wärmedämmung ohne Ummantelung DIN 4140 an haus- und betriebstechnischen Anlagen, an Luftleitung, rechteckig, Maße DIN EN 1505, Kantenlänge bis 500 mm, Mindestabstände DIN 4140 sind nicht eingehalten, im Gebäude, Dämmung aus Mineralwolle DIN EN 14303, AS-Qualität, als Drahtnetzmatte, 2-lagig, Gesamtdicke der Dämmlagen 40 mm, Brandverhaltensklasse DIN EN 13501-1 A1 (nichtbrennbar), Wärmeleitfähigkeit 0,040 W/(mK) bei 40 Grad C Mitteltemperatur DIN EN 12667, kaschiert mit Alufolie, Arbeitshöhe des Montageortes bis 5,5 m über der Standfläche des hierfür erforderlichen Gerüstes, Gerüst wird gesondert vergütet.
Menge: 3,000 m2
Kostenträger: 431

**02.04.0004 Wärmedämmung Luftltg Kanten-L 500-1000mm Gebäude Mineralwolle AS-Qualität Drahtnetzmatte D 40mm**
STLB-Bau 2025-10 047
Kantenlänge über 500 bis 1000 mm,
Menge: 10,000 m2
Kostenträger: 431

**02.04.0005 Kältedämmung Luftltg Kanten-L bis 500mm Gebäude flexibler Elastomerschaum D 40mm**
STLB-Bau 2025-10 047
Kältedämmung DIN 4140, an Luftleitung, rechteckig, Maße DIN EN 1505, Kantenlänge bis 500 mm, Mindestabstände DIN 4140 sind nicht eingehalten, im Gebäude, Dämmung aus flexiblem Elastomerschaum DIN EN 14304, 2-lagig, Gesamtdicke der Dämmlagen 40 mm, Baustoffklasse DIN 4102-1 B1 (schwerentflammbar), Wärmeleitfähigkeit 0,033 W/(mK) bei 0 Grad C Mitteltemperatur DIN EN 12667, Wasserdampfdiffusionswiderstandszahl 10000 DIN EN ISO 12629, DIN EN 12086, Arbeitshöhe des Montageortes bis 5,5 m über der Standfläche des hierfür erforderlichen Gerüstes, Gerüst wird gesondert vergütet.
Menge: 3,000 m2
Kostenträger: 431

**02.04.0006 Kältedämmung Luftltg Kanten-L 500-1000mm Gebäude flexibler Elastomerschaum D 40mm**
STLB-Bau 2025-10 047
Kantenlänge über 500 bis 1000 mm,
Menge: 5,000 m2
Kostenträger: 431

**02.04.0007 Kältedämmung Ummantelung Luftltg Kanten-L bis 500mm im Freien flexibler Elastomerschaum D 40mm Mantel prof.Blech Stahl verz**
STLB-Bau 2025-10 047
Kältedämmung einschl. Ummantelung DIN 4140, an Luftleitung, rechteckig, Maße DIN EN 1505, Kantenlänge bis 500 mm, Mindestabstände DIN 4140 sind nicht eingehalten, im Freien, Dämmung aus flexiblem Elastomerschaum DIN EN 14304, 2-lagig, Gesamtdicke der Dämmlagen 40 mm, Baustoffklasse DIN 4102-1 B1 (schwerentflammbar), Wärmeleitfähigkeit 0,033 W/(mK) bei 0 Grad C Mitteltemperatur DIN EN 12667, Wasserdampfdiffusionswiderstandszahl 10000 DIN EN ISO 12629, DIN EN 12086, Ummantelung aus profiliertem Blech, Stahl, feuerverzinkt, Blechdicke 0,6 mm, mit Luftspalt, Überlappungen verschrauben und mit plastischem Dichtstoff abdichten.
Menge: 2,000 m2
Kostenträger: 431

**02.04.0008 Kältedämmung Ummantelung Luftltg Kanten-L 500-1000mm im Freien flexibler Elastomerschaum D 40mm Mantel prof.Blech Stahl verz**
STLB-Bau 2025-10 047
Kantenlänge über 500 bis 1000 mm,
Menge: 2,000 m2
Kostenträger: 431

**02.04.0009 Kältedämmung Ummantelung Luftltg Kanten-L bis 500mm Zentrale flexibler Elastomerschaum D 19mm Mantel prof.Blech Stahl verz**
STLB-Bau 2025-10 047
Kältedämmung einschl. Ummantelung DIN 4140, an Luftleitung, rechteckig, Maße DIN EN 1505, Kantenlänge bis 500 mm, Mindestabstände DIN 4140 sind nicht eingehalten, in Zentrale, Dämmung aus flexiblem Elastomerschaum DIN EN 14304, einlagig, Dämmschichtdicke 19 mm, Baustoffklasse DIN 4102-1 B1 (schwerentflammbar), Wärmeleitfähigkeit 0,033 W/(mK) bei 0 Grad C Mitteltemperatur DIN EN 12667, Wasserdampfdiffusionswiderstandszahl 10000 DIN EN ISO 12629, DIN EN 12086, Ummantelung aus profiliertem Blech, Stahl, feuerverzinkt, Blechdicke 0,6 mm, mit Luftspalt, Überlappungen verschrauben und mit plastischem Dichtstoff abdichten, Arbeitshöhe des Montageortes bis 5,5 m über der Standfläche des hierfür erforderlichen Gerüstes, Gerüst wird gesondert vergütet.
Menge: 3,000 m2
Kostenträger: 431

**02.04.0010 Kältedämmung Ummantelung Luftltg Kanten-L 500-1000mm Zentrale flexibler Elastomerschaum D 19mm Mantel prof.Blech Stahl verz**
STLB-Bau 2025-10 047
Kantenlänge über 500 bis 1000 mm,
Menge: 5,000 m2
Kostenträger: 431

**02.04.0011 Zulage für Ausschnitt von Befestigungspunkten**
Zulage für Ausschnitt von Befestigungspunkten
Zulage für Ausschnitt an Kanal ohne Ummantelung
von Befestigungspunkten.
Menge: 10,000 St
Kostenträger: 431

**02.04.0012 Zulage für Ausschnitt von Befestigungspunkten**
Zulage für Ausschnitt von Befestigungspunkten
Zulage für Ausschnitt an Kanal mit Blechummantelung
von Befestigungspunkten.
Menge: 10,000 St
Kostenträger: 431

**02.04.0013 Brandschutzwolle**
Brandschutzwolle
Feuerwiderstandsfähige F90 zu Nachbelegung mit nichtbrennbarer Stopfwolle Herstellen einer Leerabschottung zur Nachbelegung der Feuerwiderstandsklasse F90. Die Ausführung muss gemäß dem bauaufsichtlichen Prüfzeugnis erfolgen. Die ordnungsgemäße Ausführung ist vom Ersteller der Abschottung nach Abschluss der Arbeiten durch eine Übereinstimmungserklärung zu bescheinigen.

Euroklasse:  A1 nach EN 13501-1.
Schmelzpunkt:  > 1.000°C nach DIN 4102-17.
Wärmeleitfähigkeit bei einer Mitteltemperatur von 50°C: 0,042 W/(m·K) (bei einer Stopfdichte von 100 kg/m³).
Temperaturbelastbar rein thermisch bis 700 °C
AS-Qualität (Chloridgehalt < 10 ppm).
Menge: 30,000 kg
Kostenträger: 431

#### 02.05 Lufttechnische Einbauteile (KG 431)

**02.05.0001 Brandschutzklappe EI90S Gehäuse Stahl verz B 300mm H 550mm L 500mm elektr Antrieb Federrücklauf 230V IP54**
STLB-Bau 2025-10 075
Brandschutzklappe DIN EN 15650, Funktion prüfbar im eingebauten Zustand, Klassifizierung EI 90 S DIN EN 13501-3, beidseitig geprüft DIN EN 1366-2, für vertikalen und horizontalen Einbau, Achslage waagerecht oder senkrecht, rauchdicht, Gehäuse aus verzinktem Stahl, eckig, Nennbreite 300 mm, Nennhöhe 550 mm, Länge 500 mm, Luftdichtheitsklasse B DIN EN 1751, Einbau in massive Wand, Nasseinbau, mit einer Revisionsöffnung mit Deckel, mit Absperrklappenblatt aus mineralischem Baustoff, ummantelt, mit thermoelektrischer Auslösung, Nennauslösetemperatur max. 72 Grad C, mit elektrischem Antrieb mit Federrücklauf und integrierten Endlageschaltern, Bemessungsbetriebsspannung 230 V AC, Schutzart IP 54 DIN EN 60529 (VDE 0470-1), einschl. Rauchauslöseeinrichtung mit Steuereinheit und Signalanzeige mit bauaufsichtlichen Verwendbarkeitsnachweis.
Menge: 1,000 St
Kostenträger: 431

**02.05.0002 Brandschutzklappe EI90S Gehäuse Stahl verz B 300mm H 600mm L 500mm elektr Antrieb Federrücklauf 230V IP54**
STLB-Bau 2025-10 075
Nennbreite 300 mm, Nennhöhe 600 mm, mit einer Revisionsöffnung mit Deckel,
Menge: 1,000 St
Kostenträger: 431

**02.05.0003 Elastische Verbindung rechteckige Luftleitg Kanten-L 250-500mm**
STLB-Bau 2025-10 075
Elastisches Verbindungsstück, Baustoffklasse DIN 4102-1 B1 (schwerentflammbar), aerosolatdicht, Luftdichtheitsklasse ATC3 DIN EN 16798-3, mit Potentialausgleich, für rechteckige Luftleitung, größte Kantenlänge über 250 bis 500 mm, mit Anschlussrahmen aus verzinktem Stahl, einschl. Gegenrahmen, mit Schrauben aus nichtrostendem Stahl, aerosolatdicht DIN EN 16282-5.
Menge: 2,000 St
Kostenträger: 431

**02.05.0004 Elastische Verbindung rechteckige Luftleitg Kanten-L 500-1000mm**
STLB-Bau 2025-10 075
größte Kantenlänge über 500 bis 1000 mm,
Menge: 4,000 St
Kostenträger: 431

**02.05.0005 Brandschutzklappe EI90S Gehäuse Stahl verz DN200 L 500mm elektr Antrieb Federrücklauf 230V IP54**
STLB-Bau 2025-10 075
Brandschutzklappe DIN EN 15650, Funktion prüfbar im eingebauten Zustand, Klassifizierung EI 90 S DIN EN 13501-3, beidseitig geprüft DIN EN 1366-2, für vertikalen und horizontalen Einbau, Achslage waagerecht oder senkrecht, rauchdicht, Gehäuse aus verzinktem Stahl, rund, DN 200, Länge 500 mm, Luftdichtheitsklasse B DIN EN 1751, Einbau in massive Wand, Nasseinbau, mit Absperrklappenblatt aus mineralischem Baustoff, ummantelt, mit thermoelektrischer Auslösung, Nennauslösetemperatur max. 72 Grad C, mit elektrischem Antrieb mit Federrücklauf und integrierten Endlageschaltern, Bemessungsbetriebsspannung 230 V AC, Schutzart IP 54 DIN EN 60529 (VDE 0470-1), einschl. Rauchauslöseeinrichtung mit Steuereinheit und Signalanzeige mit bauaufsichtlichen Verwendbarkeitsnachweis.
Menge: 3,000 St
Kostenträger: 431

**02.05.0006 Brandschutzklappe EI90S Gehäuse Stahl verz DN250 L 500mm elektr Antrieb Federrücklauf 230V IP54**
STLB-Bau 2025-10 075
DN 250,
Menge: 1,000 St
Kostenträger: 431

**02.05.0007 Elastische Verbindung runde Luftleitg Durchm. bis 100mm**
STLB-Bau 2025-10 075
Elastisches Verbindungsstück, Baustoffklasse DIN 4102-1 B1 (schwerentflammbar), aerosolatdicht, Luftdichtheitsklasse ATC3 DIN EN 16798-3, mit Potentialausgleich, für runde Luftleitung, Durchmesser bis 100 mm, mit Anschlussrahmen aus verzinktem Stahl, einschl. Gegenrahmen, mit Schrauben aus nichtrostendem Stahl, aerosolatdicht DIN EN 16282-5.
Menge: 2,000 St
Kostenträger: 431

**02.05.0008 Elastische Verbindung runde Luftleitg Durchm. 100-250mm**
STLB-Bau 2025-10 075
Durchmesser über 100 bis 250 mm,
Menge: 8,000 St
Kostenträger: 431

**02.05.0009 Schließen Fuge BSK EI90 Gebäude Wand D 300mm B 40-60mm U bis 1000mm Mörtel M10**
STLB-Bau 2025-10 047
Schließen der Fuge um Brandschutzklappe, gemäß allgemeiner bauaufsichtlicher Zulassung der Brandschutzklappe, Klassifizierung EI 90 DIN EN 13501-3, beidseitig geprüft DIN EN 1366-2, für vertikalen und horizontalen Einbau, rauchdicht S, im Gebäude, Arbeitshöhe des Montageortes bis 3,5 m über der Standfläche des hierfür erforderlichen Gerüstes, Wand als Massivwand, Dicke 300 mm, Fugenbreite über 40 bis 60 mm, äußerer Umfang der Fuge bis 1000 mm, mit Mörtel DIN 18580, Mörtelklasse 10, Abrechnung nach äußerem Umfang der Fuge.
Menge: 10,000 m
Kostenträger: 431

**02.05.0010 Volumenstromregler DN250 Gehäuse Stahl verz**
STLB-Bau 2025-10 075
Volumenstromregler,
Volumenstrom '800' m3/h, Druckdifferenz 30 bis 300 Pa bei Sollvolumenstrom, mechanisch selbsttätig für konstante Volumenströme, rund, für horizontalen Einbau, mit Absperrfunktion, Dichtheitsklasse 3 DIN EN 1751, DN 250, Gehäuse aus verzinktem Stahl, mit Steckverbinder, geschraubt/genietet, mit Kaltschrumpfband, Klappenwellen wartungsfrei gelagert, Klappen/-blatt aus verzinktem Stahl, mit mechanischem Stellungsanzeiger.
Menge: 2,000 St
Kostenträger: 431

**02.05.0011 Volumenstromregler DN250 Gehäuse Stahl verz**
STLB-Bau 2025-10 075
Volumenstrom '910' m3/h, DN 250,
Menge: 1,000 St
Kostenträger: 431

**02.05.0012 Volumenstromregler DN315 Gehäuse Stahl verz**
STLB-Bau 2025-10 075
Volumenstrom '1140' m3/h, DN 315,
Menge: 2,000 St
Kostenträger: 431

**02.05.0013 Volumenstrombegrenzer rund, DN 100**
*** Bezugsbeschreibung
Volumenstrombegrenzer rund, DN 100
Volumenstrom-Begrenzer aus hochwertigem Kunststoff, in runder Bauform, zur Begrenzung und Konstanthaltung von Volumenströmen in RLT-Anlagen, in sieben verschiedenen Nenngrößen. Inbetriebnahmebereiter Begrenzer, bestehend aus der Regeleinheit mit Sollwerteinstellung, der Regelmechanik mit Reglerfeder und reibungsarmen, silikonfreiem Dämpfungselement. Zum einfachen Einschieben in runde Luftleitungen nach EN 1506 oder EN 13180. Fester Sitz durch eine Lippendichtung. Werkseitig lufttechnisch geprüft und auf einen Referenz-Volumenstrom eingestellt. Innerhalb eines Volumenstrombereiches von mindestens 5 : 1 nachträglich feinstufig verstellbar.

Gemäß der vom AG erstellten Montageplanung sind die verschiedenen Einschubvolumenstromregerl auszuwählen und einzubauen.

Nennweite: DN 100
Material: Kunststoff
Max. Umgebungstemperatur: 50°C
Max. Volumenstrom: 122 m³/h
Max. Fördermitteltemperatur 50°C
Menge: 5,000 St
Kostenträger: 431

**02.05.0014 Volumenstrombegrenzer rund, DN 125**
*** wie Position 02.05.0013
Volumenstrombegrenzer rund, DN 125

Nennweite: DN 125
Material: Kunststoff
Max. Umgebungstemperatur: 50°C
Max. Volumenstrom: 195 m³/h
Max. Fördermitteltemperatur 50°C
Menge: 5,000 St
Kostenträger: 431

**02.05.0015 Volumenstrombegrenzer rund, DN 160**
*** wie Position 02.05.0013
Volumenstrombegrenzer rund, DN 160

Nennweite: DN 160
Material: Kunststoff
Max. Umgebungstemperatur: 50°C
Max. Volumenstrom: 323 m³/h
Max. Fördermitteltemperatur 50°C
Menge: 5,000 St
Kostenträger: 431

**02.05.0016 Drosselklappe DN80 Stahl verz Gehäuse Stahl verz**
*** Bezugsbeschreibung
STLB-Bau 2025-10 075
Drosselklappe für Luftleitungseinbau, DN 80, Klappenwellen wartungsfrei gelagert, mit Hebel, Feststellvorrichtung, Stellungsanzeige, Klappenblatt aus verzinktem Stahl, mit ca. 30 % freiem Querschnitt, Gehäuse aus verzinktem Stahl, Verbindung mit Einsteckenden, mit Lippendichtung, geschraubt/genietet, mit Kaltschrumpfband.
Menge: 1,000 St
Kostenträger: 431

**02.05.0017 Drosselklappe DN100 Stahl verz Gehäuse Stahl verz**
*** wie Position 02.05.0016
STLB-Bau 2025-10 075
DN 100,
Menge: 4,000 St
Kostenträger: 431

**02.05.0018 Drosselklappe DN125 Stahl verz Gehäuse Stahl verz**
STLB-Bau 2025-10 075
DN 125,
Menge: 4,000 St
Kostenträger: 431

**02.05.0019 Drosselklappe DN140 Stahl verz Gehäuse Stahl verz**
STLB-Bau 2025-10 075
DN 140,
Menge: 1,000 St
Kostenträger: 431

**02.05.0020 Drosselklappe DN160 Stahl verz Gehäuse Stahl verz**
STLB-Bau 2025-10 075
DN 160,
Menge: 2,000 St
Kostenträger: 431

**02.05.0021 Drosselklappe DN200 Stahl verz Gehäuse Stahl verz**
STLB-Bau 2025-10 075
DN 200,
Menge: 1,000 St
Kostenträger: 431

**02.05.0022 Stellklappe B 200 mm H 250 mm T 180mm Gehäuse Stahl verz Stahl verz handbetätigt Hebelgriff**
STLB-Bau 2025-10 075
Stellklappe, mit Absperrfunktion, Dichtheitsklasse 2 DIN EN 1751, eckige Ausführung,
Breite '200' mm,

Höhe '250' mm, Tiefe 180 mm, max. Betriebsüber-/-unterdruck bis 1000 Pa, min./max. Temperatur der geförderten Luft -15 bis 40 Grad C, Gehäuse aus verzinktem Stahl, mit Flanschverbindung, Werkstoff wie Gehäuse, mit Mauereinbaurahmen aus verzinktem Stahl, Klappenwellen wartungsfrei gelagert, Klappenrahmen aus verzinktem Stahl, Klappen/-blatt aus verzinktem Stahl,
als gegenläufige Profilklappen, Kupplungszahnräder aus Kunststoff, außen, handbetätigt, mit Hebelgriff und Feststellvorrichtung, mit mechanischem Stellungsanzeiger.
Menge: 1,000 St
Kostenträger: 431

**02.05.0023 Stellklappe B 400 mm H 200 mm T 180mm Gehäuse Stahl verz Stahl verz handbetätigt Hebelgriff**
STLB-Bau 2025-10 075
Breite '400' mm,

Höhe '200' mm,
Menge: 1,000 St
Kostenträger: 431

*Hinweis: Hinweis zu Ausführung des nachfolgenden Kulissen-Schalldämpfer in Hygieneausführung:*
Hinweis zu Ausführung des nachfolgenden Kulissen-Schalldämpfer in Hygieneausführung:
mit stehend angeordneten Energiesparkulissen,
Kulissen aus schallabsorbierenden Mineralfaserplatten, abriebfest bis 20m/s, optimale Spaltbreiten gegen Strömungsrauschen,
Einfügungsdämpfung, Schallleistungspegel des Strömungsgeräusches sowie Druckverluste gemessen nach DIN EN ISO 7235. Mineralwolle mit RAL-Gütezeichen RAL-GZ 388, biolöslich im Sinne der TRGS 905 sowie EU-Richtlinie 97/69/EG. Raumgewicht < 30 kg/m3. Sowohl die Mineralwolle als auch das aufkaschierte Glasseidengewebe verhalten sich inert gegenüber Pilz- bzw. Bakterienwachstum.
Die Kulisse erfüllt die Hygieneanforderungen der VDI 6022-1, VDI 2067-1, VDI 3803, DIN 1946-4 und DIN EN 13779.

Nachweis der Verwendbarkeit gemäß Landesbauordnung durch Allgemeines bauaufsichtliches Prüfzeugnis.

Dämpfung bei 250 Hz:  30 dB

**02.05.0024 Schalldämpfer B/H/L 400/550/1500 mm**
Schalldämpfer B/H/L 400/550/1500 mm
mit eingebauten SB Kulissen aus Mineralwolle und mit Oberfläche aus Glasseide und Segeltuchstutzen. Nichtbrennbar nach DIN 4102. Zweikammerbau- art aus verzinktem Stahlblech, mit Resonanz- und Absorptionselementen umlaufendem Profilrahmen, sowie durchgehendem Stabilisierungs- und Kammertrennprofil. Kanalgehäuse aus verzinktem Stahlblech, mit Anschlussrahmen und Aussteifungsprofilen. Nachweis der Verwendbarkeit gemäß Landesbauordnung
durch Allgemeines bauaufsichtliches Prüfzeugnis. Hygiene-Nachweis entsprechend VDI 6022-1, VDI 2067-1, VDI 3803, DIN 1946-4 und DIN EN 13779.
Menge: 1,000 St
Kostenträger: 431

**02.05.0025 Schalldämpfer B/H/L 500/600/1500 mm**
Menge: 1,000 St
Kostenträger: 431

**02.05.0026 Schalldämpfer B/H/L 550/400/1500 mm**
Menge: 1,000 St
Kostenträger: 431

**02.05.0027 Schalldämpfer B/H/L 600/500/1500 mm**
Menge: 1,000 St
Kostenträger: 431

**02.05.0028 Schalldämpfer rund flexibel Druckdifferenz bis 30Pa DN100**
STLB-Bau 2025-10 075
Schalldämpfer, rund, flexibel, Druckdifferenz bis 30 Pa,
Luftvolumenstrom in m3/h '20'

Mind.-Dämpfung bei den Oktavmittenfrequenzen 63/125/250/500/1000/2000/4000/8000 Hz in dB '30'

wirksame Schalldämpferlänge in mm '1000'
DN 100, Biegeradius größer gleich 1 DN, Luftdichtheitsklasse ATC2 DIN EN 16798-3, Außenrohr aus Aluminium, Innenrohr perforiert, aus Aluminium, Verbindung mit Einsteckenden, mit Lippendichtung, geschraubt/genietet, mit Dichtungsband.
Menge: 1,000 St
Kostenträger: 431

**02.05.0029 Schalldämpfer rund flexibel Druckdifferenz bis 30Pa DN100**
STLB-Bau 2025-10 075
Luftvolumenstrom in m3/h '50'
Menge: 7,000 St
Kostenträger: 431

**02.05.0030 Schalldämpfer rund flexibel Druckdifferenz bis 30Pa DN100**
STLB-Bau 2025-10 075
Luftvolumenstrom in m3/h '60'
Menge: 2,000 St
Kostenträger: 431

**02.05.0031 Schalldämpfer rund flexibel Druckdifferenz bis 30Pa DN100**
STLB-Bau 2025-10 075
Luftvolumenstrom in m3/h '100'
Menge: 2,000 St
Kostenträger: 431

**02.05.0032 Schalldämpfer rund flexibel Druckdifferenz bis 30Pa DN100**
STLB-Bau 2025-10 075
Luftvolumenstrom in m3/h '110'
Menge: 4,000 St
Kostenträger: 431

**02.05.0033 Schalldämpfer rund flexibel Druckdifferenz bis 30Pa DN100**
STLB-Bau 2025-10 075
Luftvolumenstrom in m3/h '130'
Menge: 2,000 St
Kostenträger: 431

**02.05.0034 Schalldämpfer rund flexibel Druckdifferenz bis 30Pa DN125**
STLB-Bau 2025-10 075
Luftvolumenstrom in m3/h '150'

wirksame Schalldämpferlänge in mm '1000'
DN 125,
Menge: 5,000 St
Kostenträger: 431

**02.05.0035 Schalldämpfer rund flexibel Druckdifferenz bis 30Pa DN125**
STLB-Bau 2025-10 075
Luftvolumenstrom in m3/h '160'

wirksame Schalldämpferlänge in mm '1000'
DN 125,
Menge: 2,000 St
Kostenträger: 431

**02.05.0036 Schalldämpfer rund flexibel Druckdifferenz bis 30Pa DN125**
STLB-Bau 2025-10 075
Luftvolumenstrom in m3/h '180'

wirksame Schalldämpferlänge in mm '1000'
DN 125,
Menge: 4,000 St
Kostenträger: 431

**02.05.0037 Schalldämpfer rund flexibel Druckdifferenz bis 30Pa DN200**
STLB-Bau 2025-10 075
Luftvolumenstrom in m3/h '470'
DN 200,
Menge: 2,000 St
Kostenträger: 431

*Hinweis: Hinweis Luftauslässe:*
Hinweis Luftauslässe:
Bevor der Auftragnehmer mit der Bestellung der Luftauslässe beginnt, sind alle Bauteile mit dem Auftraggeber zu bemustern, erst nach dessen Freigabe darf die Bestellung ausgelöst werden. Der Auftraggeber kann zu den angebotenen Bauteilen eine alternative Ausführung wünschen. Der Aufwand für den Auftragnehmer ist in die Einheitspreise der nachfolgenden Positionen einzukalkulieren.

**02.05.0038 Luftventil Abluft 100mm beschStahl**
STLB-Bau 2025-10 075
Luftventil, für Abluft, für Wand-/Deckeneinbau, Nenngröße 100 mm, mit Ventilsitz und manuell einstellbarem Ventilteller, aus beschichtetem Stahl, mit Einbaurahmen aus beschichtetem Stahl.
Menge: 11,000 St
Kostenträger: 431

**02.05.0039 Luftventil Abluft 125mm beschStahl**
STLB-Bau 2025-10 075
Nenngröße 125 mm, mit Frontplatte aus beschichtetem Stahl, L/B 185/185 mm.
Menge: 3,000 St
Kostenträger: 431

**02.05.0040 Luftventil Abluft 160mm beschStahl**
STLB-Bau 2025-10 075
Nenngröße 160 mm, mit Frontplatte aus beschichtetem Stahl, L/B 185/185 mm.
Menge: 5,000 St
Kostenträger: 431

**02.05.0041 Luftventil Zuluft 100mm beschStahl**
STLB-Bau 2025-10 075
Luftventil, für Zuluft, für Wand-/Deckeneinbau, Nenngröße 100 mm, mit Ventilsitz und manuell einstellbarem Ventilteller, aus beschichtetem Stahl, mit Einbaurahmen aus beschichtetem Stahl.
Menge: 8,000 St
Kostenträger: 431

**02.05.0042 Luftventil Zuluft 125mm beschStahl**
STLB-Bau 2025-10 075
Nenngröße 125 mm, mit Frontplatte aus beschichtetem Stahl, L/B 185/185 mm.
Menge: 2,000 St
Kostenträger: 431

**02.05.0043 Luftventil Zuluft 160mm beschStahl**
STLB-Bau 2025-10 075
Nenngröße 160 mm, mit Frontplatte aus beschichtetem Stahl, L/B 185/185 mm.
Menge: 1,000 St
Kostenträger: 431

*Hinweis: Hinweis Luftauslässe:*
Hinweis Luftauslässe:
Bevor der Auftragnehmer mit der Bestellung der Luftauslässe beginnt, sind alle Bauteile mit dem Auftraggeber zu bemustern, erst nach dessen Freigabe darf die Bestellung ausgelöst werden. Der Auftraggeber kann zu den angebotenen Bauteilen eine alternative Ausführung wünschen. Der Aufwand für den Auftragnehmer ist in die Einheitspreise der nachfolgenden Positionen einzukalkulieren.

**02.05.0044 Deckendrallauslass mit rundem Frontauslass**
Deckendrallauslass mit rundem Frontauslass
Deckendralldurchlässe mit rundem Frontdurchlass für Komfort- und Industriebereiche mit großen Raumhöhen. Als Zuluftdurchlass. Mit feststehenden Lamellen für horizontale Luftführung und mit verstellbaren Lamellen für horizontale bis vertikale Luftführung. Horizontale Luftführung mit hoher Induktion. Zum freihängenden Einbau und für abgehängte Decken. Einbaufertige Komponente, bestehend aus dem Frontdurchlass, Lamellen, Anschlusskragen und Anschlusskasten mit horizontal oder vertikal angeordnetem Anschlussstutzen und Bohrungen zur Abhängung. Frontdurchlass fest demontierbar. Demontierbarer Frontdurchlass mit Schnellverschlüssen befestigt. Anschlussstutzen, passend für Luftleitungen nach EN 1506 oder EN 13180. Schallleistungspegel des Strömungsgeräusches gemessen nach EN ISO 5135.
MERKMALE
- Für hohe Räume, mit verstellbaren Lamellen
- Frontdurchlass mit aerodynamisch optimierter Kontur
- Manuell und motorisiert verstellbare Strömungsrichtung
- Luftleitungsanschluss horizontal und vertikal
MATERIALIEN UND OBERFLÄCHEN
- Lamellen, Gehäuse, Anschlusskragen, Randverbreiterung, Anschlusskasten und Traverse aus verzinktem Stahlblech
- Frontdurchlass und Zierkappe aus Aluminium
- Schutzkorb aus Stahl-Rundprofilen
- Lamellen, Anschlusskasten, Anschlusskragen, Randverbreiterung, Frontdurchlass und Zierkappe pulverbeschichtet, RAL 9010, reinweiß
- Pulverbeschichtet, Farbton nach RAL
Bauform Frontdurchlass: mit Anschlusskasten Zubehör, mit Lippendichtung Frontdurchlass Demontierbar, Zubehör Schutzkorb Verstellung manuell Nenngröße 315 Oberfläche Frontdurchlass Standardoberfläche pulverbeschichtet nach RAL 9010
PRODUKTDATEN
Deckeneinfluss Ausströmwinkel 45°, Volumenstrom 380 m³/h,
Wurfweite 9,0 m

Nennweite 630mm
Anschluss 315mm
Menge: 6,000 St
Kostenträger: 431

**02.05.0045 Mehrpreis Deckenluftdurchlass in Standard RAL-Farbe nach Wahl des AG**
Menge: 6,000 St
Kostenträger: 431

**02.05.0046 Luftgitter Alu besch verstellbar B 625mm H 325mm**
*** Bezugsbeschreibung
STLB-Bau 2025-10 075
Luftgitter für Einbau in rechteckige Luftleitungen, aus Aluminium-Profilen, beschichtet, Frontrahmen flach, mit sichtbarer Schraubbefestigung, mit Dichtung, mit senkrechten, einzeln verstellbaren Frontlamellen, mit waagerechten gekoppelten Lamellen, selbsttätig verstellbar, Volumenstromeinstellsatz aus profilierten Blechen aus Stahl, korrosionsgeschützt, mit einstellbarem Schlitzschieber und Gleichrichter, Breite 625 mm, Höhe 325 mm,
max. Zuluftvolumenstrom in m3/h '1450'.
Menge: 1,000 St
Kostenträger: 431

**02.05.0047 Luftgitter Alu besch verstellbar B 525mm H 125mm**
*** wie Position 02.05.0046
STLB-Bau 2025-10 075
Breite 525 mm, Höhe 125 mm,
Menge: 1,000 St
Kostenträger: 431

**02.05.0048 Luftgitter Alu besch verstellbar B 825mm H 75mm**
*** wie Position 02.05.0046
STLB-Bau 2025-10 075
Breite 825 mm, Höhe 75 mm,
Menge: 1,000 St
Kostenträger: 431

**02.05.0049 Luftgitter Alu besch verstellbar B 1225mm H 75mm**
*** wie Position 02.05.0046
STLB-Bau 2025-10 075
Breite 1225 mm, Höhe 75 mm,
Menge: 2,000 St
Kostenträger: 431

**02.05.0050 Wetterschutzgitter rechteckig B 800mm H 800mm Stahl verz**
STLB-Bau 2025-10 075
Wetterschutzgitter, für Außenluft, rechteckig, Nennbreite 800 mm, Nennhöhe 800 mm, mit Profillamellen, Rahmen und Lamellen aus verzinktem Stahl, beschichtet, Anordnung Lamellen waagerecht, mit Vogelschutzgitter aus verzinktem Stahl, Mauereinbaurahmen und Lamellenbefestigungsleisten aus verzinktem Stahl.
Menge: 2,000 St
Kostenträger: 431

#### 02.06 Elektroarbeiten (KG 429)

*Hinweis: Allgemeine Anforderungen*
Allgemeine Anforderungen
Es sind Kabel und Leitungen und
Installationsmaterialien in
halogenfreier Ausführung zu verwenden.

Auf die Einhaltung der Schutzmaßnahmen
im TN-S Netz wird besonders
hingewiesen (Abschaltung durch
Überstromschutzorgane).
Die Abschaltbedingungen nach DIN VDE
0100, Teil 410, 430 sind einzuhalten.

Die folgenden Positionen beinhalten:

Fachgerechte Lieferung und Verlegung
aller Kabel und Leitungen in
Abstimmung mit den Ausbau-Gewerken;
Die Installation erfolgt auf Wannen,
Trassen, Steigtrassen, in Schutzrohren
sowie mit Bügelschellen auf Putz/
Sichtbeton.

Lieferung und Montage der Trassen,
Schutzrohre sowie sonstige
Installationsmaßnahmen innerhalb der
Technikzentralen, sowie auch Vorort,
wenn Nebenbereiche trassenmäßig nicht
durch das Gewerk Elektro erschlossen
sind. Generell dürfen die Trassen des
Gewerkes Elektro außerhalb von
Technikzentralen in den zugewiesenen
Trassenbereichen vereinbarungsgemäß
genutzt werden.

Es ist bei der Preiskalkulation von
einer Mischverlegung, ca. im
Verhältnis 60:40 zwischen Trassen- und
Einzelverlegung auszugehen.

*Hinweis: Allgemeine Hinweise*
Allgemeine Hinweise
Feldgeräte sind komplett einschl. des
erforderlichen Befestigungsmateriales
und Zubehörs (z.B. Tauchhülsen,
Klappengestänge, Kabelverschraubung) anzubieten.

In die Einheitspreise ist die
komplette Montage der Feldgeräte
einschl. Befestigungsmaterial,
Herstellen von Bohrungen (z.B. in
Lüftungskanälen), Abdichtungen
(Würgenippel usw.), Korrosionsschutz
usw. einzukalkulieren.
Der Einbau von wasserseitigen Feldgeräten erfolgt durch den Auftragnehmer der entsprechenden Gewerke. In
Abstimmung mit diesem sind die
Feldgeräte rechtzeitig zu liefern und
deren Einbauort abzuklären.

In die Einheitspreise sind darüberhinaus alle Aufwendungen für die
Inbetriebnahme der Feldgeräte
einschl. Einzelfunktionsprüfung
(Polarität, Kontinuität des
Stellvorganges, Dreh-/Wirksinn,
Auf-/Zu-Funktion usw.) einzurechnen.

Alle gelieferten bzw. an die
Automationsstation bzw. den
Schaltschrank angeschlossenen
Feldgeräte sind mit dauerhaft zu
befestigenden Bezeichnungsschildern zu versehen.

Alle Sensoren sind so zu plazieren,
daß die ausgegebenen Signalgrößen ein
realistisches Abbild der zu messenden
Prozeßgrößen sind und nicht durch
Beeinflussungen verfälscht werden.
Unerwünschte Beeinflussungen entstehen
z.B. durch Wärmestrahlungen oder
-übertragungen benachbarter
Wärmequellen, Wärmestaus infolge zu
dicht herangeführter Isolationen,
ungenügende oder fehlerhafte bzw. für
den Meßzweck nicht repräsentative
Anströmungen, falsche Geberstutzenanordnung, Fremdfeldbeeinflussung
usw..

Es sind vom Auftragnehmer Feldgeräte
anzubieten, die Signale ausgeben bzw.
benötigen, welche standardmäßig vom
angebotenen GA-System ohne zusätzliche
Baugruppen, Umsetzer, Koppelrelais,
Stromversorgungseinheiten usw.
verarbeitet bzw. angesteuert werden
können.
Sofern in Ausnahmefällen andere
Feldgeräte angeboten werden, muß der
Bieter alle zusätzlich notwendigen
Aufwendungen für den Anschluß an die
GA in den Einheitspreis des
Feldgerätes einrechnen.

Geforderte Meßgenauigkeit von
Sensoren, mind.:
Temperatur:  +/- 0,5 K
Feuchte:  +/- 3 % r.F.
Druck
in Luftkanälen:  +/- 20 Pa
in Rohrleitungen: +/- 1% vom
Meßbereich

Für Antriebe, deren Betriebsspannung
nicht der vorhandenen Netzspannung
oder Ausgangsspannung der
Automationsstation entspricht, ist die
anteilige Betriebsspannungsversorgung
einschl. notwendiger Koppelelemente
einzurechnen.
Alle eingesetzten Antriebe müssen die
gleiche Versorgungsspannung benötigen
(AC 24 V oder 230 V). Nur in Ausnahmefällen (z.B. Größe des Antriebes)
können Antriebe eingesetzt werden, die
über eine andere Versorgungsspannung
verfügen.
Alle Antriebe müssen über eine
Möglichkeit der Handverstellung
verfügen, sofern dies nicht aufgrund
einer Sicherheitsschaltung unzulässig
ist.
Regelventile sind vom Auftragnehmer,
Gebäudeautomation aufgrund der vom
Auftragnehmer der wasserseitigen
Gewerke anzufordernden Angaben bzgl.
Druckverlusten, Pumpenförderhöhen und
Volumenströmen eigenverantwortlich zu
dimensionieren und bei gewerkeseitigen
Änderungen ggf. zu korrigieren.

Ventile:
Druckstufen zu den Betriebstemperaturbereichen nach DIN 2401
Stellverhältnis mind. 50:1 (kvs: kv0).

**02.06.0001 Beidseitiger Anschluss bis 2x2x0,8 mm²**
*** Bezugsbeschreibung
Beidseitiger Anschluss bis 2x2x0,8 mm²
der verlegten elektrischen Kabel an den Feldgeräten und Schaltschränken gemäß Klemmenplan, bestehend aus:
- Absetzen, Einführen und Anklemmen der bauseits verlegten, befestigten und gekennzeichneten Leitungen am Schaltschrank und den Feldgeräten
- einschließlich Verschraubungen, Schutzschlauch, Kerbkabelschuhen und
sonstigem Zubehör und Bezeichnungsschilder
Menge: 5,000 St
Kostenträger: 429

**02.06.0002 Beidseitiger Anschluss bis 4x2x0,8 mm²**
*** wie Position 02.06.0001
Menge: 5,000 St
Kostenträger: 429

**02.06.0003 Beidseitiger Anschluss bis 3x0,75 mm²**
*** wie Position 02.06.0001
Menge: 5,000 St
Kostenträger: 429

**02.06.0004 Beidseitiger Anschluss bis 5x1,5 mm²**
*** wie Position 02.06.0001
Menge: 5,000 St
Kostenträger: 429

**02.06.0005 Beidseitiger Anschluss bis 5x2,5 mm²**
*** wie Position 02.06.0001
Menge: 5,000 St
Kostenträger: 429

**02.06.0006 Kabelbeschriftung Innenbereich**
Beschriftung von Kabeln und Leitungen im Innnenbereich.
Das Kabel wird am Anfang und Ende je einmal beschriftet, keine Handbeschriftung, UV-beständig bedruckt.
Im Innenbereich mit Kabelmarker je nach Kabeldicke.
2-Zeilige Beschriftung:
1. Zeile: Betriebsmittelkennzeichen aus dem Schaltplan
(Anlage, Ort, Betriebsmittel)
2. Zeile: Standort Schaltschrank (Gebäude, Achse, Geschoss)
Lieferung und Montage.
Menge: 22,000 St
Kostenträger: 429

**02.06.0007 Kabelbeschriftung Außenbereich**
Menge: 3,000 St
Kostenträger: 429

#### 02.07 Sonstige Leistungen (KG 439)

*Hinweis: Hinweis Lüftung*
Hinweis Lüftung
Alle Kanäle und Geräte sind sorgfältig von Erde,
Schutt, Fett, Schmieröl, Schmutz, Staub und
Farbspritzern zu reinigen. Die RLT-Anlage muss bis zur
Endabnahme in diesem sauberen Zustand gehalten werden.
Luftauslässe sind feucht zu reinigen.

**02.07.0001 Aufhänge-Stützkonstruktion Ltg TGA Stahl verz**
STLB-Bau 2025-10 075
Aufhänge- und Stützkonstruktion für Leitungen der Technischen Gebäudeausrüstung (TGA), aus verzinktem Stahl, einschl. Decken-/Mauerwerksbefestigung, befestigen mit Befestigungsmitteln mit bauaufsichtlichem Nachweis einschl. Bohrungen, Befestigungsuntergrund Stahlbeton, einschl. statischem Nachweis.
Menge: 50,000 kg
Kostenträger: 439

**02.07.0002 Fehlende Kernbohrungen / Wand- oder Deckenöffnungen anzeichnen**
Fehlende Kernbohrungen / Wand- oder Deckenöffnungen anzeichnen

Nach Durchsicht der Baustelle und Prüfung der baulichen Vorleistungen sind fehlende Durchbrüche in einem separaten Planausschnitt des aktuellen Schalplans (.pdf-Format) durch den AN einzuzeichnen, zu vermaßen, von der Statik genehmigen zu lassen und später anzuzeichnen.

Das Ausführen der Kernbohrungen ist nicht Bestandteil dieser Position und wird separat vergütet.
Menge: 5,000 St
Kostenträger: 439

**02.07.0003 MSR-Verkabelg auf Beschriftung/Bezeichnung Gerät**
Prüfung der von anderen AN installierten MSR-Verkabelung

auf Beschriftung/Bezeichnung von Gerät, Kabel, Klemme, gemäß Verbindungsplänen/-tabellen, der mechanischen Befestigung, für die von anderen AN installierten Verbindungen, zwischen Bedien- und Managementeinrichtungen und den Aktoren, und den Sensoren, mit Prüfprotokoll. Abrechnung pro Stück.
Menge: 20,000 St
Kostenträger: 439

**02.07.0004 Fahrbares Gerüst, Lastklasse 3 (2 kN/m2)**
Fahrbares Gerüst, Lastklasse 3 (2 kN/m2)

Höhe der obersten Gerüstlage 5,5 m,
im Gebäude, für Montagearbeiten in den Gebäuden, nach DIN 4422 "Fahrbare Arbeitsbühnen, Gerüstgruppe 3 nach DIN 4420, Belagsbreite min. 0,6 m, auf-, abbauen und umsetzen (Umsetzung ca. 10x während der Bauphase), Tragfähigkeit min. 200 kg, Vorhalten während der gesamten Bauzeit (Dauer ca. 12 Monate), einschl. Beseitigung und Abtransport nach den Montagearbeiten. Ausführung gemäß den gültigen UVV-Bestimmmungen und Vorgaben des SIGE-Koordinator.
Menge: 1,000 St
Kostenträger: 439

**02.07.0005 Erstellen eines Schaltschemas**
Erstellen eines Schaltschemas

beidseitig mit transparentem Kunststoff laminiert, einschl. Wandbefestigung nach Vorgabe des AG.
Abmessung DIN A0
Menge: 1,000 St
Kostenträger: 439

**02.07.0006 Funktionsmessung für RLT-Anlagen DIN 18379**
Funktionsmessung für RLT-Anlagen DIN 18379

alle Messwerte werden dokumentiert und in einem Soll-Ist-Vergleich zusammengestellt, gemessen wird die Stromaufnahme des Motors bei allen Bauelementen, die Druckdifferenz luftseitig bei allen Bauelementen, die Lufttemperatur bei allen Bauelementen, der Luftvolumenstrom bei allen Bauelementen, die Luftvolumenstromverteilung in den Luftleitungen aller Anlagen, die Luftvolumenstromverteilung an den Luftdurchlässen, die Lufttemperatur in allen Räumen, der Schalldruckpegel in allen Räumen, die Messgeräte sind vom AN zur Verfügung zu stellen.
Menge: 1,000 St
Kostenträger: 439

**02.07.0007 Hygieneerstinspektion nach VDI 6022 Blatt 1**
Hygieneerstinspektion nach VDI 6022 Blatt 1

fachliche Mindestqualifikation: Sachverständiger Kat. A VDI 6022 Blatt 1,
für Raumlufttechnische Anlagen mit
Ansaugbauteilen, Filterkammern, Erhitzern, Wärmerückgewinnern,
das Personals zum Bedienen der Anlage und zum Öffnen und Schließen der Revisionsöffnungen und -zugänge sowie erforderlicher Steighilfen stellt der AN, einschl. Dokumentation mit Formblatt nach VDI 6022 Blatt 1, einschl. Prüfberichte mit Checkliste für weitere Hygienekontrollen, die Probenahme und deren Auswertung werden gesondert vergütet.
Menge: 1,000 St
Kostenträger: 439

**02.07.0008 Probenahme für Hygieneinspektion als Abklatschprobe**
Probenahme für Hygieneinspektion als Abklatschprobe

einschl. Messgeräte, Nährböden einschl. Laborauswertung mit KBE, einschl. Prüfbericht mit Auswertung der Ergebnisse und Aufnahme in Dokumentation nach VDI 6022.
Menge: 10,000 St
Kostenträger: 439

**02.07.0009 Abnahme der Brandschutzklappen**
Abnahme der Brandschutzklappen

nach fertiggestellter Brandschutzausmörtelung durch TÜV, LGA oder Gutachter auf sachgemäßen Einbau und Übereinstimmung mit dem Prüfbescheid einschl. Erstellung eines Prüfprotokoll.
Bei mangelhafter Ausführung ist nach der Nachbesserung eine erneute Abnahme durchzuführen, bis ein mängelfreies Prüfprotokoll durch die Prüfstelle ausgestellt wird.
Die Prüfprotokolle sind dem Bauherrn oder dessen Vertreter vor der Bauherrenabnahme zu übergeben.
Nachabnahmekosten gehen zu Lasten des AN.

Prüfung der im LV enthaltenen Brandschutzklappen in unterschiedlichen Größen. Abrechnung je Stück.
Menge: 8,000 St
Kostenträger: 439

**02.07.0010 Endkontrolle der Brandschutzklappen vor Inbetriebnahme**
Endkontrolle der Brandschutzklappen vor Inbetriebnahme

Erstellung eines Prüfprotokoll.
Prüfung der im LV enthaltenen Brandschutzklappen in unterschiedlichen Größen. Abrechnung je Stück nach Erstellung im Rohbau.
Menge: 8,000 St
Kostenträger: 439

**02.07.0011 Prüfbuch BSK mit Sachkundigenprüfung**
Menge: 8,000 St
Kostenträger: 439

**02.07.0012 Schulung AnzTeilnehmer 10 St**
STLB-Bau 2025-10 070
Schulung des Bedienungs- und Wartungspersonals
Anzahl der Teilnehmer '10' St,

Dauer Schulung/Einweisung '4' h, vor Ort, die durchgeführte Schulung wird protokolliert, die Teilnehmer erhalten eine Schulungsbestätigung.
Menge: 1,000 St
Kostenträger: 439

**02.07.0013 wiederh. Einweisg AnzTeilnehmer 10 St**
STLB-Bau 2025-10 070
Wiederholte Einweisung des Bedienungs- und Wartungspersonals
Anzahl der Teilnehmer '10' St,

Dauer Schulung/Einweisung '4' h, vor Ort, die durchgeführte Einweisung wird protokolliert.
Menge: 1,000 St
Kostenträger: 439

**02.07.0014 Bezeichnungsschild mehrschichtig Kunststoff H 40mm B 100mm schrauben**
STLB-Bau 2025-10 042
Bezeichnungsschild, Farbe und Beschriftung nach Angaben des AG, aus mehrschichtigem Kunststoff, Beschriftung 3-zeilig, gefräst, rechteckig, Höhe 40 mm, Breite 100 mm, Befestigung mit Schrauben.
Menge: 8,000 St
Kostenträger: 439

**02.07.0015 Bezeichnungsschild Schicht-Pressstoff Kunststoffabdeck. H 40mm B 100mm schrauben**
STLB-Bau 2025-10 042
Bezeichnungsschild, Farbe und Beschriftung nach Angaben des AG, aus Schicht-Pressstoff mit Kunststoffabdeckung, Beschriftung 3-zeilig, mit eingesteckten Schriftleisten, rechteckig, Höhe 40 mm, Breite 100 mm, Befestigung mit Schrauben.
Menge: 8,000 St
Kostenträger: 439

**02.07.0016 Bezeichnungsschild Schicht-Pressstoff Kunststoffabdeck. H 40mm B 100mm Schildträger Spannband**
STLB-Bau 2025-10 042
Bezeichnungsschild, Farbe und Beschriftung nach Angaben des AG, aus Schicht-Pressstoff mit Kunststoffabdeckung, Beschriftung 3-zeilig, mit eingesteckten Schriftleisten, rechteckig, Höhe 40 mm, Breite 100 mm, Befestigung mit Schildträger aus verzinktem Stahl, Halter und Spannband, Befestigungsuntergrund Stahl.
Menge: 8,000 St
Kostenträger: 439

**02.07.0017 Farbkennzeichnung Beschilderung Richtungspfeile**
STLB-Bau 2025-10 041
Farbkennzeichnung DIN 2403 der Luftleitung, Kennzeichnung durch Beschilderung und Angabe der Fließrichtung durch Richtungspfeile, Schild-Maße mind. H/B 40/100 mm, Befestigung mit Spannband.
Menge: 30,000 St
Kostenträger: 439

**02.07.0018 Werkstatt- und Montageplanung des Auftragnehmers**
Werkstatt- und Montageplanung des Auftragnehmers

Zu den Leistungen des Auftragnehmers (AN) gehört die Werkstatt- und Montageplanung für das Gewerk des AN. Die Erstellung der Werkstatt- und Montageplanung ist auf der Grundlage der vom AG übergebenen Ausführungsplanung, der Leistungsbeschreibung, und der sonstigen Unterlagen, sowie der gültigen Normen, Verordnungen und Vorschriften durchzuführen. Mit allen notwendigen Maßen, Details, Schalt- und Strangschemen auf CAD-Format *dwg einschl. der Kosten für Farbplots:
- 1  Satz für die Bauleitung
- 1  mal auf Datenträger
- 1  Satz für den Bauherrn
- alle für Eigengebrauch benötigten Plots
Menge: 1,000 psch
Kostenträger: 439

**02.07.0019 Bestandsdokumentation mind. 10 Tage vor Abnahme vorzulegen**
Bestandsdokumentation mind. 10 Tage vor Abnahme vorzulegen

Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation (Gewerkeabhängig):

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte
- Kopien der vorgeschriebenen Werksatteste und Prüfbescheinigungen
- Auflistung sämtlicher Komponenten in Fabr./Typ/Druckstufe/Größe
- Angabe der Einstellwerte
- Alle für einen sicheren und wirtschaftlichen Betrieb erforderlichen Betriebs-
  und Wartungsanleitungen nach DIN V 8418 "Benutzerinformation; Hinweise für  die Erstellung",
- VDMA-Leistungsprogramm für die Wartung von lüftungstechnischen Geräten  und Anlagen

Protokolle (grundsätzlich mit rechtsverbindlicher Unterschrift):
- Ausrüstungs- und Funktionserklärung
- Abnahmeprotokolle
- Netzberechnungen mit fabrikatsbezogenen Einstellwerten
- Einweisungsprotokoll  mit Betreiberunterschrift und Funktionsbestätigung
- Übereinstimmungserklärung zum Brandschutz entspr. MLAR für
  Heizung/Sanitär/Lüftung mit rechtsverbindlicher Unterschrift
- Anlagenschema als Bestandszeichnung
- Zusammenstellung der wichtigsten technischen Daten
- alle für einen sicheren und wirtschaftlichen Betrieb erforderlichen Betriebs- und  Wartungsanleitungen
- Kopien vorgeschriebener allgemeiner bauaufsichtlicher Zulassungen, allgemei
  ner bauaufsichtlicher Prüfzeugnisse
- Übereinstimmungserklärungen des Herstellers sowie Übereinstimmungszertifi
  kate
- Protokolle über die Einweisung des Wartungs- und  Bedienpersonals

Bestandsunterlagen in 1-facher Ausführung (1fach Papier-, 1fach Dateiform) anfertigen, Bestandsunterlagen bestehend aus:

- Bedienungs- und Wartungsanleitung nach VDMA-Richtlinien
- Gerätebeschreibungen
- Netzberechnung
- Inbetriebnahmeprotokoll der Lüftungsgeräte
- Unternehmererklärung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 439

**02.07.0020 Koordination MSR/ Elektro**
Koordination MSR/ Elektro

Angaben der elektr. Leistungen aller Geräte und Anlagen, Liefern von Montageplänen und technischen Unterlagen für die Erstellung der Verkabelungs- / MSR und Zielpunktplänen, Koordinatkionsbesprechungen mit den Fachplanern Elektro und / oder MSR, MSR-Firma und Elektrofirma
Menge: 1,000 psch
Kostenträger: 439

**02.07.0021 Probebetrieb**
Probebetrieb

Der Probebetrieb ist in Zusammenarbeit mit allen relevanten Fremdgewerken durchzuführen, z. B. Sanitär, MSR, Elektro, usw. durchzuführen.
Erstellen eines Prüfprotokolls
(inkl. Ausdrucke aller Trendkurven,
Störmeldeprotokolle, etc.)
zur Abnahme in Absprache
mit dem AG; für die Dauer von 20 Arbeitstagen Anwesenheit des jeweiligen
Fremdgewerkes bis zu 8 Stunden pro Tag. Die gemeinsam ausgeführten Arbeiten sind täglich zu protokollieren, inkl. Gegenzeichnung und dem Bauherrn zu übergeben. Tritt während des Probebetriebs eine systembedingte Störung auf, so ist der Probebetrieb für den betroffenen
Bereich zu wiederholen. Hierdurch entstehen für die AG
keine Mehrkosten. Der Beginn des Probebetriebs ist bei
der Bauleitung mind. 5 Arbeitstage vorher anzumelden.
Weiterhin 2-monatige Betriebsunterstützung für den
Betreiber.
Menge: 20,000 d
Kostenträger: 439

**02.07.0022 Probebetrieb Nutzer**
Probebetrieb Nutzer

Der Probebetrieb ist in Zusammenarbeit mit dem Nutzer
und dem Betreiberpersonal durchzuführen.
Erstellen eines Prüfprotokolls
(inkl. Ausdrucke aller Trendkurven,
Störmeldeprotokolle, etc.)
zur Abnahme in Absprache
mit dem AG; für die Dauer von 20 Arbeitstagen Anwesenheit des
Haustechnik- Personals des AN bis zu 8 Stunden pro Tag. Die gemeinsam ausgeführten Arbeiten sind täglich zu protokollieren, inkl. Gegenzeichnung und dem Bauherrn zu übergeben. Tritt während des Probebetriebs eine systembedingte Störung auf, so ist der Probebetrieb für den betroffenen
Bereich zu wiederholen. Hierdurch entstehen für die AG
keine Mehrkosten. Der Beginn des Probebetriebs ist bei
der Bauleitung mind. 5 Arbeitstage vorher anzumelden.
Weiterhin 2-monatige Betriebsunterstützung für den
Betreiber.
Menge: 20,000 d
Kostenträger: 439

#### 02.08 Stundenlohnarbeiten (KG 439)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**02.08.0001 Objektleiter/-in sämtliche Kosten/Zuschläge**
STLB-Bau 2025-10 091
Stundenlohnarbeiten durch Objektleiter/-in
der Verrechnungssatz für die jeweilige Arbeitskraft umfasst sämtliche Aufwendungen wie Lohn- und Gehaltskosten, Lohn- und Gehaltsnebenkosten, Zuschläge, lohngebundene und lohnabhängige Kosten, sonstige Sozialkosten, Gemeinkosten, Wagnis und Gewinn.
Menge: 15,000 h
Kostenträger: 439

**02.08.0002 Obermonteur/-in sämtliche Kosten/Zuschläge**
STLB-Bau 2025-10 091
Stundenlohnarbeiten durch Obermonteur/-in
der Verrechnungssatz für die jeweilige Arbeitskraft umfasst sämtliche Aufwendungen wie Lohn- und Gehaltskosten, Lohn- und Gehaltsnebenkosten, Zuschläge, lohngebundene und lohnabhängige Kosten, sonstige Sozialkosten, Gemeinkosten, Wagnis und Gewinn.
Menge: 15,000 h
Kostenträger: 439

**02.08.0003 Monteur/-in sämtliche Kosten/Zuschläge**
STLB-Bau 2025-10 091
Stundenlohnarbeiten durch Monteur/-in
der Verrechnungssatz für die jeweilige Arbeitskraft umfasst sämtliche Aufwendungen wie Lohn- und Gehaltskosten, Lohn- und Gehaltsnebenkosten, Zuschläge, lohngebundene und lohnabhängige Kosten, sonstige Sozialkosten, Gemeinkosten, Wagnis und Gewinn.
Menge: 15,000 h
Kostenträger: 439

**02.08.0004 Helfer/-in sämtliche Kosten/Zuschläge**
STLB-Bau 2025-10 091
Stundenlohnarbeiten durch Helfer/-in
der Verrechnungssatz für die jeweilige Arbeitskraft umfasst sämtliche Aufwendungen wie Lohn- und Gehaltskosten, Lohn- und Gehaltsnebenkosten, Zuschläge, lohngebundene und lohnabhängige Kosten, sonstige Sozialkosten, Gemeinkosten, Wagnis und Gewinn.
Menge: 15,000 h
Kostenträger: 439

**02.08.0005 Elektriker/-in sämtliche Kosten/Zuschläge**
STLB-Bau 2025-10 091
Stundenlohnarbeiten durch Elektriker/in
der Verrechnungssatz für die jeweilige Arbeitskraft umfasst sämtliche Aufwendungen wie Lohn- und Gehaltskosten, Lohn- und Gehaltsnebenkosten, Zuschläge, lohngebundene und lohnabhängige Kosten, sonstige Sozialkosten, Gemeinkosten, Wagnis und Gewinn.
Menge: 15,000 h
Kostenträger: 439

**02.08.0006 Anfahrtpauschale für gesonderte Arbeitseinsatz auf der Baustelle**
Menge: 5,000 St
Kostenträger: 439

#### 02.09 Wartung (KG 439)

**02.09.0001 Arbeitskarte und Bestandsliste**
Arbeitskarte und Bestandsliste

Spätestens zur Abnahme hat der Auftragnehmer dem Auftraggeber eine vollständige und aktuelle Bestandsliste sowie die für die Wartung erforderliche Arbeitskarte unaufgefordert zu übergeben.

Die Bestandsliste und die Arbeitskarte sind als Anlagen Bestandteil des abzuschließenden Wartungsvertrages.

Die Arbeitskarte ist vom Auftragnehmer in Abstimmung mit dem Fachplaner nach den dem Musterwartungsvertrag beigefügten Anlagen zu erstellen. Die Erstellung und Übergabe der Unterlagen ist mit der vertraglich geschuldeten Leistung abgegolten und gesondert nicht vergütungsfähig.
Menge: 1,000 psch
Kostenträger: 439

*Hinweis: Hinweis Wartungsangebot*
Hinweis Wartungsangebot

Das Angebot für Wartung, Inspektion und damit verbundene kleine Instandsetzungsleistungen wird zusammen mit dem Angebot für die Anlagenerrichtung gewertet.

Die Auftragsvergabe für die Erstellung der Anlage erfolgt durch die bauverwaltende Stelle unabhängig von den vorstehenden Leistungen.

Es besteht kein Anspruch auf die Beauftragung der Leistungen zur Verlängerung der Gewährleistung. Sollte der Wartungsvertrag nicht abgeschlossen werden, so entsteht kein Anspruch auf die Geltendmachung von entgangenem Gewinn o.Ä..

**02.09.0002 Wartungspauschale – 1. Wartungsjahr**
Wartungspauschale – 1. Wartungsjahr
Wartungspauschale für das erste Wartungsjahr für sämtliche im Leistungsverzeichnis aufgeführten Anlagen und Anlagenteile.
Die Leistung umfasst die fachgerechte Wartung einschließlich aller erforderlichen Inspektionen gemäß den einschlägigen und allgemein anerkannten Regeln der Technik, den Wartungsrichtlinien der AMEV, den jeweils gültigen normativen Vorgaben sowie den Wartungs- und Instandhaltungsvorschriften der Hersteller.
Menge: 1,000 psch
Kostenträger: 439

**02.09.0003 für 2. Jahr.**
Menge: 1,000 psch
Kostenträger: 439

**02.09.0004 für 3. Jahr.**
Menge: 1,000 psch
Kostenträger: 439

**02.09.0005 für 4.Jahr.**
Menge: 1,000 psch
Kostenträger: 439

### 03 Lüftungsanlagen BT E Energiezentrale

#### 03.01 Baustelleneinrichtung (KG 439)

**03.01.0001 Baustelle einrichten herstellen Lager- Arbeitsplätze**
Baustelle für sämtliche aufgeführte Leistungen, einrichten, herstellen der dazu erforderlichen Lager- und Arbeitsplätze, Flächen sind im Lageplan ausgewiesen.
Vorhalten über die gesamte vertragliche Bauzeit der Leistung.
Menge: 1,000 psch
Kostenträger: 439

**03.01.0002 Baustelle umsetzen, neu herstellen Lager- Arbeitsplätze**
Baustelle für sämtliche aufgeführte Leistungen umsetzen, hierzu auch neu einrichten, -herstellen der dazu erforderlichen Lager- und Arbeitsplätze, Flächen werden durch die Bauleitung ausgewiesen. Anzahl der Umzüge 2x.
Menge: 1,000 psch
Kostenträger: 439

**03.01.0003 Baustelleneinr. vorhalten 1Monat**
Baustelleneinrichtung für sämtliche, in der Leistungsbeschreibung aufgeführten Leistungen vorhalten, über die Zeit im Bauzeitenplan hinaus.
Vorhaltedauer ein Monat.
Hinweis: Diese Position bezieht sich nur über die Bauzeitverlängerung des im
Bauzeitenplan festgehaltenen Fertigstellungstermin der Leistung.
Menge: 1,000 Mt
Kostenträger: 439

**03.01.0004 Baustelle räumen Flächen wiederherstellen**
Baustelle für sämtliche aufgeführte Leistungen, räumen, Geländeflächen, auf denen sich Baustelleneinrichtungen befunden haben, dem früheren Zustand entsprechend herstellen, im Baugrund befindliche Teile der Baustelleneinrichtung (z. B. Fundamente, Pfähle, Leitungen, Kanäle) räumen.
Menge: 1,000 psch
Kostenträger: 439

#### 03.02 Luftverteilung (KG 431)

**03.02.0001 Luftltg rechteckig Stahl verz gefalzt Kanten-L bis 500mm WD 0,6mm H bis 3,5m Aufhänge-Auflagekonstruktion schallg.**
STLB-Bau 2025-10 075
Luftleitung, rechteckig, Luftdichtheitsklasse ATC3 DIN EN 16798-3, aus verzinktem Stahl, gefalzt, Maße DIN EN 1505, Kantenlänge bis 500 mm, Wanddicke 0,6 mm, Verbindung mit Winkelflansch, aus verzinktem Stahl, mit Schrauben aus nichtrostendem Stahl und Dichtung, Form- und Verbindungsstücke werden gesondert vergütet, min./max. Temperatur der geförderten Luft -15 bis 40 Grad C, Montagehöhe über Gelände/Fußboden bis 3,5 m, mit Aufhänge-/Auflagekonstruktion DIN EN 12236, schallgedämmt, befestigen mit Befestigungsmitteln mit bauaufsichtlichem Nachweis einschl. Bohrungen, Befestigungsuntergrund Stahlbeton.
Menge: 2,000 m2
Kostenträger: 431

**03.02.0002 Luftltg rechteckig Stahl verz gefalzt Kanten-L 500-1000mm WD 0,8mm H bis 3,5m Aufhänge-Auflagekonstruktion schallg.**
STLB-Bau 2025-10 075
Kantenlänge über 500 bis 1000 mm, Wanddicke 0,8 mm,
Menge: 7,000 m2
Kostenträger: 431

**03.02.0003 Formstück Luftltg rechteckig Stahl verz gefalzt Kanten-L bis 500mm H bis 3,5m**
STLB-Bau 2025-10 075
Formstück für Luftleitung, rechteckig, Luftdichtheitsklasse ATC3 DIN EN 16798-3, aus verzinktem Stahl, gefalzt, Maße DIN EN 1505, Kantenlänge bis 500 mm, Wanddicke 0,6 mm, Verbindung mit Winkelflansch, aus verzinktem Stahl, mit Schrauben aus nichtrostendem Stahl und Dichtung, min./max. Temperatur der geförderten Luft -15 bis 40 Grad C, Montagehöhe über Gelände/Fußboden bis 3,5 m, mit Aufhänge-/Auflagekonstruktion DIN EN 12236, schallgedämmt, befestigen mit Befestigungsmitteln mit bauaufsichtlichem Nachweis einschl. Bohrungen, Befestigungsuntergrund Stahlbeton.
Menge: 3,000 m2
Kostenträger: 431

**03.02.0004 Formstück Luftltg rechteckig Stahl verz gefalzt Kanten-L 500-1000mm H bis 3,5m**
STLB-Bau 2025-10 075
Kantenlänge über 500 bis 1000 mm, Wanddicke 0,8 mm,
Menge: 16,000 m2
Kostenträger: 431

**03.02.0005 Aufhänge-Stützkonstruktion Luftltg Stahl verz**
STLB-Bau 2025-10 075
Aufhänge- und Stützkonstruktion für Luftleitungen, aus verzinktem Stahl, mit schalldämmender Zwischenlage aus Profilgummi, einschl. Decken-/Mauerwerksbefestigung, befestigen mit Befestigungsmitteln mit bauaufsichtlichem Nachweis einschl. Bohrungen, einschl. statischem Nachweis.
Menge: 10,000 kg
Kostenträger: 431

**03.02.0006 Konstruktion Winkelkonsolen Knotenbleche Stahl verz Stütz-Hänge-Trag-Sonderbefestigung Ausladung 250-300mm**
STLB-Bau 2025-10 042
Konstruktion aus Winkelkonsolen, Knotenblechen und Abschlussverbindungsprofilen, aus verzinktem Stahl, für Stütz-, Hänge-, Trag- und Sonderbefestigung, Ausladung über 250 bis 300 mm, der rechnerische Nachweis der Tragfähigkeit ist auf Verlangen vorzulegen.
Menge: 1,000 St
Kostenträger: 431

**03.02.0007 Konstruktion Winkelkonsolen Knotenbleche Stahl verz Stütz-Hänge-Trag-Sonderbefestigung Ausladung 300-350mm**
STLB-Bau 2025-10 042
Ausladung über 300 bis 350 mm,
Menge: 1,000 St
Kostenträger: 431

**03.02.0008 Konstruktion Winkelkonsolen Knotenbleche Stahl verz Stütz-Hänge-Trag-Sonderbefestigung Ausladung 500-600mm**
STLB-Bau 2025-10 042
Ausladung über 500 bis 600 mm,
Menge: 1,000 St
Kostenträger: 431

**03.02.0009 C-Profilschiene Stahl verz Stütz-Hänge-Trag-Sonderbefestigung B 30mm D 2mm**
STLB-Bau 2025-10 042
C-Profilschiene (Ankerschiene), aus verzinktem Stahl, für Stütz-, Hänge-, Trag- und Sonderbefestigung, Profilbreite 30 mm, Profildicke mind. 2 mm, der rechnerische Nachweis der Tragfähigkeit ist auf Verlangen vorzulegen.
Menge: 3,000 m
Kostenträger: 431

**03.02.0010 C-Profilschiene Stahl verz Stütz-Hänge-Trag-Sonderbefestigung B 40mm D 2mm**
STLB-Bau 2025-10 042
Profilbreite 40 mm,
Menge: 3,000 m
Kostenträger: 431

**03.02.0011 Form-Hohlprofilstahlkonstruktion Stahl verz Stütz-Hänge-Trag-Sonderbefestigung**
STLB-Bau 2025-10 042
Form-/Hohlprofilstahlkonstruktion, aus verzinktem Stahl, für Stütz-, Hänge-, Trag- und Sonderbefestigung, schallentkoppelt gelagert, der rechnerische Nachweis der Tragfähigkeit ist auf Verlangen vorzulegen.
Menge: 10,000 kg
Kostenträger: 431

**03.02.0012 Welldrahtgitter 0,2 bis 0,5 m²**
Welldrahtgitter
verschiedenen freien Querschnitten als Kanalabschluss, nach Bedarf in
die Lüftungskanäle eingebaut, in Einzelgrössen von 0,2 bis 0,5 m2
bestehend aus verzinkten Stahlblech mit Rahmen, einschl. Befestigung
Menge: 1,000 m2
Kostenträger: 431

**03.02.0013 Welldrahtgitter 0,5 bis 1,0 m²**
Welldrahtgitter 0,5 bis 1,0 m2
Menge: 1,000 m2
Kostenträger: 431

**03.02.0014 Lochblech**
Lochblech mit Langlöchern  und verschiedenen freien Querschnitten zur
Luftmengendrosselung, nach Bedarf in die Lüftkanäle eingebaut,
Kantenlänge des Kanals über 500 bis 1000 mm,
bestehend aus zugeschnittenen verzinkten gelochten Stahlblech, 1,0 mm Stärke, entgratet, mit 30% freiem Querschnitt, einschl. Befestigung
Menge: 1,000 m2
Kostenträger: 431

**03.02.0015 Prüftstutzen**
Einbau von Prüfstutzen am Lüftungskanal für die erforderlichen Messungen nach DIN und Funktionsmessung, normgerecht
eingebaut mit Verschlusskappe
Menge: 1,000 St
Kostenträger: 431

**03.02.0016 Messstellen**
Einbau von Messstellen in Lüftungskanäle und Rohre für Fühler, Thermostate usw. einschl. Form- und Verbindungsstücke,
Befestigungs- und Dichtungsmaterial, Einbau nach Vorgabe Regelung
Menge: 1,000 St
Kostenträger: 431

#### 03.03 Dämmung Lüftungsanlagen (KG 431)

**03.03.0001 Wärmedämmung Luftltg Kanten-L bis 500mm Gebäude Mineralwolle AS-Qualität Drahtnetzmatte D 30mm**
STLB-Bau 2025-10 047
Wärmedämmung ohne Ummantelung DIN 4140 an haus- und betriebstechnischen Anlagen, an Luftleitung, rechteckig, Maße DIN EN 1505, Kantenlänge bis 500 mm, Mindestabstände DIN 4140 sind nicht eingehalten, im Gebäude, Dämmung aus Mineralwolle DIN EN 14303, AS-Qualität, als Drahtnetzmatte, einlagig, Dämmschichtdicke 30 mm, Brandverhaltensklasse DIN EN 13501-1 A1 (nichtbrennbar), Wärmeleitfähigkeit 0,040 W/(mK) bei 40 Grad C Mitteltemperatur DIN EN 12667, kaschiert mit Alufolie, Arbeitshöhe des Montageortes bis 5,5 m über der Standfläche des hierfür erforderlichen Gerüstes, Gerüst wird gesondert vergütet.
Menge: 2,000 m2
Kostenträger: 431

**03.03.0002 Wärmedämmung Luftltg Kanten-L 500-1000mm Gebäude Mineralwolle AS-Qualität Drahtnetzmatte D 30mm**
STLB-Bau 2025-10 047
Kantenlänge über 500 bis 1000 mm,
Menge: 4,000 m2
Kostenträger: 431

**03.03.0003 Zulage für Ausschnitt von Befestigungspunkten**
Zulage für Ausschnitt von Befestigungspunkten
Zulage für Ausschnitt an Kanal ohne Ummantelung
von Befestigungspunkten.
Menge: 4,000 St
Kostenträger: 431

**03.03.0004 Zulage für Ausschnitt von Befestigungspunkten**
Zulage für Ausschnitt von Befestigungspunkten
Zulage für Ausschnitt an Kanal mit Blechummantelung
von Befestigungspunkten.
Menge: 4,000 St
Kostenträger: 431

**03.03.0005 Brandschutzwolle**
Brandschutzwolle
Feuerwiderstandsfähige F90 zu Nachbelegung mit nichtbrennbarer Stopfwolle Herstellen einer Leerabschottung zur Nachbelegung der Feuerwiderstandsklasse F90. Die Ausführung muss gemäß dem bauaufsichtlichen Prüfzeugnis erfolgen. Die ordnungsgemäße Ausführung ist vom Ersteller der Abschottung nach Abschluss der Arbeiten durch eine Übereinstimmungserklärung zu bescheinigen.

Euroklasse:  A1 nach EN 13501-1.
Schmelzpunkt:  > 1.000°C nach DIN 4102-17.
Wärmeleitfähigkeit bei einer Mitteltemperatur von 50°C: 0,042 W/(m·K) (bei einer Stopfdichte von 100 kg/m³).
Temperaturbelastbar rein thermisch bis 700 °C
AS-Qualität (Chloridgehalt < 10 ppm).
Menge: 5,000 kg
Kostenträger: 431

#### 03.04 Lufttechnische Einbauteile (KG 431)

**03.04.0001 Wetterschutzgitter rechteckig B 1000mm H 1000mm Stahl verz**
STLB-Bau 2025-10 075
Wetterschutzgitter, für Außenluft, rechteckig, Nennbreite 1000 mm, Nennhöhe 1000 mm, mit Profillamellen, Rahmen und Lamellen aus verzinktem Stahl, beschichtet, Anordnung Lamellen waagerecht, mit Vogelschutzgitter aus verzinktem Stahl, Mauereinbaurahmen und Lamellenbefestigungsleisten aus verzinktem Stahl.
Menge: 1,000 St
Kostenträger: 431

#### 03.05 Elektroarbeiten (KG 429)

*Hinweis: Allgemeine Anforderungen*
Allgemeine Anforderungen
Es sind Kabel und Leitungen und
Installationsmaterialien in
halogenfreier Ausführung zu verwenden.

Auf die Einhaltung der Schutzmaßnahmen
im TN-S Netz wird besonders
hingewiesen (Abschaltung durch
Überstromschutzorgane).
Die Abschaltbedingungen nach DIN VDE
0100, Teil 410, 430 sind einzuhalten.

Die folgenden Positionen beinhalten:

Fachgerechte Lieferung und Verlegung
aller Kabel und Leitungen in
Abstimmung mit den Ausbau-Gewerken;
Die Installation erfolgt auf Wannen,
Trassen, Steigtrassen, in Schutzrohren
sowie mit Bügelschellen auf Putz/
Sichtbeton.

Lieferung und Montage der Trassen,
Schutzrohre sowie sonstige
Installationsmaßnahmen innerhalb der
Technikzentralen, sowie auch Vorort,
wenn Nebenbereiche trassenmäßig nicht
durch das Gewerk Elektro erschlossen
sind. Generell dürfen die Trassen des
Gewerkes Elektro außerhalb von
Technikzentralen in den zugewiesenen
Trassenbereichen vereinbarungsgemäß
genutzt werden.

Es ist bei der Preiskalkulation von
einer Mischverlegung, ca. im
Verhältnis 60:40 zwischen Trassen- und
Einzelverlegung auszugehen.

*Hinweis: Allgemeine Hinweise*
Allgemeine Hinweise
Feldgeräte sind komplett einschl. des
erforderlichen Befestigungsmateriales
und Zubehörs (z.B. Tauchhülsen,
Klappengestänge, Kabelverschraubung) anzubieten.

In die Einheitspreise ist die
komplette Montage der Feldgeräte
einschl. Befestigungsmaterial,
Herstellen von Bohrungen (z.B. in
Lüftungskanälen), Abdichtungen
(Würgenippel usw.), Korrosionsschutz
usw. einzukalkulieren.
Der Einbau von wasserseitigen Feldgeräten erfolgt durch den Auftragnehmer der entsprechenden Gewerke. In
Abstimmung mit diesem sind die
Feldgeräte rechtzeitig zu liefern und
deren Einbauort abzuklären.

In die Einheitspreise sind darüberhinaus alle Aufwendungen für die
Inbetriebnahme der Feldgeräte
einschl. Einzelfunktionsprüfung
(Polarität, Kontinuität des
Stellvorganges, Dreh-/Wirksinn,
Auf-/Zu-Funktion usw.) einzurechnen.

Alle gelieferten bzw. an die
Automationsstation bzw. den
Schaltschrank angeschlossenen
Feldgeräte sind mit dauerhaft zu
befestigenden Bezeichnungsschildern zu versehen.

Alle Sensoren sind so zu plazieren,
daß die ausgegebenen Signalgrößen ein
realistisches Abbild der zu messenden
Prozeßgrößen sind und nicht durch
Beeinflussungen verfälscht werden.
Unerwünschte Beeinflussungen entstehen
z.B. durch Wärmestrahlungen oder
-übertragungen benachbarter
Wärmequellen, Wärmestaus infolge zu
dicht herangeführter Isolationen,
ungenügende oder fehlerhafte bzw. für
den Meßzweck nicht repräsentative
Anströmungen, falsche Geberstutzenanordnung, Fremdfeldbeeinflussung
usw..

Es sind vom Auftragnehmer Feldgeräte
anzubieten, die Signale ausgeben bzw.
benötigen, welche standardmäßig vom
angebotenen GA-System ohne zusätzliche
Baugruppen, Umsetzer, Koppelrelais,
Stromversorgungseinheiten usw.
verarbeitet bzw. angesteuert werden
können.
Sofern in Ausnahmefällen andere
Feldgeräte angeboten werden, muß der
Bieter alle zusätzlich notwendigen
Aufwendungen für den Anschluß an die
GA in den Einheitspreis des
Feldgerätes einrechnen.

Geforderte Meßgenauigkeit von
Sensoren, mind.:
Temperatur:  +/- 0,5 K
Feuchte:  +/- 3 % r.F.
Druck
in Luftkanälen:  +/- 20 Pa
in Rohrleitungen: +/- 1% vom
Meßbereich

Für Antriebe, deren Betriebsspannung
nicht der vorhandenen Netzspannung
oder Ausgangsspannung der
Automationsstation entspricht, ist die
anteilige Betriebsspannungsversorgung
einschl. notwendiger Koppelelemente
einzurechnen.
Alle eingesetzten Antriebe müssen die
gleiche Versorgungsspannung benötigen
(AC 24 V oder 230 V). Nur in Ausnahmefällen (z.B. Größe des Antriebes)
können Antriebe eingesetzt werden, die
über eine andere Versorgungsspannung
verfügen.
Alle Antriebe müssen über eine
Möglichkeit der Handverstellung
verfügen, sofern dies nicht aufgrund
einer Sicherheitsschaltung unzulässig
ist.
Regelventile sind vom Auftragnehmer,
Gebäudeautomation aufgrund der vom
Auftragnehmer der wasserseitigen
Gewerke anzufordernden Angaben bzgl.
Druckverlusten, Pumpenförderhöhen und
Volumenströmen eigenverantwortlich zu
dimensionieren und bei gewerkeseitigen
Änderungen ggf. zu korrigieren.

Ventile:
Druckstufen zu den Betriebstemperaturbereichen nach DIN 2401
Stellverhältnis mind. 50:1 (kvs: kv0).

**03.05.0001 Beidseitiger Anschluss bis 2x2x0,8 mm²**
*** Bezugsbeschreibung
Beidseitiger Anschluss bis 2x2x0,8 mm²
der verlegten elektrischen Kabel an den Feldgeräten und Schaltschränken gemäß Klemmenplan, bestehend aus:
- Absetzen, Einführen und Anklemmen der bauseits verlegten, befestigten und gekennzeichneten Leitungen am Schaltschrank und den Feldgeräten
- einschließlich Verschraubungen, Schutzschlauch, Kerbkabelschuhen und
sonstigem Zubehör und Bezeichnungsschilder
Menge: 1,000 St
Kostenträger: 429

**03.05.0002 Beidseitiger Anschluss bis 4x2x0,8 mm²**
*** wie Position 03.05.0001
Menge: 1,000 St
Kostenträger: 429

**03.05.0003 Beidseitiger Anschluss bis 3x0,75 mm²**
*** wie Position 03.05.0001
Menge: 1,000 St
Kostenträger: 429

**03.05.0004 Beidseitiger Anschluss bis 5x1,5 mm²**
*** wie Position 03.05.0001
Menge: 1,000 St
Kostenträger: 429

**03.05.0005 Beidseitiger Anschluss bis 5x2,5 mm²**
*** wie Position 03.05.0001
Menge: 1,000 St
Kostenträger: 429

**03.05.0006 Kabelbeschriftung Innenbereich**
Beschriftung von Kabeln und Leitungen im Innnenbereich.
Das Kabel wird am Anfang und Ende je einmal beschriftet, keine Handbeschriftung, UV-beständig bedruckt.
Im Innenbereich mit Kabelmarker je nach Kabeldicke.
2-Zeilige Beschriftung:
1. Zeile: Betriebsmittelkennzeichen aus dem Schaltplan
(Anlage, Ort, Betriebsmittel)
2. Zeile: Standort Schaltschrank (Gebäude, Achse, Geschoss)
Lieferung und Montage.
Menge: 4,000 St
Kostenträger: 429

**03.05.0007 Kabelbeschriftung Außenbereich**
Menge: 1,000 St
Kostenträger: 429

#### 03.06 Sonstige Leistungen (KG 439)

*Hinweis: Hinweis Lüftung*
Hinweis Lüftung
Alle Kanäle und Geräte sind sorgfältig von Erde,
Schutt, Fett, Schmieröl, Schmutz, Staub und
Farbspritzern zu reinigen. Die RLT-Anlage muss bis zur
Endabnahme in diesem sauberen Zustand gehalten werden.
Luftauslässe sind feucht zu reinigen.

**03.06.0001 Aufhänge-Stützkonstruktion Ltg TGA Stahl verz**
STLB-Bau 2025-10 075
Aufhänge- und Stützkonstruktion für Leitungen der Technischen Gebäudeausrüstung (TGA), aus verzinktem Stahl, einschl. Decken-/Mauerwerksbefestigung, befestigen mit Befestigungsmitteln mit bauaufsichtlichem Nachweis einschl. Bohrungen, Befestigungsuntergrund Stahlbeton, einschl. statischem Nachweis.
Menge: 10,000 kg
Kostenträger: 439

**03.06.0002 Fahrbares Gerüst, Lastklasse 3 (2 kN/m2)**
Fahrbares Gerüst, Lastklasse 3 (2 kN/m2)

Höhe der obersten Gerüstlage 2 m,
im Gebäude, für Montagearbeiten in den Gebäuden, nach DIN 4422 "Fahrbare Arbeitsbühnen, Gerüstgruppe 3 nach DIN 4420, Belagsbreite min. 0,6 m, auf-, abbauen und umsetzen (Umsetzung ca. 10x während der Bauphase), Tragfähigkeit min. 200 kg, Vorhalten während der gesamten Bauzeit (Dauer ca. 12 Monate), einschl. Beseitigung und Abtransport nach den Montagearbeiten. Ausführung gemäß den gültigen UVV-Bestimmmungen und Vorgaben des SIGE-Koordinator.
Menge: 1,000 St
Kostenträger: 439

**03.06.0003 Erstellen eines Schaltschemas**
Erstellen eines Schaltschemas

beidseitig mit transparentem Kunststoff laminiert, einschl. Wandbefestigung nach Vorgabe des AG.
Abmessung DIN A0
Menge: 1,000 St
Kostenträger: 439

**03.06.0004 Bezeichnungsschild mehrschichtig Kunststoff H 40mm B 100mm schrauben**
STLB-Bau 2025-10 042
Bezeichnungsschild, Farbe und Beschriftung nach Angaben des AG, aus mehrschichtigem Kunststoff, Beschriftung 3-zeilig, gefräst, rechteckig, Höhe 40 mm, Breite 100 mm, Befestigung mit Schrauben.
Menge: 1,000 St
Kostenträger: 439

**03.06.0005 Bezeichnungsschild Schicht-Pressstoff Kunststoffabdeck. H 40mm B 100mm schrauben**
STLB-Bau 2025-10 042
Bezeichnungsschild, Farbe und Beschriftung nach Angaben des AG, aus Schicht-Pressstoff mit Kunststoffabdeckung, Beschriftung 3-zeilig, mit eingesteckten Schriftleisten, rechteckig, Höhe 40 mm, Breite 100 mm, Befestigung mit Schrauben.
Menge: 1,000 St
Kostenträger: 439

**03.06.0006 Bezeichnungsschild Schicht-Pressstoff Kunststoffabdeck. H 40mm B 100mm Schildträger Spannband**
STLB-Bau 2025-10 042
Bezeichnungsschild, Farbe und Beschriftung nach Angaben des AG, aus Schicht-Pressstoff mit Kunststoffabdeckung, Beschriftung 3-zeilig, mit eingesteckten Schriftleisten, rechteckig, Höhe 40 mm, Breite 100 mm, Befestigung mit Schildträger aus verzinktem Stahl, Halter und Spannband, Befestigungsuntergrund Stahl.
Menge: 1,000 St
Kostenträger: 439

**03.06.0007 Farbkennzeichnung Beschilderung Richtungspfeile**
STLB-Bau 2025-10 041
Farbkennzeichnung DIN 2403 der Luftleitung, Kennzeichnung durch Beschilderung und Angabe der Fließrichtung durch Richtungspfeile, Schild-Maße mind. H/B 40/100 mm, Befestigung mit Spannband.
Menge: 2,000 St
Kostenträger: 439

**03.06.0008 Werkstatt- und Montageplanung des Auftragnehmers**
Werkstatt- und Montageplanung des Auftragnehmers

Zu den Leistungen des Auftragnehmers (AN) gehört die Werkstatt- und Montageplanung für das Gewerk des AN. Die Erstellung der Werkstatt- und Montageplanung ist auf der Grundlage der vom AG übergebenen Ausführungsplanung, der Leistungsbeschreibung, und der sonstigen Unterlagen, sowie der gültigen Normen, Verordnungen und Vorschriften durchzuführen. Mit allen notwendigen Maßen, Details, Schalt- und Strangschemen auf CAD-Format *dwg einschl. der Kosten für Farbplots:
- 1  Satz für die Bauleitung
- 1  mal auf Datenträger
- 1  Satz für den Bauherrn
- alle für Eigengebrauch benötigten Plots
Menge: 1,000 psch
Kostenträger: 439

**03.06.0009 Bestandsdokumentation mind. 10 Tage vor Abnahme vorzulegen**
Bestandsdokumentation mind. 10 Tage vor Abnahme vorzulegen

Die Dokumentation ist dem Bauherrn gegen Unterschrift in 1-facher Ausfertigung, in mehrfarbiger Darstellung in Mappen geordnet mit Inhaltsverzeichnis und Registerblättern in je einem Ordner abgeheftet, mind. 10 Arbeitstage vor der Abnahme, zu übergeben.

Außerdem sind alle Pläne auf CD-ROM in dwg- und dxf- Format kompatibel mit AutoCad 2000 und höher beizulegen.

Bestands- und Revisionspläne sind 1fach in Papier- und 1fach in Dateiform zu übergeben. Die Grundrisse (x-ref) müssen in der Datei dauerhaft fixiert sein!

Inhalt Dokumentation (Gewerkeabhängig):

- Inhaltsverzeichnis
- Bestandspläne als Farbpause
- Strangschemen als Farbpause
- sonstige Schemen als Farbpause
- Pläne im pdf- und dwg-Format auf CD
- Brandschutzpläne als Farbpause
- Fabrikat/Typ/Leistung/Druckstufen
- Kopien vorgeschriebener Werksatteste und Prüfbescheinigungen
- Inbetriebnahmeprotokoll, gemäß DIN EN 12828 Anhang B, ist vorzulegen
- Auflistung sämtlicher Komponenten in Fabr./Typ/Druckstufe/Größe
- Angabe der Einstellwerte
- Kopien der vorgeschriebenen Werksatteste und Prüfbescheinigungen
- Auflistung sämtlicher Komponenten in Fabr./Typ/Druckstufe/Größe
- Angabe der Einstellwerte
- Alle für einen sicheren und wirtschaftlichen Betrieb erforderlichen Betriebs-
  und Wartungsanleitungen nach DIN V 8418 "Benutzerinformation; Hinweise für  die Erstellung",
- VDMA-Leistungsprogramm für die Wartung von lüftungstechnischen Geräten  und Anlagen

Protokolle (grundsätzlich mit rechtsverbindlicher Unterschrift):
- Ausrüstungs- und Funktionserklärung
- Abnahmeprotokolle
- Netzberechnungen mit fabrikatsbezogenen Einstellwerten
- Einweisungsprotokoll  mit Betreiberunterschrift und Funktionsbestätigung
- Übereinstimmungserklärung zum Brandschutz entspr. MLAR für
  Heizung/Sanitär/Lüftung mit rechtsverbindlicher Unterschrift
- Anlagenschema als Bestandszeichnung
- Zusammenstellung der wichtigsten technischen Daten
- alle für einen sicheren und wirtschaftlichen Betrieb erforderlichen Betriebs- und  Wartungsanleitungen
- Kopien vorgeschriebener allgemeiner bauaufsichtlicher Zulassungen, allgemei
  ner bauaufsichtlicher Prüfzeugnisse
- Übereinstimmungserklärungen des Herstellers sowie Übereinstimmungszertifi
  kate
- Protokolle über die Einweisung des Wartungs- und  Bedienpersonals

Bestandsunterlagen in 1-facher Ausführung (1fach Papier-, 1fach Dateiform) anfertigen, Bestandsunterlagen bestehend aus:

- Bedienungs- und Wartungsanleitung nach VDMA-Richtlinien
- Gerätebeschreibungen
- Netzberechnung
- Inbetriebnahmeprotokoll der Lüftungsgeräte
- Unternehmererklärung
- Liste der Hersteller der verwendeten Materialien

Für die Erstellung von Bestandsunterlagen wird folgender Ablauf vorgeschlagen:

Der Auftragnehmer hat nach Absprache mit der örtlichen Bauleitung alle Änderungen vorab handschriftlich und ordentlich vermaßt in die Ausführungspläne einzutragen und zur Abnahme vorzulegen.
Die vorgenannten Bestandsunterlagen sind in beschrifteten Ordnern DIN A4 in der jeweils ausgeschriebenen Anzahl in DIN A4 gefaltet und mit Heftrand versehen abzugeben. Über die Bestandsunterlagen ist ein Inhaltsverzeichnis zu erstellen. Der Auftragnehmer liefert darüber hinaus die Bestandspläne als CAD-Datei im dwg- und dxf-Format, kompatibel mit AutoCAD 2000 und höher, mit der vom Auftraggeber vorgegebenen Organisations- und Loyerstruktur und auf gesonderten Datenträger als pdf-Datei.
Menge: 1,000 psch
Kostenträger: 439

#### 03.07 Stundenlohnarbeiten (KG 439)

*Hinweis: Grundbeschrieb Stundenlohnarbeiten*
Grundbeschrieb Stundenlohnarbeiten

Stundenlohnarbeiten dürfen nur auf Anordnung durch den
Auftraggeber ausgeführt werden und sind täglich von der
Bauleitung bestätigen zu lassen. Auf den
Stundenlohnzetteln ist einzutragen:
- Name, Vorname
- Berufsgruppe
- Datum
- Uhrzeit Montagebeginn und -ende
- kurze Beschreibung der Arbeit - Materialverbrauch

Die Verrechnungssätze gelten unabhängig von der Anzahl
der abgerechneten Stunden, § 2 Nr. 3 VOB/B gilt
insoweit nicht.

Für anfallende Stundenlohnarbeiten werden folgende
Verrechnungssätze angeboten:

Regiearbeit von Aufsichtspersonen (Polier) werden nicht
vergütet.

*Hinweis: Stundenlohnarbeiten*
Stundenlohnarbeiten

Stundenlohnarbeiten werden nur nach Erteilung
gesonderter schriftlicher Beauftragung ausgeführt und
vergütet.
Die Abrechnung erfolgt nach Verrechnungssätzen gegen
Nachweis der tatsächlich geleisteten Stunden und des
Materialverbrauchs.

Die Verrechnungssätze sind unter Beachtung der
preisrechtlichen Vorschriften ermittelt und gelten
unabhängig von der Anzahl der abgerechneten Stunden.
Für etwa anfallende Stundenlohnarbeiten werden folgende
Verrechnungssätze angeboten:

Lohnkosten

Sie enthalten den tatsächlichen Lohn mit den Zuschlägen
für Gemeinkosten, Sozialkassenbeiträge,
vermögenswirksame Leistungen, Winterbauumlage und dgl.,
sowie Lohn- und Gehaltsnebenkosten, An- und
Abfahrtszeiten, Wegekosten.
Stundenlohnarbeiten Grundleitungsarbeiten

Zuschläge für Nacht-, Sonntags- und Feiertagsarbeit
sind nicht eingerechnet und ggf. gesondert
nachzuweisen.
Die Verrechnungssätze gelten während der vertraglich
vereinbarten Ausführungsfrist, es sei denn die
Erstattung der Lohn-und Gehaltsmehr- oder
Minderforderungen (Lohngleitklausel) ist
Vertragsbestandteil.

Nachfolgende Stundenansätze sind geschätzt, die
Verrechungssätze gelten unabhängig von der Anzahl der
abgerechneten Stunden.

Die Stundensätze der einzelnen Lohngruppen sind
komplett auszufüllen. Sollte der Bieter über eine
nachfolgend aufgeführte Lohngruppe nicht verfügen, hat
er die nächst höher qualifizierte einzusetzen.

**03.07.0001 Objektleiter/-in sämtliche Kosten/Zuschläge**
STLB-Bau 2025-10 091
Stundenlohnarbeiten durch Objektleiter/-in
der Verrechnungssatz für die jeweilige Arbeitskraft umfasst sämtliche Aufwendungen wie Lohn- und Gehaltskosten, Lohn- und Gehaltsnebenkosten, Zuschläge, lohngebundene und lohnabhängige Kosten, sonstige Sozialkosten, Gemeinkosten, Wagnis und Gewinn.
Menge: 10,000 h
Kostenträger: 439

**03.07.0002 Obermonteur/-in sämtliche Kosten/Zuschläge**
STLB-Bau 2025-10 091
Stundenlohnarbeiten durch Obermonteur/-in
der Verrechnungssatz für die jeweilige Arbeitskraft umfasst sämtliche Aufwendungen wie Lohn- und Gehaltskosten, Lohn- und Gehaltsnebenkosten, Zuschläge, lohngebundene und lohnabhängige Kosten, sonstige Sozialkosten, Gemeinkosten, Wagnis und Gewinn.
Menge: 10,000 h
Kostenträger: 439

**03.07.0003 Monteur/-in sämtliche Kosten/Zuschläge**
STLB-Bau 2025-10 091
Stundenlohnarbeiten durch Monteur/-in
der Verrechnungssatz für die jeweilige Arbeitskraft umfasst sämtliche Aufwendungen wie Lohn- und Gehaltskosten, Lohn- und Gehaltsnebenkosten, Zuschläge, lohngebundene und lohnabhängige Kosten, sonstige Sozialkosten, Gemeinkosten, Wagnis und Gewinn.
Menge: 10,000 h
Kostenträger: 439

**03.07.0004 Helfer/-in sämtliche Kosten/Zuschläge**
STLB-Bau 2025-10 091
Stundenlohnarbeiten durch Helfer/-in
der Verrechnungssatz für die jeweilige Arbeitskraft umfasst sämtliche Aufwendungen wie Lohn- und Gehaltskosten, Lohn- und Gehaltsnebenkosten, Zuschläge, lohngebundene und lohnabhängige Kosten, sonstige Sozialkosten, Gemeinkosten, Wagnis und Gewinn.
Menge: 10,000 h
Kostenträger: 439

**03.07.0005 Elektriker/-in sämtliche Kosten/Zuschläge**
STLB-Bau 2025-10 091
Stundenlohnarbeiten durch Elektriker/in
der Verrechnungssatz für die jeweilige Arbeitskraft umfasst sämtliche Aufwendungen wie Lohn- und Gehaltskosten, Lohn- und Gehaltsnebenkosten, Zuschläge, lohngebundene und lohnabhängige Kosten, sonstige Sozialkosten, Gemeinkosten, Wagnis und Gewinn.
Menge: 10,000 h
Kostenträger: 439

**03.07.0006 Anfahrtpauschale für gesonderte Arbeitseinsatz auf der Baustelle**
Menge: 3,000 St
Kostenträger: 439

#### 03.08 Wartung (KG 439)

**03.08.0001 Arbeitskarte und Bestandsliste**
Arbeitskarte und Bestandsliste

Spätestens zur Abnahme hat der Auftragnehmer dem Auftraggeber eine vollständige und aktuelle Bestandsliste sowie die für die Wartung erforderliche Arbeitskarte unaufgefordert zu übergeben.

Die Bestandsliste und die Arbeitskarte sind als Anlagen Bestandteil des abzuschließenden Wartungsvertrages.

Die Arbeitskarte ist vom Auftragnehmer in Abstimmung mit dem Fachplaner nach den dem Musterwartungsvertrag beigefügten Anlagen zu erstellen. Die Erstellung und Übergabe der Unterlagen ist mit der vertraglich geschuldeten Leistung abgegolten und gesondert nicht vergütungsfähig.
Menge: 1,000 psch
Kostenträger: 439

*Hinweis: Hinweis Wartungsangebot*
Hinweis Wartungsangebot

Das Angebot für Wartung, Inspektion und damit verbundene kleine Instandsetzungsleistungen wird zusammen mit dem Angebot für die Anlagenerrichtung gewertet.

Die Auftragsvergabe für die Erstellung der Anlage erfolgt durch die bauverwaltende Stelle unabhängig von den vorstehenden Leistungen.

Es besteht kein Anspruch auf die Beauftragung der Leistungen zur Verlängerung der Gewährleistung. Sollte der Wartungsvertrag nicht abgeschlossen werden, so entsteht kein Anspruch auf die Geltendmachung von entgangenem Gewinn o.Ä..

**03.08.0002 Wartungspauschale – 1. Wartungsjahr**
Wartungspauschale – 1. Wartungsjahr
Wartungspauschale für das erste Wartungsjahr für sämtliche im Leistungsverzeichnis aufgeführten Anlagen und Anlagenteile.
Die Leistung umfasst die fachgerechte Wartung einschließlich aller erforderlichen Inspektionen gemäß den einschlägigen und allgemein anerkannten Regeln der Technik, den Wartungsrichtlinien der AMEV, den jeweils gültigen normativen Vorgaben sowie den Wartungs- und Instandhaltungsvorschriften der Hersteller.
Menge: 1,000 psch
Kostenträger: 439

**03.08.0003 für 2. Jahr.**
Menge: 1,000 psch
Kostenträger: 439

**03.08.0004 für 3. Jahr.**
Menge: 1,000 psch
Kostenträger: 439

**03.08.0005 für 4.Jahr.**
Menge: 1,000 psch
Kostenträger: 439
